# SZ Saarn - 3-fach Turnhalle
Angebotsaufforderung (GAEB DA XML 3.2, DA83)
Projekt: 125-24
Währung: EUR
Erstellt mit: GXML Toolbox V3.3 R20220330, ORCA AVA 25.0.5 - Professional Edition 25.00.05, 26.06.2025

## Allgemeine Entwurfs- und Baubeschreibung
Die Stadt Mülheim an der Ruhr beabsichtigt, als Eigentümerin der bestehenden 3-fach Sporthalle im Schulzentrum Saarn, diese gemäß den aktuellen bautechnischen, energetischen und brandschutztechnischen Anforderungen zu sanieren und um einen eingeschossigen Anbau zu erweitern, in dem weitere Umkleideräume und Nebenräume Platz finden sollen. Der Campus des Schulzentrums auf der Lehnerstraße gliedert sich durch das Gebäudeensemble der Gesamtschule Saarn, des Berufskollegs und der Mensa. Die bestehende 3-fach Sporthalle bildet im südlichen Teil des Campus den Abschluss des Schulzentrums. Die im Jahr 1982 und 1983 geplante und errichtete Sporthalle bietet auf ihrer insgesamt ca. 2.180 m2 Bruttogeschossfläche, nicht nur den Rahmen für den Schulsport, sondern ist als Versammlungsstätte (genehmigter Sonderbau), mit insgesamt ca. 400 Tribünensitzplätzen der Heimspielstandort des Hallenhockey- Bundesligisten HTC Uhlenhorst. Auch durch den deutschlandund europaweiten Erfolg des ansässigen HTC Uhlenhorst bedingt, etablierte sich der Standort und manifestierte seine überregionale Bedeutung für Sportveranstaltungen. Die hier beschriebenen Arbeiten werden während des laufenden Schulbetriebs durchgeführt. Entsprechende Sicherheitsvorkehrungen (wie auch z. B. eine Begleitung des LKWs beim befahren des Schulhofs) etc. sind, sofern nicht ausgeschrieben, in den EPs mit einzukalkulieren. Teilweise ist auf der Baustelle mit eingeschränkten Wendemöglichkeiten zu rechnen. Alle vorhandenen, bestehenden Flucht- und Rettungswege sind zwingend frei zu halten. In den Pausenzeiten der Schule ist der Schulhof nicht befahrbar! Ein beschreibender Baustelleneinrichtungsplan befindet sich in den Anlagen.

Die hier beschriebenen Arbeiten werden während des laufenden Schulbetriebs durchgeführt. Entsprechende
Sicherheitsvorkehrungen etc. sind, sofern nicht ausgeschrieben, in den EPs mit einzukalkulieren.
Teilweise ist auf der Baustelle mit eingeschränkten Wendemöglichkeiten zu rechnen.
Alle vorhandenen, bestehenden Flucht- und Rettungswege sind zwingend frei zu halten.
Ein beschreibender Baustelleneinrichtungsplan befindet sich in den Anlagen.

Die in diesem Leistungsverzeichnis beschriebenen Leistungen betreffen vornehmlich folgende Arbeiten:

Die Heizungs- und Wasserversorgungsanlagen werden in einer zentralen Technikzentrale installiert.
Die Warmwasserbereitung erfolgt über eine Frischwasserstation.

Die Beheizung des Nebengebäudes erfolgt über Heizkörper, während die 3-Feld-Sporthalle mittels Deckenstrahlplatten beheizt wird.
Die Wärmeerzeugung übernimmt eine vorhandene Fernwärmestation im Bestandsgebäude der Schule.

Leistungsumfang im Wesentlichen:

- Installation der Verrohrung für die neue  Mehrfeldsporthalle sowie den  Umkleidebereich im Nebengebäude  (Trink- und Abwasserleitungen)

- Errichtung von Sanitärzellen und  Sanitäranlagen

- Installation einer Technikzentrale
- Installation der Heizungsverrohrung für  die neue Mehrfeldsporthalle und den  Umkleidebereich

  Einbau von Heizkörpern und Deckenstrahlplatten

- Aufbau der Technikzentrale mit  Heizungsverteilung, Pufferspeicher und  Warmwasserbereiter

Verkehrsflächen: Genehmigungen /
Auflagen

Öffentlicher Verkehrsraum darf für die Lagerung oder Abstellung von Baumaterial, Baumaschinen, Fahrzeugen usw. nur mit
Genehmigung des Ordnungsamtes in Anspruch genommen werden.
Durch Bauarbeiten verursachte Schäden an den öffentlichen Verkehrsflächen sind durch den Verursacher umgehend zu
beseitigen; es ist der alte Zustand herzustellen.
Alle vorgenannten erforderlichen Genehmigungen und Maßnahmen hat der AN in eigener Verantwortung einzuholen. Die
Kosten gehen zu Lasten des AN und sind in die Einheitspreise einzurechnen.

Baustelleneinrichtungs- / freizuhaltende Flächen

Dem AN stehen für die Dauer der Bauzeit Lagerflächen im unmittelbaren Baustellenbereich lediglich im begrenztem Umfang zur
Verfügung. Die Flächen werden für die Dauer der vertraglichen Bauzeit kostenlos zur Verfügung gestellt. Weitere Flächen u. a.
für die Baustelleneinrichtung, Lagerplätze, Zwischendeponien etc. hat der AN eigenständig, in Absprache mit der Bauleitung /
Bauüberwachung zu
beschaffen. Bei Bauzeitüberschreitungen hat der AN die dadurch eventuell anfallenden Kosten (z. B. Pachten oder dergleichen)
zu tragen. Auf Anordnung des AG hat der AN bei Bauzeitüberschreitung die Flächen zu räumen. Bei unzulässigen
eigenmächtigen Abweichungen durch den AN trägt dieser alle daraus resultierenden Nachteile, die der Stadt Mülheim an der
Ruhr entstehen.
Nach Beendigung der Arbeiten sind die in Anspruch genommenen Flächen in ihren ursprünglichen Zustand zurück zu versetzen
und dem Eigentümer zu übergeben. Kosten für weiter notwendige Arbeits- und Lagerflächen sind durch die Vertragspreise
abgegolten. Für Verpackungsmaterialien, Müll, Schutt u. ä. hat der AN auf eigene Kosten entsprechende Container aufzustellen
und die Entsorgungskosten zu übernehmen. Der Transport von zwischengelagerten Baumaterialien, Böden, Einbauteilen usw.
zur Einbaustelle ist in die Einheits- und
Pauschalpreise einzukalkulieren.
Die für alle am Bau Beteiligten zur Verfügung stehenden bzw. freizuhaltenden Flächen sind vor Baubeginn mit dem AG in Form
eines Baustelleneinrichtungsplan abzustimmen. Vom AN ist dieser 8 Tage nach Beauftragung zur Abstimmung und Freigabe
vorzulegen. Der AG behält sich vor, auch diese Flächen durch andere Gewerke bis zur Erstellung der Aussenanlagen zu
nutzen.
Die Zuweisung der Aufstellflächen der Container erfolgt nach Anmeldung des Platzbedarfs durch die örtliche Bauleitung. Dies
gilt auch für die
Nutzung von Lagerflächen. Der Unternehmer hat innerhalb der eingezäunten Baustellenfläche seine Lagerflächen zu schützen.
Die Plätze für Personal-, Geräte- und Schuttcontainer müssen jeweils mit dem AG festgelegt werden. Bei der Aufstellung evtl.
erforderlicher Tagesunterkünfte, der Wasch- und Toilettenanlagen sind die Arbeitsstättenverordnung und die dazu erlassenen
Richtlinien zu
beachten. Das Aufstellen von Wohnunterkünften auf dem Baugrundstück ist nicht erlaubt.

Zum Ausführungszeitpunkt der hier beschriebenen Maßnahmen befindet sich die Schule weiterhin im Regelbetrieb. So ist im
Speziellen bei Lieferung und Laden von Baumaterialien und Baustoffen auf einen verkehrssicheren Betrieb in Bezug auf die
Schulnutzung acht zu geben.

Auftragsabwicklung

Vor Beginn der Arbeiten sind sämtliche für die Durchführung der Arbeiten erforderlichen Maße und Höhen eigenverantwortlich,
gemäß der Angaben der Ausführungszeichnungen, anzulegen. Erforderliche Vermessungsarbeiten sind eigenständig mit dem
zuständigen Vermessungsbüro abzustimmen. Behördlichen Abnahmen sind rechtzeitig zu veranlassen.

Abfälle / Umweltschutz

Die allgemein gültigen Vorschriften zum Schutz gegen Baulärm sind einzuhalten. Außerdem sind die Auflagen und
Verwaltungsvorschriften des Immissionsschutz- und des Abfallbeseitigungsgesetzes zu beachten und einzuhalten.
Auf den Baustellen anfallende Abwässer, Abfälle und sonstige Reststoffe
sind zu sammeln, abzufahren und abfallrechtlich zulässig zu entsorgen.
Die anfallenden Abwässer aus der Sanitärentsorgung können in dieses eingeleitet werden. Über die Art und den Umfang der
Entsorgungsleitungen
hat sich der AN vor Abgabe seines Angebotes zu informieren. Eine Versickerung von Abwässern ist nicht zulässig. Für die
Abwasserbeseitigung hat der AN die entsprechenden Genehmigungen bei dem zuständigen Betreiber der Anlage einzuholen.
Sämtliche anfallenden
Kosten gehen zu Lasten des AN und sind in die entsprechenden Positionen des Leistungsverzeichnisses mit einzurechnen.
Der AN hat alle Arbeiten mit Geräten auszuführen, die dem neuesten Stand des Immissionsschutzgesetzes entsprechen. Die
sofortige Beseitigung von Beschädigungen und Verschmutzungen beim Transport von Materialien usw. auf öffentlichen und
betrieblichen Verkehrswegen ist zu gewährleisten.
Falls der Einsatz einer Kehrmaschine nicht ausreicht, ist ggf. ein Saug- und Spritzwagen einzusetzen. Die Auflagen und
Verwaltungsvorschriften des Abfallbeseitigungsgesetzes sind zu beachten und strikt einzuhalten.
Der AN trägt die alleinige Verantwortung für die Beachtung aller gesetzlichen Bestimmungen, Richtlinien und
Durchführungsverordnungen.

Mit Beauftragung der oben genannten Leistung sind sich Auftraggeber und Auftragnehmer einig, dass der Auftragnehmer
Abfallerzeuger und Abfallbesitzer hinsichtlich der Abfälle ist und wird, die bei der Vertragserfüllung anfallen. Der Auftragnehmer
organisiert selbstständig und ohne Weisung durch den Auftraggeber die ordnungsgemäße Entsorgung der angefallenen
gefährlichen und nichtgefährlichen Abfälle gemäß des zur Zeit gültigen Kreislaufwirtschaftsgesetzes.
Mit der Angebotsabgabe erklärt der Auftragnehmer, dass sämtliche abfallrechtlichen
Pflichten wie auch das Nachweisverfahren übernommen werden. Eine zusätzliche Vergütung für die Übernahme der
Erzeugerpflichten erfolgt nicht.

Koordination u. Baubesprechung

Die Ausführung der Arbeiten ist in enger Zusammenarbeit und Abstimmung mit den anderen am Bau beteiligten Firmen zu
koordinieren und durchzuführen.
Es werden wöchentlich Baubesprechungen durchgeführt, deren Teilnahme für jeden AN verpflichtend ist. Hierzu sind die
Bautagesberichte im Original der Bauleitung zu übergeben.

Hinweis zur Bauausführung

Alle angrenzenden Bauteile sind schadensfrei zu halten!
Erforderliche Sicherungsmaßnahmen sind im Angebot zu berücksichtigen!
Sollten Leistungen die für eine vollständige, handwerklich und technisch einwandfreie Ausführung fehlen, so sind diese separat
aufzuführen und anzubieten.

Zur Anlieferung und Lagerung des benötigten Materials steht nur bedingt Platz zur Verfügung. Eine Besichtigung vor Ort wird
empfohlen, wobei Möglichkeiten der Materiallieferung und Lagerung zu prüfen sind.

Projektspezifischer Hinweis

Strom und Wasser, in haushaltsüblichen Stärken / Dimensionen, werden bauseitig an mindestens einem Punkt bereit gestellt.
Ggf. erforderliche, zusätzliche Anschlusspunkte sind vom AN herzustellen. Dies wird nicht gesondert vergütet.
Schuleigene WC-Anlagen werden zur Nutzung gestellt.

Anlagenliste

- Brandschutzkonzept
- Ansichten
- Schnitte
- HLS-Grundrisse
- HLS-Schema

## 01 Heizung Sanitär

### Gewerk 01 KG 410 Sanitär

#### Titel 01.01 Abwasserleitungen und Zubehör

*Hinweis: Schmutzwasserleitung*
Schmutzwasserleitung
====================

*Hinweis: Schallgedämmtes Abwassersystem*
zum Stecken mit geprüften Schallwerten (LAFmax,n) von
20 dB(A) bis 30 dB(A), abhängig von der Bauaufgabe,
entsprechend der DIN 4109 im diagonal darunterliegenden
Raum.

Für Entwässerungsanlagen von Gebäuden nach DIN EN 12056
in Verbindung mit DIN 1986-100. Die Rohre und Formstücke sind für die Anwendung innerhalb von
Gebäuden (Anwendungskennzeichen B- Building) in
Anlehnung an DIN EN 1451 - 1 geprüft und zugelassen.
(Zulassung Nr. Z-42.1-432)

Glattwandige Rohre DN 30 bis DN 150 mit
Muffen und werkseitig vormontierter Lippendichtung aus
EPDM bestehen aus einem schalloptimierten 3-Schicht-
Rohr.

Die Formstücke DN 30 bis DN 150 mit Muffen
und werkseitig vormontierter Lippendichtung aus EPDM
bestehen aus PP, mit angeformten Rippen zur leichteren
Verarbeitung, mit visueller Einstecktiefenkontrolle,
sowie Markierungen für einfache Montageausrichtung. Das
 System verfügt über ein umfangreiches
Formteilsortiment mit zahlreichen Sonderformteilen.

Verlegung nach Herstellerrichtlinien unter Einhaltung
der DIN EN 12056 und DIN 1986-100.

Weitere Anwendungsbereiche:
- Zur Verwendung in öl- oder fettbeständigen
Abwasserinstallationen in Verbindung mit der
Lippendichtung
- zur Verwendung von innenliegenden
Regenwasserleitungen bei Freispiegelentwässerungen in
Verbindung mit der  Haltekralle
- Zur Verwendung von Druckleitungen von
Abwasserhebeanlagen für fäkalienfreies Abwasser nach
DIN EN 12050-2 (DN 32-DN 50) in Verbindung mit der
Haltekralle
- Zur Verwendung von Druckleitungen von
Abwasserhebeanlagen zur begrenzten Verwendung nach DIN
EN 12050-3 (DN 32-DN 50) in Verbindung mit der Haltekralle
- Als Rohrleitungssystem für Zentralstaubsauganlagen
(DN 40 und DN 50)
- Zur Verwendung in öl- oder fettbeständigen
Abwasserinstallationen in Verbindung mit der
Lippendichtung (DN 50-DN 150)

Hinweis:
Detaillierte Anwendungsgrenzen sind den technischen
Unterlagen zu entnehmen.

Werkstoff: Polypropylen-Copolymer, mineralverstärkt,
halogenfrei Längenausdehnung: 0,08 mm/m*K
Temperaturbeständig: kurzzeitig 100°C
Baustoffklasse: DIN 4102-1-B2, normal entflammbar,
nicht brennend abtropfend, Klasse E nach DIN EN
13501-1, normal entflammbar, nicht brennend abtropfend
Ringsteifigkeit: 4 kN/m²

Das Rohr ist innen weiß, zur besseren
Inspizierbarkeit bei einer Kanalfernsehuntersuchung.

Für die Verlegung mit Brandschutzanforderungen stehen
folgende Möglichkeiten zur Verfügung: Rohrabschottung
(Decke/Wand):

Die Vorgaben der jeweiligen Anwendbarkeitsnachweise
(abP, abZ, aBG) sind in jedem Fall für die detaillierte
Planung zu berücksichtigen.

Verlegung nach Herstellerrichtlinien unter Einhaltung
der DIN EN 12056 und DIN 1986-100.

Für das ausgeschriebene Produkt liegt eine
Haftungsübernahmevereinbarung zwischen dem Hersteller
und dem ZVSHK bzw. dem BTGA vor.

Angebotenes Fabrikat:
'.........'
'.........'
'.........'

liefern und montieren

**01.01.1 Rohr DN 50**
Rohr
DN 50 d 56 mm

liefern und montieren
Menge: 20,200 m

**01.01.2 Rohr DN 90**
Rohr
DN 90 d 90 mm

liefern und montieren
Menge: 19,500 m

**01.01.3 Rohr DN 100**
Rohr
DN 100 d 110 mm

liefern und montieren
Menge: 42,900 m

*Hinweis: Bögen*
Bögen
====================

**01.01.4 Bogen DN50**
wie vor, jedoch Bogen Größe: DN 50
in allen erforderlichen Winkelgraden.

liefern und montieren
Menge: 20,000 Stck
Produkt:
  Artikel:
    Artikelnummer: 305.150.14.1
    Artikelkurztext: Bogen DN50

**01.01.5 Bogen DN90**
wie vor, jedoch Bogen Größe: DN 90
in allen erforderlichen Winkelgraden.

liefern und montieren
Menge: 5,000 Stck
Produkt:
  Artikel:
    Artikelnummer: 307.150.14.1
    Artikelkurztext: Bogen DN90

**01.01.6 Bogen DN100**
wie vor, jedoch Bogen Größe: DN 100
in allen erforderlichen Winkelgraden.

liefern und montieren
Menge: 19,000 Stck
Produkt:
  Artikel:
    Artikelnummer: 310.150.14.1
    Artikelkurztext: Bogen DN100

*Hinweis: Abzweige*
Abzweige
====================

**01.01.7 Abzweig DN50**
desgl. wie vor, jedoch Größe: DN 50
in alle erforderlichen Winkelgraden

liefern und montieren
Menge: 18,000 Stck
Produkt:
  Artikel:
    Artikelnummer: 305.054.14.1
    Artikelkurztext: Abzweig DN50

**01.01.8 Abzweig DN90**
desgl. wie vor, jedoch Größe: DN 90
in allen erforderlichen Winkelgraden

liefern und montieren
Menge: 4,000 Stck
Produkt:
  Artikel:
    Artikelnummer: 307.074.14.1
    Artikelkurztext: Abzweig DN90

**01.01.9 Abzweig DN100**
desgl. wie vor, jedoch Größe: DN 100
in allen erforderlichen Winkelgraden

liefern und montieren
Menge: 21,000 Stck
Produkt:
  Artikel:
    Artikelnummer: 310.104.14.1
    Artikelkurztext: Abzweig DN100

*Hinweis: Reinigungsstücke*
Reinigungsstück 90° mit runder Serviceöffnung
Verwendungszwecke

  Für Gebäude mit erhöhten Schallschutzanforderungen
  Zum Ableiten von Abwasser innerhalb von Gebäuden

Eigenschaften

  Hochschalldämmend
  Dichtung aus EPDM
  Serviceöffnung mit vereinfachter Verschlussführung
  Verschlussstück rohrbündig abschließend
  Verschlussstück strömungsoptimiert

Technische Eigenschaften

  Montagetemperatur (°C): -10 - +40 °C
  Werkstoff: PP-MX
  Wärmeausdehnung (mm/(m·K)): 0,08 mm/(m·K)
  Form: T-Stück

**01.01.10 Reinigungsstück DN100**
desgl. wie vor, jedoch Größe: DN 100

liefern und montieren
Menge: 8,000 Stck
Produkt:
  Artikel:
    Artikelnummer: 310.334.14.1
    Artikelkurztext: Reinigungsstück DN100

*Hinweis: Reduzierungen*
Reduzierungen
====================

**01.01.11 Reduktion exzentrisch kurz DN90 x DN 50**
desgl. wie vor, jedoch Größe: DN 90 x 50

liefern und montieren
Menge: 6,000 Stck

**01.01.12 Reduktion exzentrisch kurz DN100 x DN90**
desgl. wie vor, jedoch Größe: DN 100 x 90

liefern und montieren
Menge: 12,000 Stck

*Hinweis: Anbinde- und Lüftungsleitungen*
Anbinde- und Lüftungsleitungen
======================================

*Hinweis: Vorbeschrieb Abwasserrohrsystem aus Polypropylen*
Abwasserrohrsystem aus Polypropylen gemäß DIN EN 1451-1 bestehend
aus Rohren und Formstücken der Abmessungen DN/OD 32 bis DN/OD 160.

Geeignet zur Entwässerung innerhalb von Gebäuden als Schmutzwasserleitung, Regenwasserleitung
im Gebäude, Lüftungsleitung (siehe auch Einsatzbereiche: DIN 1986-4) und für Zentralstaubsaugeranlagen und Kleinhebeanlagen unter Verwendung von Auszugsicherungen.

Verbindungstechnik: patentiertes Dreifach-Dichtsystem gemäß DIN EN 681-1, vereinfachte
Steckmontage
Ableitung chemisch aggressiver Abwässer im Bereich pH 2 bis pH 12
Systemanforderungen : heißwasserbeständig gemäß DIN EN 1451-1

Baustoffklasse: B1 gemäß DIN 4102-1

Messung der Geräusche von Abwasserinstallationen im Prüfstand gemäß DIN EN 14366 und in
Anlehnung an DIN 4109, Auszug aus Prüfbericht P-BA 222/2016 des Fraunhofer-Instituts für
Bauphysik IBP Stuttgart (LAFeq,n im Raum UG hinten mit 21dB bei 4l/s Volumenstrom)
Zentimetermarkierung

Angebotenes Fabrikat:
'.........'
'.........'
'.........'

liefern und montieren

**01.01.13 Abwasserrohr DN50**
PP-Abwasserrohre DN 50
in den erforderlichen Längen

liefern und montieren
Menge: 53,200 m

**01.01.14 Abwasserrohr DN70**
PP-Abwasserrohre DN 70
in den erforderlichen Längen

liefern und montieren
Menge: 12,800 m

**01.01.15 Abwasserrohr DN90**
PP-Abwasserrohre DN 90
in den erforderlichen Längen

liefern und montieren
Menge: 15,200 m

**01.01.16 Abwasserrohr DN100**
PP-Abwasserrohre DN 100
in den erforderlichen Längen

liefern und montieren
Menge: 78,500 m

*Hinweis: Abzweige*
Abzweige
==============================

**01.01.17 Abzweig DN 50**
desgl. wie vor, jedoch Größe: DN 50
in allen erforderlichen Winkelgraden

liefern und montieren
Menge: 23,000 Stck

**01.01.18 Abzweig DN 70**
desgl. wie vor, jedoch Größe: DN 70
in allen erforderlichen Winkelgraden

liefern und montieren
Menge: 6,000 Stck

**01.01.19 Abzweig DN 90**
desgl. wie vor, jedoch Größe: DN 90
in allen erforderlichen Winkelgraden

liefern und montieren
Menge: 8,000 Stck

**01.01.20 Abzweig DN 100**
desgl. wie vor, jedoch Größe: DN 100
in allen erforderlichen Winkelgraden

liefern und montieren
Menge: 16,000 Stck

*Hinweis: Bögen*
Bögen
==============================

**01.01.21 Bogen DN50**
desgl. wie vor, jedoch Größe: DN 50
in allen erforderlichen Winkelgraden

liefern und montieren
Menge: 94,000 St

**01.01.22 Bogen DN70**
desgl. wie vor, jedoch Größe: DN 70
in allen erforderlichen Winkelgraden

liefern und montieren
Menge: 12,000 St

**01.01.23 Bogen DN 90**
desgl. wie vor, jedoch Größe: DN 90
in allen erforderlichen Winkelgraden

liefern und montieren
Menge: 30,000 St

**01.01.24 Bogen DN 100**
desgl. wie vor, jedoch Größe: DN 100
in allen erforderlichen Winkelgraden

liefern und montieren
Menge: 55,000 St

*Hinweis: Reduzierungen*
Reduzierungen
==============================

**01.01.25 Reduzierstück DN 100 x 50**
desgl. wie vor, jedoch Reduzierstück Größe: DN 100 x 50

liefern und montieren
Menge: 9,000 St

**01.01.26 Reduzierstück DN 100 x 90**
desgl. wie vor, jedoch Reduzierstück Größe: DN 100 x 90

liefern und montieren
Menge: 5,000 Stck

**01.01.27 Reduzierstück DN 90 x 50**
desgl. wie vor, jedoch Reduzierstück Größe: DN 90 x 50

liefern und montieren
Menge: 10,000 St

**01.01.28 Reduzierstück DN 70 x 50**
desgl. wie vor, jedoch Reduzierstück Größe: DN 70 x 50

liefern und montieren
Menge: 6,000 St

**01.01.29 Bodenablauf Grundkörper waagerecht**
Bodenablauf, aus Kunststoff, DN 100
mit Abdichtungsflansch,
mit herausnehmbarem Geruchverschluss,
mit Schutzstopfen,
güteüberwacht nach DIN EN 1253,
Grundkörper ohne Aufsatz
Belastbarkeitsklasse K=300 kg,
mit waagerechtem Ablaufstutzen,
Ablaufleistung: 1,7 l/sek
in bauseits erstellten Bodenschacht montieren

Angebotenes Fabrikat:
'.........'
'.........'
'.........'

liefern und montieren
Menge: 21,000 Stck

**01.01.30 Aufsatz Bodenablauf Duschanlage**
Rost verschraubt in 150x150mm, Kunststoff grau
Rahmen Edelstahl, Rost Edelstahl gezogen, Rückstaudichtung, Belastungsklasse K = 300 kg
zu zuvor angebotenen Grundkörper

Angebotenes Fabrikat:
'.........'
'.........'
'.........'

liefern und montieren
Menge: 21,000 Stck

**01.01.31 Klemmflansch, aus rostfreiem Edelstahl,**
Klemmflansch, aus rostfreiem Edelstahl,
für Bodenabläufe u. das Aufstockelement,
mit EPDM-Dichtungsbahn 500 x 500 mm,
mit Glasfasereinlage und polymermodifizierter Bitumenunterschicht,
weichmacherfrei, geprüft nach DIN 7864
und U.E.A.t.c.-Richtlinie,
geeignet zur homogenen Vebindung mit
Bitumen-Schweißbahnen, Polymer-Bitumen-
Schweißbahnen und EPDM-Bahnen,
dir Verbindung erfolgt durch Heißluft-
Schweißverfahren oder Schweißverfahren
(offene Flamme),
die Herstellerangaben sind zu beachten

Angebotenes Fabrikat:

'.........'
'.........'
'.........'

liefern und montieren
Menge: 21,000 Stck

*Hinweis: Zweischrauben-Rohrschelle*
Zweischrauben-Rohrschelle mit
Schallschutzeinlage und Schnellverschluss zur
Befestigung leichter Rohrleitungen

Material Stahl, Oberflächenbeschichtung
elektrolytisch verzinkt

Mit Anschlussmutter M8/10

Erfüllt Brandschutzanforderungen der MLAR/LAR/RbALei.
EPDM Schallschutz-Einlage für DIN 4109 mit
Einfügungsdämpfung 23 dB (A) gemäß DIN EN ISO 3822-1.
Temperaturbeständig von -50 °C bis +110 °C

Zur Befestigung der vorbeschriebenen Rohrleitung

einschl. Gewindestücke in verschiedenen Längen bis 200 mm und Einschlaganker

liefern und montieren

**01.01.32 desgl. wie vor, jedoch Größe: 108 - 114 mm**
desgl. wie vor, jedoch
Größe:  108 - 114 mm

liefern und montieren
Menge: 50,000 Stck

**01.01.33 desgl. wie vor, jedoch Größe: 89 - 93 mm**
desgl. wie vor, jedoch
Größe: 89 - 93 mm

liefern und montieren
Menge: 21,000 Stck

**01.01.34 desgl. wie vor, jedoch Größe: 48 - 51 mm**
desgl. wie vor, jedoch
Größe:  48- 51 mm

liefern und montieren
Menge: 15,000 Stck

*Hinweis: Allgemein*
==========

**01.01.35 Flachdachhaube Strangentlüfter DN 100**
Flachdachhaube bestehend aus:
Dachhaube und Standrohr mit Isolierung
für Flachdächer.
Dachhaubenkopf aus Stahlblech mit
Spezial-Aluminium-Zinkbeschichtung,
außen pulverbeschichtet, Regenhaube zur
Abdeckung von Dachdichtungsbahn und
Spannband.
Standrohr: doppelwandig mit
eingeschlossener EPS-Isolierung und
Flansch.
Rohranschlusslänge: unter Flansch 300 mm
mit Formteilmaß.
Material: Stahlblech mit Spezial-
Aluminium-Zinkbeschichtung.
Qualitätsmerkmale: UV-, korrosions-, und
brandbeständig, schlagregensicher,
minimaler Druckverlust, Kondensatablauf
über Dach.
Befestigung: ausschließlich vom Dach
Farbe: schwarz
Standrohrlänge: 450 mm
DN 100

Angebotenes Fabrikat:
'.........'
'.........'
'.........'

liefern und dem Dachdecker übergeben
Menge: 11,000 Stck

**01.01.36 wie vor, jedoch DN 125**
wie vor, jedoch DN 125

liefern und dem Dachdecker übergeben
Menge: 1,000 Stck

**01.01.37 Überprüfung Grundleitungsanschlüße**
bestehende Grundleitungsanschlüße soweit einsehbar prüfen. Mit Wasser spülen und ein störungsfreies Ablaufen prüfen und
dokumentieren, evtl. Störungen müssen der Bauleitung angezeigt werden.
Bei Störungen muss eine Kamerabefahrung des entsprechenden Anschluss ausgeführt werden um den Fehler zu lokalisieren. Diese wird gesondert beauftragt und abgerechnet.
Menge: 23,000 Stck

**01.01.38 Anschlüsse DN 100/70 an die vorh. Grundleitungen herstellen**
Anschlüsse DN 100/70  an die vorh.
Grundleitungen herstellen einschl.
aller hierfür erforderlichen Form und
Verbindungsstücke, sowie Dichtungs
und Befestigungsmaterial.

liefern und montieren
Menge: 23,000 Stck

**01.01.39 Anschlüsse DN 100 - 125 an Dachentlüftungen**
Anschlüsse DN 100 - 125 an die bauseits
vorhandene Dachentlüftungen incl.
Übergangsstücke.

liefern und montieren
Menge: 12,000 Stck

**01.01.40 Rohrbelüfter**
Rohrbelüfter nach EN 12380
zur Belüftung von Abwasserleitungen. Mit abnehmbarem Insektenschutzgitter, integrierter Wärmedämmung, Lippendichtung zum Anschluss an Abwasserleitungen DN 70, DN 90 und DN 100, Material: ABS.
Durchflussleistung: 32,7 l/s

liefern und montieren
Menge: 2,000 Stck

*Hinweis: Abwasserdämmung*

*Hinweis: Körperschalldämmung*
Körperschalldämmung
für die Vorwandinstallation
===========================

**01.01.41 Schutzschlauch Abwasserrohr DN 100**
Schutzschlauch  5 x 100mm
Abwasserschlauch
aus hochelastischem,
geschlossenenzelligem Polyethylen
Weichschaum ungeschlitzt
für Abwasserrohr SML/HT DN 100
Wärmeleitzahl-Rechenwert:
gemäß DIN 52613
Temperatureinsatzbereich: bis 90 Grad
Mitteltemperatur: 10 Grad (0,036 W/mK),
40 Grad (0,040 W/mK)
Baustoffklasse: DIN-EN 4102,
Euroklasse E (vormals B 2)
Isolierstärke: 5 mm
Farbe: rot

Angebotenes Fabrikat:
'.........'
'.........'
'.........'
liefern und montieren
Menge: 78,500 m

**01.01.42 desgl. wie vor jedoch für Abwasserrohr DN 90**
desgl. wie vor jedoch
für Abwasserrohr  DN 90

liefern und montieren
Menge: 15,200 m

**01.01.43 desgl. wie vor jedoch für Abwasserrohr DN 70**
desgl. wie vor jedoch
für Abwasserrohr  DN 70

liefern und montieren
Menge: 12,800 m

**01.01.44 desgl. wie vor jedoch für Abwasserrohr DN 50**
desgl. wie vor jedoch
für Abwasserrohr  DN 50

liefern und montieren
Menge: 53,200 m

**01.01.45 Wickelstreifen 70 mm**
Wickelstreifen
Breite 70mm
Länge Rolle 3,6m
Dicke 2mm

Angebotenes Fabrikat:
'.........'
'.........'
'.........'
liefern und montieren
Menge: 30,000 St

*Hinweis: Schwitzwasserdämmung*
Schwitzwasserdämmung der Be - und Enlüftungsleitungen
der Abwasserleitungen auf einer länge von je 3 m vor Gebäudeaustritt.

**01.01.46 Schwitzwasserdämmung DN 100 - 125**
Technische Vorbemerkung zur Kältedämmung an Rohrleitungen und verfahrenstechnischen Anlagen zur Tauwasserverhinderung & Energieeinsparung - Dämmung von Kunststoff- und Mehrschichtverbundrohren Øa <= 160 mm

Der nachstehenden Leistungsbeschreibung liegen folgende Vertragsbedingungen bzw. Normen und Richtlinien zugrunde:

» VOB (Verdingungsordnung für Bauleistungen)
» DIN EN 13501-1 "Klassifizierung von Bauprodukten und Bauarten zu ihrem Brandverhalten - Teil 1: Klassifizierung mit den Ergebnissen aus den Prüfungen zum Brandverhalten von Bauprodukten"
» Muster-Verwaltungsvorschrift Technische Baubestimmungen - Ausgabe 2017/1 (MVV TB 2017/1) - Teil A2: Brandschutz, Anhang 3, Tabelle 1.3.1; schwerentflammbar
» Muster-Verwaltungsvorschrift Technische Baubestimmungen - Ausgabe 2019/1 (MVV TB 2019/1) - Teil A2: Brandschutz, Anhang 4, Tabelle 1.2; normalentflammbar
» DIN 4140: "Dämmarbeiten an betriebs- und haustechnischen Anlagen - Ausführung von Wärme- und Kältedämmungen"
» DIN 18 421 (VOB, Teil C): "Dämmarbeiten an technischen Anlagen"
» AGI Q 01 (Dämmarbeiten an betriebstechnischen Anlagen: Nebenleistungen, Abrechnungen)

Kältedämmung mit antibakteriellen Zusatzstoffen an Rohrleitungen mit flexiblem Schaumstoff auf Basis synthetischen Kautschuks mit geschlossenzelliger Materialstruktur.

- DGNB QS 2 Kriterium ENV 1.2 - Risiken für die lokale Umwelt (Version 2018)

Synthetischer Kautschuk mit Umwelt-Produktdeklaration Typ III
(Environmental Product Declaration, EPD)
Die Typ III-Umwelt-Produktdeklarationen (EPD) bilden die
Datengrundlage für die ökologische Gebäudebewertung nach
DIN EN 15978 Nachhaltigkeit von Bauwerken - Bewertung der
umweltbezogenen Qualität von Gebäuden - Berechnungsmethode.
Umwelt-Produktdeklarationen basieren auf internationalen Normen ISO 14025; ISO 14040ff) - sowie der Europäischen
DIN EN 15804 und sind deshalb international abgestimmt.
Sie sind als Nachweis für Umweltansprüche in der öffentlichen Beschaffung geeignet.

Farbe: Schwarz
Länge der Schläuche: 2 m

Wärmeleitfähigkeit bei 0°C Mitteltemperatur (DIN EN ISO 8497): ? 0 °C = 0,033 W/(m·K) Wasserdampf-Diffusionswiderstand (EN 13469): µ = 10.000
Baustoffklasse: normalentflammbar, Euroklasse E auf Kunststoff- und/oder Mehrschichtverbundrohren

Anwendungsbereich:
obere Anwendungsgrenztemperatur: bis +105° C
untere Anwendungsgrenztemperatur: -50°C

Bedingungen bei Betrieb:
Umgebungstemperatur: a = .26°C
Relative Luftfeuchte: F =  60.%
Äußerer Wärmeübergang: aa = 9 W / (m² · K)
Mediumtemperatur: i = 0°C

Verarbeitung
Alle Nähte sind mit Kleber fachgerecht zu verschließen. Zusätzlich je ein Schlauchende auf das Rohr kleben (Abschottungsverklebung). Weitere Verarbeitungsrichtlinien sind der Montageanleitung zu entnehmen.

Besonders zu beachten:
Der Korrosionsschutz und die Befestigung der Rohrleitungen gehören nicht in das Gewerk Dämmarbeiten.
Materialverträglichkeit mit dem angebotenen Abwasserrohrsystem ist vom AN zu prüfen und zu gewährleisten.

Kältedämmung an Rohrleitungen und verfahrenstechnischen Anlagen zur Tauwasserverhinderung & Energieeinsparung - Dämmung von Kunststoff- und Mehrschichtverbundrohren Øa <= 160 mm

wie beschrieben, liefern und anbringen.

Rohrwerkstoff / System: Kunststoff-
Rohraußendurchmesser: 110 125 mm
Dämmstärke: 19 mm

Angebotenes Fabrikat:
'.........'
'.........'
'.........'

liefern und montieren
Menge: 36,000 m

#### Titel 01.02 Trinkwasserleitungen und Zubehör

*Hinweis: Rohrleitung aus Edelstahl*
Rohrleitungen für Kalt- und Warmwasser in Trinkwasserinstallationen
nach DIN 1988 / EN 806, aus nichtrostenden Cr-Mo-Ti Stahl,
mit handelsüblichen Biegegeräten bis 28 mm biegbar,
Werkstoff-Nr. 1.4521, nach DIN EN 10088,
PRE-Wert: 24,1

Verbindung mit Press-Verbinder aus
Rotguss oder Siliziumbronze, und DVGW zertifizierter Prüfsicherheit
bei unverpresstem Verbinder über den gesamten Prüfbereich von 22 hPa (22 mbar) bis 0,3 MPa (3 bar) trocken,
0,1 MPa (1 bar) bis 0,65 MPa (6,5 bar) nass,
Pressverbindung bis DN 50 mit doppelter
Presskontur (vor und hinter dem Dichtelement),
EPDM-Dichtelement, unlösbar,
Rohr und Verbinder im Systemverbund
inklusive Systemzulassung,
mit DVGW-Baumusterprüfzertifikat

Angebotenes Fabrik:
'.........'
'.........'
'.........'

liefern und montieren

**01.02.1 Edelstahlrohr 15 mm**
Rohr 1.4521
aus nichtrostendem Stahl
15 x 1,0 mm

liefern und montieren
Menge: 299,800 lfdm

**01.02.2 Edelstahlrohr 18 mm**
Rohr 1.4521
aus nichtrostendem Stahl
18 x 1,0 mm

liefern und montieren
Menge: 85,900 lfdm

**01.02.3 Edelstahlrohr 22 mm**
Rohr 1.4521
aus nichtrostendem Stahl
22 x 1,2 mm

liefern und montierenn
Menge: 90,700 lfdm

**01.02.4 Edelstahlrohr 28 mm**
Rohr 1.4521
aus nichtrostendem Stahl
28 x 1,2 mm

liefern und montierenn
Menge: 189,600 lfdm

**01.02.5 Edelstahlrohr 35 mm**
Rohr 1.4521
aus nichtrostendem Stahl
35 x 1,5 mm

liefern und montierenn
Menge: 18,200 lfdm

*Hinweis: Form- und Verbindungsstücke für Edelstahlrohr*
====================

**01.02.6 Bogen 15 mm**
Bogen
in den erforderlichen Winkelgraden,
aus Rotguss oder Siliziumbronze

Größe: 15 mm

liefern und montieren
Menge: 184,000 Stck

**01.02.7 Bogen 18 mm**
Bogen
in den erforderlichen Winkelgraden,
aus Rotguss oder Siliziumbronze

Größe: 18 mm

liefern und montieren
Menge: 38,000 Stck

**01.02.8 Bogen 22 mm**
Bogen
in den erforderlichen Winkelgraden,
aus Rotguss oder Siliziumbronze

Größe: 22 mm

liefern und montieren
Menge: 35,000 Stck

**01.02.9 Bogen 28 mm**
Bogen
in den erforderlichen Winkelgraden,
aus Rotguss oder Siliziumbronze

Größe: 28 mm

liefern und montieren
Menge: 24,000 Stck

**01.02.10 Bogen 35 mm**
Bogen
in den erforderlichen Winkelgraden,
aus Rotguss oder Siliziumbronze

Größe: 35 mm

liefern und montieren
Menge: 18,000 Stck

**01.02.11 T-Stück 15 mm**
T-Stück
aus Rotguss oder Siliziumbronze

Größe: 15 mm in aller erhältliche Abgangsvarianten

liefern und montieren
Menge: 53,000 Stck

**01.02.12 T-Stück 18 mm**
T-Stück
aus Rotguss oder Siliziumbronze

Größe: 18 mm in aller erhältliche Abgangsvarianten

liefern und montieren
Menge: 18,000 Stck

**01.02.13 T-Stück 22 mm**
T-Stück
 aus Rotguss oder Siliziumbronze

Größe: 22 mm in aller erhältliche Abgangsvarianten

liefern und montieren
Menge: 7,000 Stck

**01.02.14 T-Stück 28 mm**
T-Stück
aus Rotguss oder Siliziumbronze

Größe: 28 mm in aller erhältliche Abgangsvarianten

liefern und montieren
Menge: 16,000 Stck

**01.02.15 T-Stück 35 mm**
T-Stück
aus Rotguss oder Siliziumbronze

Größe: 35 mm in aller erhältliche Abgangsvarianten

liefern und montieren
Menge: 3,000 Stck

**01.02.16 Muffe 15 mm**
Muffe
aus Rotguss oder Siliziumbronze

Größe 15 mm

liefern und montieren
Menge: 25,000 Stck

**01.02.17 Muffe 18 mm**
Muffe
aus Rotguss oder Siliziumbronze

Größe 18 mm

liefern und montieren
Menge: 20,000 Stck

**01.02.18 Muffe 22 mm**
Muffe
aus Rotguss oder Siliziumbronze

Größe 22 mm

liefern und montieren
Menge: 10,000 Stck

**01.02.19 Muffe 28 mm**
Muffe
aus Rotguss oder Siliziumbronze

Größe 28 mm

liefern und montieren
Menge: 10,000 Stck

**01.02.20 Muffe 35 mm**
Muffe
aus Rotguss oder Siliziumbronze

Größe 35 mm

liefern und montieren
Menge: 2,000 Stck

**01.02.21 Redu 18 mm**
Reduzierung
aus Rotguss oder Siliziumbronze

Größe 18 mm in aller erhältliche Übergangsgrößen

liefern und montieren
Menge: 15,000 Stck

**01.02.22 Redu 22 mm**
Reduzierung
aus Rotguss oder Siliziumbronze

Größe 22 mm in aller erhältliche Übergangsgrößen

liefern und montieren
Menge: 15,000 Stck

**01.02.23 Redu 28 mm**
Reduzierung
aus Rotguss oder Siliziumbronze

Größe 28 mm in aller erhältliche Übergangsgrößen

liefern und montieren
Menge: 15,000 Stck

**01.02.24 Redu 35 mm**
Reduzierung
aus Rotguss oder Siliziumbronze

Größe 35 mm in aller erhältliche Übergangsgrößen

liefern und montieren
Menge: 4,000 Stck

**01.02.25 Gewinde - Übergangsstück 15 mm**
Gewinde-Übergangsstück
aus Rotguss oder Siliziumbronze

Größe 15 mm x 1/2"

liefern und montieren
Menge: 50,000 Stck

**01.02.26 Gewinde - Übergangsstück 18 mm**
Übergangsstück
aus Rotguss oder Siliziumbronze

Größe 18 mm x 1/2"

liefern und montieren
Menge: 20,000 Stck

**01.02.27 Gewinde - Übergangsstück 22 mm**
Übergangsstück
aus Rotguss oder Siliziumbronze

Größe 22 mm x 3/4"

liefern und montieren
Menge: 15,000 Stck

**01.02.28 Gewinde - Übergangsstück 28 mm**
Übergangsstück
aus Rotguss oder Siliziumbronze

Größe 28 mm x 1"

liefern und montieren
Menge: 15,000 Stck

**01.02.29 Gewinde - Übergangsstück 35 mm**
Übergangsstück
aus Rotguss oder Siliziumbronze

Größe 35 mm x 11/4"

liefern und montieren
Menge: 16,000 Stck

**01.02.30 Wandscheibe 15 mm**
Wandscheibe
aus Rotguss oder Siliziumbronze

Größe 15 mm x 1/2"

liefern und montieren
Menge: 4,000 Stck

*Hinweis: Mehrschichtverbundrohr*
Rohrleitungen Trinkwasserinstallationen
nach DIN 1988 / EN 806,
aus formstabilen grauen PE-Xc/Al/PE-Xc
Mehrschichtverbundrohren,
diffusionsdicht,

Verbindung mit -Verbinder aus
Rotguss,
als druckverlustoptimiertes System,
ohne O-Ring,
DVGW zertifizierter
Prüfsicherheit bei unverpresstem Verbinder,
unlösbar,
mit DVGW-Baumusterprüfzertifikat

Angebotenes Fabrikat:
'.........'
'.........'
'.........'

liefern und montieren

*Hinweis: Vorisoliertes Rohr für Vorwandmontage*
==============================

**01.02.31 zuvor beschriebenes Rohr mit 13mm Dämmung, 16x2,2**
PE-Xc/Al/PE-Xc-Rohr,
für die Trinkwasser-
und Heizungsinstallation,
in 13 mm Wärmedämmung
(l=0,040 W/mK),
für Trinkwasser-
und Heizungs-Installationen,
Trinkwasserleitung kalt nach
DIN 1988-200 Tabelle 8 Zeile 1 und 6,
Trinkwasser

Größe: 16x2,2

liefern und montieren
Menge: 180,300 m

**01.02.32 zuvor beschriebenes Rohr mit 26mm Dämmung, 20x2,8**
PE-Xc/Al/PE-Xc-Rohr,
für die Trinkwasser-
und Heizungsinstallation,
in 26 mm Wärmedämmung
(l=0,040 W/mK),
für Trinkwasser-
und Heizungs-Installationen,
Trinkwasserleitung kalt
nach DIN 1988-200 Tabelle 8 Zeile 3,
Trinkwasser

Größe: 20x2,8

liefern und montieren
Menge: 125,800 m

*Hinweis: Form- und Verbindungsstücke*
====================

**01.02.33 Bogen 16 mm**
Bogen,
in den erforderlichen Winkelgraden,
aus Rotguss

Größe: 16 mm

liefern und montieren
Menge: 55,000 Stck

**01.02.34 Bogen 20 mm**
Bogen,
in den erforderlichen Winkelgraden,
aus Rotguss

Größe: 20 mm

liefern und montieren
Menge: 30,000 Stck

**01.02.35 T-Stück 16 mm**
T-Stück,
mit allen erhältlichen Abgangsgrößen
aus Rotguss

Größe: 16 mm

liefern und montieren
Menge: 31,000 Stck

**01.02.36 T-Stück 20 mm**
T-Stück,
mit allen erhältlichen Abgangsgrößen
aus Rotguss

Größe: 20 mm

liefern und montieren
Menge: 19,000 Stck

**01.02.37 Kupplung 16 mm**
Kupplung,
aus Rotguss,

Größe 16 mm

liefern und montieren
Menge: 12,000 Stck

**01.02.38 Kupplung 20 mm**
Kupplung,
aus Rotguss,

Größe 20 mm

liefern und montieren
Menge: 8,000 Stck

**01.02.39 Kupplung 20x16 mm**
Kupplung,
aus Rotguss,

Größe: 20 X 16

liefern und montieren
Menge: 16,000 Stck

**01.02.40 Übergangsstück 16x1/2"**
Übergangsstück,
aus Rotguss,
mit Rp-Gewinde,

16 X 1/2

liefern und montieren
Menge: 26,000 Stck

**01.02.41 Übergangsstück 16x3/4"**
Übergangsstück,
aus Rotguss,
mit Rp-Gewinde,

16 X 3/4"

liefern und montieren
Menge: 8,000 Stck

**01.02.42 Übergangsstück 20x1/2"**
Übergangsstück,
aus Rotguss,
mit Rp-Gewinde,

20 X 1/2"

liefern und montieren
Menge: 12,000 Stck

**01.02.43 Übergangsstück 20x3/4"**
Übergangsstück,
aus Rotguss,
mit Rp-Gewinde,

20 X 3/4"

liefern und montieren
Menge: 5,000 Stck

**01.02.44 Wandscheibe, 16 mm**
Wandscheibe,
aus Rotguss
16 mm x 1/2"

liefern und montieren
Menge: 55,000 Stck

**01.02.45 Wandscheibe, 20 mm**
Wandscheibe,
aus Rotguss
20 mm x 1/2"

liefern und montieren
Menge: 3,000 Stck

**01.02.46 Doppelwandscheibe 16 mm**
Wandscheibe,
aus Rotguss
16 mm x 1/2"

liefern und montieren
Menge: 38,000 Stck

**01.02.47 Doppelwandscheibe, 20 mm**
Wandscheibe,
aus Rotguss
20 mm x 1/2"

liefern und montieren
Menge: 2,000 Stck

**01.02.48 Übergangsstück 20 x 22 mm**
Übergangsstück,
aus Rotguss,mit Pressende,
20 x 22 mm

liefern und montieren
Menge: 10,000 Stck

**01.02.49 Übergangsstück 16 x 15 mm**
Übergangsstück,
aus Rotguss,mit Pressende,
16 x 15 mm

liefern und montieren
Menge: 15,000 Stck

**01.02.50 Schallschlucker, Wandscheibe 16 mm**
Schallschlucker,
aus Gummi,passend zu den Wandscheiben
in Verbindung mit der Halterung.

liefern und montieren
Menge: 55,000 Stck
Produkt:
  Artikel:
    Artikelnummer: 586713
    Artikelkurztext: Schallschlucker, Wandscheibe 16 mm

**01.02.51 Schallschlucker, Wandscheibe 20 mm**
Schallschlucker,
aus Gummi,passend zu den Wandscheiben
in Verbindung mit der Halterung.

liefern und montieren
Menge: 3,000 Stck
Produkt:
  Artikel:
    Artikelnummer: 586713
    Artikelkurztext: Schallschlucker, Wandscheibe 20 mm

**01.02.52 Schallschlucker, Doppelwandscheibe 16mm**
Schallschlucker
aus Gummi, passend zur Doppelwandscheibe

liefern und montieren
Menge: 38,000 Stck
Produkt:
  Artikel:
    Artikelnummer: 657116
    Artikelkurztext: Schallschlucker, Doppelwandscheibe 16mm

**01.02.53 Schallschlucker, Doppelwandscheibe 20mm**
Schallschlucker
aus Gummi, passend zur Doppelwandscheibe

liefern und montieren
Menge: 2,000 Stck
Produkt:
  Artikel:
    Artikelnummer: 657116
    Artikelkurztext: Schallschlucker, Doppelwandscheibe 20mm

*Hinweis: Befestigungsmaterial*

**01.02.54 Montageschiene**
Montageschiene Ausführungen (B x H x s)
30 x 30 x 2,0 mm

Werkstoff-Material: Stahl 1.0242, sendzimirverzinkt.
Mit gleichmäßigem Lochbild am Schienenrücken

Angebotenes Fabrikat:
'.........'
'.........'
'.........'

liefern und montieren
Menge: 30,000 lfdm

**01.02.55 Schienenkonsole**
Wandplatte für vorbenannter-Profilschiene zur Wand- und Deckenbefestigung geeignet.
In der Abmessungen von ca: 30 x 20 x 200 mm. Kragarm mit durchgängigem Montageschlitz und
gleichmäßig verteilten Lang- und/oder Rundlöchern am Schienenrücken.
Erhöhter Korrosionsschutz durch sedimier verzinkte Oberflächenbeschichtung.

liefern und montieren
Menge: 20,000 St

**01.02.56 Schienenendstopfen**
Schienenendstopfen als optischer und funktionaler Schienenabschluss.

Werkstoff-Material: PE (Polyethylen)

liefern und montieren
Menge: 30,000 St

**01.02.57 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.
Unterlegscheibe passend abgelängt

liefern und montieren
Menge: 20,000 lfdm

**01.02.58 Hammerkopfbefestigung M8x50 mm**
Hammerkopfbefestigung M10x50 mm zu vorgenannter Profilschiene
Eigenschaften:
gefertigt aus Stahl 1.0332
elektrolytisch verzinkt, mit
Klemmfeder. Schiebemutter mit Gewindestift, Unterlegscheibe und Federring
für eine schnelle Montage vormontiert
durch die Klemmfeder ist das Produkt bis zur Endfixierung in der Schiene einfach und flexibel verschieb- bzw. positionierbar

liefern und montieren.
Menge: 30,000 St

**01.02.59 Hammerkopfbefestigung M10x50 mm**
Hammerkopfbefestigung M10x50 mm zu vorgenannter Profilschiene
Eigenschaften:
gefertigt aus Stahl 1.0332
elektrolytisch verzinkt, mit
Klemmfeder. Schiebemutter mit Gewindestift, Unterlegscheibe und Federring
für eine schnelle Montage vormontiert
durch die Klemmfeder ist das Produkt bis zur Endfixierung in der Schiene einfach und flexibel verschieb- bzw. positionierbar

liefern und montieren
Menge: 10,000 St

**01.02.60 Gewindestange M8**
Gewindestangen zur Anbindung an Bauteilen mit Gewindeanschluss

Werkstoff-Material: Stahl, elektrolytisch verzinkt

Ausführungen in M8
Erfüllt Brandschutzanforderungen der MLAR/LAR/RbALei.

liefern und montieren
Menge: 55,000 lfdm

**01.02.61 Gewindestange M10**
Gewindestangen zur Anbindung an Bauteilen mit Gewindeanschluss

Werkstoff-Material: Stahl, elektrolytisch verzinkt

Ausführungen in M10
Erfüllt Brandschutzanforderungen der MLAR/LAR/RbALei.

liefern und montieren
Menge: 1,000 lfdm

**01.02.62 Trapezaufhänger VdS**
Trapezaufhänger VdS
zur Befestigung an Trapezblechen mittels
Blindnieten oder Gewindestange.
Eigenschaften:
- gefertigt aus Stahl 1.0332
- sendzimirverzinkt
- Gewindestift höhenregulierbar
- mit VdS-Zulassung - Zertifikat-Nr.
G 4070033

Ausführung Gewindeanschluss M8

liefern und montieren
Menge: 215,000 Stck

**01.02.63 Metalldübel**
Material: Stahl
Größe: M8/M10
Einbautiefe: mindestens die doppelte Dübellänge ohne Brandschutztechnischen Einbaunachweis
Zugbelastung: Rechnerisch maximal 500 N

liefern und montieren.
Menge: 70,000 Stck

**01.02.64 Sechskantmuttern M10 - DIN 934 - galvanisch verzinkt -**
Sechskantmuttern M10 - DIN 934 - galvanisch verzinkt - Festigkeitsklasse 8

liefern und montieren
Menge: 300,000 Stck

**01.02.65 Scheiben 10,5 x 28 x 4 mm,**
Unterlegscheiben 10,5 x 30 x 4 mm, Galvanisch verzinbkt
DIN 9021, DIN-EN-ISO 7093

liefern und montieren
Menge: 300,000 Stck

**01.02.66 Bolzenanker M8 x 75mm**
Bolzenanker (Kohlenstoffstahl) für höchste Leistung in gerissenem Beton und bei seismischen Lasten

Werkstoff, Korrosion: Kohlenstoffstahl, verzinkt
Kopfkonfiguration: Außengewinde
Zulassungen / Prüfberichte: Brandschutz, ETA, Seismisch
M8 x 75 mm

liefern und montieren
Menge: 80,000 Stck

**01.02.67 Schraubanker / Betonschraube Sechskantkopf**
Schraubanker / Betonschraube Sechskantkopf

Befestigung der zuvor beschriebenen Position mit Erzeugnis:
galvanisch verzinkt
Durchmesser10 x 70 mm

Mehrfachbeschichtung
nichtrostender Stahl A4 (R)
Einbau und Montage gem. Europäisch Technischer Bewertung ETA-20/0867
mit Bohrmethode
Hammerbohren ohne Bohrlochreinigung in jede Bohrrichtung (Größen 8 bis 14)

inkl. anzeichnen und bohren

liefern und montieren
Menge: 50,000 Stck

*Hinweis: Rohrschellen*
zur Befestigung von metallischen Rohren,
wie z.B. Kupfer-, Wicu-, Stahlrohr, mit
Schallschutzeinlage für DIN 4109,

Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)

Angebotenes Fabrikat:
'.........'
'.........'
'.........'

liefern und montieren

**01.02.68 Rohrschelle für Rohr-Ø 15-18 mm, M8/M10**
Rohrschelle mit Schallschutzeinlage und
Schnellverschluss zur Befestigung leichter
Rohrleitungen mit
einem Außen-Ø von 15 bis 18 mm. Anschlussmutter M8/M10

liefern und montieren
Menge: 155,000 St

**01.02.69 Rohrschelle für Rohr-Ø 20-23 mm, M8/M10**
Rohrschelle mit Schallschutzeinlage und
Schnellverschluss zur Befestigung leichter
Rohrleitungen mit
einem Außen-Ø von 20 bis 23 mm. Anschlussmutter M8/M10

liefern und montieren
Menge: 45,000 St

**01.02.70 Rohrschelle für Rohr-Ø 25-28 mm, M8/M10**
Rohrschelle mit Schallschutzeinlage und
Schnellverschluss zur Befestigung leichter
Rohrleitungen mit
einem Außen-Ø von 25 bis 28 mm. Anschlussmutter M8/M10

liefern und montieren
Menge: 70,000 St

**01.02.71 Rohrschelle für Rohr-Ø 32-38 mm, M8/M10**
Rohrschelle mit Schallschutzeinlage und
Schnellverschluss zur Befestigung leichter
Rohrleitungen mit
einem Außen-Ø von 32 bis 38 mm. Anschlussmutter M8/M10

liefern und montieren
Menge: 35,000 St

**01.02.72 Beschilderung und Bezeichnung**
Beschilderung und Bezeichnung derBauteile mit vorgefertigten Schilderträger
Größe: 100 x 50mm

liefern und montieren
Menge: 25,000 St

#### Titel 01.03 Rohrdämmung und Zubehör

*Hinweis: Mineralwollisolierung mit PVC-Ummantelung*
An allen freiliegenden Leitungen, In offenen Wand ,- u. Deckenbereichen

**01.03.1 Rohrdämmung mit PVC Mantel 15x1,0**
Rohrdämmung bestehend aus
nichtbrennbarer Alukaschierter
Mineralwollmatte, Wärmeleitfähigkeit 0,35 W/mK
verklebt und mit verz. Bindedraht um die
Rohre gebunden, hierüber eine Umhüllung
aus schwerentflammbarer Isogenopak
Folie komplett mit Endmanschette.

Die Leitungen werden generell bei Ein
und Austritt in bzw. aus dem Raum gekennzeichnet.
für Rohrdimension :15 x 1,0 mm +  18 x1,0
Dämmstärke: 20 mm

Bögen und Formteile sind in den Einheitspreis mit ein zu kalkulieren

Angebotenes Fabrikat:
'.........'
'.........'
'.........'
liefern und montieren
Menge: 4,000 lfm

**01.03.2 desgl. wie vor jedoch für Rohrdimension 18 x 1,5**
desgl. wie vor jedoch
für Rohrdimension 18 x 1,5
Isolierstaerke : 100%

liefern und montieren
Menge: 12,500 lfm

**01.03.3 desgl. wie vor jedoch für Rohrdimension 22 x 1,5**
desgl. wie vor jedoch
für Rohrdimension 22 x 1,5
Isolierstaerke : 100%

liefern und montieren
Menge: 17,500 lfm

**01.03.4 desgl. wie vor jedoch für Rohrdimension 28 x 1,5**
desgl. wie vor jedoch
für Rohrdimension 28 x 1,5
Isolierstaerke : 100%

liefern und montieren
Menge: 20,500 lfm

**01.03.5 desgl. wie vor jedoch für Rohrdimension 35 x 1,5**
desgl. wie vor jedoch
für Rohrdimension 35 x 1,5
Isolierstaerke : 100%

liefern und montieren
Menge: 6,500 lfm

**01.03.6 desgl. wie vor jedoch Zulage Passtück**
desgl. wie vor jedoch Wärmedämmungspassstück
für alle Rohrdimensionen
Dämmstärke: 100%

liefern und montieren
Menge: 15,000 Stck

**01.03.7 desgl. wie vor jedoch Zulage Ausschnitt**
desgl. wie vor jedoch  Ausschnitt Wärmedämmung
für alle Rohrdimensionen
Dämmstärke: 100%

liefern und montieren
Menge: 15,000 Stck

**01.03.8 Klebeband 30 mm, grau**
Klebeband, 30 mm, grau

DIN EN 60 454-3-1 R-PVC/105/A-Tx Typ 10
gute Verarbeitungsfähigkeit auch bei niedrigen Temperaturen
sehr gute Alterungsbeständigkeit
flammwidrig und selbstverlöschend
sehr gute Chemikalienbeständigkeit
schmiegsame Folien mit VDE-Prüfzeichen und schwer entflammbar nach Baustoffklasse B 1, DIN 4102 (P-MPA-E-02-596)

liefern und montieren
Menge: 1,000 Stck

*Hinweis: Mineralwollisolierung ohne Ummantelung*
in den Steigeschächten und im Decken / Abhangbereichen

**01.03.9 Mineralwolldämmung Alukaschiert 15 x 1,0**
Dämmung von 65;Heizungs- und Warmwasser-Rohrleitungen nach der EnEV  Anforderung:
Wärmedämmung von Heizungs- und Warmwasser-Rohrleitungen
Gem. Anlage 5 (zu § 10 Abs.2 und § 14 Abs. 4), Tabelle 1,EnEV 2014
Einbau: Dämmschale  fugendicht auf die Rohrleitung aufbringen. Schutzstreifen der selbstklebenden Längsüberlappung entfernen und damit den Längsschlitz dicht verkleben. Rundstöße mit selbstklebendem Rockwool Alufix Klebeband verkleben.
Zusätzlich Dämmschale mit verzinktem Bindedraht, 6 Windungen pro lfd. Meter, auf der Rohrleitung befestigen.

Bögen und Formteile sind in den Einheitspreis mit ein zu kalkulieren

Baustoffklasse: A2L- s1, d0 nach DIN 13501-1
Schmelzpunkt: > 1000 °C nach DIN 4102-17
Wärmeleitfähigkeit: 0,035 W/(m·K) nach EnEV
Oberfläche: gitternetzverstärkte Aluminiumfolie
Anforderungen: Dämmstärke 100% gem. EnEV

Rohraußendurchmesser [mm]: 15
Dämmstärke [mm]: 20

Angebotenes Fabrikat:
'.........'
'.........'
'.........'

liefern und montieren
Menge: 295,200 lfm

**01.03.10 desgl. wie vor jedoch für Rohrdimension 18 x 1,0**
desgl. wie vor jedoch
für Rohrdimension 18 x 1,0
Isolierstärke : 20 mm

liefern und montieren
Menge: 73,400 lfm

**01.03.11 desgl. wie vor jedoch für Rohrdimension 22 x 1,2**
desgl. wie vor jedoch
für Rohrdimension 22 x 1,2
Isolierstärke : 20 mm

liefern und montieren
Menge: 73,200 lfm

**01.03.12 desgl. wie vor jedoch für Rohrdimension 28 x 1,2**
desgl. wie vor jedoch
für Rohrdimension 28 x 1,2
Isolierstärke : 20 mm

liefern und montieren
Menge: 169,100 lfm

**01.03.13 desgl. wie vor jedoch für Rohrdimension 35 x 1,5**
desgl. wie vor jedoch
für Rohrdimension 35 x 1,5
Isolierstärke : 30 mm

liefern und montieren
Menge: 11,700 lfm

**01.03.14 desgl. wie vor jedoch Zulage Passtück**
desgl. wie vor jedoch Wärmedämmungspassstück
für alle Rohrdimensionen
Dämmstärke: 100%

liefern und montieren
Menge: 25,000 Stck

**01.03.15 desgl. wie vor jedoch Zulage Ausschnitt**
desgl. wie vor jedoch  Ausschnitt Wärmedämmung
für alle Rohrdimensionen
Dämmstärke: 100%

liefern und montieren
Menge: 85,000 Stck

**01.03.16 Aluklebeband**
Wickelstreifen zur nachträglichen Dämmung von Rohrverbindungen und als Körperschalldämmung

robuste, reißfeste Oberfläche um Beschädigungen in der Bauphase vorzubeugen, dies dient der Vermeidung von Körperschallbrücken

Material: Polyethylenschaum, verbunden mit reißfesten, miteinander vernadelten Kunststoff-Fasern.

Streifenbreite: 70 mm
Rollenlänge: 50 m
Dämmschichtdicke: ca. 2 mm
Temperaturbeständigkeit (dauerhaft) : von -20°C bis +90°C

liefern und montieren
Menge: 3,000 Stck

#### Titel 01.04 Brandschutz

**01.04.1 R90 Brandschutz-Rohrabschottung für nichtbrennbare Rohre**
R90 Brandschutz-Rohrabschottung um nichtbrennbare
Rohre.
Einbau in Massivbauteilen und leichten Trennwänden
Anforderung:
R90 nach DIN 4102-11
Einbau/Ringspaltverschluss:
Formschlüssig in passende Kernbohrung ohne
zusätzlichen Ringspaltverschluss
oder die verbleibende Öffnung im Durchbruch in ganzer
Bauteildicke hohlraumfüllend dicht mit
formbeständigen,
nichtbrennbaren Baustoffen wie z.B. Mörtel, Beton oder
Gips verschließen.
Eine weiterführende Dämmung ist beidseitig der Durchführung in einer Länge von je 1 m anzubringen.
Die Rohrschalen mit verzinktem Bindedraht
Ø >/= 0,6mm, 6 Windungen/lfm. auf dem Rohr fixieren.
Rohre:
Stahl, Edelstahl, Guß und Kupfer

Einbau in:
Massivwände >/= 100 mm
leichte Trennwände >/= 100 mm
Massivdecken >/= 150 mm
Parallele Installationen:
Nachweis von geprüftem 0-Abstand zu Conlit
Rohrabschottungen,
Conlit Kabelabschottungen und Absperrvorrichtungen
gegen Feuer und Rauch in Lüftungsleitungen
entsprechend DIN 18017-3.
Es ist davon auszugehen, dass die Mindestabstände
zwischen
gedämmten und ungedämmten Rohrleitungen nach
DIN 4140 unterschritten werden.
Die ordnungsgemäße Ausführung ist vom Ersteller der
Abschottung nach Abschluss der Arbeiten
durch eine Übereinstimmungserklärung zu bescheinigen.
Bauteildurchführung:

Baustoffklasse: A2 nach DIN 4102-1
Schmelzpunkt:> 1000 °C nach DIN 4102-17
Rohdichte:>/= 150 kg/m³
Oberfläche: gitternetzverstärkte,
farblich markierte Aluminiumfolie
Einbaulänge:= Bauteilstärke
Notwendige weiterführende Dämmung:

Baustoffklasse: A2L - s1, d0 nach DIN 13501-1
Schmelzpunkt:> 1000 °C nach DIN 4102-17
Wärmeleitfähigkeit: 0,035 W/(m·K) nach EnEV
Oberfläche: gitternetzverstärkte Aluminiumfolie
Einbaulänge: je 1 m beidseitig der Bauteiloberfläche
Dämmstärke: gem. abP P-3725/4130-MPA BS
Zusätzl. Anforderungen:
o Dämmstärke 100% gem. EnEV
Bauteilstärke [mm]:400
Rohraußendurchmesser [mm]:15 mm
inkl.Verschalung und maschinellem Verpressen der
Durchbrüche/Kernbohrung mit zugelassenen
Materialien und Verpresswerkzeugen
liefern und montieren

für Rohrgröße 15 mm

Angebotenes Fabrikat:
'.........'
'.........'
'.........'

liefern und montieren
Menge: 5,000 Stck

**01.04.2 desgl. wie vor jedoch für Rohrgröße 18 mm**
desgl. wie vor jedoch
für Rohrgröße 18 mm
inkl.Verschalung und maschinellem Verpressen der
Durchbrüche/Kernbohrung mit zugelassenen
Materialien und Verpresswerkzeugen

liefern und montieren
Menge: 6,000 Stck

**01.04.3 desgl. wie vor jedoch für Rohrgröße 22 mm**
desgl. wie vor jedoch
für Rohrgröße 22 mm
inkl.Verschalung und maschinellem Verpressen der
Durchbrüche/Kernbohrung mit zugelassenen
Materialien und Verpresswerkzeugen

liefern und montieren
Menge: 5,000 Stck

**01.04.4 desgl. wie vor jedoch für Rohrgröße 28 mm**
desgl. wie vor jedoch
für Rohrgröße 28 mm
inkl.Verschalung und maschinellem Verpressen der
Durchbrüche/Kernbohrung mit zugelassenen
Materialien und Verpresswerkzeugen

liefern und montieren
Menge: 4,000 Stck

**01.04.5 desgl. wie vor jedoch für Rohrgröße 35 mm**
desgl. wie vor jedoch
für Rohrgröße 35 mm
inkl.Verschalung und maschinellem Verpressen der
Durchbrüche/Kernbohrung mit zugelassenen
Materialien und Verpresswerkzeugen

liefern und montieren
Menge: 2,000 Stck

**01.04.6 Erstellen von feuerbeständigen F-90 Rohrabschottungen**
Erstellen von feuerbeständigen F-90 Decken- und Wandverschlüssen in fix und fertiger Arbeit, inkl. Schalmaterial, in F90 mit einem Brandschutzmörtelsystem im Verpressverfahren unter Zuhilfenahme von Verpresslanze bis zu einer Wand- und Deckenstärke von 24cm unter Berücksichtigung der telweise beengten Montagebedingung.
inkl. An und Abfahrt sowie Vorhaltung aller erforderlichen Maschinen, Geräte und Materialien. Versorgungsanschlüsse in den Räumen der Baustelle sind hinzurechnen.
Inkl. Beschilderung

Angebotenes Fabrikat:
'.........'
'.........'
'.........'

bis 0,10 m²
Menge: 10,000 St

**01.04.7 desgl. wie vor jedoch bis 0,20 m²**
Menge: 10,000 St

**01.04.8 desgl. wie vor jedoch bis 0,30 m²**
Menge: 3,000 St

**01.04.9 Brandschutzmanschette für Brennbare Abwasserleitung DN 100**
Abwasser Brandschutzmanschette DN 100 geprüft und zugelassen vom Deutschen Institut für Bautechnik

Montage beidseitig vor Wänden aus Beton,
Porenbeton oder Mauerwerk mit Dicke =100 mm einseitig unter Decken aus Porenbeton oder Beton mit Dicke =150 mm
Schallschutz: Schaumstofffolie von 3 - 5 mm Dicke kann eingezogen werden flexible Einsatzvarianten:
Manschette kann bündig in die Decke eingemörtelt werden. Manschette kann über 2 x 45-Grad-Bögen gesetzt werden.

Größe: DN 100

inkl. Schrauben und Dübel befestigen
Durchführung ist zu kennzeichen.

Angebotenes Fabrikat:
'.........'
'.........'
'.........'

liefern und montieren
Menge: 5,000 Stck

**01.04.10 desgl. wie vor, jedoch Größe: DN 90**
desgl. wie vor, jedoch
Größe: DN 90

liefern und montieren
Menge: 8,000 Stck

**01.04.11 desgl. wie vor, jedoch Größe: DN 70**
desgl. wie vor, jedoch
Größe: DN 70

liefern und montieren
Menge: 3,000 Stck

**01.04.12 desgl. wie vor, jedoch Größe: DN 50**
desgl. wie vor, jedoch
Größe: DN 50

liefern und montieren
Menge: 10,000 Stck

**01.04.13 Brandschutzmörtel**
Brandschutzabschottung von Kabeltrassen, Kabeln, brennbaren und nichtbrennbaren Rohren mit Brandschutzmörtel, in Massiver Wand oder Decke Feuerwiderstandsklasse S 90 DIN 4102-9, mitbauaufsichtlicher Zulassung, Zulassungsart DIBt (deutsche Zulassung), Nachbelegung uneingeschränkt gefordert, Abstand zum nächsten Schott größer gleich 200 mm, brennbare Rohre zusätzlich mit Brandschutzmanschette Schotten max. Kabel- und Rohrleitungsbelegung 60 % der Öffnungsgröße. Kombinationmöglichkeiten mit anderen´Brandschutzprodukten möglich.
Fachgerechter Einbau und Verwendung gemäß Zulassung gefordert Auf eine rauchgasdichte Ausführung ist zu achten

Montageort: Kabeldurchführungen für Versorgungs- oder Steuerleitungen.

liefern und montieren.
Menge: 15,000 kg

**01.04.14 Feuerbeständige Verfüllung von Fugen**
Feuerbeständige Verfüllung von Fugen zwischen Brandschutzdurchführungen und den umgebenden Wand- und Deckenbereichen mittels selbstverdichtenden, rauchgasdichtem
Brandschutzmörtel gemäß den allgemeinen
bauaufsichtlichen. Zulassungen für Brandschutzklappen des DIBt-Berlin. Die Verfüllung der Fugen erfolgt erforderlichenfalls mittels Spezialpumpen und Verpresslanzen. Zu verfüllende Wand- und Deckendicken bis 25 cm. Fugenbreiten: bis 10 cm, aufgemessen wird der Fugenumfang mit seiner größten Länge.

inkl. Einschalung der Öffnungen

liefern und montieren.
Menge: 2,500 m

**01.04.15 Erstellung von Revisionsunterlagen Brandschutz**
*** Pauschalposition
Erstellung von Revisionunterlagen nach VDI 6026, DIN, VDI, VDE, etc. für das Gewerk Brandschutz nach den in den Vorbemerkungen aufgestellten Forderungen und Richtlinien in
der unten aufgeführten Menge und Ausführung

In 3-facher Ausführung und auf digitalem Datenträger.
Die Dokumentation muss vorab an das Planungsbüro zur Prüfung und Freigabe übermittelt werden.
Menge: 1,000 psch

**01.04.16 Beschilderung und Bezeichnung**
Beschilderung und Bezeichnung der
Brandschotts
nach DIN 4066
Hintergrund: Weiß/Rot
Textfarbe: Schwarz

liefern und montieren.
Menge: 22,000 Stck

#### Titel 01.05 Einrichtungsgegenstände

*Hinweis: Wc´s Foyer*
=====================

**01.05.1 Waschtisch-Montageelement**
Verwendungszwecke - Für Trockenbau - Zum Einbau in teil- oder raumhohe Vorwandinstallationen - Zum Einbau in raumhohe Installationswände - Zur Montage von Waschtischen - Für Standarmaturen - Für Fußbodenaufbauten 0-20 cm Eigenschaften - Selbsttragender Rahmen pulverbeschichtet - Rahmen mit Bohrlöchern D 9 mm für Befestigung im Holzständerbau - Fußstützen verzinkt - Fußstützen verstellbar 0-20 cm - Fußstützen mit Rutschhemmung - Fußplatten drehbar - Fußplattentiefe passend zum Einbau in U-Profile UW 50 und UW 75
Befestigungsabstand Waschtisch 5-38 cm - Befestigung für Anschlussbogen höhenverstellbar und schallgedämmt - Traverse Armatur höhen- und tiefenverstellbar Lieferumfang - 2 Anschlusswinkel Rp 1/2" - R 1/2", MF-fähig - 2 Schalldämmunterlagen - 2 Dämmhülsen - Anschlussbogen aus PE-HD, D 50 mm - Dichtung D 44 / 32 mm - 2 Gewindestangen M10 - Befestigungsmaterial

Angebotenes Fabrikat:
'.........'
'.........'
'.........'

liefern und montieren
Menge: 2,000 Stck

**01.05.2 Wand-WC-Montageelement**
Verwendungszwecke - Für Trockenbau - Zum Einbau in teil- oder raumhohe Vorwandinstallationen - Zum Einbau in raumhohe Installationswände - Zum Einbau in teil- oder raumhohe Systemwände - Für Wand-WCs mit Anschlussmaßen nach DIN EN 33:2011-11 - Für Wand-WCs mit Ausladung bis 62 cm - Für 1-Mengen-, 2-Mengen- oder Spül-Stopp-Spülung - Für Fußbodenaufbauten 0-20 cm Eigenschaften - Selbsttragender Rahmen pulverbeschichtet - Rahmen mit Bohrlöchern D 9 mm für Befestigung im Holzständerbau - Rahmen vorbereitet für Abstützungen bei WC-Keramiken mit kleiner Auflagefläche - Fußstützen verzinkt - Fußstützen verstellbar 0-20 cm - Fußstützen mit Rutschhemmung - Fußplatten drehbar - Fußplattentiefe passend zum Einbau in U-Profile UW 50 und UW 75 und Systemschienen - Anschlussbogen in verschiedenen Tiefenpositionen werkzeuglos montierbar, Verstellbereich 45 mm - Befestigung Anschlussbogen schallgedämmt - UP-Spülkästen mit Betätigung von vorne - UP-Spülkasten schwitzwassergedämmt - Bei Werkseinstellung sofortiges Nachspülen möglich - Montage- und Instandhaltungsarbeiten am UP-Spülkasten werkzeuglos - Wasseranschluss hinten oder oben mittig - Bauschutz für Serviceöffnung schützt vor Feuchtigkeit und Schmutz - Bauschutz für Serviceöffnung ablängbar - Ausgerüstet mit Leerrohr für Wasserzuleitung zum Anschluss von Dusch-WCs - Mit Befestigungsmöglichkeit für Elektroanschluss Lieferumfang - Wasseranschluss R 1/2", MF-fähig, mit integriertem Eckventil und Handrad - Bauschutz für Serviceöffnung - 2 Schutzstopfen - Anschlussset für WC, D 90 mm - Anschlussbogen 90G aus PE-HD, D 90 mm - Übergangsmuffe aus PE-HD, D 90 / 110 mm - 2 Gewindestangen M12 - Befestigungsmaterial

Angebotenes Fabrikat:
'.........'
'.........'
'.........'

liefern und montieren
Menge: 3,000 Stck

**01.05.3 Urinal-Wandelement**
Verwendungszwecke
- Für Trockenbau
Eigenschaften
- Elementhöhe auf Urinal anpassbar,112-130 cm
- Universelles UP-Gehäuse für Urinalsteuerungen
- Befestigung für Zulauf d 32 mm höhenverstellbar
- Befestigung für Anschlussbogen höhenverstellbar und schallgedämmt
- Urinalbefestigungen M8, breiten- und höhenverstellbar
Technische Eigenschaften
- Fließdruck (kPa) - min. bis max.:100-800 kPa
- Prüfdruck Wasser (kPa) - max.: 1600 kPa
- Prüfdruck Luft / Inertgas (kPa) -max.: 300 kPa
- Wassertemperatur (GrC) - max.: 30 GrC
- Durchfluss bei 1 bar ohne Durchflussbegrenzer (l/s): 0,3 l/s
- Durchfluss bei 100 kPa mit Durchflussbegrenzer (l/s): 0,18 l/s
- Werkstoff: Stahl
- Höhenverstellbar: Ja
- B / Breite (cm): 50 cm
- H / Höhe (cm): 112-130 cm
- T / Tiefe (cm): 7,5 cm
Zusätzlicher Lieferumfang
- Anschlusswinkel R 1/2"
- Bauschutz mit Deckel
- Verbindungsrohr zwischen Zulauf d 32 mm und Urinal, mit Dichtung auf Urinal
- Schutzstopfen
- Anschlussbogen aus PE-HD, d 63 / 50 mm
- Schutzkappe
- Dichtung d 57 / 50 mm
- Urinalgeruchsverschluss d 50 mm, mit Dichtung auf Urinal
- 2 Gewindestangen M8
- Befestigungsmaterial

Angebotenes Fabrikat:
'.........'
'.........'
'.........'

liefern und montieren
Menge: 2,000 Stck

**01.05.4 Bausatz Vorwandmontage**
Verwendungszwecke - Zum Befestigen von  Montageelementen vor Trockenbau- und Massivwänden - Zum Befestigen der Beplankung bei teilhohen Vorwandinstallationen Eigenschaften - Von vorne stufenlos tiefenverstellbar, mit Schnelleinstellung - Wandanschluss 360G drehbar Technische Eigenschaften - Werkstoff: Zinkdruckguss / Stahl / Kunststoff - Geeignet für: WCs, Waschtische, Urinale, Bidets Zusätzlicher Lieferumfang - Set a 2 Stck

Angebotenes Fabrikat:
'.........'
'.........'
'.........'

liefern und montieren
Menge: 7,000 Stck

**01.05.5 Waschtisch, 55x44cm, m. Hl., o. Ül., weiß**
Waschtisch, 55x44cm, m. Hl., o. Ül., weiß

Eigenschaften
- Unterbaufähig
- Reduzierte Randhöhe
- Gerade Wandanbindung erlaubt mehr Ablagefläche auf
der Hahnlochbank
- Modernes eckiges Design setzt klare Akzente
- 10 Jahre Nachkaufgarantie

Technische Eigenschaften
- Farbe: weiß
- Werkstoff: Sanitärkeramik
- Höhe: 18,0 cm
- Breite: 55 cm
- Tiefe: 44 cm
- Befestigungspunkte: 2
- Hahnloch: mittig

Angebotenes Fabrikat:
'.........'
'.........'
'.........'

liefern und montieren
Menge: 2,000 Stck

**01.05.6 Schaftventil 1 1/4" x D= 63 mm**
Schaftventil 1 1/4" x D= 63 mm mit
Siebeinlauf, ohne Überlaufschlitze
Schaftlänge: 70 mm, Messing verchromt

liefern und montieren
Menge: 2,000 Stck

**01.05.7 Elektronische Waschtisch-Armatur**
Selbstschluss-Waschtischbatterie
mit Mischung und variabel einstellbarem
Temperaturbegrenzer
6 V Lithium-Batterie, Typ CR-P2
Long-Life Oberfläche
Maximaler Durchfluss (bei 3 bar):
5,5l/min
flexible Anschlussschläuche
Rückflussverhinderer mit integrierten
Schmutzfangsieben
Schnell-Montage-System
Start-Stop-Funktion
Elektronische Laufzeitüberwachung
Sicherheitsabschaltung nach 180 Sek.
Stufenlose Laufzeiteinstellung
2-180 Sek.
automatische Spülung: 5 Min.
nach 3 Tagen ohne Betätigung
Dauerlaufmodus zur thermischen
Desinfektion: 3,5 Min. oder 11 Min.
CE-Zeichen
Schutzart Armatur IP 59K
chrom

Angebotenes Fabrikat:
'.........'
'.........'
'.........'

liefern und montieren
Menge: 2,000 Stck

**01.05.8 Röhrensifon, Chrom**
Röhrensifon für Klassenzimmerbecken, Standardmodell, Chrom

Tauchrohr 85 mm,
Wandrohr, Rosette Ø 65 mm
Verstellweg 35 - 85 mm
Wandabstand 250 mm

Anschlussmaße Abgang G 1

liefern und montieren
Menge: 2,000 Stck

**01.05.9 Sifongummi 50/32 mm**
Gummimanschette für Sifon
DVGW-Geprüft
Für Muffe DN 30/50 mm
Innendurchmesser 32 mm

liefern und montieren
Menge: 2,000 Stck

**01.05.10 Spiegel Edelstahl 60 x 60**
Spiegel aus Edelstahl
Oberfläche hochglänzend
mit umlaufender Abkantung
einschließlich hinterlegter
Kunststoffplatte und
Höhe: 600 mm
Breite: 600 mm
Tiefe: 7 mm
inkl. Befestigung verdeckt in Ausführung öffentlicher Bereich

Angebotenes Fabrikat:
'.........'
'.........'
'.........'

liefern und montiert
Menge: 2,000 Stck

**01.05.11 Eckventil 1/2"**
Eckventil 1/2" mit Regulierfunktion
Prüfzeichen: DVGW zertifiziert

Messing-Konus-Quetschverschraubung mit
Längenausgleich
Einsatzbereich / technische Daten:
Durchflussklasse A
Werkstoff: Messing konform TrinkwV
Geräuschklasse: I
Dimension: DN 15 G 1/2 AG x DN 10 G 3/8 AG

liefern und montieren
Menge: 4,000 Stck

**01.05.12 Urinal-Zulaufgarnitur DN 15**
Urinal-Zulaufgarnitur DN 15
Für Urinale mit Zulauf von hinten.

Lieferumfang:

- Zulaufstutzen
- Verbinder d: 32 - 38 mm

Technische Daten:

- Werkstoff: Messing konform TrinkwV
- Schaftdurchmesser: 19 mm
- Schaftlänge: 40 mm
- Anschluss: DN 15 G 1/2 AG

liefern und montieren
Menge: 2,000 Stck

**01.05.13 Urinalsteuerung mit elektronischer Spülauslösung,**
Netzbetrieb, Abdeckplatte, Round
Verwendungszwecke
- Zur automatischen Spülauslösung von
Urinalen
Eigenschaften
- Wassersparender Hybridmodus einstellbar
- Dynamische Spülzeitanpassung
- Ventilschliessfunktion bei Netzausfall
- Funktionen einstellbar und abfragbar
Farbe / Oberfläche
- Farbe: weiß
Technische Eigenschaften
- Schutzart: IP45
- Nennspannung (V AC): 110-240 V AC
- Betriebsspannung (V DC): 4,5 V DC
- Netzfrequenz (Hz): 50-60 Hz
- Fließdruck (kPa) - min. bis max.:
100-800 kPa
- Prüfdruck Wasser (kPa) - max.: 1600
kPa
- Prüfdruck Luft / Inertgas (kPa) -
max.: 300 kPa
- Wassertemperatur (GrC) - max.: 30 GrC
- Durchfluss bei 1 bar ohne
Durchflussbegrenzer (l/s): 0,3 l/s
- Durchfluss bei 100 kPa mit
Durchflussbegrenzer (l/s): 0,18 l/s
- Mindestfließdruck für
Berechnungsdurchfluss (kPa): 100 kPa
- Relative Luftfeuchte (%) - min. bis
max.: max. 100 %
- Berechnungsdurchfluss (l/s): 0,23 l/s
- Intervallspülung Einstellbereich (h):
1-168 h
- Intervallspülung Werkseinstellung (h):
24 h
- Intervallspülzeit Einstellbereich (s):
3-180 s
- Intervallspülzeit Werkseinstellung
(s): 5 s
- Verweilzeit Einstellbereich (s) - min.
bis max.: 3-15 s
- Verweilzeit Werkseinstellung (s): 7 s
- Spülzeit Einstellbereich (s): 1-15 s
- Spülzeit Werkseinstellung (s): 7 s
- Tastenform: rund
- Erfassungsbereich (mm) - min. bis
max.: 50-1200 mm
- Zinkdruckguss
- Leistungsaufnahme (W): max. 0,5 W
Zusätzlicher Lieferumfang
- Typ 01 Abdeckplatte, IR-Fenster rund
- Befestigungsrahmen
- Infrarotsteuerung, vormontiert auf
Befestigungsrahmen
- Magnetventil
- Netzteil
- Befestigungsmaterial

Angebotenes Fabrikat:
'.........'

liefern und montieren
Menge: 2,000 Stck

**01.05.14 Urinal Wandhängend ohne Deckel**
Urinal Zulauf von hinten,
eckige Form
Abgang nach hinten
Verwendungszwecke
- Zum Betrieb mit automatischer,
wassersparender Spülung
Eigenschaften
- Wandhängend
- Mit Spülrand
- Verdeckte Befestigung
- Geruchsverschluss verdeckt
- Wassersparendes 1 Liter Spülvolumen
- 10 Jahre Nachkaufgarantie
Farbe / Oberfläche
- Farbe: weiß
Technische Eigenschaften
- Kleine Spülmenge Einstellbereich (l):1 l
- Werkstoff: Sanitärkeramik
- B / Breite (cm): 36 cm
- H / Höhe (cm): 61 cm
- T / Tiefe (cm): 37 cm

Angebotenes Fabrikat:
'.........'
'.........'
'.........'

liefern und montieren
Menge: 2,000 Stck

**01.05.15 Urinal-Absaug-Siphon**
Urinal-Absaug-Siphon für waagerechten
Ablauf Aus PE (sehr gute chemische
Beständigkeit), mit Gummi-Dichtung,
komplett montiert. Passend für
Keramik-Anschluss d 48 - 52 mm.
> waagerechter Ablauf
> Höhe: 80 mm (von Mitte "Einlauf" zu
Mitte "Ablauf")
> nach DIN 1380:2001-05 und DIN
19541:2004-12
> Mindestdurchfluss: 0,6l/sec.
Material (Dichtung): EPDM, alterungs-
und witterungsbeständig nach DIN EN
681-1

liefern und montieren
Menge: 2,000 Stck

**01.05.16 Wand-WC Tiefspüler, weiß**
Verwendungszwecke
- Für Druckspüler
- Für UP-Spülkästen

Eigenschaften
- Tiefspül-WC
- Wandhängend
- Mit Spülrand
- Typ 1, Vollmenge 6 / 5 l, nach EN 997
- Bodenfreiheit 7 cm
- Für 4,5 l Spülbetrieb geeignet

Technische Eigenschaften
- Farbe: weiß
- Werkstoff: Sanitärkeramik
- B / Breite (cm): 36 cm
- H / Höhe (cm): 34 cm
- T / Tiefe (cm): 54 cm

Angebotenes Fabrikat:
'.........'
'.........'
'.........'

liefern und montieren
Menge: 3,000 Stck

**01.05.17 WC-Sitz mit Deckel, weiß**
Tranditioneller WC-Sitz mit Sandwich Design
Standard
10 Jahre Garantie
Ergonomisch geformter Sitzring
Farbe 000 weiß
Mit UN3 Univertikalscharnieren
aus V2A-Edelstahl
Scharnierabstand: 155 mm
Belastbarkeit - Sitzring 240 kg
Durchgefärbtes Duroplast

passend zum zuvor angebotenen WC

Angebotenes Fabrikat:
'.........'
'.........'
'.........'

liefern und montieren
Menge: 3,000 Stck

**01.05.18 WC Betätigungsplatte, 2-Mengen-Spülung**
WC-Betätigungsplatte
Zweimengenspülung. Betätigung von oben
oder von vorne.
Technische Daten
- Werkstoff: Kunststoff
- Oberfläche: Frontplatte matt verchromt
- Abmessungen Frontplatte: B 230 mm x H
150 mm x T 6,5 mm

Angebotenes Fabrikat:
'.........'
'.........'
'.........'

liefern und montieren
Menge: 1,000 Stck

**01.05.19 WC-Steuerung mit elektronischer Auslösung**
WC-Steuerung mit elektronischer
Spülauslösung, Netzbetrieb,
UP-Spülkasten 12 cm, 2-Mengen-Spülung,
mit Betätigungsplatte,
automatisch / berührungslos / manuell
Verwendungszwecke
- Zur berührungslosen Spülauslösung von
UP-Spülkästen 12 cm
Eigenschaften
- Automatische Spülauslösung
- Drahtgebunden vernetzbar
Mehrfachfarbe / Oberfläche
- Platte und Taste: gebürstet,
easy-to-clean-beschichtet
- Designring: poliert
Technische Eigenschaften
- Schutzart: IP45
- Nennspannung (V AC): 85-240 V AC
- Betriebsspannung (V DC): 12 V DC
- Netzfrequenz (Hz): 50-60 Hz
- Leistungsaufnahme Stand-by (W): 0,15 W
- Intervallspülung Einstellbereich (h):
1-168 h
- Intervallspülung Werkseinstellung (h):
24 h
- Intervallspülzeit Einstellbereich (s):
1-200 s
- Intervallspülzeit Werkseinstellung
(s): 5 s
- Verweilzeit Einstellbereich (s) - min.
bis max.: 1-60 s
- Verweilzeit Werkseinstellung (s): 7 s
- Tastenform: rund
- Edelstahl
- B / Breite (cm): 24,6 cm
- H / Höhe (cm): 16,4 cm
- T / Tiefe (cm): 1,5 cm
- Leistungsaufnahme (W): max. 4 W
Zusätzlicher Lieferumfang
- Betätigungsplatte
- Befestigungsrahmen mit
Infrarotsteuerung, vormontiert
- Schutzplatte
- Lagerbock mit Servomotor und
Hebevorrichtung, vormontiert
- Drückerstange
- Befestigungsmaterial

Angebotenes Fabrikat:
'.........'
'.........'
'.........'

liefern und montieren
Menge: 2,000 Stck

**01.05.20 Schallschutzset für Wand-WC**
Für Wand-WC
Einschließlich Hülsen und Ringen
Farbe: Weiß
Dicke: 4 mm
Werkstoff: PE-Polyetylen

liefern und montieren
Menge: 3,000 Stck

*Hinweis: Duschen und WC Umkleiden*
==================

**01.05.21 Waschtisch-Montageelement**
Verwendungszwecke - Für Trockenbau - Zum Einbau in teil- oder raumhohe Vorwandinstallationen - Zum Einbau in raumhohe Installationswände - Zur Montage von Waschtischen - Für Standarmaturen - Für Fußbodenaufbauten 0-20 cm Eigenschaften - Selbsttragender Rahmen pulverbeschichtet - Rahmen mit Bohrlöchern D 9 mm für Befestigung im Holzständerbau - Fußstützen verzinkt - Fußstützen verstellbar 0-20 cm - Fußstützen mit Rutschhemmung - Fußplatten drehbar - Fußplattentiefe passend zum Einbau in U-Profile UW 50 und UW 75
Befestigungsabstand Waschtisch 5-38 cm - Befestigung für Anschlussbogen höhenverstellbar und schallgedämmt - Traverse Armatur höhen- und tiefenverstellbar Lieferumfang - 2 Anschlusswinkel Rp 1/2" - R 1/2", MF-fähig - 2 Schalldämmunterlagen - 2 Dämmhülsen - Anschlussbogen aus PE-HD, D 50 mm - Dichtung D 44 / 32 mm - 2 Gewindestangen M10 - Befestigungsmaterial

Angebotenes Fabrikat:
'.........'
'.........'
'.........'

'liefern und montieren
Menge: 24,000 Stck

**01.05.22 Wand-WC-Montageelement**
Verwendungszwecke - Für Trockenbau - Zum Einbau in teil- oder raumhohe Vorwandinstallationen - Zum Einbau in raumhohe Installationswände - Zum Einbau in teil- oder raumhohe Systemwände - Für Wand-WCs mit Anschlussmaßen nach DIN EN 33:2011-11 - Für Wand-WCs mit Ausladung bis 62 cm - Für 1-Mengen-, 2-Mengen- oder Spül-Stopp-Spülung - Für Fußbodenaufbauten 0-20 cm Eigenschaften - Selbsttragender Rahmen pulverbeschichtet - Rahmen mit Bohrlöchern D 9 mm für Befestigung im Holzständerbau - Rahmen vorbereitet für Abstützungen bei WC-Keramiken mit kleiner Auflagefläche - Fußstützen verzinkt - Fußstützen verstellbar 0-20 cm - Fußstützen mit Rutschhemmung - Fußplatten drehbar - Fußplattentiefe passend zum Einbau in U-Profile UW 50 und UW 75 und Systemschienen - Anschlussbogen in verschiedenen Tiefenpositionen werkzeuglos montierbar, Verstellbereich 45 mm - Befestigung Anschlussbogen schallgedämmt - UP-Spülkästen mit Betätigung von vorne - UP-Spülkasten schwitzwassergedämmt - Bei Werkseinstellung sofortiges Nachspülen möglich - Montage- und Instandhaltungsarbeiten am UP-Spülkasten werkzeuglos - Wasseranschluss hinten oder oben mittig - Bauschutz für Serviceöffnung schützt vor Feuchtigkeit und Schmutz - Bauschutz für Serviceöffnung ablängbar - Ausgerüstet mit Leerrohr für Wasserzuleitung zum Anschluss von AquaClean Dusch-WCs - Mit Befestigungsmöglichkeit für Elektroanschluss Lieferumfang - Wasseranschluss R 1/2", MF-fähig, mit integriertem Eckventil und Handrad - Bauschutz für Serviceöffnung - 2 Schutzstopfen - Anschlussset für WC, D 90 mm - Anschlussbogen 90G aus PE-HD, D 90 mm - Übergangsmuffe aus PE-HD, D 90 / 110 mm - 2 Gewindestangen M12 - Befestigungsmaterial

Angebotenes Fabrikat:
'.........'
'.........'
'.........'

liefern und montieren
Menge: 11,000 Stck

**01.05.23 Urinal-Wandelement**
Verwendungszwecke
- Für Trockenbau
Eigenschaften
- Elementhöhe auf Urinal anpassbar,112-130 cm
- Universelles UP-Gehäuse für Urinalsteuerungen
- Befestigung für Zulauf d 32 mm höhenverstellbar
- Befestigung für Anschlussbogen höhenverstellbar und schallgedämmt
- Urinalbefestigungen M8, breiten- und höhenverstellbar
Technische Eigenschaften
- Fließdruck (kPa) - min. bis max.:100-800 kPa
- Prüfdruck Wasser (kPa) - max.: 1600 kPa
- Prüfdruck Luft / Inertgas (kPa) -max.: 300 kPa
- Wassertemperatur (GrC) - max.: 30 GrC
- Durchfluss bei 1 bar ohne Durchflussbegrenzer (l/s): 0,3 l/s
- Durchfluss bei 100 kPa mit Durchflussbegrenzer (l/s): 0,18 l/s
- Werkstoff: Stahl
- Höhenverstellbar: Ja
- B / Breite (cm): 50 cm
- H / Höhe (cm): 112-130 cm
- T / Tiefe (cm): 7,5 cm
Zusätzlicher Lieferumfang
- Anschlusswinkel R 1/2"
- Bauschutz mit Deckel
- Verbindungsrohr zwischen Zulauf d 32 mm und Urinal, mit Dichtung auf Urinal
- Schutzstopfen
- Anschlussbogen aus PE-HD, d 63 / 50 mm
- Schutzkappe
- Dichtung d 57 / 50 mm
- Urinalgeruchsverschluss d 50 mm, mit Dichtung auf Urinal
- 2 Gewindestangen M8
- Befestigungsmaterial

Angebotenes Fabrikat:
'.........'
'.........'
'.........'

liefern und montieren
Menge: 1,000 Stck

**01.05.24 Bausatz Vorwandmontage**
Verwendungszwecke - Zum Befestigen von Montageelementen vor Trockenbau- und Massivwänden - Zum Befestigen der Beplankung bei teilhohen Vorwandinstallationen Eigenschaften - Von vorne stufenlos tiefenverstellbar, mit Schnelleinstellung - Wandanschluss 360G drehbar Technische Eigenschaften - Werkstoff: Zinkdruckguss / Stahl / Kunststoff - Geeignet für: WCs, Waschtische, Urinale, Bidets Zusätzlicher Lieferumfang - Set a 2 Stck

Angebotenes Fabrikat:
'.........'
'.........'
'.........'
liefern und montieren
Menge: 36,000 Stck

**01.05.25 Waschtisch, 55x44cm, m. Hl., o. Ül., weiß**
Waschtisch, 55x44cm, m. Hl., o. Ül., weiß

Eigenschaften
- Unterbaufähig
- Reduzierte Randhöhe
- Gerade Wandanbindung erlaubt mehr Ablagefläche auf
der Hahnlochbank
- Modernes eckiges Design setzt klare Akzente
- 10 Jahre Nachkaufgarantie

Technische Eigenschaften
- Farbe: weiß
- Werkstoff: Sanitärkeramik
- Höhe: 18,0 cm
- Breite: 55 cm
- Tiefe: 44 cm
- Befestigungspunkte: 2
- Hahnloch: mittig

Angebotenes Fabrikat:
'.........'
'.........'
'.........'

liefern und montieren
Menge: 24,000 Stck

**01.05.26 Schaftventil 1 1/4" x D= 63 mm**
Schaftventil 1 1/4" x D= 63 mm mit
Siebeinlauf, ohne Überlaufschlitze
Schaftlänge: 70 mm, Messing verchromt

liefern und montieren
Menge: 24,000 Stck

**01.05.27 Elektronische Waschtisch-Armatur**
Elektronische Waschtisch-Armatur
 Hochdruck Mischwasser,
ThermoProtect-Thermostat
Infrarot-Sensor gesteuert. Exklusiv
Stromversorgung. Geeignet zur
Vernetzung mit  Wassermanagement-
System  Parametrierbar über
Single Control Vorgesehen zur
Spannungsversorgung über
Wassermanagement-System oder
zentralem Netzteil.
Lieferumfang
- Infrarot-Sensor-Einlocharmatur
- ThermoProtect-Thermostat nach EN
1111, Temperatursperre
(Werkseinstellung 38 GradC),
Verbrühungsschutz bei Ausfall der
Kaltwasserversorgung
- Infrarot-Sensor-Elektronik,
programmierbar
- Axialmagnetventil 6 V mit Vorfilter
- Strahlregler
- Anschlusskabel 220 mm, mit
Steckverbinder 3-polig, Schutzklasse IP 65
- 2 flexible Anschlussschläuche Clean-
Fix S G 3/8 IG x 400 mm, mit
integriertem Rückflussverhinderer (RV,
EN 1717: EB) und Vorfilter
- Befestigungsmaterial für
Waschtischmontage
Technische Daten
- Programmierung über Nahreflex (Aus /
Ein)
- Sensor-Reichweite (kurz / mittel /
lang)
- Max. Laufzeit (1 - 360 s)
- Nachlaufzeit (0,6 - 60 s)
- Stagnationsspülung (Aus / 5 - 600 s,
alle 1 - 240 h nach letzter Spülung /
alle 1 - 240 h)
- Dauerspülung für thermische
Desinfektion, mit Verbrühungsschutz
(Aus / 15 - 600 s)
- Dauerfluss (Aus / 15 - 600 s)
- Energiesparmodus (Aus / 1 - 254 h
nach letzter Nutzung)
- Reinigungsstopp (Aus / 60 - 360 s)
- Einstellmöglichkeiten über Nahreflex
- Sensor-Reichweite (kurz / mittel /
lang)
- Stagnationsspülung (Aus / 30 s, alle
24 h nach letzter Spülung / alle 24 h)
- Dauerspülung für thermische
Desinfektion, mit Verbrühungsschutz
(Aus / 300 s / 120 s)
- Reinigungsstopp (Aus / 60 s)
- Thermische Desinfektion: möglich,
nach Entriegelung der Temperatursperre
- Durchfluss: max. 5 l/min
druckunabhängig
- Fließdruck: 1,0 - 5,0 bar
- Max. Ruhedruck: 8 bar
- Max. Betriebstemperatur: 70 GradC (80
GradC für thermische Desinfektion)
- Werkstoff: Gehäuse Messing,
 wasserführende Teile Kunststoff
- Oberfläche: chrom
- Anschluss: 2x G 3/8 IG
- Geräuschklasse: I
- Durchflussklasse: O

Angebotenes Fabrikat:
'.........'
'.........'
'.........'

liefern und montieren
Menge: 8,000 Stck

**01.05.28 Modul zur Vernetzung der Armatur**
Bus-Extender Kabel zur Vernetzung eines
Teilnehmers mit dem  Server via
Kabel. Übermittelt die Daten zwischen
Teilnehmer und  Server.
Lieferumfang
- Bus-Extender Kabel
- Software: Bus-Extender Kabel
Hinweis
- Zur exakten Temperaturerfassung
empfehlen wir den Einsatz der
entsprechenden Temperaturfühler.
Montagehinweis
- Die max. Kabellänge zwischen
Server und  Bus-Extender Kabel
beträgt 350 m. Die Summe aller
Kabellängen zwischen Server und
Bus-Extender Kabel  darf max. 1.000
m betragen.

passend zur zuvor angebotenen Armatur

Angebotenes Fabrikat:
'.........'
'.........'
'.........'

liefern und montieren
Menge: 8,000 Stck

**01.05.29 Elektronische Waschtisch-Armatur**
Selbstschluss-Waschtischbatterie
mit Mischung und variabel einstellbarem
Temperaturbegrenzer
6 V Lithium-Batterie, Typ CR-P2
Long-Life Oberfläche
Maximaler Durchfluss (bei 3 bar):
5,5l/min
flexible Anschlussschläuche
Rückflussverhinderer mit integrierten
Schmutzfangsieben
Schnell-Montage-System
Start-Stop-Funktion
Elektronische Laufzeitüberwachung
Sicherheitsabschaltung nach 180 Sek.
Stufenlose Laufzeiteinstellung
2-180 Sek.
automatische Spülung: 5 Min.
nach 3 Tagen ohne Betätigung
Dauerlaufmodus zur thermischen
Desinfektion: 3,5 Min. oder 11 Min.
CE-Zeichen
Schutzart Armatur IP 59K
chrom

Angebotenes Fabrikat:
'.........'
'.........'
'.........'

liefern und montieren
Menge: 16,000 Stck

**01.05.30 Röhrensifon, Chrom**
Röhrensifon für Klassenzimmerbecken, Standardmodell, Chrom

Tauchrohr 85 mm,
Wandrohr, Rosette Ø 65 mm
Verstellweg 35 - 85 mm
Wandabstand 250 mm

Anschlussmaße Abgang G 1

liefern und montieren
Menge: 24,000 Stck

**01.05.31 Sifongummi 50/32 mm**
Gummimanschette für Sifon
DVGW-Geprüft
Für Muffe DN 30/50 mm
Innendurchmesser 32 mm

liefern und montieren
Menge: 24,000 Stck

**01.05.32 Sicherheitsglasspiegel 600 x 400 mm**
Glasrückenspiegel, 6 mm als Wandspiegel.
mit innenliegender Sicherheitsfolie 0.38 mm
Sicherheitsspiegel mit polierten Kanten
inkl. Befestigung verdeckt in Ausführung öffentlicher Bereich

Abm.: 600 x 400 mm

liefern und montieren
Menge: 24,000 Stck

**01.05.33 Eckventil 1/2"**
Eckventil 1/2" mit Regulierfunktion
Prüfzeichen: DVGW zertifiziert

Messing-Konus-Quetschverschraubung mit
Längenausgleich
Einsatzbereich / technische Daten:
Durchflussklasse A
Werkstoff: Messing konform TrinkwV
Geräuschklasse: I
Dimension: DN 15 G 1/2 AG x DN 10 G 3/8 AG

liefern und montieren
Menge: 48,000 Stck

**01.05.34 Wand-WC Tiefspüler, weiß**
Verwendungszwecke
- Für Druckspüler
- Für UP-Spülkästen

Eigenschaften
- Tiefspül-WC
- Wandhängend
- Mit Spülrand
- Typ 1, Vollmenge 6 / 5 l, nach EN 997
- Bodenfreiheit 7 cm
- Für 4,5 l Spülbetrieb geeignet

Technische Eigenschaften
- Farbe: weiß
- Werkstoff: Sanitärkeramik
- B / Breite (cm): 36 cm
- H / Höhe (cm): 34 cm
- T / Tiefe (cm): 54 cm

Angebotenes Fabrikat:
'.........'
'.........'
'.........'

liefern und montieren
Menge: 11,000 Stck

**01.05.35 WC-Sitz mit Deckel, weiß**
WC-Sitz
Pressalit 3000 WC-Sitz
Tranditioneller WC-Sitz mit Sandwich Design
Standard
10 Jahre Garantie
Ergonomisch geformter Sitzring
Farbe 000 weiß
Mit UN3 Univertikalscharnieren
aus V2A-Edelstahl
Scharnierabstand: 155 mm
Belastbarkeit - Sitzring 240 kg
Durchgefärbtes Duroplast

passend zum zuvor angebotenen WC

liefern und montieren
Menge: 11,000 Stck

**01.05.36 WC Betätigungsplatte, 2-Mengen-Spülung**
WC-Betätigungsplatte
Zweimengenspülung. Betätigung von oben
oder von vorne.
Technische Daten
- Werkstoff: Kunststoff
- Oberfläche: Frontplatte matt verchromt
- Abmessungen Frontplatte: B 230 mm x H
150 mm x T 6,5 mm

liefern und montieren
Menge: 5,000 Stck

**01.05.37 WC-Steuerung mit elektronischer Auslösung**
WC-Steuerung mit elektronischer
Spülauslösung, Netzbetrieb,
UP-Spülkasten 12 cm, 2-Mengen-Spülung,
mit Betätigungsplatte,
automatisch / berührungslos / manuell
Verwendungszwecke
- Zur berührungslosen Spülauslösung von
UP-Spülkästen 12 cm
Eigenschaften
- Automatische Spülauslösung
- Drahtgebunden vernetzbar
Mehrfachfarbe / Oberfläche
- Platte und Taste: gebürstet,
easy-to-clean-beschichtet
- Designring: poliert
Technische Eigenschaften
- Schutzart: IP45
- Nennspannung (V AC): 85-240 V AC
- Betriebsspannung (V DC): 12 V DC
- Netzfrequenz (Hz): 50-60 Hz
- Leistungsaufnahme Stand-by (W): 0,15 W
- Intervallspülung Einstellbereich (h):
1-168 h
- Intervallspülung Werkseinstellung (h):
24 h
- Intervallspülzeit Einstellbereich (s):
1-200 s
- Intervallspülzeit Werkseinstellung
(s): 5 s
- Verweilzeit Einstellbereich (s) - min.
bis max.: 1-60 s
- Verweilzeit Werkseinstellung (s): 7 s
- Tastenform: rund
- Edelstahl
- B / Breite (cm): 24,6 cm
- H / Höhe (cm): 16,4 cm
- T / Tiefe (cm): 1,5 cm
- Leistungsaufnahme (W): max. 4 W
Zusätzlicher Lieferumfang
- Betätigungsplatte
- Befestigungsrahmen mit
Infrarotsteuerung, vormontiert
- Schutzplatte
- Lagerbock mit Servomotor und
Hebevorrichtung, vormontiert
- Drückerstange
- Befestigungsmaterial

Angebotenes Fabrikat:
'.........'
'.........'
'.........'

liefern und montieren
Menge: 6,000 Stck

**01.05.38 Schallschutzset für Wand-WC und Wandbidet**
Für Wand-WC und Wandbidet
Einschließlich Hülsen und Ringen
Farbe: Weiß
Dicke: 4 mm
Werkstoff: PE-Polyetylen

liefern und montieren
Menge: 11,000 Stck

**01.05.39 Urinal-Zulaufgarnitur DN 15**
Urinal-Zulaufgarnitur DN 15
Für Urinale mit Zulauf von hinten.

Lieferumfang:

- Zulaufstutzen
- Verbinder d: 32 - 38 mm

Technische Daten:

- Werkstoff: Messing konform TrinkwV
- Schaftdurchmesser: 19 mm
- Schaftlänge: 40 mm
- Anschluss: DN 15 G 1/2 AG

liefern und montieren
Menge: 1,000 Stck

**01.05.40 Urinalsteuerung mit elektronischer Spülauslösung,**
Netzbetrieb, Abdeckplatte
Verwendungszwecke
- Zur automatischen Spülauslösung von
Urinalen
Eigenschaften
- Wassersparender Hybridmodus einstellbar
- Dynamische Spülzeitanpassung
- Ventilschliessfunktion bei Netzausfall
- Funktionen einstellbar und abfragbar
Farbe / Oberfläche
- Farbe: weiß
Technische Eigenschaften
- Schutzart: IP45
- Nennspannung (V AC): 110-240 V AC
- Betriebsspannung (V DC): 4,5 V DC
- Netzfrequenz (Hz): 50-60 Hz
- Fließdruck (kPa) - min. bis max.:
100-800 kPa
- Prüfdruck Wasser (kPa) - max.: 1600
kPa
- Prüfdruck Luft / Inertgas (kPa) -
max.: 300 kPa
- Wassertemperatur (GrC) - max.: 30 GrC
- Durchfluss bei 1 bar ohne
Durchflussbegrenzer (l/s): 0,3 l/s
- Durchfluss bei 100 kPa mit
Durchflussbegrenzer (l/s): 0,18 l/s
- Mindestfließdruck für
Berechnungsdurchfluss (kPa): 100 kPa
- Relative Luftfeuchte (%) - min. bis
max.: max. 100 %
- Berechnungsdurchfluss (l/s): 0,23 l/s
- Intervallspülung Einstellbereich (h):
1-168 h
- Intervallspülung Werkseinstellung (h):
24 h
- Intervallspülzeit Einstellbereich (s):
3-180 s
- Intervallspülzeit Werkseinstellung
(s): 5 s
- Verweilzeit Einstellbereich (s) - min.
bis max.: 3-15 s
- Verweilzeit Werkseinstellung (s): 7 s
- Spülzeit Einstellbereich (s): 1-15 s
- Spülzeit Werkseinstellung (s): 7 s
- Tastenform: rund
- Erfassungsbereich (mm) - min. bis
max.: 50-1200 mm
- Zinkdruckguss
- Leistungsaufnahme (W): max. 0,5 W
Zusätzlicher Lieferumfang
- Typ 01 Abdeckplatte, IR-Fenster rund
- Befestigungsrahmen
- Infrarotsteuerung, vormontiert auf
Befestigungsrahmen
- Magnetventil
- Netzteil
- Befestigungsmaterial

inkl. kompatibles Modul, zu den restlichen ausgeschrieben Hygienespülungen

Angebotenes Fabrikat:
'.........'
'.........'
'.........'

liefern und montieren
Menge: 1,000 Stck

**01.05.41 Urinal Wandhängend ohne Deckel**
Urinal Zulauf von hinten,
Abgang nach hinten
Verwendungszwecke
- Zum Betrieb mit automatischer,
wassersparender Spülung
Eigenschaften
- Wandhängend
- Mit Spülrand
- Verdeckte Befestigung
- Geruchsverschluss verdeckt
- Wassersparendes 1 Liter Spülvolumen
- 10 Jahre Nachkaufgarantie
Farbe / Oberfläche
- Farbe: weiß
Technische Eigenschaften
- Kleine Spülmenge Einstellbereich (l):1 l
- Werkstoff: Sanitärkeramik
- B / Breite (cm): 36 cm
- H / Höhe (cm): 61 cm
- T / Tiefe (cm): 37 cm
- hinten
- nach hinten
- nein

Angebotenes Fabrikat:
'.........'
'.........'
'.........'

liefern und montieren
Menge: 1,000 Stck

**01.05.42 Urinal-Absaug-Siphon**
Urinal-Absaug-Siphon für waagerechten
Ablauf Aus PE (sehr gute chemische
Beständigkeit), mit Gummi-Dichtung,
komplett montiert. Passend für
Keramik-Anschluss d 48 - 52 mm.
waagerechter Ablauf
Höhe: 80 mm (von Mitte "Einlauf" zu
Mitte "Ablauf")
 nach DIN 1380:2001-05 und DIN
19541:2004-12
 Mindestdurchfluss: 0,6l/sec.
Material (Dichtung): EPDM, alterungs-
und witterungsbeständig nach DIN EN
681-1

liefern und montieren
Menge: 1,000 Stck

**01.05.43 Duschpaneel mit Thermischer Desinfektion**
Duschpaneel
Mischwasser,-Thermostat
Aus hochwertigem Edelstahl Werkstoff
1.4404 mit gebürsteter Oberfläche.
Integrierte Duscharmatur.
Auslösung per-Touch-Elektronik mit
automatischem Schließvorgang.
Optionaler Batterie- oder Netzbetrieb.
Geeignet zur Vernetzung mit
Wassermanagement-System
Parametrierbar
 Montage- und
servicefreundlich durch schwenkbare
Front. Geeignet für Anschlüsse von
hinten oder für Aufputzanschlüsse von
oben.
Lieferumfang
- Elektronisches Selbstschluss-Aufputz-
Duschpaneel
- Betätigungsknopf für Thermostat mit
Überschubhülse,
entriegelbare/arretierbare
Temperatursperre 38 GradC
-Touch-Elektronik, programmierbar,
spritz- und strahlwassergeschützt IP65
- Magnetventil 6 V zur Durchführung
einer thermischen Desinfektion mit SWS
(gemäß DVGW Arbeitsblatt W 551)
- ThermoProtect Thermostat nach EN 1111,
 Verbrühungsschutz bei Ausfall der
Kaltwasserversorgung
- Magnetventil 6 V
- 2 Rückflussverhinderer RV (EN 1717:
EB)
- 2 Vorfilter
- Duschkopf, verstellbarer
Neigungswinkel 12 - 32Grad,
vandalengeschützt, mit Softstrahl und
Antikalknoppen
- Anschlusszubehör mit Vorabsperrung(en)
- Befestigungsmaterial für Wandmontage
Technische Daten
- Einstellmöglichkeiten
- Betätigungskraft (leicht / mittel /
schwer)
- Manuelle Programmierung (Aus / Ein)
- Max. Laufzeit (1 - 950 s)
- Stagnationsspülung (Aus / 1 - 1000 s,
alle 1 - 250 h nach letzter Spülung /
alle 1 - 250 h)
- Betätigungssperrzeit (Aus / 1 - 255
s, Timeout 1 - 2000 min)
- Einstellmöglichkeiten über manuelle
Programmierung
- Max. Laufzeit (10 - 360 s in 10
Programmstufen, Werkseinstellung 20 s)
- Stagnationsspülung (Aus / 20 s, alle
24 h)
- Durchfluss: max. 9 l/min
druckunabhängig
- Fließdruck: 1,0 - 5,0 bar
- Max. Ruhedruck: 8 bar
- Max. Betriebstemperatur: 70 GradC
kurzzeitig
- Werkstoff: Betätigung Messing,
Gehäuse Edelstahl 1.4404, Verrohrung
Kunststoff konform TrinkwV,
Wasserstrecke Messing konform TrinkwV
- Oberfläche: Betätigung chrom, Gehäuse
Edelstahl gebürstet
- Abmessungen: B 240 mm x H 1200 mm x T
80 mm
- Anschluss: 2x DN 15 G 1/2 AG

Angebotenes Fabrikat:
'.........'
'.........'
'.........'

liefern und montieren
Menge: 18,000 Stck

**01.05.44 Modul zur Vernetzung der Armatur**
Bus-Extender Kabel zur Vernetzung eines
Teilnehmers mit dem  Server via
Kabel. Übermittelt die Daten zwischen
Teilnehmer und  Server.
Lieferumfang
- Bus-Extender Kabel
- Software: Bus-Extender Kabel
Hinweis
- Zur exakten Temperaturerfassung
empfehlen wir den Einsatz der
entsprechenden Temperaturfühler.
Montagehinweis
- Die max. Kabellänge zwischen
Server und  Bus-Extender Kabel
beträgt 350 m. Die Summe aller
Kabellängen zwischen Server und
Bus-Extender Kabel  darf max. 1.000
m betragen.

passend zur zuvor angebotenen Armatur

Angebotenes Fabrikat:
'.........'
'.........'
'.........'

liefern und montieren
Menge: 18,000 Stck

*Hinweis: Lehrer WC Anbau*
====================

**01.05.45 Waschtisch-Montageelement**
Verwendungszwecke - Für Trockenbau - Zum Einbau in teil- oder raumhohe Vorwandinstallationen - Zum Einbau in raumhohe Installationswände - Zur Montage von Waschtischen - Für Standarmaturen - Für Fußbodenaufbauten 0-20 cm Eigenschaften - Selbsttragender Rahmen pulverbeschichtet - Rahmen mit Bohrlöchern D 9 mm für Befestigung im Holzständerbau - Fußstützen verzinkt - Fußstützen verstellbar 0-20 cm - Fußstützen mit Rutschhemmung - Fußplatten drehbar - Fußplattentiefe passend zum Einbau in U-Profile UW 50 und UW 75
Befestigungsabstand Waschtisch 5-38 cm - Befestigung für Anschlussbogen höhenverstellbar und schallgedämmt - Traverse Armatur höhen- und tiefenverstellbar Lieferumfang - 2 Anschlusswinkel Rp 1/2" - R 1/2", MF-fähig - 2 Schalldämmunterlagen - 2 Dämmhülsen - Anschlussbogen aus PE-HD, D 50 mm - Dichtung D 44 / 32 mm - 2 Gewindestangen M10 - Befestigungsmaterial

Angebotenes Fabrikat:
'.........'
'.........'
'.........'

'liefern und montieren
Menge: 2,000 Stck

**01.05.46 Wand-WC-Montageelement**
Verwendungszwecke - Für Trockenbau - Zum Einbau in teil- oder raumhohe Vorwandinstallationen - Zum Einbau in raumhohe Installationswände - Zum Einbau in teil- oder raumhohe Systemwände - Für Wand-WCs mit Anschlussmaßen nach DIN EN 33:2011-11 - Für Wand-WCs mit Ausladung bis 62 cm - Für 1-Mengen-, 2-Mengen- oder Spül-Stopp-Spülung - Für Fußbodenaufbauten 0-20 cm Eigenschaften - Selbsttragender Rahmen pulverbeschichtet - Rahmen mit Bohrlöchern D 9 mm für Befestigung im Holzständerbau - Rahmen vorbereitet für Abstützungen bei WC-Keramiken mit kleiner Auflagefläche - Fußstützen verzinkt - Fußstützen verstellbar 0-20 cm - Fußstützen mit Rutschhemmung - Fußplatten drehbar - Fußplattentiefe passend zum Einbau in U-Profile UW 50 und UW 75 und Systemschienen - Anschlussbogen in verschiedenen Tiefenpositionen werkzeuglos montierbar, Verstellbereich 45 mm - Befestigung Anschlussbogen schallgedämmt - UP-Spülkästen mit Betätigung von vorne - UP-Spülkasten schwitzwassergedämmt - Bei Werkseinstellung sofortiges Nachspülen möglich - Montage- und Instandhaltungsarbeiten am UP-Spülkasten werkzeuglos - Wasseranschluss hinten oder oben mittig - Bauschutz für Serviceöffnung schützt vor Feuchtigkeit und Schmutz - Bauschutz für Serviceöffnung ablängbar - Ausgerüstet mit Leerrohr für Wasserzuleitung zum Anschluss von AquaClean Dusch-WCs - Mit Befestigungsmöglichkeit für Elektroanschluss Lieferumfang - Wasseranschluss R 1/2", MF-fähig, mit integriertem Eckventil und Handrad - Bauschutz für Serviceöffnung - 2 Schutzstopfen - Anschlussset für WC, D 90 mm - Anschlussbogen 90G aus PE-HD, D 90 mm - Übergangsmuffe aus PE-HD, D 90 / 110 mm - 2 Gewindestangen M12 - Befestigungsmaterial

Angebotenes Fabrikat:
'.........'
'.........'
'.........'

liefern und montieren
Menge: 2,000 Stck

**01.05.47 Bausatz Vorwandmontage**
Verwendungszwecke - Zum Befestigen von  Montageelementen vor Trockenbau- und Massivwänden - Zum Befestigen der Beplankung bei teilhohen Vorwandinstallationen Eigenschaften - Von vorne stufenlos tiefenverstellbar, mit Schnelleinstellung - Wandanschluss 360G drehbar Technische Eigenschaften - Werkstoff: Zinkdruckguss / Stahl / Kunststoff - Geeignet für: WCs, Waschtische, Urinale, Bidets Zusätzlicher Lieferumfang - Set a 2 Stck

Angebotenes Fabrikat:
'.........'
'.........'
'.........'

liefern und montieren
Menge: 4,000 Stck

**01.05.48 Waschtisch, 55x44cm, m. Hl., o. Ül., weiß**
Waschtisch, 55x44cm, m. Hl., o. Ül., weiß

Eigenschaften
- Unterbaufähig
- Reduzierte Randhöhe
- Gerade Wandanbindung erlaubt mehr Ablagefläche auf
der Hahnlochbank
- Modernes eckiges Design setzt klare Akzente
- 10 Jahre Nachkaufgarantie

Technische Eigenschaften
- Farbe: weiß
- Werkstoff: Sanitärkeramik
- Höhe: 18,0 cm
- Breite: 55 cm
- Tiefe: 44 cm
- Befestigungspunkte: 2
- Hahnloch: mittig

Angebotenes Fabrikat:
'.........'
'.........'
'.........'

liefern und montieren
Menge: 2,000 Stck

**01.05.49 Schaftventil 1 1/4" x D= 63 mm**
Schaftventil 1 1/4" x D= 63 mm mit
Siebeinlauf, ohne Überlaufschlitze
Schaftlänge: 70 mm, Messing verchromt

liefern und montieren
Menge: 2,000 Stck

**01.05.50 Selbstschluss-Waschtischbatterie**
Selbstschluss-Waschtischbatterie
mit Mischung und variabel einstellbarem
Temperaturbegrenzer
6 V Lithium-Batterie, Typ CR-P2
Long-Life Oberfläche
Maximaler Durchfluss (bei 3 bar):
5,5l/min
flexible Anschlussschläuche
Rückflussverhinderer mit integrierten
Schmutzfangsieben
Schnell-Montage-System
Start-Stop-Funktion
Elektronische Laufzeitüberwachung
Sicherheitsabschaltung nach 180 Sek.
Stufenlose Laufzeiteinstellung
2-180 Sek.
automatische Spülung: 5 Min.
nach 3 Tagen ohne Betätigung
Dauerlaufmodus zur thermischen
Desinfektion: 3,5 Min. oder 11 Min.
CE-Zeichen
Schutzart Armatur IP 59K
chrom

Angebotenes Fabrikat:
'.........'
'.........'
'.........'

liefern und montieren
Menge: 2,000 Stck

**01.05.51 Röhrensifon, Chrom**
Röhrensifon für Klassenzimmerbecken, Standardmodell, Chrom

Tauchrohr 85 mm,
Wandrohr, Rosette Ø 65 mm
Verstellweg 35 - 85 mm
Wandabstand 250 mm

Anschlussmaße Abgang G 1

liefern und montieren
Menge: 2,000 Stck

**01.05.52 Sifongummi 50/32 mm**
Gummimanschette für Sifon
DVGW-Geprüft
Für HT-Muffe DN 30/50 mm
Innendurchmesser 32 mm

liefern und montieren
Menge: 2,000 Stck

**01.05.53 Sicherheitsglasspiegel 600 x 400 mm**
Glasrückenspiegel, 6 mm als Wandspiegel.
mit innenliegender Sicherheitsfolie 0.38 mm
Sicherheitsspiegel mit polierten Kanten
inkl. Befestigung verdeckt in Ausführung öffentlicher Bereich

Abm.: 600 x 400 mm

Angebotenes Fabrikat:
'.........'
'.........'
'.........'

liefern und montieren
Menge: 2,000 Stck

**01.05.54 Eckventil 1/2"**
Eckventil 1/2" mit Regulierfunktion
Prüfzeichen: DVGW zertifiziert

Messing-Konus-Quetschverschraubung mit
Längenausgleich
Einsatzbereich / technische Daten:
Durchflussklasse A
Werkstoff: Messing konform TrinkwV
Geräuschklasse: I
Dimension: DN 15 G 1/2 AG x DN 10 G 3/8 AG

liefern und montieren
Menge: 4,000 Stck

**01.05.55 Wand-WC Tiefspüler, weiß**
Verwendungszwecke
- Für Druckspüler
- Für UP-Spülkästen

Eigenschaften
- Tiefspül-WC
- Wandhängend
- Mit Spülrand
- Typ 1, Vollmenge 6 / 5 l, nach EN 997
- Bodenfreiheit 7 cm
- Für 4,5 l Spülbetrieb geeignet

Technische Eigenschaften
- Farbe: weiß
- Werkstoff: Sanitärkeramik
- B / Breite (cm): 36 cm
- H / Höhe (cm): 34 cm
- T / Tiefe (cm): 54 cm

Angebotenes Fabrikat:
'.........'
'.........'
'.........'

liefern und montieren
Menge: 2,000 Stck

**01.05.56 WC-Sitz mit Deckel, weiß**
WC-Sitz
Pressalit 3000 WC-Sitz
Tranditioneller WC-Sitz mit Sandwich Design
Standard
10 Jahre Garantie
Ergonomisch geformter Sitzring
Farbe 000 weiß
Mit UN3 Univertikalscharnieren
aus V2A-Edelstahl
Scharnierabstand: 155 mm
Belastbarkeit - Sitzring 240 kg
Durchgefärbtes Duroplast

passend zum zuvor angebotenen WC

Angebotenes Fabrikat:
'.........'
'.........'
'.........'

liefern und montieren
Menge: 2,000 Stck

**01.05.57 WC-Steuerung mit elektronischer Auslösung**
WC-Steuerung mit elektronischer
Spülauslösung, Netzbetrieb,
UP-Spülkasten 12 cm, 2-Mengen-Spülung,
mit Betätigungsplatte,
automatisch / berührungslos / manuell
Verwendungszwecke
- Zur berührungslosen Spülauslösung von
UP-Spülkästen 12 cm
Eigenschaften
- Automatische Spülauslösung
- Drahtgebunden vernetzbar
Mehrfachfarbe / Oberfläche
- Platte und Taste: gebürstet,
easy-to-clean-beschichtet
- Designring: poliert
Technische Eigenschaften
- Schutzart: IP45
- Nennspannung (V AC): 85-240 V AC
- Betriebsspannung (V DC): 12 V DC
- Netzfrequenz (Hz): 50-60 Hz
- Leistungsaufnahme Stand-by (W): 0,15 W
- Intervallspülung Einstellbereich (h):
1-168 h
- Intervallspülung Werkseinstellung (h):
24 h
- Intervallspülzeit Einstellbereich (s):
1-200 s
- Intervallspülzeit Werkseinstellung
(s): 5 s
- Verweilzeit Einstellbereich (s) - min.
bis max.: 1-60 s
- Verweilzeit Werkseinstellung (s): 7 s
- Tastenform: rund
- Edelstahl
- B / Breite (cm): 24,6 cm
- H / Höhe (cm): 16,4 cm
- T / Tiefe (cm): 1,5 cm
- Leistungsaufnahme (W): max. 4 W
Zusätzlicher Lieferumfang
- Betätigungsplatte
- Befestigungsrahmen mit
Infrarotsteuerung, vormontiert
- Schutzplatte
- Lagerbock mit Servomotor und
Hebevorrichtung, vormontiert
- Drückerstange
- Befestigungsmaterial

Angebotenes Fabrikat:
'.........'
'.........'
'.........'

liefern und montieren
Menge: 2,000 Stck

**01.05.58 Schallschutzset für Wand-WC**
Für Wand-WC
Einschließlich Hülsen und Ringen
Farbe: Weiß
Dicke: 4 mm
Werkstoff: PE-Polyetylen

liefern und montieren
Menge: 2,000 Stck

**01.05.59 Duschpaneel mit Thermischer Desinfektion**
Duschpaneel
Mischwasser, Thermostat
Aus hochwertigem Edelstahl Werkstoff
1.4404 mit gebürsteter Oberfläche.
Integrierte Duscharmatur.
Auslösung per Touch-Elektronik mit
automatischem Schließvorgang.
Optionaler Batterie- oder Netzbetrieb.
Geeignet zur Vernetzung mit
Wassermanagement-System
Parametrierbar
 Montage- und
servicefreundlich durch schwenkbare
Front. Geeignet für Anschlüsse von
hinten oder für Aufputzanschlüsse von
oben.
Lieferumfang
- Elektronisches Selbstschluss-Aufputz-
Duschpaneel
- Betätigungsknopf für Thermostat mit
Überschubhülse,
entriegelbare/arretierbare
Temperatursperre 38 GradC
-Touch-Elektronik, programmierbar,
spritz- und strahlwassergeschützt IP65
- Magnetventil 6 V zur Durchführung
einer thermischen Desinfektion mit SWS
(gemäß DVGW Arbeitsblatt W 551)
- Thermostat nach EN 1111,
 Verbrühungsschutz bei Ausfall der
Kaltwasserversorgung
- Magnetventil 6 V
- 2 Rückflussverhinderer RV (EN 1717: EB)
- 2 Vorfilter
- Duschkopf, verstellbarer
Neigungswinkel 12 - 32Grad,
vandalengeschützt, mit Softstrahl und
Antikalknoppen
- Anschlusszubehör mit Vorabsperrung(en)
- Befestigungsmaterial für Wandmontage
Technische Daten
- Einstellmöglichkeiten
- Betätigungskraft (leicht / mittel /
schwer)
- Manuelle Programmierung (Aus / Ein)
- Max. Laufzeit (1 - 950 s)
- Stagnationsspülung (Aus / 1 - 1000 s,
alle 1 - 250 h nach letzter Spülung /
alle 1 - 250 h)
- Betätigungssperrzeit (Aus / 1 - 255
s, Timeout 1 - 2000 min)
- Einstellmöglichkeiten über manuelle
Programmierung
- Max. Laufzeit (10 - 360 s in 10
Programmstufen, Werkseinstellung 20 s)
- Stagnationsspülung (Aus / 20 s, alle
24 h)
- Durchfluss: max. 9 l/min
druckunabhängig
- Fließdruck: 1,0 - 5,0 bar
- Max. Ruhedruck: 8 bar
- Max. Betriebstemperatur: 70 GradC
kurzzeitig
- Werkstoff: Betätigung Messing,
Gehäuse Edelstahl 1.4404, Verrohrung
Kunststoff konform TrinkwV,
Wasserstrecke Messing konform TrinkwV
- Oberfläche: Betätigung chrom, Gehäuse
Edelstahl gebürstet
- Abmessungen: B 240 mm x H 1200 mm x T
80 mm
- Anschluss: 2x DN 15 G 1/2 AG

Angebotenes Fabrikat:
'.........'
'.........'
'.........'

liefern und montieren
Menge: 2,000 Stck

**01.05.60 Modul zur Vernetzung der Armatur**
Bus-Extender Kabel BE-K Modul zur Vernetzung eines
Teilnehmers mit dem  Server via
Kabel. Übermittelt die Daten zwischen
Teilnehmer und  Server.
Lieferumfang
- Bus-Extender Kabel
- Software: Bus-Extender Kabel
Hinweis
- Zur exakten Temperaturerfassung
empfehlen wir den Einsatz der
entsprechenden Temperaturfühler.
Montagehinweis
- Die max. Kabellänge zwischen
Server und  Bus-Extender Kabel
beträgt 350 m. Die Summe aller
Kabellängen zwischen Server und
Bus-Extender Kabel  darf max. 1.000
m betragen.

passend zur zuvor angebotenen Armatur

Angebotenes Fabrikat:
'.........'
'.........'
'.........'

liefern und montieren
Menge: 2,000 Stck

*Hinweis: Putzmittelraum*
==================

**01.05.61 Montage-Element für Ausgussbecken**
130 cm, Wandarmatur AP
Verwendungszwecke
- Für Trockenbau
Eigenschaften
- Befestigung für Anschlussbogen
höhenverstellbar und schallgedämmt
- Traverse Armatur höhen- und
tiefenverstellbar
- Montageplatte aus Furnierholz,
wasserfest verleimt
Technische Eigenschaften
- Höhenverstellbar: Ja
- B / Breite (cm): 50 cm
- H / Höhe (cm): 130 cm
- T / Tiefe (cm): 8,3 cm
Zusätzlicher Lieferumfang
- 2 Anschlusswinkel Rp 1/2" / R 1/2",
MF-fähig
- 2 Schalldämmunterlagen
- 2 Dämmhülsen
- Anschlussbogen aus PE-HD, d 50 / 63 mm
- Dichtung d 57 / 50 mm
- Dichtung d 57 / 40 mm
- Befestigungsmaterial

Angebotenes Fabrikat:
'.........'
'.........'
'.........'

liefern und montieren
Menge: 1,000 Stck

**01.05.62 Bausatz Vorwandmontage**
Verwendungszwecke - Zum Befestigen von  Montageelementen vor Trockenbau- und Massivwänden - Zum Befestigen der Beplankung bei teilhohen Vorwandinstallationen Eigenschaften - Von vorne stufenlos tiefenverstellbar, mit Schnelleinstellung - Wandanschluss 360G drehbar Technische Eigenschaften - Werkstoff: Zinkdruckguss / Stahl / Kunststoff - Geeignet für: WCs, Waschtische, Urinale, Bidets Zusätzlicher Lieferumfang - Set a 2 Stck

liefern und montieren
Menge: 1,000 Stck

**01.05.63 Ausgussbecken mit Klapprost**
Ausgußbecken mit Überlauf
mit Spritzschutzrückwand,aus
Stahl und Kunststsoffrand
10 Jahre Garantie auf die Bruchfestigkeit,
Fassungsvermögen ca. 12 L, mit
Edelstahlreling und Seifenschale, 2
Haken zur Befestigung an der Reling, 2
seitlich integrierte Handtuchhalter,
Markierungen in der Ablagefläche zur
Anbringung von Seifenspender und
Armatur ( werden nicht mitgeliefert),
komplett mit Überlauf, Ablaufventil G1
1/2, Sieb, Stopfen mit Kette, Montageset
mit verdeckten Aufhängungen, Verpackung
im Karton
Farbe: weiß
Innenmaße Becken:
B 510 mm x T 360 mm x H 160 mm

Angebotenes Fabrikat:
'.........'
'.........'
'.........'

liefern und montieren
Menge: 1,000 Stck

**01.05.64 Einhebel-Wand-Schwenkarmatur**
Einhebel-Küchenmischer, Wandmontage
Produkteigenschaften:
- Schwenkbereich 220°
- Normalstrahl
- Stichmaß: 150 ± 12 mm
- maximale Durchflussmenge bei 3 bar: 13 l/min
- Keramikmischsystem
- Temperaturbegrenzung einstellbar
- für Durchlauferhitzer geeignet Logis M31

Farbe/Oberfläche: Chrom

Ausladung gesamt: 209 mm
Höhe gesamt: 213 mm

Angebotenes Fabrikat:
'.........'
'.........'
'.........'

oder gleichwertig
Menge: 1,000 Stck

**01.05.65 Spülensifon**
Röhrengeruchverschluss, für Spülen,
mit 90°-Ablaufbogen,mit Abwasserschlauchanschluss,
güteüberwacht nach DIN EN 274,

Größe: 1 1/2 X DN 50

liefern und montieren
Menge: 1,000 Stck

*Hinweis: Allgemeine Einrichtung*
=====================

**01.05.66 Versiegeln der Keramiken**
*** Pauschalposition
Anschlussfugen nach DIN 18540 mit geeigneter neutralvernetzender Masse.

Farbe: Reinweiß (RAL 9010)

Fugenlängen insgesammt ca. 40m
Sanitärobjekte: 54 St.

liefern und montieren
Menge: 1,000 psch

**01.05.67 Hahnverlängerungen 1/2"**
Hahnverlängerung, mit Innen- und
Außengewinde, roh

Hahnverlängerungen aus Rotguß
mit konischem Außengewinde und
zylindrischem Innengewinde
Abmessung: Rp 1/2 x Rp 1/2 x 20 mm

Gewinde nach EN 10226, geprüft und
zertifiziert nach DVGW GW 6

liefern und montieren
Menge: 74,000 Stck

*Hinweis: Elektronisches Wassermanagment*

**01.05.68 Server**
Server
Zentrale Rechnereinheit zur Errichtung
eines Wassermanagement-Systems und
Steuerung für die wassersparende
Trinkwasserhygiene. Zugriff mittels PC,
mobilem Endgerät via Web-App oder
Gebäudeleittechnik. - Vernetzung von
bis zu 64 Teilnehmern (z.B. Armaturen)
via Kabel oder Funk (Meshwerk). -
Teilnehmer zentral individuell
parametrierbar. - Zentralgesteuerte
Stagnationsspülung (gleichzeitig). - In
festen Intervallen und zu festen
Terminen. - Bei Über-/Unterschreiten
einer Temperatur. - Ausgelöst per
externem Signal (GLT, Schalter, etc.).
Lieferumfang
- Server
- Integrierte SD-Karte
- LAN-Schnittstelle
- WLAN Modul
- 4 Eingänge
- 4 Ausgänge
- Software: Linux Betriebssystem,
Wassermanagement-Software, Web-App
Technische Daten
- Programmierbare Parameter
- Benutzerrechteverwaltung
- Reinigungsstopp
- Stagnationsspülung
- Thermische Desinfektion
- Verwaltung der Leckageschutz-Armatur
- Protokollierung aller Systemdaten
- Zugelassen gemäß: DIN EN 61000-6-
2:2005, DIN EN 61000-6-3:2006 +
A1:2010, DIN EN 61000-6-3:2007 +
A1:2011, DIN EN 61000-4-2:2009, EN
300328, EN 301 489-1, EN 301 489-17,
DIN EN 60950-1:2006 / A12:2011

Das System bietet folgende Vorteile:
- Für jeden die passende Ansicht:
- Liegenschaft
- Gebäude
- Wassermanagement-System
- Stagnationsspülungen
- Thermische Desinfektionen
- Systemmeldungen
- Temperaturverläufe
- Darstellung häufig und selten
genutzter Armaturen
- Wassermengen (rechnerisch ermittelt)
- Batterieladezustände
- Fernzugriff auf den SWS Server
(separates Kennwort)

Montagehinweis
- Klemmleiste und Hutschiene bauseits.
- Zur Montage auf bauseitiger
Hutschiene 35 mm (nach EN 60715).

passend zu den angebotenen Hygiene Module

Angebotenes Fabrikat:
'.........'
'.........'
'.........'

liefern und montieren
Menge: 1,000 Stck

**01.05.69 Bus-Netzteil**
Bus-Netzteil
Zur Versorgung eines Servers und
bis zu 64 SWS Bus-Extender Kabel
Zur Montage auf Hutschiene 35 mm (nach
EN 60715).
Lieferumfang
- Bus-Netzteil
Technische Daten
- Input: 200 - 240 VAC, 50 - 60 Hz
- Output: 30 VDC
Montagehinweis
- Stromversorgung  Bus-Extender
via Bus-Kabel
- Klemmleiste und Hutschiene bauseits.

liefern und montieren
Menge: 1,000 Stck

**01.05.70 Schlüsselschalter thermische Desinfektion**
Schlüsselschalter thermische Desinfektion
Zur Schaltung der thermischen Desinfektion
oder eines Reinigungsstopps. Schlüssel in 2
Stellungen rastend und abschließbar.
Lieferumfang
- Aufputzschlüsselschalter 240V / 3 A
- 2 Schlüssel
Technische Daten
- Schutzart: IP65
Montagehinweis
- Anschluss nur an monostabile
Magnetventile mit Netzteile oder
E-Verteilerkasten.

liefern und montieren
Menge: 4,000 Stck

**01.05.71 Elektro-Verteilerkasten**
Elektro-Verteilerkasten
Zur Montage des Servers und des
Bus-Netzteils.
Lieferumfang
- Elektro-Verteilerkasten
- Hutschiene, vormontiert
- Deckel, 4-fach verriegelt
- Vorstanzungen für ISO-
Klemmverschraubungen
Technische Daten
- Schutzart: IP65

liefern und montieren
Menge: 1,000 Stck

**01.05.72 Systemprogrammierung, je Server**
*** Pauschalposition
Systemprogrammierung, je Server bis
30 Entnahmestellen
Inklusive Ersteinweisung. Die
Systemprogrammierung erfolgt
ausschließlich gemäß bauseitiger
Vorgabe. Die Fertigstellung und
Funktion muss vollständig und
ordnungsgemäß sein (Wasser,
Verkabelung, Stromanschluss), ansonsten
fallen Zusatzkosten an

pauschal inkl. Fahrkosten Servicemonteur
Menge: 1,000 psch

*Hinweis: Beschläge und Ausstattung*

**01.05.73 Desinfektionsmittelspender 1.000 ml**
frei befüllbar mit 1.000 ml Desinfektionsmitteln, Händewaschlotionen, Flüssigseifen, Massageölen etc.
Bedienung durch Drücken auf den Edelstahl-Bedienhebel, auch geeignet für Ellbogenbedienung mit langem Bedienhebel
Gehäuse mit Pumpe autoklavierbar bis 121° Celsius
Edelstahlpumpe mit geradem Saugrohr
Austauschbare Pumpe.
Befüllung durch Nachfüllen oder Auswechseln der Flasche
mit leerer 1,0 Liter Euroflasche (28 mm Gewindehalsdurchmesser)
Dosiermenge ca. 1,5 ml/Hub, einstellbar in 2 Stufen
mit Wandhalter aus Kunststoff und fünf Wechselclips zur Kennzeichnung mit Verschlussblende
Vier-Punkt-Befestigung
für Aufputzmontage
inklusive Befestigungsmaterial

Bedienung: Bedienhebel
Befestigung: Wandmontage
Farbe: Edelstahl gebürstet
Füllmenge: 1.000 ml
Material: Edelstahl

Angebotenes Fabrikat:
'.........'
'.........'
'.........'

liefern und montieren
Menge: 15,000 Stck

**01.05.74 Abfallbehälter 36l**
zur Entsorgung gebrauchter Papierhandtücher
zur Verwendung mit oder ohne Abfallbeutel
nach unten konisch zulaufend zur einfacheren Entnahme des Abfallbeutels, stapelbar
besonders hochwertige Verarbeitung und feinmaschiges Drahtgeflecht
inklusive Wandhalterung
für Aufputzmontage oder bodenstehend
inklusive Befestigungsmaterial

Befestigung: Wandmontage oder freistehend
Behälterart: Abfallbehälter
Farbe: Edelstahl poliert
Fassungsvolumen: 36 L
Material Edelstahl

Angebotenes Fabrikat:
'.........'
'.........'
'.........'

liefern und montieren
Menge: 17,000 Stck

**01.05.75 WC-Bürstenhalter**
oben offene Ausführung, Bürstenkopf verdeckt
Bürstenentnahme nach oben
Innentopf zur Reinigung und Entleerung entnehmbar
Innentopf und WC-Bürste aus schwarzem Kunststoff
mit beigefügten Gummifüßen
Vier-Punkt-Befestigung
für Aufputzmontage oder bodenstehend

Artikelart: WC-Bürstenhalter mit verdeckter Bürste
Befestigung: Wandmontage oder freistehend
Farbe: Edelstahl gebürstet
Material: Edelstahl

Angebotenes Fabrikat:
'.........'
'.........'
'.........'

liefefn und montieren
Menge: 19,000 Stck

**01.05.76 Hygieneabfallbehälter mit Beutelspender**
für die Entsorgung von Hygienebeuteln
mit an drei Seiten ansetzbarem Beutelspender für ca. 50 einzelne Hygienebeutel aus Papier oder zwei Nachfüllkartons mit ca. 25-30 Hygienebeuteln aus Kunststoff
mit innenliegender Beutelhalterung für verdeckte Befestigung des Abfallbeutels
Befestigung über Einstecklaschen am Behälterboden und zusätzliche verdeckte Verklebung mit mitgeliefertem Klebeband am Behältergehäuse
mit Klappdeckel
Griffleiste mit geringstmöglicher Berührungsfläche
Vier-Punkt-Befestigung
für Aufputzmontage
Montage des Beutelspenders am Behälter nach Wahl des Monteurs links, rechts oder an der Front des Behälters in bestmöglicher Greifnähe zum WC-Sitz

Befestigung: Wandmontage
Behälterart: Hygieneabfallbehälter mit Beutelspender
Farbe: Edelstahl transparent pulverbeschichtet
Fassungsvolumen: <50 Liter
Material: Edelstahl

Angebotenes Fabrikat:
'.........'
'.........'
'.........'

liefern und montieren
Menge: 5,000 Stck

**01.05.77 Türschild Hygiene Damen**
für die Kennzeichnung von Türen
Aufdruck schwarz/rot
selbstklebend.

Farbe: Aluminium eloxiert
Material: Aluminium

liefern und montieren
Menge: 4,000 Stck

**01.05.78 Türschild Hygiene Herren**
für die Kennzeichnung von Türen
Aufdruck schwarz/rot
selbstklebend.

Farbe: Aluminium eloxiert
Material: Aluminium

liefern und montieren
Menge: 1,000 Stck

#### Titel 01.06 Trockenlöschleitung mit Zubhör

*Hinweis: Löschwasseranlage "Trocken"*

*Hinweis: Vorbeschrieb Edelstahl 1.4401 Pressfitting-System für Löschwasserleitung trocken*
Das Edelstahl Pressfitting-System für
Löschwasserleitung "trocken" in den Abmessungen d22 -
d108 mm aus nichtrostendem CrNiMo-Stahl, Werkstoff Nr.:
1.4401 nach DIN EN 10088 mit DVGW-
Baumusterprüfzertifikat DW-8501AT2552, geprüft nach
DVGW Arbeitsblatt W 534 mit dem Nachweis "undicht im
unverpressten Zustand". Mit Zertifikat von VdS und TÜV
für Löschwasserleitungen "trocken" mit Wandhydrant Typ
F.

Systemkomponenten:
Edelstahl Systemrohre 1.4401 (CrNiMo-
Stahl), d22 - d108 mm geprüft nach DVGW Arbeitsblatt
GW 541 und Werksnorm, erhöhter Molybdängehalt von
mindestens 2,2%, mit zusätzlich innen geglätteter
Schweißnaht, lösungsgeglüht und blankgeglüht zur
Erhöhung der Korrosionssicherheit, biegbar, LABS-frei
gemäß der Richtlinie VDMA 24364 Prüfklasse A1,
Rohrenden hygienisch verschlossen, Rohrlänge 6 m.
Edelstahl- Pressfittings d22 - d54 mm,
aus CrNiMo-Stahl, Werkstoff Nr.: 1.4401 mit
Pressindikator zur Erkennung nicht verpresster
Verbindung vor der Druckprobe, hygieneunterstützendem
Verschlussstopfen und Konturdichtringen aus
Butylkautschuk (CIIR) schwarz. Austausch der werkseitig
eingelegten Konturdichtringen CIIR-schwarz aus
Butylkautschuk gegen Dichtringe FPM rot.

Rotguß-Pressfittings d76,1 - d108 mm
mit Pressindikator zur Erkennung nicht verpresster
Verbindung vor der Druckprobe, hygieneunterstützendem
Verschlussstopfen

Die Fittings sind zur Verbesserung der
Korrosionsbeständigkeit lösungsgeglüht und
blankgeglüht. Die Systemkomponenten entsprechen den
aktuellen Bewertungsgrundlagen des Umweltbundesamtes.

Bei den verpressten  Pressfittings
d22 - d108 mm, kann die Einstecktiefe durch eine
zerstörungsfreie Prüfung, im entleerten Zustand der
Anlage, überprüft und dokumentiert werden.

Für das ausgeschriebene Produkt liegt eine
Haftungsübernahmevereinbarung zwischen dem Hersteller
und dem ZVSHK bzw. dem BTGA vor.

Pressverbindungen in Löschwasseranlagen
"trocken nur zulässig, wenn sie für den
Einsatz geeignet sind und für den
Einsatz in Trockensprinkleranlagen min.
PN16 in Verbindung mit der verwendeten
Rohrleitung geprüft sind.
Die Dichtigkeitsprüfung ist 10 Minuten
mit Wasser bei 1,6MPa und vor der
Abnahme einer Festigkeitsprüfung
über 2 Minuten mit Wasser bei 2,4 MPa
durchzuführen.
Für die Montage der Rohrleitungssysteme sind die
Montage- und Einbauanleitung vom Hersteller und die
einschlägigen Vorschriften der Sprinklerzulassung zu
beachten.

Angebotenes Fabrikat:
'.........'
'.........'
'.........'

liefern und montieren

*Hinweis: Rohrleitung und Zubehör*

**01.06.1 Edelstahl Systemrohr CrNiMo, 88,9 mm**
Eigenschaften
- LABS-frei
Technische Eigenschaften
- Werkstoff: CrNiMo-Stahl 1,4401 (DIN EN 10088)
- Oberflächenrauheit: 1,5 µm
- Spezifische Wärmekapazität (J/(kg·K)): 500 J/(kg·K)
- Wärmeausdehnung (mm/(m·K)): 0,0165 mm/(m·K)
- Wärmeleitfähigkeit Rohr (W/(m·K)): 15 W/(m·K)
- Länge: 6 m
- Außendurchmesser: 88,9 mm
- Innendurchmesser: 84,9 mm
- DN / Nennweite: 80
- Wanddicke: 2 mm
- Nettogewicht: 4,352 kg
liefern und montieren
Menge: 87,400 m
Produkt:
  Artikel:
    Artikelnummer: 39010
    Artikelkurztext: Edelstahl Systemrohr CrNiMo, 88,9 mm

**01.06.2 Edelstahl Systemrohr CrNiMo, 54 mm**
Eigenschaften
- LABS-frei
Technische Eigenschaften
- Werkstoff: CrNiMo-Stahl 1,4401 (DIN EN 10088)
- Oberflächenrauheit: 1,5 µm
- Spezifische Wärmekapazität (J/(kg·K)): 500 J/(kg·K)
- Wärmeausdehnung (mm/(m·K)): 0,0165 mm/(m·K)
- Wärmeleitfähigkeit Rohr (W/(m·K)): 15 W/(m·K)
- Länge: 6 m
- Außendurchmesser: 54 mm
- Innendurchmesser: 51 mm
- DN / Nennweite: 50
- Wanddicke: 1,5 mm
- Nettogewicht: 1,971 kg
liefern und montieren
Menge: 6,600 m
Produkt:
  Artikel:
    Artikelnummer: 39008
    Artikelkurztext: Edelstahl Systemrohr CrNiMo, 54 mm

**01.06.3 Edelstahl Systemrohr CrNiMo, 35 mm**
Eigenschaften
- LABS-frei

Technische Eigenschaften
- Werkstoff: CrNiMo-Stahl 1,4401 (DIN EN 10088)
- Oberflächenrauheit: 1,5 µm
- Spezifische Wärmekapazität (J/(kg·K)): 500 J/(kg·K)
- Wärmeausdehnung (mm/(m·K)): 0,0165 mm/(m·K)
- Wärmeleitfähigkeit Rohr (W/(m·K)): 15 W/(m·K)
- Länge: 6 m
- Außendurchmesser: 35 mm
- Innendurchmesser: 32 mm
- DN / Nennweite: 32
- Wanddicke: 1,5 mm
- Nettogewicht: 1,258 kg

liefern und montieren
Menge: 8,400 m
Produkt:
  Artikel:
    Artikelnummer: 39006
    Artikelkurztext: Edelstahl Systemrohr CrNiMo, 35 mm

**01.06.4 Rotguß Bogen 88,9 mm**
Verwendungszwecke
- Für Haustechnik, Industrie und Schiffbau

Eigenschaften
- Unverpresst undicht
- Dichtring aus CIIR schwarz
- Pressindikator
- Pressmuffe mit transparentem Schutzstopfen

Technische Eigenschaften
- Werkstoff: Rotguß
- Winkel: 45 -90 °
- Länge: 18,5 cm
- Außendurchmesser: 88,9 mm
- DN / Nennweite: 80
- Z-Maß: 12,5 cm
liefern und montieren
Menge: 8,000 Stck
Produkt:
  Artikel:
    Artikelnummer: 31110
    Artikelkurztext: Rotguß Bogen 88,9 mm

**01.06.5 Edelstahl Bogen 54 mm**
Verwendungszwecke
- Für Haustechnik, Industrie und Schiffbau

Eigenschaften
- Unverpresst undicht
- Dichtring aus CIIR schwarz
- Pressindikator
- Pressmuffe mit transparentem Schutzstopfen

Technische Eigenschaften
- Werkstoff: CrNiMo-Stahl 1,4401 (DIN EN 10088)
- Winkel: 45 -90 °
- Länge: 6,8 cm
- Außendurchmesser: 54 mm
- DN / Nennweite: 50
- Z-Maß: 6,5 cm
- Nettogewicht: 0,355 kg

liefern und montieren
Menge: 6,000 Stck
Produkt:
  Artikel:
    Artikelnummer: 31106
    Artikelkurztext: Edelstahl Bogen 54 mm

**01.06.6 Edelstahl Bogen 35 mm**
Verwendungszwecke
- Für Haustechnik, Industrie und Schiffbau

Eigenschaften
- Unverpresst undicht
- Dichtring aus CIIR schwarz
- Pressindikator
- Pressmuffe mit transparentem Schutzstopfen

Technische Eigenschaften
- Werkstoff: CrNiMo-Stahl 1,4401 (DIN EN 10088)
- Winkel: 45 -90 °
- Länge: 6,8 cm
- Außendurchmesser: 35 mm
- DN / Nennweite: 32
- Z-Maß: 4,2 cm
- Nettogewicht: 0,160 kg
liefern und montieren
Menge: 8,000 Stck
Produkt:
  Artikel:
    Artikelnummer: 31106
    Artikelkurztext: Edelstahl Bogen 35 mm

**01.06.7 Rotguß T-Stück reduziert, d88,9-35-88,9**
Verwendungszwecke
- Für Haustechnik, Industrie und Schiffbau

Eigenschaften
- Unverpresst undicht
- Dichtring aus CIIR schwarz
- Pressindikator
- Pressmuffe mit transparentem Schutzstopfen

Technische Eigenschaften
- Rotguß
- Winkel: 90 °
- Länge: 26 cm
- Außendurchmesser: 88,9 mm
- DN / Nennweite: 80 / 32 / 80
- Z-Maß: 7 cm
liefern und montieren
Menge: 2,000 Stck
Produkt:
  Artikel:
    Artikelnummer: 31238
    Artikelkurztext: Rotguß T-Stück reduziert, d88,9-35-88,9

**01.06.8 Rotguß T-Stück reduziert, d88,9-54-88,9**
Verwendungszwecke
- Für Haustechnik, Industrie und Schiffbau

Eigenschaften
- Unverpresst undicht
- Dichtring aus CIIR schwarz
- Pressindikator
- Pressmuffe mit transparentem Schutzstopfen

Technische Eigenschaften
- Rotguß
- Winkel: 90 °
- Länge: 26 cm
- Außendurchmesser: 88,9 mm
- DN / Nennweite: 80 / 54 / 80
- Z-Maß: 7 cm
liefern und montieren
Menge: 1,000 Stck
Produkt:
  Artikel:
    Artikelnummer: 31238
    Artikelkurztext: Rotguß T-Stück reduziert, d88,9-54-88,9

**01.06.9 Rotguß Muffe 88,9 mm**
Verwendungszwecke
- Für Haustechnik, Industrie und Schiffbau

Eigenschaften
- Unverpresst undicht
- Dichtring aus CIIR schwarz
- Pressindikator
- Pressmuffe mit transparentem Schutzstopfen

Technische Eigenschaften
- Rotguß
- Länge: 14,5 cm
- Außendurchmesser: 88,9 mm
- DN / Nennweite: 80
- Z-Maß: 2,5 cm
liefern und montieren
Menge: 10,000 Stck
Produkt:
  Artikel:
    Artikelnummer: 32010
    Artikelkurztext: Rotguß Muffe 88,9 mm

**01.06.10 Edelstahl Reduktion, mit Einschubende 88,9 mm - 54 mm**
Verwendungszwecke
- Für Haustechnik, Industrie und Schiffbau

Eigenschaften
- Unverpresst undicht
- Dichtring aus CIIR schwarz
- Pressindikator
- Pressmuffe mit transparentem Schutzstopfen

Technische Eigenschaften
- Werkstoff: CrNiMo-Stahl 1,4401 (DIN EN 10088)
- Höhe: 12,8 cm
- Länge: 16,2 cm
- Außendurchmesser: 88,9 mm
- DN / Nennweite: 80 / 50
- Nettogewicht: 0,640 kg
liefern und montieren
Menge: 2,000 Stck
Produkt:
  Artikel:
    Artikelnummer: 32338
    Artikelkurztext: Edelstahl Reduktion, mit Einschubende 88,9 mm - 54 mm

**01.06.11 Rotguß Übergang mit IG, 88,9 mm - 3"**
Verwendungszwecke
- Für Haustechnik, Industrie und Schiffbau

Eigenschaften
- Unverpresst undicht
- Dichtring aus CIIR schwarz
- Pressindikator
- Pressmuffe mit transparentem Schutzstopfen

Technische Eigenschaften
- Rotguß
- Höhe: 7,7 cm
- Länge: 13,7 cm
- Außendurchmesser: 88,9 mm
- DN / Nennweite: 80
- kegeliges Innengewinde: 3 "
liefern und montieren
Menge: 2,000 Stck
Produkt:
  Artikel:
    Artikelnummer: 31724
    Artikelkurztext: Rotguß Übergang mit IG, 88,9 mm  - 3"

**01.06.12 Edelstahl Übergang mit IG, 54 mm - 2"**
Verwendungszwecke
- Für Haustechnik, Industrie und Schiffbau

Eigenschaften
- Unverpresst undicht
- Dichtring aus CIIR schwarz
- Pressindikator
- Pressmuffe mit transparentem Schutzstopfen

Technische Eigenschaften
- Werkstoff: CrNiMo-Stahl 1,4401 (DIN EN 10088)
- Höhe: 5,4 cm
- Länge: 8,9 cm
- Außendurchmesser: 54 mm
- DN / Nennweite: 50
- kegeliges Innengewinde: 2 "
- Nettogewicht: 0,348 kg
liefer und montieren
Menge: 2,000 Stck
Produkt:
  Artikel:
    Artikelnummer: 31711
    Artikelkurztext: Edelstahl Übergang mit IG, 54 mm - 2"

**01.06.13 Edelstahl Übergang mit AG, 35 mm - 1 1/4"**
Verwendungszwecke
- Für Haustechnik, Industrie und Schiffbau

Eigenschaften
- Unverpresst undicht
- Dichtring aus CIIR schwarz
- Pressindikator
- Pressmuffe mit transparentem Schutzstopfen

Technische Eigenschaften
- Werkstoff: CrNiMo-Stahl 1,4401 (DIN EN 10088)
- Länge: 4,9 cm
- Außendurchmesser: 35 mm
- DN / Nennweite: 32
- Aussengewinde kegelig: 1 1/4 "
- Z-Maß: 0,4 cm
- Nettogewicht: 0,200 kg
liefern und montieren
Menge: 4,000 Stck
Produkt:
  Artikel:
    Artikelnummer: 31811
    Artikelkurztext: Edelstahl Übergang mit AG, 35 mm - 1 1/4"

**01.06.14 Dichtring FPM rot 54 mm**
Verwendungszwecke
- Für Löschwasser und Sprinkler

Eigenschaften
- LABS-frei

Technische Eigenschaften
- Werkstoff: FPM
- Betriebstemperatur: -10 - +140 °C
- Außendurchmesser: 54 mm
- DN / Nennweite: 50
- Nettogewicht: 0,005 kg
liefern
Menge: 22,000 Stck
Produkt:
  Artikel:
    Artikelnummer: 90428
    Artikelkurztext: Dichtring FPM rot 54 mm

**01.06.15 Dichtring FPM rot 35 mm**
Verwendungszwecke
- Für Löschwasser und Sprinkler

Eigenschaften
- LABS-frei

Technische Eigenschaften
- Werkstoff: FPM
- Betriebstemperatur: -10 - +140 °C
- Außendurchmesser: 35 mm
- DN / Nennweite: 32
- Nettogewicht: 0,002 kg
liefern
Menge: 30,000 Stck
Produkt:
  Artikel:
    Artikelnummer: 90426
    Artikelkurztext: Dichtring FPM rot 35 mm

**01.06.16 Umringen der Dichtring FPM rot**
Umringen der Dichtring FPM rot wie zuvor bechrieben
Verwendungszwecke
- Für Löschwasser und Sprinkler
pauschal
Menge: 52,000 Stck
Produkt:
  Artikel:
    Artikelnummer: 90421
    Artikelkurztext: Umringen der Dichtring FPM rot

*Hinweis: Armaturen und Zubehör*

**01.06.17 Löschwasser-Einspeisearmatur nach DIN 14461-4 im Schutzschrank**
Schutzschränke nach DIN 14461-2
für Löschwasser-Einspeisearmaturen nach DIN 14461-4 zum Anschluss an Steigleitung TROCKEN nach DIN 14462-1 zur Löschwassereinspeisung durch die Feuerwehr

Bestehend aus:

Aufputzschrank Bauart C 740 x 740 x 300 mm (Breite x Höhe x Tiefe) nach DIN 14461-2. Aus 1 mm verzinktem Stahlblech gekantet und verschweißt, frontseitige Stöße verschweißt und verschliffen. Belüftung über Türspalt. Vier Montagebohrungen in der Rückwand. Wasseranschluss Ø 100 mm mittig im Dach, 70 mm von hinten, wie abgebildet, auf Wunsch auch andere Positionen. Endlackiert in Rot (RAL 3001).
Tür doppelt gekantet aus 1,5 mm verzinktem Stahlblech, mit versenkt liegendem Feuerwehrverschluss nach DIN 14925, Oberfläche poliert, von hinten verschraubt, mit 1-Punkt-Getriebeverriegelung und Bohrungen für Plombendraht. Tür rechts angeschlagen mit Edelstahlscharnieren, 180° öffnend.
1 Stück
Einspeisearmatur für Steigleitung TROCKEN nach DIN 14461-4 zum Rohrleitungsanschluss von oben mit Montageverschraubung G3, zwei 45° gekrümmte Eingänge mit aufgeschraubter B-Festkupplung aus Messing für einen knickfreien Anschluss der Schläuche, zwei B-Blindkupplungen aus Messing mit Kette zum Schutz vor Verschmutzung, Eingänge mit federbelasteten Rückschlagventilen, getrenntes, außenliegendes Entwässerungsventil und Auslaufrohr

Angebotenes Fabrikat:
'.........'
'.........'
'.........'

liefern-und-montieren
Menge: 1,000 Stck

**01.06.18 Löschwasser-Entnahmeeinrichtungen nach DIN 14461-4 im Schutzschrank**
Löschwasser-Entnahmearmaturen nach DIN 14461-5 zum Anschluss an Steigleitung TROCKEN nach DIN 14462-1
zur Löschwasserentnahme durch die Feuerwehr

Aufputzschrank Bauart C 340 x 440 x 140 mm (Breite x Höhe x Tiefe) nach DIN 14461-2. Aus 1 mm verzinktem
Stahlblech gekantet und verschweißt, frontseitige Stöße verschweißt und verschliffen. Belüftung über Türspalt. Vier
Montagebohrungen in der Rückwand. Wasseranschluss Ø 70 mm. Bauart RS (rechts, Seitenwand), 70 mm von Schrankvorderkante wie abgebildet, auch links verwendbar, Rückwand und Dach nicht möglich. Endlackiert in Rot (RAL 3001).
Tür doppelt gekantet aus 1 mm verzinktem Stahlblech, mit versenkt liegendem Feuerwehrverschluss nach DIN 14925,
Oberfläche poliert, von hinten verschraubt, mit 1-Punkt-Getriebeverriegelung und Bohrungen für Plombendraht. Tür
rechts angeschlagen mit Edelstahlscharnieren, 180° öffnend.
1 Stück Schlauchanschlussarmatur für Steigleitung TROCKEN nach DIN 14461-5 zum Rohrleitungsanschluss mit
Montageverschraubung G2, drehbarer 90°-Krümmer am Ausgang für einen knickfreien Schlauchanschluss,
C-Blindkupplung aus Aluminium mit Kette zum Schutz vor Verschmutzung, Öffnen und Schließen der
Armatur über Feuerwehrverschluss nach DIN 14925 mit Hebelschneider des Feuerwehrbeils oder mit
Hydrantenschlüssel, Betriebsstellungen "AUF” und "ZU” sind deutlich sichtbar gekennzeichnet
1 Stück Schild "Steigleitung trocken für Feuerwehr" als Selbstklebefolie
1 Stück Installations- und Bedienungsanleitung für Löschwasser-Einspeise- und Entnahmeeinrichtungen

Angebotenes Fabrikat:
'.........'
'.........'
'.........'

liefern und montieren
Menge: 1,000 Stck

**01.06.19 Löschwasser-Entnahmeeinrichtungen nach DIN 14461-4 im Schutzschrank**
Löschwasser-Entnahmearmaturen nach DIN 14461-5 zum Anschluss an Steigleitung TROCKEN nach DIN 14462-1
zur Löschwasserentnahme durch die Feuerwehr

Unterputzschrank Bauart C 300 x 400 x 140 mm (Breite x Höhe x Tiefe) nach DIN 14461-2. Aus 1 mm verzinktem
Stahlblech gekantet und verschweißt, frontseitige Stöße verschweißt und verschliffen. Belüftung über Türspalt. Vier
Montagebohrungen in der Rückwand. Wasseranschluss Ø 70 mm. Bauart RS (rechts, Seitenwand), 70 mm von Schrankvorderkante wie abgebildet, auch links verwendbar, Rückwand und Dach nicht möglich. Endlackiert in Rot (RAL 3001).
Tür doppelt gekantet aus 1 mm verzinktem Stahlblech, mit versenkt liegendem Feuerwehrverschluss nach DIN 14925,
Oberfläche poliert, von hinten verschraubt, mit 1-Punkt-Getriebeverriegelung und Bohrungen für Plombendraht. Tür rechts angeschlagen mit Edelstahlscharnieren, 180° öffnend.
1 Stück Schlauchanschlussarmatur für Steigleitung TROCKEN nach DIN 14461-5 zum Rohrleitungsanschluss mit
Montageverschraubung G2, drehbarer 90°-Krümmer am Ausgang für einen knickfreien Schlauchanschluss,
C-Blindkupplung aus Aluminium mit Kette zum Schutz vor Verschmutzung, Öffnen und Schließen der
Armatur über Feuerwehrverschluss nach DIN 14925 mit Hebelschneider des Feuerwehrbeils oder mit
Hydrantenschlüssel, Betriebsstellungen "AUF” und "ZU” sind deutlich sichtbar gekennzeichnet
1 Stück Schild "Steigleitung trocken für Feuerwehr" als Selbstklebefolie
1 Stück Installations- und Bedienungsanleitung für Löschwasser-Einspeise- und Entnahmeeinrichtungen

Angebotenes Fabrikat:
'.........'
'.........'
'.........'

liefern und montieren
Menge: 1,000 Stck

**01.06.20 Be- und Entlüftungsventil**
LD Be- und Entlüfter nach DIN 14463-3 Typ G2 PN 16 zur automatischen Be- und Entlüftung von Zubringer- und Versorgungsleitungen,
Löschwasserleitungen NASS und NASS/TROCKEN nach DIN 14462-1.

Entlüftungsleistung: 2.500 l/min.
Gehäuse: Messing
Schwimmerkugel: geschäumt
Dichtung: EPDM
Gewindeanschluss: Eingang G 2 AG, Ausgang G 11/4
Zulassung: NW-9912DL0133 (DVGW)

Angebotenes Fabrikat:
'.........'
'.........'
'.........'

liefern und montieren
Menge: 2,000 Stck

**01.06.21 Entleerungsarmatur**
Entleerungsgarnitur TPE - D 0,5 G ½

bestehend aus:

Kugelhahn G ½ mit Flügelgriff
Schmutzfänger G ½ MS mit Sieb
Entleerungsventil TPE -D/ 0,5 G ½ (einsetzbar bis 5 m Wassersäule)

Angebotenes Fabrikat:
'.........'
'.........'
'.........'

liefern und montieren
Menge: 3,000 Stck

*Hinweis: Anmerkung Befestigungen*
Befestigung der Rohrleitungen gemäß VdS CEA 4001:2021-01, Kapitel 15.2, ausführen.

**01.06.22 Wandkonsolenschiene**
Mit aufgeschweißter 2 - Lochgrundplatte
für die Erstellung von Kragarmen und Stielen

Die Befestigung erfolgt direkt auf dem Untergrund.
Aus gekantetem C-Profil, mit Langlochung an Schienenunterseite,
mit verzahnten, nach innen gerollten Profillippen.

Feuerwiderstandsprüfung ETA 18/0245
zusätzlich auch VDS anerkannt G4970048

Maße der Konsolenschiene: B/H 41/ 41 mm und L 300
Werkstoffdicke Schiene 3,0 mm und Grundplatte 8,0 mm
Werkstoff S 250 GD (Schiene), S 235 JR (Grundplatte), galvanisch verzinkt

liefern und montieren
Menge: 32,000 Stck

**01.06.23 Montageschiene System**
Montageschiene System

aus gekantetem C-Profil,
mit Langlochung sowie mit Rundlöcher für optimierte Ankerbefestigung an Schienenunterseite,
mit verzahnten, nach innen gerollten Profillippen

Feuerwiderstandsprüfung ETA-18/0078

Maße B/H 41/41 mm

Werkstoffdicke 2,0 mm

Werkstoff S 250 GD, sendzimirverzinkt

liefern und montieren
Menge: 25,000 m

**01.06.24 Winkel System**
Winkel System
Montage von Rahmen und anderen Konstruktionen
Universell: wenige Teile für alle Anwendungen
Schnelle Montage, einfache Handhabung
Vormontieren des Verbindungsknopfes möglich
Winkel 90°
Werkstoffdicke: 4,0 mm

Werkstoff S235JR - DIN EN 10025, feuerverzinkt 56 mm

liefern und montieren
Menge: 35,000 Stck

**01.06.25 Galvanisch verzinkter 90-Grad-Winkel der**
Galvanisch verzinkter 90-Grad-Winkel der Standard-Leistungsklasse zum Verbinden mehrerer Montageschienen

Werkstoffzusammensetzung:  DD11 MOD - HN 547, S235JR - DIN EN 10025
Oberfläche:  Beschichtung für den Innenbereich - galvanisch verzinkt
Werkstoffstärke:  6 mm

liefern und montieren
Menge: 20,000 Stck

**01.06.26 Leichte Rohrschelle für Rohrdurchmesser 89 mm**
Leichte Rohrschelle für Rohrdurchmesser 83-89 mm

galvanisch verzinkt,
bestehend aus Bandstahl mit Anschlusskopf M8/M10,
mit Schnellverschluss mit nur einer Verschlussschraube,
mit eingeklebter Schallschutzeinlage, RAL-GZ 655-B, Baustoffklasse B2 gemäß DIN 4102,
Werkstoff DC 01 nach DIN EN 10130 / EPDM
Temperaturbeständigkeit -40° C bis 100° C
Dämmmaterialhärte 60° ±5° Shore A
Geräuschminderung 18,5 dB (A) nach DIN 4109

Angebotenes Fabrikat:
'.........'
'.........'
'.........'

liefern und montieren
Menge: 35,000 Stck

**01.06.27 Leichte Rohrschelle für Rohrdurchmesser 54 mm**
Leichte Rohrschelle für Rohrdurchmesser 54 mm

galvanisch verzinkt,
bestehend aus Bandstahl mit Anschlusskopf M8/M10,
mit Schnellverschluss mit nur einer Verschlussschraube,
mit eingeklebter Schallschutzeinlage, RAL-GZ 655-B, Baustoffklasse B2 gemäß DIN 4102,
Werkstoff DC 01 nach DIN EN 10130 / EPDM
Temperaturbeständigkeit -40° C bis 100° C
Dämmmaterialhärte 60° ±5° Shore A
Geräuschminderung 18,5 dB (A) nach DIN 4109

Angebotenes Fabrikat:
'.........'
'.........'
'.........'

liefern und montieren
Menge: 10,000 Stck

**01.06.28 Leichte Rohrschelle für Rohrdurchmesser 35 mm**
Leichte Rohrschelle für Rohrdurchmesser 35 mm

galvanisch verzinkt,
bestehend aus Bandstahl mit Anschlusskopf M8/M10,
mit Schnellverschluss mit nur einer Verschlussschraube,
mit eingeklebter Schallschutzeinlage, RAL-GZ 655-B, Baustoffklasse B2 gemäß DIN 4102,
Werkstoff DC 01 nach DIN EN 10130 / EPDM
Temperaturbeständigkeit -40° C bis 100° C
Dämmmaterialhärte 60° ±5° Shore A
Geräuschminderung 18,5 dB (A) nach DIN 4109

Angebotenes Fabrikat:
'.........'
'.........'
'.........'

liefern und montieren
Menge: 8,000 Stck

**01.06.29 Gewindeplatten zu Schienensystem M10**
Rohrschellensattel zu Schienensystem wie zuvor angeboten
mit Gewinde M10

liefern und montieren
Menge: 35,000 Stck

**01.06.30 Gewindestange M10 x 1000 mm**
Gewindestange M 10 x 1000 mm
Werkstoff-Material: Stahl, Eletrolytisch verzinkt.

Richtlinie: CEA 4001

liefern und montieren.
Menge: 1,000 lfdm

**01.06.31 Gewindestange M8 x 1000 mm**
Gewindestange M8
Werkstoff-Material: Stahl, Eletrolytisch verzinkt.

Richtlinie: CEA 4001

liefern und montieren.
Menge: 25,000 lfdm

**01.06.32 Trapezaufhänger VdS**
Trapezaufhänger VdS
zur Befestigung an Trapezblechen mittels
Blindnieten oder Gewindestange.
Eigenschaften:
- gefertigt aus Stahl 1.0332
- sendzimirverzinkt
- Gewindestift höhenregulierbar
- mit VdS-Zulassung - Zertifikat-Nr.
G 4070033

Ausführung Gewindeanschluss M8

liefern und montieren
Menge: 35,000 Stck

**01.06.33 Metalldübel**
Material: Stahl
Größe: M8/M10
Einbautiefe: mindestens die doppelte Dübellänge ohne Brandschutztechnischen Einbaunachweis
Zugbelastung: Rechnerisch maximal 500 N

liefern und montieren.
Menge: 35,000 Stck

**01.06.34 Sechskantmuttern M10 - DIN 934 - galvanisch verzinkt -**
Sechskantmuttern M10 - DIN 934 - galvanisch verzinkt - Festigkeitsklasse 8

liefern und montieren
Menge: 120,000 Stck

**01.06.35 Scheiben 10,5 x 28 x 4 mm,**
Unterlegscheiben 10,5 x 30 x 4 mm, Galvanisch verzinbkt
DIN 9021, DIN-EN-ISO 7093

liefern und montieren
Menge: 120,000 Stck

**01.06.36 Lochplatte System**
Lochplatte System

für die Anbindung von zugelassenen Konsolen an Wand, Decke oder Boden Anbindung von metrischen Gewindeteilen an zugelassene MQ-Schienen

Befestigung von zugelassenen-Schienen an Decken
VDS anerkannt G4970048
Feuerwiderstandsprüfung ETA-18/0102
Bohrlochdurchmesser Ø: 11,5 mm
Werkstoff S 235 JR - DIN EN 10025, galvanisch verzinkt

liefern und montieren
Menge: 70,000 Stck

**01.06.37 Bolzenanker M8 x 75mm**
Bolzenanker (Kohlenstoffstahl) für höchste Leistung in gerissenem Beton und bei seismischen Lasten

Werkstoff, Korrosion: Kohlenstoffstahl, verzinkt
Kopfkonfiguration: Außengewinde
Zulassungen / Prüfberichte: Brandschutz, ETA, Seismisch
M8 x 75 mm

liefern und montieren
Menge: 65,000 Stck

**01.06.38 Schraubanker / Betonschraube Sechskantkopf**
Schraubanker / Betonschraube Sechskantkopf

Befestigung der zuvor beschriebenen Position mit Erzeugnis:
galvanisch verzinkt
Durchmesser10 x 70 mm

Mehrfachbeschichtung
nichtrostender Stahl A4 (R)
Einbau und Montage gem. Europäisch Technischer Bewertung ETA-20/0867
mit Bohrmethode
Hammerbohren ohne Bohrlochreinigung in jede Bohrrichtung (Größen 8 bis 14)

inkl. anzeichnen und bohren

liefern und montieren
Menge: 50,000 Stck

*Hinweis: Sonstiges Brandschutz*

**01.06.39 Beschilderung und Bezeichnung**
Beschilderung und Bezeichnung der
Einspeise,- und Entnahmeeinrichtung
nach DIN 4066
Hintergrund: Weiß/Rot
Textfarbe: Schwarz
Text: Löschwassereinspeisung /// Löschwasserentnahme für die Feuerwehr ///Steigleitung, trocken

liefern und montieren.
Menge: 5,000 Stck

*Hinweis: Druckprüfung Feuerlöschleitung*

**01.06.40 Druckprüfung der Löschwasseranlage**
Druckprüfung der Löschwasseranlage nach Herstellerangaben des Rohrsystems mit dem Prüfmedium: Wasser

Alle Bauteile, die nicht druckgeeignet sind, werden vor der Prüfung getrennt von dem Rohrnetz.

Die Anlage wird nur mit filtriertem Wasser befüllt.

Die Prüfung erolgt in zwei Abschnitten:

Festigkeitsprüfung mit dem 1,5-fachen Betriebsdruck jedoch mindestens 24 Bar über eine Prüfdauer von 2 Minuten

Dichtheitsprüfung nach bestandener Festigkeitsprüfung:
Mindestprüfdruck von 16 bar über einen Zeitraum von 10 Minuten.

Dieser Vorgang ist im Vorfeld der Bauleitung, dem Prüfsachverständigen und dem Bauherrn anzumelden.

Eine Druckprobeprotokoll ist zu erstellen und an alle Parteien zu verteilen.
Menge: 1,000 Stck

**01.06.41 Inbetriebnahme der Steigleitung "trocken"**
Inbetriebnahme der Steigleitung "trocken"
durch sachkundigen Mitarbeiter

gem. DIN 14462 und 1988-600

Nach der Fertigstellung sowie nach einer
wesentlichen Änderung einer Anlage ist
eine Sachverständigenabnahme und eine
Inbetriebnahme durch einen Sachkundigen
nach Landesrecht durchzuführen.
Die Forderungen aus den Bauauflagen
und/oder aus dem Brandschutzkonzept sowie aus den Planungsgrundlagen
der DIN 14462 sind zu prüfen und zu
dokumentieren.
Der Errichter hat vor der Abnahmeprüfung
eine Errichtererklärung, ein Errichterprotokoll und das Kontrollbuch zur Verfügung
zu stellen.
Im Rahmen der Abnahmeprüfung muss
die Anlage auf Wirksamkeit und Betriebssicherheit geprüft werden.
Die Wirksamkeit bezieht sich auf die
Löschwirksamkeit der Anlage.
Die Betriebssicherheit bezieht sich auf
die gesicherte Funktion der verwendeten
Anlagenteile, die Bereitstellung der
Wasser- und Energieversorgung über
den geforderten Zeitraum und die
Trinkwasserhygiene.
Dabei ist die Einhaltung folgender Vorgaben
und Regeln zu überprüfen:
Bauauflagen, Brandschutzkonzept
Planungsgrundlagen nach der DIN
14462
Trinkwasserverordnung 11.2011
und soweit zutreffend:
- sonstige mitgeltende Normen, insbesondere DIN 1988-600 und DIN
1988-800
- Festlegungen des Wasserversorgers
und der für den Brandschutz zuständigen Stelle

Art der Prüfung
1 Eignung und Normkonformität der verwendeten Komponenten  und Rohrmaterialien
2 Prüfung des Einbaus der Schlauchanschlusseinrichtungen  (z.B. bei der Einbauhöhe, Wanddicke beachten)
3 Zugänglichkeit der Einspeisung und der Entnahmestellen
4 Funktionsprüfung der Schlauchanschlusseinrichtung
5 Messung des Druckverlustes der Löschwasserleitung
6 Prüfung auf Festigkeit und Dichtheit:
  Die Löschwasserleitung wird 2 Min. mit 24 bar auf Festigkeit  und10 Min. bei 16 bar auf Dichtheit geprüft. Die Prüfung muss
  vorgenommen werden, bevor die Löschwasserleitung  gegebenenfalls verdeckt wird. Es dürfen hierbei keine  Undichtheiten und kein Druckabfall auftreten. Die Drücke sind  jeweils an der Einspeisung zu messen.
7 Funktionsfähigkeit der Einspeisarmatur, der Be- und  Entlüftungs- sowie der Entleerungseinrichtung bei  Wasserdurchfluss
8 Prüfen des Mindestdruckes; gegebenenfalls Prüfen des  zuverlässigen Betriebes der Druckerhöhungsanlage
9 Vollständigkeit und Lesbarkeit der Beschilderung
  nach der Prüfung
10 Entleerung der Löschwasserleitung, Schließen der  Schlauchanschlusseinrichtung
11 Plombieren der Einspeisung und Entleerung der  Schlauchanschlusseinrichtung
12 Anbringen eines Prüfvermerks (Datum, Prüfer) an gut  sichtbarer Stelle am Schrank
13 Prüfergebnisse im Kontrollbuch festhalten
Menge: 1,000 Stck

**01.06.42 R90 Brandschutz-Rohrabschottung für nichtbrennbare Rohre**
R90 Brandschutz-Rohrabschottung um nichtbrennbare
Rohre.
Einbau in Massivbauteilen und leichten Trennwänden
Anforderung:
R90 nach DIN 4102-11
Einbau/Ringspaltverschluss:
Formschlüssig in passende Kernbohrung ohne
zusätzlichen Ringspaltverschluss
oder die verbleibende Öffnung im Durchbruch in ganzer
Bauteildicke hohlraumfüllend dicht mit
formbeständigen,
nichtbrennbaren Baustoffen wie z.B. Mörtel, Beton oder
Gips verschließen.
Eine weiterführende Dämmung mit der Mineralwolle 800 ist
beidseitig der Durchführung in einer Länge von je 1 m anzubringen.
Die Rohrschalen mit verzinktem Bindedraht
Ø >/= 0,6mm, 6 Windungen/lfm. auf dem Rohr fixieren.
Rohre:
Stahl, Edelstahl, Guß und Kupfer gem.
Einbau in:
Massivwände >/= 100 mm
leichte Trennwände >/= 100 mm
Massivdecken >/= 150 mm
Parallele Installationen:
Nachweis von geprüftem 0-Abstand zu
Rohrabschottungen,
Kabelabschottungen und Absperrvorrichtungen
gegen Feuer und Rauch in Lüftungsleitungen
entsprechend DIN 18017-3.
Es ist davon auszugehen, dass die Mindestabstände
zwischen gedämmten und ungedämmten Rohrleitungen nach
DIN 4140 unterschritten werden.
Die ordnungsgemäße Ausführung ist vom Ersteller der
Abschottung nach Abschluss der Arbeiten
durch eine Übereinstimmungserklärung zu bescheinigen.
Bauteildurchführung:
Baustoffklasse: A2 nach DIN 4102-1
Schmelzpunkt:> 1000 °C nach DIN 4102-17
Rohdichte:>/= 150 kg/m³
Oberfläche: gitternetzverstärkte,
farblich markierte Aluminiumfolie
Einbaulänge:= Bauteilstärke
Notwendige weiterführende Dämmung:

Baustoffklasse: A2L - s1, d0 nach DIN 13501-1
Schmelzpunkt:> 1000 °C nach DIN 4102-17
Wärmeleitfähigkeit: 0,035 W/(m·K) nach EnEV
Oberfläche: gitternetzverstärkte Aluminiumfolie
Einbaulänge: je 1 m beidseitig der Bauteiloberfläche
Dämmstärke: gem. abP P-3725/4130-MPA BS
Zusätzl. Anforderungen:
o Dämmstärke 100% gem. EnEV
Bauteilstärke [mm]:400
Rohraußendurchmesser [mm]:28 mm
inkl.Verschalung und maschinellem Verpressen der
Durchbrüche/Kernbohrung mit zugelassenen
Materialien und Verpresswerkzeugen
liefern und montieren

für Rohrgröße 54 mm

Angebotenes Fabrikat:
'.........'
'.........'
'.........'

liefern und montieren
Menge: 4,000 Stck

**01.06.43 desgl. wie vor jedoch für Rohrgröße 89 mm**
desgl. wie vor jedoch
für Rohrgröße 89 mm

liefern und montieren
Menge: 60,000 Stck

*Hinweis: Feuerlöscher mit Wandhalter*

**01.06.44 6 LE Schaum-Tuben-Feuerlöscher**
6 LE Schaum-Tuben-Feuerlöscher (Aufladegerät), geeignet für Brandklasse A und B
Wartungsfreundlich, da nur das AFFF-Schaumkonzentrat in der Tube vorgeschriebenen Austauschfristen unterliegt und nicht das im Behälter befindliche Wasser
Mit 6 Löschmitteleinheiten (21A 183B)
Temperaturfunktionsbereich +5 bis +60 °C
Armatur aus schlagfestem Hochleistungskunststoff: hohe Korrosionsbeständigkeit und Robustheit
Auslesbarer Microchip mit NFC-Technologie in der Armatur
Typische Einsatzbereiche: Industriebereiche (z. B. Mineralöl- o. Futtermittelindustrie), Labore und Praxen, Schifffahrt, Landwirtschaft, Abfallverwertung und -beseitigung, Lager
Ø 160 mm, Höhe 550 mm,
konzipiert und ausgelegt nach EN 3,

Inkl. Wandhalter

Die ordnungsgemäße Ausstattung des Gebäudes mit Feuerlöschern ist durch Vorlage einer
Fachunternehmerbescheinigung zu bestätigen."

Angebotenes Fabrikat:
'.........'
'.........'
'.........'

liefern und montieren
Menge: 17,000 Stck

#### Titel 01.07 Trinkwasseramaturen und Zubehör

**01.07.1 Zirkulationsregulierventil DN 15**
Zirkulations-Regulierventil, 50 °C bis 65 °C, IG,
zum thermischen selbstregelnden, hydraulischen Abgleich, mit automatischer Regelbereichsumstellung für die thermische Desinfektion, mediumberührte Metallteile aus entzinkungsfreiem und korrosionsbeständigem Rotguss, beständig gegen aggressives Wasser, Absperreinheit mit Thermometer- und Fühleraufnahme, PTFE-Sitzdichtung, thermostatische Reguliereinheit, Innengewinde, mit Entleerstopfen, totraumfrei, DVGW-Zulassung, ÖVGW-Zulassung, SVGW-Zulassung, WRAS-Zulassung, KIWA-Zulassung, Kunststoffteile mit KTW- und W 270-Zulassung, für Anlagen nach DVGW-Arbeitsblatt W 551/W 553/DIN 1988-300, nach UBA-Bewertungsgrundlage, ÜA-Reg.-Nr. R-15.2.3-21-17048, WIEN-ZERT,
Regelbereich 50 °C - 65 °C,
Druckstufe PN 16,
max. Betriebstemperatur 90 °C

ink Wärmedämmung.

Angebotenes Fabrikat:
'.........'
'.........'
'.........'

liefern und montieren
Menge: 10,000 Stk

**01.07.2 Schrägsitzventil DN 12**
Ventilgehäuse und -oberteil aus
Rotguss nach DIN 50930-6,
Ventilsitz aus Edelstahl,
mit Spindelübersetzung und
Stellungsanzeige offen/geschlossen,
Handrad mit auswechselbarer
Medienkennzeichnung grün/rot,
mit Entleerungsstopfen,
Betriebsdruck: 16 bar (PN 16),
Betriebstemperatur: 90°C,
mit DIN-DVGW-Prüfzeichen,
ink Dämmschalen.
inkl Übergang auf das angebotenes Edelstahlrohrsystem

Angebotenes Fabrikat:
'.........'
'.........'
'.........'

liefern und montieren
Menge: 8,000 Stck

**01.07.3 desgl. wie vor jedoch DN 15**
desgl. wie vor jedoch DN 15
inkl Übergang auf das angebotenes Edelstahlrohrsystem

liefern und montieren
Menge: 14,000 Stck

**01.07.4 desgl. wie vor jedoch DN 20**
desgl. wie vor jedoch DN 20
inkl Übergang auf das angebotenes Edelstahlrohrsystem

liefern und montieren
Menge: 3,000 Stck

**01.07.5 desgl. wie vor jedoch DN 25**
desgl. wie vor jedoch DN 25
inkl Übergang auf das angebotenes Edelstahlrohrsystem

liefern und montieren
Menge: 1,000 Stck

**01.07.6 desgl. wie vor jedoch DN 32**
desgl. wie vor jedoch DN 32
inkl Übergang auf das angebotenes Edelstahlrohrsystem

liefern und montieren
Menge: 3,000 Stck

**01.07.7 Freistrom-Kombi-Rückflussverhinderer, DN 25**
Freistrom-Kombi-Rückflussverhinderer, mit
Entleerstopfen, IG, mediumberührte
Metallteile aus entzinkungsfreiem und
korrosionsbeständigem Rotguss, beständig gegen
aggressives Wasser, EPDM-Sitzdichtung, wartungsfreie
Spindelabdichtung mit selbstfettender EPDM-
Lippendichtung, RV-Kegel, Innengewinde, mit
Entleerstopfen, mit Möglichkeit zur Aufnahme für
Temperaturfühler Pt 1000 oder Thermometer mittels
optional erhältlicher Tauchhülse, mit Prüfeinrichtung,
Rückflussverhinderer mit Edelstahl-Schließfeder,
verschleißfester Ventilsitz aus Edelstahl, mit braunem
Handrad, totraumfrei, für waagerechten und senkrechten
Einbau geeignet, mit Absperrfunktion zur Wartung, nach
DVGW-Bestimmungen, Kunststoffteile mit KTW- und W270-
Zulassung, bis DN 32 Schallschutzzulassung nach DIN EN
ISO 3822 Klasse 1, gem. DIN EN 13959-Bestimmungen,
Druckstufe PN 16, max. Betriebstemperatur 100 °C

Angebotenes Fabrikat:
'.........'
'.........'
'.........'

liefern und montieren
Menge: 1,000 St

**01.07.8 Freistrom-Kombi-Rückflussverhinderer, DN 32**
Freistrom-Kombi-Rückflussverhinderer, mit
Entleerstopfen, IG, mediumberührte
Metallteile aus entzinkungsfreiem und
korrosionsbeständigem Rotguss, beständig gegen
aggressives Wasser, EPDM-Sitzdichtung, wartungsfreie
Spindelabdichtung mit selbstfettender EPDM-
Lippendichtung, RV-Kegel, Innengewinde, mit
Entleerstopfen, mit Möglichkeit zur Aufnahme für
Temperaturfühler Pt 1000 oder Thermometer mittels
optional erhältlicher Tauchhülse, mit Prüfeinrichtung,
Rückflussverhinderer mit Edelstahl-Schließfeder,
verschleißfester Ventilsitz aus Edelstahl, mit braunem
Handrad, totraumfrei, für waagerechten und senkrechten
Einbau geeignet, mit Absperrfunktion zur Wartung, nach
DVGW-Bestimmungen, Kunststoffteile mit KTW- und W270-
Zulassung, bis DN 32 Schallschutzzulassung nach DIN EN
ISO 3822 Klasse 1, gem. DIN EN 13959-Bestimmungen,
Druckstufe PN 16, max. Betriebstemperatur 100 °C

Angebotenes Fabrikat:
'.........'
'.........'
'.........'

liefern und montieren
Menge: 1,000 St

**01.07.9 Freistrom-Kombi-Rückflussverhinderer, DN 40**
Freistrom-Kombi-Rückflussverhinderer, mit
Entleerstopfen, IG, Figur 193 02, mediumberührte
Metallteile aus entzinkungsfreiem und
korrosionsbeständigem Rotguss, beständig gegen
aggressives Wasser, EPDM-Sitzdichtung, wartungsfreie
Spindelabdichtung mit selbstfettender EPDM-
Lippendichtung, RV-Kegel, Innengewinde, mit
Entleerstopfen, mit Möglichkeit zur Aufnahme für
Temperaturfühler Pt 1000 oder Thermometer mittels
optional erhältlicher Tauchhülse, mit Prüfeinrichtung,
Rückflussverhinderer mit Edelstahl-Schließfeder,
verschleißfester Ventilsitz aus Edelstahl, mit braunem
Handrad, totraumfrei, für waagerechten und senkrechten
Einbau geeignet, mit Absperrfunktion zur Wartung, nach
DVGW-Bestimmungen, Kunststoffteile mit KTW- und W270-
Zulassung, bis DN 32 Schallschutzzulassung nach DIN EN
ISO 3822 Klasse 1, gem. DIN EN 13959-Bestimmungen,
Druckstufe PN 16, max. Betriebstemperatur 100 °C

Angebotenes Fabrikat:
'.........'
'.........'
'.........'

liefern und montieren
Menge: 1,000 St

**01.07.10 Dämmschale für Schrägsitzventile DN 12**
geschlossenzellig geschäumtes
Polyethylen, schalldämmend, einfache
Montage durch Verschlussclipse oder mit
handelsüblichen Klebern diffusionsdicht
verschließbar, zur Einhaltung der
Anforderung gemäß EnEV 2014,
Baustoffklasse B1 nach DIN 4102,
CE-Kennzeichnung, min.
Betriebstemperatur -40 GradC, max.
Betriebstemperatur 90 GradC, Hinweis:
nicht passend für
Freistrom-Absperrventil DN 12

liefern und montieren
Menge: 8,000 Stck

**01.07.11 Dämmschale für Schrägsitzventile DN 15**
Freistrom-Absperrventile,
geschlossenzellig geschäumtes
Polyethylen, schalldämmend, einfache
Montage durch Verschlussclipse oder mit
handelsüblichen Klebern diffusionsdicht
verschließbar, zur Einhaltung der
Anforderung gemäß EnEV 2014,
Baustoffklasse B1 nach DIN 4102,
CE-Kennzeichnung, min.
Betriebstemperatur -40 GradC, max.
Betriebstemperatur 90 GradC, Hinweis:
nicht passend für
Freistrom-Absperrventil DN 15

liefern und montieren
Menge: 14,000 Stck

**01.07.12 Dämmschale für Schrägsitzventile DN 20**
Freistrom-Absperrventile,
geschlossenzellig geschäumtes
Polyethylen, schalldämmend, einfache
Montage durch Verschlussclipse oder mit
handelsüblichen Klebern diffusionsdicht
verschließbar, zur Einhaltung der
Anforderung gemäß EnEV 2014,
Baustoffklasse B1 nach DIN 4102,
CE-Kennzeichnung, min.
Betriebstemperatur -40 GradC, max.
Betriebstemperatur 90 GradC, Hinweis:
nicht passend für
Freistrom-Absperrventil DN 20

liefern und montieren
Menge: 3,000 Stck

**01.07.13 Dämmschale für Schrägsitzventile DN 25**
Freistrom-Absperrventile,
geschlossenzellig geschäumtes
Polyethylen, schalldämmend, einfache
Montage durch Verschlussclipse oder mit
handelsüblichen Klebern diffusionsdicht
verschließbar, zur Einhaltung der
Anforderung gemäß EnEV 2014,
Baustoffklasse B1 nach DIN 4102,
CE-Kennzeichnung, min.
Betriebstemperatur -40 GradC, max.
Betriebstemperatur 90 GradC, Hinweis:
nicht passend für
Freistrom-Absperrventil DN 25

liefern und montieren
Menge: 1,000 Stck

**01.07.14 Dämmschale für Schrägsitzventile DN 32**
Freistrom-Absperrventile,
geschlossenzellig geschäumtes
Polyethylen, schalldämmend, einfache
Montage durch Verschlussclipse oder mit
handelsüblichen Klebern diffusionsdicht
verschließbar, zur Einhaltung der
Anforderung gemäß EnEV 2014,
Baustoffklasse B1 nach DIN 4102,
CE-Kennzeichnung, min.
Betriebstemperatur -40 GradC, max.
Betriebstemperatur 90 GradC, Hinweis:
nicht passend für
Freistrom-Absperrventil DN 32

liefern und montieren
Menge: 1,000 Stck

**01.07.15 Dämmschale für Schrägsitzventile DN 40**
Freistrom-Absperrventile,
geschlossenzellig geschäumtes
Polyethylen, schalldämmend, einfache
Montage durch Verschlussclipse oder mit
handelsüblichen Klebern diffusionsdicht
verschließbar, zur Einhaltung der
Anforderung gemäß EnEV 2014,
Baustoffklasse B1 nach DIN 4102,
CE-Kennzeichnung, min.
Betriebstemperatur -40 GradC, max.
Betriebstemperatur 90 GradC, Hinweis:
nicht passend für
Freistrom-Absperrventil DN 40

liefern und montieren
Menge: 3,000 Stck

**01.07.16 Probenahmeventil DN 10**
Probenahmeventil DN 10 ( G 3/8"),
zur Probenahme von Trinkwasser zur
Bestimmung mikrobiologischer und
chemischer Parameter nach TrinkwVO
in Kaltwasser installationssystemen, bestehend
aus Rotguss im mediumberührten
Bereich, absperrbar mittels beiliegendem
Inbusschlüssel SW 5, Rotguss-Ventilkörper
360 grad drehbar, mit abflammbarem und
drehbarem Edelstahl-Auslaufbogen,
DN 10 ( G 3/8")

Angebotenes Fabrikat:
'.........'
'.........'
'.........'

liefern und montieren
Menge: 5,000 Stck

**01.07.17 Frostsichere Außenarmatur**
Wandaufputzschrank,
Ausstattung Wasserversorgung: Frostsichere Außenarmatur,
Stromversorgung: Steckdose 230 V, im geschlossenen Zustand mediumberührte Metallteile aus entzinkungsfreiem und korrosionsbeständigem Rotguss, beständig gegen aggressives Wasser, verschließbar, aus Edelstahl, Oberfläche geschliffen, als Versorgungseinheit zur zentralen Strom- und Wasserversorgung, mit Schuko-Aufbausteckdose, Blendrahmen mit Tür mit Profil-Schließzylinder als Steckschloss inkl. Bartschlüsseln, umrüst- und austauschbar auf eine bestehende Schließanlage, bauseits umrüstbar auf CH-KABA-Schlossausführung, Tür mit integrierter Klappdurchführung für Schlauch- bzw. Kabelanschluss zur Sicherheit auch während des Gebrauchs, wartungsfreie EPDM-Spindelabdichtung, Kegel mit innenliegender RV-Feder, bauseits beliebig verlängerbar, integrierter RV und Rohrbelüfter als Sicherungskombination HD, Rohraußengewinde, Betätigungsgriff mit blauem Signierplättchen, totraumfrei, inkl. Schlauchkupplung für gängige Stecksysteme, Armatur mit DVGW-Zulassung, Armatur mit ÖVGW-Zulassung, Armatur mit SVGW-Zulassung, Armatur mit KIWA-Zulassung, Armatur mit BELGAQUA-Zulassung, Kunststoffteile mit KTW- und W 270-Zulassung, nach UBA-Bewertungsgrundlage, Schallschutzzulassung nach DIN EN ISO 3822 Klasse 1, DIN EN 15096 Familie H, Typ B/DIN EN 1717/DIN EN 13959, Druckstufe PN 16, Schutzart IP44,

Angebotenes Fabrikat:
'.........'
'.........'
'.........'

liefern und montieren
Menge: 1,000 Stck

**01.07.18 Wasserzähler Anschlussbügel**
Wasserzähler-Anschlussbügel waagerecht
mit verstellbarem Wandabstand
mit 2 Verschraubungen
Werkstoff nach TrinkwV und UBA
Nickelwerte nach TrinkwV und UBA
WZ-Bügel verzinkt
Verschraubungen MS-blank

Dichtungen EPDM
d1 = G1"
d2 = G1"
d3 = G3/4"
L1 = 190mm
L2 = 335mm
L3min = 95mm
L3max. = 130mm
L4 = 280mm

Einbaulage waagerecht
Dauerdurchfluss Q3 = 4m^3/h
Betriebsdruck max. 10 bar (PN 10)
Betriebstemperatur max. 90 Grad
G-Gewinde ISO 228 Teil 1
Trinkwasserverordnung DIN EN 1717
Lieferumfang: Wasserzählerbügel
Verschraubungen.

liefern und montieren
Menge: 1,000 Stck

**01.07.19 Automatik-Rückspül-Schutzfilter**
Automatik-Rückspül-Schutzfilter
1 1/2" für Wasser bis 30 C.
Zur Filtration von feinkörnigen und
festen Verunreinigungen im Wasser, die
als Belüftungselemente Korrosionen in
wasserführenden Rohrleitungen auslösen
und zu Funktionsstörungen an Kontroll-
und Regelorganen führen können.
Ausführung: Filtergehäuse aus
hochwertigem kunststoffbeschichtetem
Grauguss PN 16, Einbau-Drehflansch mit
Bajonettanschluss aus Messing mit
Verschraubung (Gewindeanschluss nach
DIN EN 10226-1), waagerechter oder
senkrechter Einbau möglich,
Filtergewebe aus Edelstahl.
Automatische zeitgesteuerte Auslösung
der Rückspülung über Tastatur und
LCD-Display (einstellbar 4 Stunden bis
50 Tage), patentiertes Safety-Modul zum
Schließen des Spülventils bei
Stromausfall, Handauslösung möglich,
potenzialfreier Eingang für die
Fernauslösung einer Rückspülung und
potenzialfreie Ausgänge zur Übertragung
von Meldungen (I/O Kabelset
erforderlich). Rückspülung des
Siebeinsatzes nach dem hochwirksamen
Punkt-Rotations-System für einen
optimalen Keimschutz bei gleichzeitiger
Reinigung des Schauglases ohne
Unterbrechung der Wasserversorgung
(Abwasseranschluss erforderlich).
Technische Daten:
Rohranschluss 1 1/2 Zoll
Nenndurchfluss bei Dp 0,2 (0,5) bar 13
(18) m3/h
Betriebsdruck max. 16 bar
Betriebstemperatur max. 30 C
Spannungsversorgung 230 V, 50 Hz
Maschenweite 0,03 mm
Baulänge 252 mm
für Trinkwasser bei sauberem Filter

Angebotenes Fabrikat:
'.........'
'.........'
'.........'

liefern und montieren
Menge: 1,000 Stck

#### Titel 01.08 Behinderten WC mit Zubehör

*Hinweis: Barrierefreies WC Foyer und Umkleide*
=====================

**01.08.1 Waschtisch-Montageelement für Barrierefreies Bad mit UP Sifon**
Element für Waschtisch,
112 cm, Standarmatur, mit UP-Geruchsverschluss
Verwendungszwecke
- Für Trockenbau
Eigenschaften
- Befestigungsabstand Waschtisch 5-38 cm
- UP-Geruchsverschluss mit optimaler Strömungsführung und hoher Selbstreinigungsfähigkeit
- UP-Geruchsverschluss bei Fertigmontage +/- 3 cm höhenverstellbar
- Befestigung für Anschlussbogen höhenverstellbar und schallgedämmt
- Traverse Armatur höhen- und tiefenverstellbar
Technische Eigenschaften
- Werkstoff: Stahl
- Höhenverstellbar: Ja
- B / Breite (cm): 50 cm
- H / Höhe (cm): 112 cm
- T / Tiefe (cm): 7,5 cm
Zusätzlicher Lieferumfang
- 2 Anschlusswinkel Rp 1/2" / R 1/2",
MF-fähig
- 2 Schalldämmunterlagen
- 2 Dämmhülsen
- Bauschutz
- 2 Gewindestangen M10
- Befestigungsmaterial

Angebotenes Fabrikat:
'.........'
'.........'
'.........'

liefern und montieren
Menge: 2,000 Stck

**01.08.2 Stütz- und Haltegriff-Montageelement für Barrierefreien Waschtisch**
Element für Stütz- und
Haltegriffe, 112 cm, barrierefrei
Verwendungszwecke
- Für Trockenbau
- Für barrierefreies Bauen geeignet
Technische Eigenschaften
- Werkstoff: Stahl
- Höhenverstellbar: Ja
- B / Breite (cm): 36,5 cm
- H / Höhe (cm): 112 cm
- T / Tiefe (cm): 4 cm
Zusätzlicher Lieferumfang
- Befestigungsmaterial

Angebotenes Fabrikat:
'.........'
'.........'
'.........'

liefern und montieren
Menge: 4,000 Stck

**01.08.3 Montageelement für Barriefreies WC**
Element f. WWC, 112 cm UP-SPK 12cm, BF,
mit Befestigungsplatten für  Stütz/Haltegriffe
Element für Wand-WC, 112
cm, mit UP-Spülkasten 12 cm,
barrierefrei, WC höhenverstellbar, für
Stütz- und Haltegriffe

Verwendungszwecke
- Für Metall- und Holzständerwände
- Für Systemwände
- Für barrierefreies Bauen geeignet
- 50 Jahre Ersatzteilsicherheit

Eigenschaften
- Rahmen für Wand-WCs mit
Anschlussmassen nach EN 33
und Ausladung bis 70 cm
- Mit Auszugsblech für seitliche
Befestigung über
dem Element an Metall- oder Systemständern
- Montage- und Instandhaltungsarbeitenam
UP-Spülkasten werkzeuglos
- Mit Leerrohr für Wasserzuleitung für
AquaClean Dusch-WCs oder für
Anschlusskabel
- Befestigungsmöglichkeit für
Elektroanschluss
- WC-Keramik im fertigen Bad
nachträglich höhenverstellbar,

Technische Eigenschaften
- Werkstoff: Stahl
- Nettogewicht: 33,500 kg
- Höhenverstellbar: Ja
- Breite: 880 mm
- Höhe: 1120 mm
- Tiefe: 170 mm

zusätzlicher Lieferumfang
- Wasseranschluss R 1/2", MasterFix-
und
MeplaFix-fähig, mit integriertem
Eckventil und Handrad
- Bauschutz für Serviceöffnung
- 4 Wandanker
- Anschlussset für WC, D 90 mm
- Anschlussbogen 90G aus PE-HD, D 90 mm
- Übergangsmuffe aus PE-HD, D 90 / 110 mm
- Bauschutz für Verstellbereich von
Spülbogen und Anschlussbogen
- Befestigungs- und Schutzmaterial

Angebotenes Fabrikat:
'.........'
'.........'
'.........'

liefern und montieren
Menge: 2,000 Stck

**01.08.4 Bausatz Vorwandmontage**
Verwendungszwecke - Zum Befestigen von Montageelementen vor Trockenbau- und Massivwänden - Zum Befestigen der Beplankung bei teilhohen Vorwandinstallationen Eigenschaften - Von vorne stufenlos tiefenverstellbar, mit Schnelleinstellung - Wandanschluss 360G drehbar Technische Eigenschaften - Werkstoff: Zinkdruckguss / Stahl / Kunststoff - Geeignet für: WCs, Waschtische, Urinale, Bidets Zusätzlicher Lieferumfang - Set a 2 Stck

Angebotenes Fabrikat:
'.........'
'.........'
'.........'

'liefern und montieren
Menge: 8,000 Stck

**01.08.5 Waschtisch barrierefrei, 60x55cm, m. Hl., m. Ül., weiß**
Waschtisch barrierefrei
Verwendungszwecke
- Zur Nutzung durch Rollstuhlfahrer
geeignet
Eigenschaften
- Integrierte Griffmulde
- Ergonomisch geformte Vorderseite
- Ergonomisch geformte Armauflagen
- Becken flach
- Entspricht der DIN 18040
Farbe / Oberfläche
- Farbe: weiß
Technische Eigenschaften
- Werkstoff: Sanitärkeramik

Breite (cm): 65 cm
Tiefe  (cm): 60 cm
Höhe  (cm): 18 cm

Angebotenes Fabrikat:
'.........'
'.........'
'.........'

liefern und montieren
Menge: 2,000 Stck

**01.08.6 Elektronische Waschtisch-Armatur**
Elektronische Waschtisch-Armatur
 Hochdruck Mischwasser,
ThermoProtect-Thermostat
Infrarot-Sensor gesteuert. Exklusiv
Stromversorgung. Geeignet zur
Vernetzung mit  Wassermanagement-
System  Parametrierbar über
Single Control Vorgesehen zur
Spannungsversorgung über
Wassermanagement-System oder
zentralem Netzteil.
Lieferumfang
- Infrarot-Sensor-Einlocharmatur
- ThermoProtect-Thermostat nach EN
1111, Temperatursperre
(Werkseinstellung 38 GradC),
Verbrühungsschutz bei Ausfall der
Kaltwasserversorgung
- Infrarot-Sensor-Elektronik,
programmierbar
- Axialmagnetventil 6 V mit Vorfilter
- Strahlregler
- Anschlusskabel 220 mm, mit
Steckverbinder 3-polig, Schutzklasse IP
65
- 2 flexible Anschlussschläuche Clean-
Fix S G 3/8 IG x 400 mm, mit
integriertem Rückflussverhinderer (RV,
EN 1717: EB) und Vorfilter
- Befestigungsmaterial für
Waschtischmontage
Technische Daten
- Programmierung über Nahreflex (Aus /
Ein)
- Sensor-Reichweite (kurz / mittel /
lang)
- Max. Laufzeit (1 - 360 s)
- Nachlaufzeit (0,6 - 60 s)
- Stagnationsspülung (Aus / 5 - 600 s,
alle 1 - 240 h nach letzter Spülung /
alle 1 - 240 h)
- Dauerspülung für thermische
Desinfektion, mit Verbrühungsschutz
(Aus / 15 - 600 s)
- Dauerfluss (Aus / 15 - 600 s)
- Energiesparmodus (Aus / 1 - 254 h
nach letzter Nutzung)
- Reinigungsstopp (Aus / 60 - 360 s)
- Einstellmöglichkeiten über Nahreflex
- Sensor-Reichweite (kurz / mittel /
lang)
- Stagnationsspülung (Aus / 30 s, alle
24 h nach letzter Spülung / alle 24 h)
- Dauerspülung für thermische
Desinfektion, mit Verbrühungsschutz
(Aus / 300 s / 120 s)
- Reinigungsstopp (Aus / 60 s)
- Thermische Desinfektion: möglich,
nach Entriegelung der Temperatursperre
- Durchfluss: max. 5 l/min
druckunabhängig
- Fließdruck: 1,0 - 5,0 bar
- Max. Ruhedruck: 8 bar
- Max. Betriebstemperatur: 70 GradC (80
GradC für thermische Desinfektion)
- Werkstoff: Gehäuse Messing,
 wasserführende Teile Kunststoff
- Oberfläche: chrom
- Anschluss: 2x G 3/8 IG
- Zertifikate: PA-IX 29073/IO, Belgaqua
- Geräuschklasse: I
- Durchflussklasse: O
mit dem nachfolgend angebotenen Modul
passend zum Gesamt-Hygienespülkonzept

Angebotenes Fabrikat:
'.........'
'.........'
'.........'

liefern und montieren
Menge: 2,000 Stck

**01.08.7 Modul zur Vernetzung der Armatur**
Bus-Extender Kabel Modul zur Vernetzung eines
Teilnehmers mit dem  Server via
Kabel. Übermittelt die Daten zwischen
Teilnehmer und  Server.
Lieferumfang
- Bus-Extender Kabel
- Software: Bus-Extender Kabel
Hinweis
- Zur exakten Temperaturerfassung
empfehlen wir den Einsatz der
entsprechenden Temperaturfühler.
Montagehinweis
- Die max. Kabellänge zwischen
Server und  Bus-Extender Kabel
beträgt 350 m. Die Summe aller
Kabellängen zwischen Server und
Bus-Extender Kabel  darf max. 1.000
m betragen.

passend zur zuvor angebotenen Armatur

Angebotenes Fabrikat:
'.........'
'.........'
'.........'

liefern und montieren
Menge: 2,000 Stck

**01.08.8 Eckventil 1/2"**
Eckventil 1/2" mit Regulierfunktion
Prüfzeichen: DVGW zertifiziert

Messing-Konus-Quetschverschraubung mit
Längenausgleich
Einsatzbereich / technische Daten:
Durchflussklasse A
Werkstoff: Messing konform TrinkwV
Geräuschklasse: I
Dimension: DN 15 G 1/2 AG x DN 10 G 3/8 AG

liefern und montieren
Menge: 4,000 Stck

**01.08.9 Wandstützgriff 600 mm**
Stützgriff Rundgrip starr, Länge = 600 mm. Zwei übereinander angeordnete Griffholme, links/rechts einsetzbar, auch als Handtuchhalter nutzbar. Aus korrosionsbeständigem Aluminium, pulverbeschichtet in 3 verschiedenen Standardfarben RAL 9010 reinweiß(01), RAL 7030 steingrau (04), RAL 7016 anthrazitgrau (08) oder hochglanzpoliert eloxiert (85). Mit verdeckter Anschraubplatte (für 4 Schrauben 7/8 mm, die jedoch nicht im Lieferumfang enthalten sind). Vorrüstbar mit Vorrüstset  Belastung bis 100 kg.

Angebotenes Fabrikat:
'.........'
'.........'
'.........'

liefern und montieren
Menge: 4,000 Stck

**01.08.10 Befestigungsart**
Montageset 1 für Einzelkomponenten, bzw. für
Stützgriffe sowie Duschklappsitze
Wandbeschaffenheit: FERTIGBAUWEISE bei
Leichtbauwänden, Trockenbauwänden und
Vorwandinstallationen. Bestehend aus 2 x Holzschraube
DIN 571 8x80 mm, 2 x Unterlegscheibe DIN 125A 8,4 mm, 2
x Dübel 10x60 mm. Für Stützgriffe und
Duschklappsitze werden je 2 Montagesets benötigt.

liefern und montieren
Menge: 4,000 Stck

**01.08.11 VSG Spiegel mit Glasrücken**
VSG Spiegel mit Glasrückenschutz doppelseitig verspiegelt
Maße 1000 x  600 mm
inkl. verdeckte Befestigung zur Ausführung öffentlicher Bereich

Angebotenes Fabrikat:
'.........'
'.........'
'.........'

liefern und montieren
Menge: 2,000 Stck

**01.08.12 Wand-WC Tiefspüler, verlängerte Ausladung, weiß**
Verwendungszwecke
- Für Druckspüler
- Für UP-Spülkästen
- Zur Nutzung durch Rollstuhlfahrer
geeignet

Eigenschaften
- Tiefspül-WC
- Wandhängend
- Mit Spülrand
- Verlängerte Ausladung
- Typ 1, Vollmenge 6 l, nach EN 997

Technische Eigenschaften
- Farbe: weiß
- Werkstoff: Sanitärkeramik
- B / Breite (cm): 33.5 cm
- H / Höhe (cm): 34.5 cm
- T / Tiefe (cm): 70 cm

zusätzlicher Lieferumfang
- Spülrohr verlängert

Angebotenes Fabrikat:
'.........'
'.........'
'.........'

liefern und montieren
Menge: 2,000 Stck

**01.08.13 WC-Ring ohne Deckel, weiß**
WC-Sitz ohne Deckel
aus Duroplast, DIN 19516
mit antibakterieller Beschichtung
mit durchgängiger Scharnierwelle aus
Edelstahl, Befestigung aus Edelstahl
2 Sitzringpuffer

passend zum angebotenen WC
Farbe: weiß

liefern und montieren
Menge: 2,000 Stck

**01.08.14 Schallschutzset für Wand-WC**
Für Wand-WC
Einschließlich Hülsen und Ringen
Farbe: Weiß
Dicke: 4 mm
Werkstoff: PE-Polyetylen

liefern und montieren
Menge: 2,000 Stck

**01.08.15 WC-Steuerung mit elektronischer Auslösung**
WC-Steuerung mit elektronischer
Spülauslösung, Netzbetrieb, für
UP-Spülkasten 12 cm, 1-Mengen-Spülung,
mit Betätigungsplatte,
für Stützklappgriff, Funk
Verwendungszwecke
- Zur manuellen Fernauslösung von
UP-Spülkästen 12 cm über
Stützklappgriffe mit Funktaster
Eigenschaften
- 1-Mengen-Spülung über
Betätigungsplatte auslösbar
- Spülauslösung über Stützklappgriff,
drahtlos, Funk

Mehrfachfarbe / Oberfläche
- Platte und Taste: gebürstet,
easy-to-clean-beschichtet
- Designringe: poliert
Technische Eigenschaften
- Schutzart: IP45
- Nennspannung (V AC): 85-240 V AC
- Betriebsspannung (V DC): 12 V DC
- Netzfrequenz (Hz): 50-60 Hz
- Leistungsaufnahme Stand-by (W): 0,15 W
- Funkfrequenz (MHz): 868,4 MHz
- Funkreichweite (m): 10 m
- Intervallspülung Einstellbereich (h):
1-168 h
- Intervallspülung Werkseinstellung (h):
24 h
- Intervallspülzeit Einstellbereich (s):
1-200 s
- Intervallspülzeit Werkseinstellung
(s): 5 s
- Tastenform: rund
- Edelstahl
- B / Breite (cm): 24,6 cm
- H / Höhe (cm): 16,4 cm
- T / Tiefe (cm): 1,5 cm
- Leistungsaufnahme (W): max. 4 W
Zusätzlicher Lieferumfang
 Betätigungsplatte
- Befestigungsrahmen
- Schutzplatte
- Drückerstange
- Lagerbock mit Servomotor und
Hebevorrichtung, vormontiert
- Steuerelektronik mit Funkempfänger
- Befestigungsmaterial

Angebotenes Fabrikat:
'.........'
'.........'
'.........'

liefern und montieren
Menge: 2,000 Stck

**01.08.16 Rohbauset mit Netzteil, für**
Rohbauset mit Netzteil, für
WC-Steuerungen mit elektronischer
Spülauslösung, 12 V
Verwendungszwecke
- Zur UP-Montage
Technische Eigenschaften
- Schutzart: IP45
- Nennspannung (V AC): 90-260 V AC
- Netzfrequenz (Hz): 50-60 Hz
- Ausgangsspannung (V DC): 12 V DC
- Ausgangsleistung (W): 12 W
Zusätzlicher Lieferumfang
- Deckel für UP-Dose
- UP-Dose für Bohrloch d 76 mm
- Rohreinführung
- Netzteil
- Anschlusskabel Länge 1,8 m
- Leerrohr Länge 1,5 m

liefern und montieren
Menge: 2,000 Stck

**01.08.17 WC-Stützklappgriff**
Stützklappgriff drehb. L:850mm, Stahlkern

- zwei parallele, übereinander angeordnete, durch einen Verbindungsbogen zusammengefügte Stangen
- dient zum Festhalten und Abstützen- mit durchgehendem, korrosionsgeschütztem Stahlkern und Wandplatte aus Polyamid mit integriertem Stahlkern
- kann nach oben und gebremst nach unten geklappt und in hochgeklappter Stellung nach links oder rechts zur Wand gedreht werden
- Montage an der Wand mit wandspezifischem  Befestigungsmaterial (separat zu bestellen)
- Dichtband zur Abdichtung der Befestigungspunkte ist im Lieferumfang enthalten
- verdeckte Befestigung
- getestet bis 150 kg bei Verwendung mit  Befestigungsmaterial
- empfohlenes maximales Gewicht des Anwenders: 150 kg
- Ausladung 850 mm, 259 mm hoch und 78 mm breit, Stangendurchmesser 33 mm
- aus hochglänzendem Polyamid in verscvhiedenen Farben
- WC-Papierhalter WC-Spülauslösung (Funk) und Bodenstützen nachrüstbar
- wird gemäß CE- und UKCA-Verordnung (EU) 2017/745 über Medizinprodukte produziert
- erfüllt die Anforderungen nach DIN 18040, ÖNORM B1600/1601 und SIA 500

Angebotenes Fabrikat:
'.........'
'.........'
'.........'

liefern und montieren
Menge: 4,000 Stck

**01.08.18 Befestigungsart**
Montageset 1 für Einzelkomponenten, bzw. für
Stützgriffe sowie Duschklappsitze
Wandbeschaffenheit: FERTIGBAUWEISE bei
Leichtbauwänden, Trockenbauwänden und
Vorwandinstallationen. Bestehend aus 2 x Holzschraube
DIN 571 8x80 mm, 2 x Unterlegscheibe DIN 125A 8,4 mm, 2
x Dübel 10x60 mm. Für Stützgriffe und
Duschklappsitze werden je 2 Montagesets benötigt.

liefern und montieren
Menge: 8,000 Stck

**01.08.19 Aufrüstsatz WC-Papierhalter**
Papierabroller montierbar an Stützklappgriff (Rundrohr) mit Abrollbremse. Träger aus korrosionsbeständigem Aluminium, polyamidbeschichtet in 3 verschiedenen Standardfarben RAL 9010 reinweiß (01), RAL 7030 steingrau (04), RAL 7016 anthrazitgrau (08) oder  hochglanzpoliert eloxiert (85). Papieraufnahme aus schwarzem Kunststoff.

Angebotenes Fabrikat:
'.........'
'.........'
'.........'

liefern und montieren
Menge: 2,000 Stck

**01.08.20 Aufrüstsatz Funkauslöser Spülung**
Aufrüstsatz WC-Spülauslösung, Funk

- WC-Spülauslösung (Funk) zur einfachen Montage und zum Aufrüsten an Stützklappgriffe
- 50 mm breit, 68 mm hoch, 105 mm lang
- aus hochwertigem Polyamid in verschiedenen Farben
- Sendefrequenz 868,4 MHz
- passend zu Funk WC-Spülsystem

Angebotenes Fabrikat:
'.........'
'.........'
'.........'

liefern und montieren
Menge: 2,000 Stzc

**01.08.21 WC-Rückenstütze**
Rückenstütze Edelstahl, inkl. Wandplattenabdeckung

- gepolsterte Lehne mit beidseitig angebrachten, rechtwinklig gebogenen Befestigungsstangen
- dient zum Abstützen des Rückens auf dem WC
- Montage an Stützklappgriffen
- Achsmaß von 670 bis 730 mm bauseits verstellbar
- 220 mm hoch und 150 mm tief, Rückenstütze 350 mm breit, Stangendurchmesser 33 mm, Rohrstärke 2 mm
- Rückenpolster aus schwarzem PUR
- aus hochwertigem Edelstahl, Oberfläche matt geschliffen
- erfüllt die Anforderungen nach DIN 18040 und ÖNORM B1600/1601

Angebotenes Fabrikat:
'.........'
'.........'
'.........'

liefern und montieren
Menge: 2,000 Stck

*Hinweis: WC Inklusion Anbau*

**01.08.22 Waschtisch-Montageelement für Barrierefreies Bad mit UP Sifon**
Element für Waschtisch,
112 cm, Standarmatur, mit UP-Geruchsverschluss
Verwendungszwecke
- Für Trockenbau
Eigenschaften
- Befestigungsabstand Waschtisch 5-38 cm
- UP-Geruchsverschluss mit optimaler Strömungsführung und hoher Selbstreinigungsfähigkeit
- UP-Geruchsverschluss bei Fertigmontage +/- 3 cm höhenverstellbar
- Befestigung für Anschlussbogen höhenverstellbar und schallgedämmt
- Traverse Armatur höhen- und tiefenverstellbar
Technische Eigenschaften
- Werkstoff: Stahl
- Höhenverstellbar: Ja
- B / Breite (cm): 50 cm
- H / Höhe (cm): 112 cm
- T / Tiefe (cm): 7,5 cm
Zusätzlicher Lieferumfang
- 2 Anschlusswinkel Rp 1/2" / R 1/2",
MF-fähig
- 2 Schalldämmunterlagen
- 2 Dämmhülsen
- Bauschutz
- 2 Gewindestangen M10
- Befestigungsmaterial

Angebotenes Fabrikat:
'.........'
'.........'
'.........'

liefern und montieren
Menge: 1,000 Stck

**01.08.23 Montageelement für Barriefreies WC**
Element f. WWC, 112 cm UP-SPK 12cm, BF,
mit Befestigungsplatten für  Stütz/Haltegriffe
Element für Wand-WC, 112
cm, mit UP-Spülkasten 12 cm,
barrierefrei, WC höhenverstellbar, für
Stütz- und Haltegriffe

Verwendungszwecke
- Für Metall- und Holzständerwände
- Für Systemwände
- Für barrierefreies Bauen geeignet
- 50 Jahre Ersatzteilsicherheit

Eigenschaften
- Rahmen für Wand-WCs mit
Anschlussmassen nach EN 33
und Ausladung bis 70 cm
- Mit Auszugsblech für seitliche
Befestigung über
dem Element an Metall- oder Systemständern
- Montage- und Instandhaltungsarbeitenam
UP-Spülkasten werkzeuglos
- Mit Leerrohr für Wasserzuleitung für
AquaClean Dusch-WCs oder für
Anschlusskabel
- Befestigungsmöglichkeit für
Elektroanschluss
- WC-Keramik im fertigen Bad
nachträglich höhenverstellbar,

Technische Eigenschaften
- Werkstoff: Stahl
- Nettogewicht: 33,500 kg
- Höhenverstellbar: Ja
- Breite: 880 mm
- Höhe: 1120 mm
- Tiefe: 170 mm

zusätzlicher Lieferumfang
- Wasseranschluss R 1/2", MasterFix-
und
MeplaFix-fähig, mit integriertem
Eckventil und Handrad
- Bauschutz für Serviceöffnung
- 4 Wandanker
- Anschlussset für WC, D 90 mm
- Anschlussbogen 90G aus PE-HD, D 90 mm
- Übergangsmuffe aus PE-HD, D 90 / 110 mm
- Bauschutz für Verstellbereich von
Spülbogen und Anschlussbogen
- Befestigungs- und Schutzmaterial

Angebotenes Fabrikat:
'.........'
'.........'
'.........'

liefern und montieren
Menge: 1,000 Stck

**01.08.24 Bausatz Vorwandmontage**
Verwendungszwecke - Zum Befestigen von Montageelementen vor Trockenbau- und Massivwänden - Zum Befestigen der Beplankung bei teilhohen Vorwandinstallationen Eigenschaften - Von vorne stufenlos tiefenverstellbar, mit Schnelleinstellung - Wandanschluss 360G drehbar Technische Eigenschaften - Werkstoff: Zinkdruckguss / Stahl / Kunststoff - Geeignet für: WCs, Waschtische, Urinale, Bidets Zusätzlicher Lieferumfang - Set a 2 Stck

Angebotenes Fabrikat:
'.........'
'.........'
'.........'

liefern und montieren
Menge: 2,000 Stck

**01.08.25 Waschtisch barrierefrei, 60x55cm, m. Hl., m. Ül., weiß**
Waschtisch barrierefrei
Verwendungszwecke
- Zur Nutzung durch Rollstuhlfahrer
geeignet
Eigenschaften
- Integrierte Griffmulde
- Ergonomisch geformte Vorderseite
- Ergonomisch geformte Armauflagen
- Becken flach
- Entspricht der DIN 18040
Farbe / Oberfläche
- Farbe: weiß
Technische Eigenschaften
- Werkstoff: Sanitärkeramik

Breite (cm): 65 cm
Tiefe  (cm): 60 cm
Höhe  (cm): 18 cm

Angebotenes Fabrikat:
'.........'
'.........'
'.........'

liefern und montieren
Menge: 1,000 Stck

**01.08.26 Elektronische Waschtisch-Armatur**
Elektronische Waschtisch-Armatur
HD-M mid. - Hochdruck Mischwasser,
ThermoProtect-Thermostat
Infrarot-Sensor gesteuert. Exklusiv
Stromversorgung. Geeignet zur
Vernetzung mit  Wassermanagement-
System  Parametrierbar über
Single Control Vorgesehen zur
Spannungsversorgung über
Wassermanagement-System oder
zentralem Netzteil.
Lieferumfang
- Infrarot-Sensor-Einlocharmatur
- ThermoProtect-Thermostat nach EN
1111, Temperatursperre
(Werkseinstellung 38 GradC),
Verbrühungsschutz bei Ausfall der
Kaltwasserversorgung
- Infrarot-Sensor-Elektronik,
programmierbar
- Axialmagnetventil 6 V mit Vorfilter
- Strahlregler
- Anschlusskabel 220 mm, mit
Steckverbinder 3-polig, Schutzklasse IP
65
- 2 flexible Anschlussschläuche Clean-
Fix S G 3/8 IG x 400 mm, mit
integriertem Rückflussverhinderer (RV,
EN 1717: EB) und Vorfilter
- Befestigungsmaterial für
Waschtischmontage
Technische Daten
- Programmierung über Nahreflex (Aus /
Ein)
- Sensor-Reichweite (kurz / mittel /
lang)
- Max. Laufzeit (1 - 360 s)
- Nachlaufzeit (0,6 - 60 s)
- Stagnationsspülung (Aus / 5 - 600 s,
alle 1 - 240 h nach letzter Spülung /
alle 1 - 240 h)
- Dauerspülung für thermische
Desinfektion, mit Verbrühungsschutz
(Aus / 15 - 600 s)
- Dauerfluss (Aus / 15 - 600 s)
- Energiesparmodus (Aus / 1 - 254 h
nach letzter Nutzung)
- Reinigungsstopp (Aus / 60 - 360 s)
- Einstellmöglichkeiten über Nahreflex
- Sensor-Reichweite (kurz / mittel /
lang)
- Stagnationsspülung (Aus / 30 s, alle
24 h nach letzter Spülung / alle 24 h)
- Dauerspülung für thermische
Desinfektion, mit Verbrühungsschutz
(Aus / 300 s / 120 s)
- Reinigungsstopp (Aus / 60 s)
- Thermische Desinfektion: möglich,
nach Entriegelung der Temperatursperre
- Durchfluss: max. 5 l/min
druckunabhängig
- Fließdruck: 1,0 - 5,0 bar
- Max. Ruhedruck: 8 bar
- Max. Betriebstemperatur: 70 GradC (80
GradC für thermische Desinfektion)
- Werkstoff: Gehäuse Messing,
 wasserführende Teile Kunststoff
- Oberfläche: chrom
- Anschluss: 2x G 3/8 IG
- Zertifikate: PA-IX 29073/IO, Belgaqua
- Geräuschklasse: I
- Durchflussklasse: O
mit dem nachfolgend angebotenen Modul
passend zum Gesamt-Hygienespülkonzept

Angebotenes Fabrikat:
'.........'
'.........'
'.........'

liefern und montieren
Menge: 1,000 Stck

**01.08.27 Modul zur Vernetzung der Armatur**
Bus-Extender Kabel BE-K Modul zur Vernetzung eines
Teilnehmers mit dem  Server via
Kabel. Übermittelt die Daten zwischen
Teilnehmer und  Server.
Lieferumfang
- Bus-Extender Kabel
- Software: Bus-Extender Kabel
Hinweis
- Zur exakten Temperaturerfassung
empfehlen wir den Einsatz der
entsprechenden Temperaturfühler.
Montagehinweis
- Die max. Kabellänge zwischen
Server und  Bus-Extender Kabel
beträgt 350 m. Die Summe aller
Kabellängen zwischen Server und
Bus-Extender Kabel  darf max. 1.000
m betragen.

passend zur zuvor angebotenen Armatur

Angebotenes Fabrikat:
'.........'
'.........'
'.........'

liefern und montieren
Menge: 1,000 Stck

**01.08.28 Eckventil 1/2"**
Eckventil 1/2" mit Regulierfunktion
Prüfzeichen: DVGW zertifiziert

Messing-Konus-Quetschverschraubung mit
Längenausgleich
Einsatzbereich / technische Daten:
Durchflussklasse A
Werkstoff: Messing konform TrinkwV
Geräuschklasse: I
Dimension: DN 15 G 1/2 AG x DN 10 G 3/8 AG

liefern und montieren
Menge: 2,000 Stck

**01.08.29 VSG Spiegel mit Glasrücken**
VSG Spiegel mit Glasrückenschutz doppelseitig verspiegelt
Maße 1000 x  600 mm
inkl. verdeckte Befestigung zur Ausführung öffentlicher Bereich

liefern und montieren
Menge: 1,000 Stck

**01.08.30 Wand-WC Tiefspüler, verlängerte Ausladung, weiß**
Verwendungszwecke
- Für Druckspüler
- Für UP-Spülkästen
- Zur Nutzung durch Rollstuhlfahrer
geeignet

Eigenschaften
- Tiefspül-WC
- Wandhängend
- Mit Spülrand
- Verlängerte Ausladung
- Typ 1, Vollmenge 6 l, nach EN 997

Technische Eigenschaften
- Farbe: weiß
- Werkstoff: Sanitärkeramik
- B / Breite (cm): 33.5 cm
- H / Höhe (cm): 34.5 cm
- T / Tiefe (cm): 70 cm

zusätzlicher Lieferumfang
- Spülrohr verlängert

Angebotenes Fabrikat:
'.........'
'.........'
'.........'

liefern und montieren
Menge: 1,000 Stck

**01.08.31 WC-Ring ohne Deckel, weiß**
WC-Sitz ohne Deckel
aus Duroplast, DIN 19516
mit antibakterieller Beschichtung
mit durchgängiger Scharnierwelle aus
Edelstahl, SolidFix-Excenter-
Befestigung aus Edelstahl
2 Sitzringpuffer

passend zum angebotenen WC
Farbe: weiß

Angebotenes Fabrikat:
'.........'
'.........'
'.........'

liefern und montieren
Menge: 1,000 Stck

**01.08.32 Schallschutzset für Wand-WC**
Für Wand-WC
Einschließlich Hülsen und Ringen
Farbe: Weiß
Dicke: 4 mm
Werkstoff: PE-Polyetylen

liefern und montieren
Menge: 1,000 Stck

**01.08.33 WC-Steuerung mit elektronischer Auslösung**
WC-Steuerung mit elektronischer
Spülauslösung, Netzbetrieb, für
UP-Spülkasten 12 cm, 1-Mengen-Spülung,
mit Betätigungsplatte,
für Stützklappgriff, Funk
Verwendungszwecke
- Zur manuellen Fernauslösung von
UP-Spülkästen 12 cm über
Stützklappgriffe mit Funktaster
Eigenschaften
- 1-Mengen-Spülung über
Betätigungsplatte auslösbar
- Spülauslösung über Stützklappgriff,
drahtlos, Funk

Mehrfachfarbe / Oberfläche
- Platte und Taste: gebürstet,
easy-to-clean-beschichtet
- Designringe: poliert
Technische Eigenschaften
- Schutzart: IP45
- Nennspannung (V AC): 85-240 V AC
- Betriebsspannung (V DC): 12 V DC
- Netzfrequenz (Hz): 50-60 Hz
- Leistungsaufnahme Stand-by (W): 0,15 W
- Funkfrequenz (MHz): 868,4 MHz
- Funkreichweite (m): 10 m
- Intervallspülung Einstellbereich (h):
1-168 h
- Intervallspülung Werkseinstellung (h):
24 h
- Intervallspülzeit Einstellbereich (s):
1-200 s
- Intervallspülzeit Werkseinstellung
(s): 5 s
- Tastenform: rund
- Edelstahl
- B / Breite (cm): 24,6 cm
- H / Höhe (cm): 16,4 cm
- T / Tiefe (cm): 1,5 cm
- Leistungsaufnahme (W): max. 4 W
Zusätzlicher Lieferumfang
 Betätigungsplatte
- Befestigungsrahmen
- Schutzplatte
- Drückerstange
- Lagerbock mit Servomotor und
Hebevorrichtung, vormontiert
- Steuerelektronik mit Funkempfänger
- Befestigungsmaterial
passend zum angebotenen Gesamt Hygiene Konzept

Angebotenes Fabrikat:
'.........'
'.........'
'.........'

liefern und montieren
Menge: 1,000 Stck

**01.08.34 Rohbauset mit Netzteil, für**
Rohbauset mit Netzteil, für
WC-Steuerungen mit elektronischer
Spülauslösung, 12 V
Verwendungszwecke
- Zur UP-Montage
Technische Eigenschaften
- Schutzart: IP45
- Nennspannung (V AC): 90-260 V AC
- Netzfrequenz (Hz): 50-60 Hz
- Ausgangsspannung (V DC): 12 V DC
- Ausgangsleistung (W): 12 W
Zusätzlicher Lieferumfang
- Deckel für UP-Dose
- UP-Dose für Bohrloch d 76 mm
- Rohreinführung
- Netzteil
- Anschlusskabel Länge 1,8 m
- Leerrohr Länge 1,5 m

Angebotenes Fabrikat:
'.........'
'.........'
'.........'

liefern und montieren
Menge: 1,000 Stck

**01.08.35 WC-Stützklappgriff**
Stützklappgriff drehb. L:850mm, Stahlkern

- zwei parallele, übereinander angeordnete, durch einen Verbindungsbogen zusammengefügte Stangen
- dient zum Festhalten und Abstützen- mit durchgehendem, korrosionsgeschütztem Stahlkern und Wandplatte aus Polyamid mit integriertem Stahlkern
- kann nach oben und gebremst nach unten geklappt und in hochgeklappter Stellung nach links oder rechts zur Wand gedreht werden
- Montage an der Wand mit wandspezifischem  Befestigungsmaterial (separat zu bestellen)
- Dichtband zur Abdichtung der Befestigungspunkte ist im Lieferumfang enthalten
- verdeckte Befestigung
- getestet bis 150 kg bei Verwendung mit  Befestigungsmaterial
- empfohlenes maximales Gewicht des Anwenders: 150 kg
- Ausladung 850 mm, 259 mm hoch und 78 mm breit, Stangendurchmesser 33 mm
- aus hochglänzendem Polyamid in verscvhiedenen Farben
- WC-Papierhalter WC-Spülauslösung (Funk) und Bodenstützen nachrüstbar
- wird gemäß CE- und UKCA-Verordnung (EU) 2017/745 über Medizinprodukte produziert
- erfüllt die Anforderungen nach DIN 18040, ÖNORM B1600/1601 und SIA 500

Angebotenes Fabrikat:
'.........'
'.........'
'.........'

liefern und montieren
Menge: 2,000 Stck

**01.08.36 Befestigungsart**
Montageset 1 für Einzelkomponenten, bzw. für
Stützgriffe sowie Duschklappsitze
Wandbeschaffenheit: FERTIGBAUWEISE bei
Leichtbauwänden, Trockenbauwänden und
Vorwandinstallationen. Bestehend aus 2 x Holzschraube
DIN 571 8x80 mm, 2 x Unterlegscheibe DIN 125A 8,4 mm, 2
x Dübel Fischer UX10x60 mm. Für Stützgriffe und
Duschklappsitze werden je 2 Montagesets benötigt.

liefern und montieren
Menge: 2,000 Stck

**01.08.37 Aufrüstsatz WC-Papierhalter**
Papierabroller montierbar an Stützklappgriff (Rundrohr) mit Abrollbremse. Träger aus korrosionsbeständigem Aluminium, polyamidbeschichtet in 3 verschiedenen Standardfarben RAL 9010 reinweiß (01), RAL 7030 steingrau (04), RAL 7016 anthrazitgrau (08) oder  hochglanzpoliert eloxiert (85). Papieraufnahme aus schwarzem Kunststoff.

Angebotenes Fabrikat:
'.........'
'.........'
'.........'

liefern und montieren
Menge: 1,000 Stck

**01.08.38 Aufrüstsatz Funkauslöser Spülung**
Aufrüstsatz WC-Spülauslösung, Funk

- WC-Spülauslösung (Funk) zur einfachen Montage und zum Aufrüsten an Stützklappgriffe
- 50 mm breit, 68 mm hoch, 105 mm lang
- aus hochwertigem Polyamid in verschiedenen Farben
- Sendefrequenz 868,4 MHz

Angebotenes Fabrikat:
'.........'
'.........'
'.........'

liefern und montieren
Menge: 1,000 Stzc

**01.08.39 WC-Rückenstütze**
Rückenstütze Edelstahl, inkl. Wandplattenabdeckung

- gepolsterte Lehne mit beidseitig angebrachten, rechtwinklig gebogenen Befestigungsstangen
- dient zum Abstützen des Rückens auf dem WC
- Montage an Stützklappgriffen
- Achsmaß von 670 bis 730 mm bauseits verstellbar
- 220 mm hoch und 150 mm tief, Rückenstütze 350 mm breit, Stangendurchmesser 33 mm, Rohrstärke 2 mm
- Rückenpolster aus schwarzem PUR
- aus hochwertigem Edelstahl, Oberfläche matt geschliffen
- erfüllt die Anforderungen nach DIN 18040 und ÖNORM B1600/1601

Angebotenes Fabrikat:
'.........'
'.........'
'.........'

liefern und montieren
Menge: 1,000 Stck

**01.08.40 Dusch-, Wannenhandlauf mit verschiebbarer**
Dusch-, Wannenhandlauf mit verschiebbarer Brausehalterstange inkl. Handbrause und Brauseschlauch
bestehend aus:
- senkrecht und waagerecht angeordnete, im rechten Winkel verbundene Stangen mit Stahl-Befestigungsrosetten und Brausehalter
- mit seitlich (zur Montage) verschiebbarer senkrechter Brausehalterstange
- dient im Dusch- und Wannenbereich zum Festhalten und Abstützen
- senkrechte Länge 1100 mm, waagerechte Längen (Eckmontage) je 762 mm
- 89 mm tief, lichter Abstand zur Wand 56 mm, Stangendurchmesser 33 mm, Rosettendurchmesser 70 mm
- Brausehalter kann stufenlos geneigt und nach Ziehen oder Drücken eines großflächigen Hebels in der Höhe verstellt werden
- konische Aufnahme am Brausehalter erleichtert das Einhängen der Handbrause
- mit durchgehendem, korrosionsgeschütztem Stahlkern
- Montage an der Wand mit wandspezifischem Befestigungsmaterial und Rosetten
- links- und rechtsseitig montierbar
- getestet bis 200 kg bei Verwendung mit  Befestigungsmaterial
- empfohlenes maximales Gewicht des Anwenders: 150 kg
- aus hochglänzendem Polyamid in Farbe(Reinweiß)
- Drehkonus schützt vor Verdrehen des Brauseschlauchs
- Metall-Drehkonus/Metall-Rändel, verchromt
- Bei Verwendung mit Einhängesitzen bitte beachten: Prüfung der Kompatibilität erforderlich.

Angebotenes Fabrikat:
'.........'
'.........'
'.........'

liefern und montieren
Menge: 1,000 Stck

**01.08.41 Duschpaneel**
Duschpaneel
Mischwasser, ThermoProtect-Thermostat
Aus hochwertigem Edelstahl Werkstoff
1.4404 mit gebürsteter Oberfläche.
Integrierte Duscharmatur.
Auslösung per CVD-Touch-Elektronik mit
automatischem Schließvorgang.
Optionaler Batterie- oder Netzbetrieb.
Geeignet zur Vernetzung mit
Wassermanagement-System
Parametrierbar
Auslauf über Duschkopf
oder Handbrause, umschaltbar. Montage-
und servicefreundlich durch schwenkbare
Front. Geeignet für Anschlüsse von
hinten oder für Aufputzanschlüsse von
oben.
Lieferumfang
- Elektronisches Selbstschluss-Aufputz-
Duschpaneel
- Betätigungsknopf für Thermostat mit
Überschubhülse,
entriegelbare/arretierbare
Temperatursperre 38 GradC
- Umsteller Duschkopf/Handbrause
- CVD-Touch-Elektronik, programmierbar,
spritz- und strahlwassergeschützt IP65
- ThermoProtect Thermostat nach EN
1111, Verbrühungsschutz bei Ausfall der
Kaltwasserversorgung
- Magnetventil 6 V
- 2 Rückflussverhinderer RV (EN 1717:
EB)
- 2 Vorfilter
- Handbrause, 3-fach verstellbar und
Anschlussschlauch
- Duschkopf verstellbarer
Neigungswinkel 12 - 32Grad,
vandalengeschützt, mit Softstrahl und
Antikalknoppen
- Anschlusszubehör mit Vorabsperrung(en)
- Befestigungsmaterial für Wandmontage
Technische Daten
- Einstellmöglichkeiten
- Betätigungskraft (leicht / mittel /
schwer)
- Manuelle Programmierung (Aus / Ein)
- Max. Laufzeit (1 - 950 s)
- Stagnationsspülung (Aus / 1 - 1000 s,
alle 1 - 250 h nach letzter Spülung /
alle 1 - 250 h)
- Betätigungssperrzeit (Aus / 1 - 255
s, Timeout 1 - 2000 min)
- Einstellmöglichkeiten über manuelle
Programmierung
- Max. Laufzeit (10 - 360 s in 10
Programmstufen, Werkseinstellung 20 s)
- Stagnationsspülung (Aus / 20 s, alle
24 h)
- Durchfluss: max. 9 l/min
druckunabhängig
- Fließdruck: 1,0 - 5,0 bar
- Max. Ruhedruck: 8 bar
- Max. Betriebstemperatur: 70 GradC
kurzzeitig
- Werkstoff: Betätigung Messing,
Gehäuse Edelstahl 1.4404, Verrohrung
Kunststoff konform TrinkwV,
Wasserstrecke Messing konform TrinkwV
- Oberfläche: Betätigung chrom, Gehäuse
Edelstahl gebürstet
- Abmessungen: B 240 mm x H 1200 mm x T
80 mm
- Länge Brauseschlauch: 1500 mm
- Anschluss: 2x DN 15 G 1/2 AG

Angebotenes Fabrikat:
'.........'
'.........'
'.........'

liefern und montieren
Menge: 1,000 Stck

#### Titel 01.09 Warmwasserbereitung

**01.09.1 Frischwarmwasserstation**
Frischwarmwasserstation
mit Zirkulation,mit Speicherschichtung
Trinkwassererwärmung im Durchlaufprinzip
mit Heizwasser aus dem Pufferspeicher
Zapfleistung: 98.5l/min (WW60°C/VL70°C)
Kugelhahnanschlüsse IG 5/4"
Zirkulationsanschluss IG 1"
vormontiert in EPP Isolierung, elektr.
fertig  verdrahtet inkl. Regler
vorbereitet für den Anschluss einer
ModBus-Schnittstelle (296.7027.000)
Abmessungen (BxTxH): 530 x 194 x 854 mm
Gewicht ohne Wasserinhalt: 46 KG
max. Betriebsdruck primär: 10 BAR
max. Betriebsdruck sekundär: 10 BAR
Ansprechdruck Sicherheitsventil: 10 BAR
Schliessdruck Sicherheitsventil: 9
Betriebsspannung AC: 230 V
max. Leistungsaufnahme: 230 V
Netzfrequenz: 50/60
Absicherung (AT): 3,5 A
Schutzart IP: 40
max. Betriebstemperatur primär: 95 °C
max. Betriebstemperatur
sekundär: 85 °C

Lot Plattenwärmetauscher: EDELSTAHL
Mit Speicherrückschichtung: JA
Mit Trinkwasserzirkulation: JA
Kaskadierbar: JA
inkl. vormontierter Primär ,- u. Zirkulationspumpen
Zapfleist. WW 45°C bei VLprim. 55°C:
108 L/MIN

Zapfleist. WW 60°C bei VLprim. 70°C:
98,5 L/MIN

Trinkwasser gemäss: DIN 1988-200
Heizungswasser gemäss: VDI 2035/SWKI BT 102-01/ÖNORM H 5195-1

Angebotenes Fabrikat:
'.........'
'.........'
'.........'

liefern und montieren
Menge: 1,000 Stck

**01.09.2 Modbusschnittstelle**
Gateway EBus - Modbus-RTU
für Einbindung in GLT
zu zuvor angebotenen Stationen
Heizungswasser gemäss: VDI 2035/SWKI BT 102-01/ÖNORM H 5195-1

liefern und montieren
Menge: 1,000 Stck

**01.09.3 Umschaltventil für Firschwasserstation**
Bausatz zum Einbau in RL-Heizung
3- Wege Umschaltventil inkl. Stellmotor
(Laufzeit 15 sek.). Wird im Primär RL
Heizung eingebunden und ermöglicht eine
bessere Schichtung im Pufferspeicher
und verhindert im Zirkulationsbetrieb
eine Durchmischung. Somit auch hoher
Wirkungsgrad im Solarbetrieb.
3-Wege Umschaltventil mit einem Eingang
und 2 Ausgängen. Das Medium wird je
nach Stellung des Ventils auf einen,
oder den anderen Ausgang umgelenkt.
Der 2- Punkt- motorische Stellantrieb
steuert bedarfsgerecht das Medium von
Weg 1, zu Weg 3 im Zirkulationsbetrieb.
Bei Zapfung wird der Weg 1 zu 2 geöffnet.

Technische Daten:
Ventil: DN 32
Anschluss: DN 40AG
Max. Betriebsdruck: PN 10
Kvs- Wert: 16
Systemtemperatur: 0 C - + 110 C
Netzspannung: 230 V
Frequenz: 50 Hz
Leistungsaufnahme: 1,5 V
Schliessdruck: 5 Nm

Angebotenes Fabrikat:
'.........'
'.........'
'.........'

liefern und montieren
Menge: 1,000 Stck

**01.09.4 Heizwasser-Schichten-Pufferspeicher 1000 Liter**
Für alle Warmwasser-Zentralheizungsanlagen.
Verwendbar für: Festbrennstoffe-, ölgefeuerte Heizkessel, Wärmepumpen, Solaranlagen, Gas- oder Elektro- durchlauferhitzer. Mehrere Heizwasser-Pufferspeicher können zu einer Batterie miteinander verbunden werden. Gefertigt aus Qualitätsstahl AISI 1015
- Vliesdämmung  120 mm mit Polystyrol Außenmantel.
- Nenninhalt: 1000 l
- Zul. Betriebsdruck: 4,5 bar
- Betriebstemperatur max. 95 Grad C
- Wasseranschlüsse: 9 Stück 2" IG
- Regelmuffen: 4 Stück 1/2 IG
- Abmessungen ohne Wärmedämmung: Höhe 1983 mm
- Breite (Durchmesser) 1000 mm
- Kippmaß 2024 mm

AUFBAU
Zwei Anschlussmuffen im 45 °
Winkel nach oben angeordnet um
die Rohrzirkulation zu unterbinden
(Sifonwirkung).

Mittiges Schichtentrennblech mit
25 % Durchsatz um Schichtungszonen effizient zu gewährleisten.
Schichtladeeinheit (Beladetopf)
oben geschlossen um die Einströmung zu steuern.
Muffenanschluss für E-Patrone
mittig 1 ½"
Integrierte Einströmschikanen
und Fühlerkernrohr zur besseren
Schichtung und Überwachung
der zugeführten Wärmeenergie
Hocheffiziente Vliesdämmung
für und beste Brandschutzeigenschaften

Lieferumfang:
- Speicherkörper und Wärmedämmung separat verpackt

Technische Daten zur Bestimmung der Energieeffizienzklasse (ErP-Label):
Heizwasser-Pufferspeicher:
- Energieeffizienzklasse: -
- Warmhalteverluste: - W
- Inhalt: 1000 l

Angebotenes Fabrikat:
'.........'
'.........'
'.........'

liefern und montieren
Menge: 1,000 Stck

**01.09.5 Heizungskugelhahn DN 32**
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
Ausführung: DN 32

Angebotenes Fabrikat:
'.........'
'.........'
'.........'

liefern und montieren.
Menge: 1,000 Stck

**01.09.6 Heizungskugelhahn DN 40**
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
Ausführung: DN 40

Angebotenes Fabrikat:
'.........'
'.........'
'.........'

liefern und montieren.
Menge: 2,000 Stck

**01.09.7 Wärmedämmung für Heizungskugelhahn DN 32**
Wärmedämmschale zuvor beschriebenen Heizungskugelhahn.

liefern und montieren.
Menge: 1,000 Stck

**01.09.8 Wärmedämmung für Heizungskugelhahn DN 40**
Wärmedämmschale zuvor beschriebenen Heizungskugelhahn.

liefern und montieren.
Menge: 1,000 Stck

**01.09.9 Umwälzpumpe Trinkwassererwärmung**
Hocheffizienz-Inline Nassläufer-Pumpe
mit EC-Motor und elektronischer
Leistungsanpassung. Einsetzbar für
Heizwasser, Kaltwasser und
Wasser/Glykolgemisch
Mit Schraubanschluss
Regelungsarten:
- Permanente, automatische
Leistungs-Anpassung an den
Anlagenbedarf ohne Sollwertvorgabe.
Energieeinsparung gegenüber der
Regelungsart dp-v
- Konstante Temperatur (T-const.)
- Konstante Differenztemperatur
(dT-const.)
- Bedarfsgerechte
Volumenstromoptimierung der
Zubringerpumpe durch Vernetzung und
Kommunikation mit mehreren Pumpen
(Multi-Flow Adaptation)
- Konstanter Volumenstrom (Q-const.)
- Differenzdruckregelung dp-c an einem
entfernten Punkt im Rohrleitungssystem
(Schlechtpunktregelung)
- Konstanter Differenzdruck (dp-c)
- Variabler Differenzdruck (dp-v) mit
der Option der nominellen
Betriebspunkteingabe
- Konstante Drehzahl (n-const.)
- Benutzerdefinierte PID-Regelung
Anzeigen:
- Regelungsart
- Sollwert
- Volumenstrom
- Temperatur
- Leistungsaufnahme
- Elektrischer Verbrauch
- Aktive Einflüsse (z. B. STOP, No-Flow
Stop)
Lieferumfang:
- Pumpe
- 2 x Dichtungen für Gewindeanschluss
- Wärmedämmschale
- Einbau- und Betriebsanleitung kompakt
- Max. Betriebsdruck: 10 bar
- Energieeffizienzindex (EEI):
0,18
- Max. Leistungsaufnahme P: 135 W
- Gewicht: 7 kg
- Gewindeanschluss: G 1 1/2
- Baulänge: 180 mm
- Fördermedium:
Wasser, Wasser/Glycolgemisch
- Störaussendung:
EN 61800-3,2004+A1,2012 /
Wohnbereich (C1)
- Störfestigkeit:
EN 61800-3,2004+A1,2012 /
Industriebereich (C2)
- Netzanschluss: 230 V 50/60 Hz
- Schutzart Motor: IPX4D

inkl. Verschraubungen

Angebotenes Fabrikat:
'.........'
'.........'
'.........'

liefern und montieren
Menge: 1,000 Stck

#### Titel 01.10 Allgemein Sanitär

**01.10.1 Wanddruchbruch herstellen, 150x150mm**
Durchbruch in bestehender Mauerwerkswand herstellen, inkl.
Abbruch.

Wanddicke: ca. 0,24m, beidseitig verputzt oder Tapeziert
Rohöffnung: ca. 150 mm x 150mm
Ausführungshöhe in ca. 2,50m

Herstellung der Durchbrüche gemäß  Haustechnikplanung. Einschl. Abtransport u. Entsorgung des anfallenden Materials. Anfallender Schutt wird Eigentum des AN und ist eigenverantwortlich zu beseitigen.
Menge: 20,000 Stck

**01.10.2 Kernbohrungen durch Betonwand 80 mm**
Anzeichnen und durchführung einer Kernbohrung horizontal oder Verikal. Kernbohrungen durch Betonwand auf 2,5m Höhe

Stärke ca. 15-20 cm einschl. Ein und
Abrüsten der Kernbohrmaschine.
Einschließlich der Spülwasserabsaugung, Bohrkernsicherung und Schuttbeseitigung.
Beton ist bewährt, dies ist mit einzukalkulieren.
Bohrdurchmesser : 80 mm
Menge: 15,000 Stck

**01.10.3 Kernbohrungen durch Betonwand 100 mm**
Anzeichnen und durchführung einer Kernbohrung horizontal oder Verikal. Kernbohrungen durch Betonwand Bodenhöhe in einen bauseitigen Graben

Stärke ca. 25 - 30 cm einschl. Ein und
Abrüsten der Kernbohrmaschine.
Einschließlich der Spülwasserabsaugung, Bohrkernsicherung und Schuttbeseitigung.
Beton ist bewährt, dies ist mit einzukalkulieren.
Bohrdurchmesser : 100 mm
Menge: 35,000 Stck

**01.10.4 Kernbohrungen durch Betonwand 130 mm**
Anzeichnen und durchführung einer Kernbohrung horizontal oder Verikal. Kernbohrungen durch Betonwand auf 2,5m Höhe

Stärke ca. 15-20 cm einschl. Ein und
Abrüsten der Kernbohrmaschine.
Einschließlich der Spülwasserabsaugung, Bohrkernsicherung und Schuttbeseitigung.
Beton ist bewährt, dies ist mit einzukalkulieren.
Bohrdurchmesser : 130 mm
Menge: 10,000 Stck

**01.10.5 Kernbohrungen durch Betonwand 150 mm**
Anzeichnen und durchführung einer Kernbohrung horizontal oder Verikal. Kernbohrungen durch Betonwand auf 2,5m Höhe

Stärke ca. 15-20 cm einschl. Ein und
Abrüsten der Kernbohrmaschine.
Einschließlich der Spülwasserabsaugung, Bohrkernsicherung und Schuttbeseitigung.
Beton ist bewährt, dies ist mit einzukalkulieren.
Bohrdurchmesser : 150 mm
Menge: 5,000 Stck

**01.10.6 Wandschlitze herstellen, 100x150mm**
Schlitze in bestehender Mauerwerkswand herstellen, inkl.
Abbruch.

Wanddicke: ca. 0,24m, beidseitig verputzt
Rohöffnung: ca. 100 mm x 150mm
Ausführungshöhe bis ca. 2,50m

Herstellung der Schlitze gemäß  Haustechnikplanung. in Absprache mit der Bauleitung,. Einschl. Abtransport u. Entsorgung des anfallenden Materials. Anfallender Schutt wird Eigentum des AN und ist eigenverantwortlich zu beseitigen.
Menge: 10,000 m

*Hinweis: Anerkennung und Vergütung von Stundenlohnarbeiten*
Spezifikation Stundenlohnarbeiten
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

**01.10.7 Facharbeiter**
Stundenlohnarbeiten Facharbeiter einschl. aller Nebenkosten, wie Auslösung, Fahr- und Wegegeld, Unternehmerzuschlag
etc. Stundenlohnarbeiten sind dem Auftraggeber nach § 15
Abs. 3 S.1 VOB/B  schriftlich anzuzeigen und der geschätzte
Aufwand für Material und Lohn mitzuteilen.
Menge: 5,000 h

**01.10.8 Helfer**
Stundenlohnarbeiten Helfer einschl. aller Nebenkosten, wie Auslösung, Fahr- und Wegegeld, Unternehmerzuschlag etc.
Ausführung nur nach Genehmigung des Auftraggebers. Stundenlohnarbeiten sind dem Auftraggeber nach § 15
Abs. 3 S.1 VOB/B schriftlich anzuzeigen und der geschätzte Aufwand für Material und Lohn mitzuteilen.
Menge: 5,000 h

**01.10.9 Helferstunden unter Einsatz eines Stemmhammers**
Stundenlohnarbeiten Helfer unter Einsatz eines Stemmhammers, Maschinenstunden, einschl. aller Nebenkosten, wie Auslösung, Fahr- und Wegegeld, Unternehmerzuschlag etc. Stundenlohnarbeiten sind dem
Auftraggeber nach § 15 Abs. 3 S.1 VOB/B schriftlich anzuzeigen und der geschätzte Aufwand für Material und Lohn mitzuteilen.
Menge: 5,000 h

**01.10.10 Schacht und Brunnenschaum**
Schacht und Brunnenschaum 750ml
Der Brunnenschaum ist geprüft wasserdicht bis 0,5 bar.

Technische Daten:
Verarbeitungstemperatur: + 5 C bis + 30 C
Aushärtungszeit: ca. 2 Stunden
Temperaturbestõndigkeit: - 40 C bis + 100 C
Schalldämmung < 59 db
Ergiebigkeit: ca. 47 Liter

liefern und montieren.
Menge: 1,000 Stck

**01.10.11 Revisions-, Wartungs- und Bedienungsanweisungen**
Revisions-, Wartungs- und Bedienungsanweisungen
Alle Unterlagen sind in Ordnern oder als Mappen
gebunden 3-fach zu liefern.
Die Zeichnungen erfassen den Endzustand nach der
Abnahme und sind alle farbig zu liefern.
Zusätzlich sind alle Pläne als CAD-Dateien
(dxf oder dwg) sowie alle Unterlagen als pdf-Dateien,
auf CD gespeichert, den Ordnern beizufügen.
Im Einzelnen gehören dazu alle Zeichnungen, die zur
Fertigung der Anlage und Anlagenteile erforderlich
waren.
Die Gliederung der zu liefernden Zeichnungen ist wie
folgt vorzunehmen:
- Inhaltsübersicht
- Planliste
- Grundrißzeichnungen
- Schnittzeichnungen
- Strangschema-Zeichnung
- Detailzeichnungen
Die Bedienungs- und Wartungsanweisungen werden nach
folgender Gliederung aufgebaut:
Anlagenbeschreibung
- Anlagencharakteristik mit Ortsbeschreibung
- Garantiewerte
- Betriebsdaten
- Installationsdaten
- Spezialmerkmale
Bedienungsanweisung
- Funktion und Lage der Bedienungsorgane
- Sicherheitseinrichtungen
- Betriebsunterbrechung
- wirtschaftlichste Betriebsart
Wartungsanweisungen nach Hersteller VDMA/AMEF
- Fehlersuchtabelle
- Schmier- und Dichtungsarbeiten
- Spezialwerkzeuge
Der jeweilige Wartungsumfang ist detailliert in
Abhängigkeit des Wartungszeitraumes nach Art einer
lnspektionstabelle aufzulisten.
Prüfzeugnisse/Abnahmebescheinigung
- Unterlagen über alle eingebauten Anlagen,
 Anlagenteile und Materialien
- Abnahme- und Übergabeprotokolle
Ersatzteilaufstellung
Alle dem Verschleiß unterliegenden Anlagenteile
Liste der verbauten Armaturen- und Materialien
Der jeweilige Wartungsumfang ist detailllert in
Abhängigkeit des Wartungszeitraumes nach Art
einer Inspektionstabelle aufzulisten.
Menge: 1,000 Stck

**01.10.12 Einweisung des Bedienpersonals**
Einweisung des Bedienpersonals
- Einweisung in Funktion, Bedienung, Fehlerdiagnose,
 Störungsbeseitigung und Wartung des Lieferumfanges.
- Die Einweisung erfolgt nach der Inbetriebnahme und
 wird von technischen Fachpersonal durchgeführt.
- Die Dauer der Einweisung richtet sich nach der
 Komplexität der Anlage.
Vorgesehene Teilnehmerzahl: max. 5
Pers.
Menge: 1,000 Stck

**01.10.13 Schutzabdeckung mit Abdeckvlies**
Schutzabdeckung mit Abdeckvlies Liefern und Verlegen einer Schutzabdeckung aus Vliesstoff mit PE- Folie kaschiert, Stöße
überlappend mit Klebeband abgeklebt.

liefern und verlegen
Menge: 50,000 m2

**01.10.14 Malerplane**
Malerplane HDPE transparent - 10µm

liefern und verlegen
Menge: 50,000 m2

### Gewerk 02 KG 420 Heizung

#### Titel 02.01 Anschluss Fernwärmestation mit Verteilung

*Hinweis: Heizungsverteiler und Zubehör*

**02.01.1 Kompaktverteiler 180/111 thermisch getrennt**
Kompaktverteiler 180/111 thermisch getrennt
Kombinierter Vor- und Rücklaufverteiler, bestehend aus Vierkantrohr mit nebeneinander angeordneten, durch Trennwand geteilte Kammern aus schwarzem Stahlblech S235. Vor- und Rücklaufkammer sind durch eine 20 mm
Luftschicht thermisch getrennt. Die Luftschicht dient zur Verringerung des Wärmeübergangs zwischen der Vor- und Rücklaufkammer.
Standardausführung mit einheitlichen Stutzenabständen. Anschlussstutzen als Gewinde- oder Flanschstutzen PN 6 / PN 16 ausgeführt und auf Höhe der Absperrarmaturen ausgerichtet. Wahlweise von oben, seitlich oder unten möglich.
Entleerungsmuffen für Vor- und Rücklaufkammer sind standardmäßig vorhanden.
Der Verteiler ist werkseitig 100% dichtigkeitsgeprüft und grundiert.

Typ: 180/111
Max. Leistung: 321 kW bei DT = 20 K
Max. Volumenstrom: 13.8 m³/h bei 0.4 m/s
Ausgewählte Leistung: 255.9 kW bei 20 K Spreizung
Ausgewählter Volumenstrom: 11 m³/h bei 0.4 m/s
Max. Auslegungsdruck: 6 bar
Max. Auslegungstemperatur: 110 °C
Gewicht (ohne Dämmung) 60 kg

Stutzenabstand: einheitlich 250 mm
Ihre konfigurierte Gesamtlänge: 2000 mm
Länge des Grundkörpers: 2000 mm

2 x Flansch DN65/PN6, oben
6 x R 2", oben
2 x Rp 1/2", unten: Entleerung

Angebotenes Fabrikat:
'.........'
'.........'
'.........'

liefern und montieren
Menge: 1,000 Stck

**02.01.2 Wärmedämmung für Verteiler**
Wärmedämmung für Verteiler, bestehend aus ineinander fassenden Halbschalen mit Endstücken. Individuelle und passgenaue Ausschnitte für alle Anschlussstutzen sind
werksseitig vorgesehen. Die Halbschalen werden mittels nichtrostender Spannbänder und Schnellschraubverschlüsse montiert. Dieses ermöglicht eine einfache Montage
und auch Demontage für Revisionszwecke.
Die Dämmschichtstärke entspricht der GEG (Gebäudeenergiegesetz).

Typ: PUR-Schaum im verzinkten Stahlblech Mantel
Gesamtlänge: 2090
Für Grundkörper: 180/111
Dicke der Dämmung: 45 mm

liefern und montieren
Menge: 1,000 Stck

**02.01.3 Standkonsole kurz**
Standkonsole kurz
Galvanisch verzinkte Standkonsole inkl. Schalldämmung. Bestehend aus einer Bodenplatte mit Standrohr und Kopfplatte mit Führungsrohr. Die Verbindungsschrauben sind inklusive. Die Standkonsole ist stufenlos höhenverstellbar und ermöglicht so auch den Ausgleich von Bodenunebenheiten.
Gewährleistet einen sicheren und festen Stand der Verteiler.

Typ: Standkonsole kurz
Höhenverstellbar von: höhenverstellbar von 270-340 mm.
Maße der Fußplatte: 150x150 mm

liefern und montieren
Menge: 2,000 Stck

**02.01.4 Bezeichnungsschild rot und blau**
Bezeichnungsschild rot und blau
Bezeichnungsschild zur Kennzeichnung der Heizkreise, aus verzinktem Stahlblech für dreizeilige Beschriftung. Das Bezeichnungsschild ist zum Anschrauben an die Fertigdämmung geeignet. Das Beschriftungsfeld ist
mit einer Klarsichtabdeckung gegen Fremdeinwirkungen und Verschmutzung geschützt.

Größe: 100 x 50 mm Farben: Rot für Vorlauf

liefern und montieren
Menge: 8,000 Stck

**02.01.5 Entleerungsrinne**
Entleerungsrinne
Entleerungsrinne zum sicheren und sauberen Sammeln und Auffangen des zu entleerendem Anlagenwassers aus den jeweiligen Heiz- oder Kühlkreisen. Bestehend
aus verzinktem Stahlblech als U-Profil gekantet. Die Länge der Rinne orientiert sich am dazugehörigen Verteiler und wird werksseitig passgenau vorgefertigt. Zur
Vermeidung von Spritzwasser ist eine Spritzwasserumkantung von 30 mm vorgesehen. Ein Ablaufsieb in verchromter Ausführung mit 2"-Außengewinde ist enthalten.

Abmessung der Entleerungsrinne: 125 x 100 mm
Länge der Entleerungsrinne: 2000 mm

liefern und montieren
Menge: 1,000 Stck

**02.01.6 Standkonsole für Entleerungsrinne**
Standkonsole für Entleerungsrinne
Standkonsole für vorgenannte Entleerungsrinne in verzinkter Ausführung zur sicheren Aufstellung der Rinne hinter, oder vor dem Verteiler. Die Höhe ist durch bauseitiges einkürzen des Standrohrs anpassbar.

Max. Höhe: 400 mm
Maße der Fußplatte: 180 x 150 mm

liefern und montieren
Menge: 2,000 Stck

**02.01.7 Heizungspumpe RLT Geräte DN 32**
Hocheffizienz-Inline Nassläufer-Pumpe
mit EC-Motor und elektronischer
Leistungsanpassung. Einsetzbar für
Heizungswasser, Kaltwasser und
Wasser/Glykolgemisch.
Mit Flanschanschluss
Regelungsarten:
- Permanente, automatische
Leistungs-Anpassung an den
Anlagenbedarf ohne Sollwertvorgabe.
Bis zu 20 % Energieeinsparung gegenüber der
Regelungsart dp-v
- Konstante Temperatur (T-const.)
- Konstante Differenztemperatur
(dT-const.)
- Bedarfsgerechte
Volumenstromoptimierung der
Zubringerpumpe durch Vernetzung und
Kommunikation mit mehreren Pumpen
(Multi-Flow Adaptation)
- Konstanter Volumenstrom (Q-const.)
- Differenzdruckregelung dp-c an einem
entfernten Punkt im Rohrleitungssystem
(Schlechtpunktregelung)
- Konstanter Differenzdruck (dp-c)
- Variabler Differenzdruck (dp-v) mit
der Option der nominellen
Betriebspunkteingabe
- Konstante Drehzahl (n-const.)
- Benutzerdefinierte PID-Regelung
Anzeige:
- Regelungsart
- Sollwert
- Volumenstrom
- Temperatur
- Leistungsaufnahme
- Elektrischer Verbrauch
- Aktive Einflüsse (z. B. STOP, No-Flow
Stop)
Lieferumfang:
- Pumpe
- 2 x Leitungsverschraubung M 16 x 1,5
- Unterlegscheiben für Flanschschrauben
  M 12 und M 16 (bei Anschlussnennweiten
  DN 32 bis DN 65)
- Wärmedämmschale
- Einbau- und Betriebsanleitung kompakt
- Max. Betriebsdruck: 10 bar
- Energieeffizienzindex (EEI): 0,18
- Max. Leistungsaufnahme P: 240 W
- Baulänge: 220 mm
- Gewicht: 11 kg
- Fördermedium:
Wasser, Wasser/Glycolgemisch
- Störaussendung:
EN 61800-3,2004+A1,2012 /
Wohnbereich (C1)
- Störfestigkeit:
EN 61800-3,2004+A1,2012 /
Industriebereich (C2)
- Netzanschluss: 230 V 50/60 Hz
- Schutzart Motor: IPX4D
- Leitungsverschraubung:
5 x M 16x1,5

Förderhöhe: 4,74 m
Volumenstrom: 4400 l/h

Angebotenes Material
'.........'
'.........'
'.........'
liefern und montieren
Menge: 1,000 Stck

**02.01.8 Heizungspumpe Deckenstrahlheizung DN 32**
Hocheffizienz-Inline Nassläufer-Pumpe
mit EC-Motor und elektronischer
Leistungsanpassung. Einsetzbar für
Heizungswasser, Kaltwasser und
Wasser/Glykolgemisch.
Mit Flanschanschluss
Regelungsarten:
- Permanente, automatische
Leistungs-Anpassung an den
Anlagenbedarf ohne Sollwertvorgabe.
- Konstante Temperatur (T-const.)
- Konstante Differenztemperatur (dT-const.)
- Bedarfsgerechte
Volumenstromoptimierung der
Zubringerpumpe durch Vernetzung und
Kommunikation mit mehreren Pumpen
- Konstanter Volumenstrom (Q-const.)
- Differenzdruckregelung dp-c an einem
entfernten Punkt im Rohrleitungssystem
(Schlechtpunktregelung)
- Konstanter Differenzdruck (dp-c)
- Variabler Differenzdruck (dp-v) mit
der Option der nominellen
Betriebspunkteingabe
- Konstante Drehzahl (n-const.)
- Benutzerdefinierte PID-Regelung
Anzeige:
- Regelungsart
- Sollwert
- Volumenstrom
- Temperatur
- Leistungsaufnahme
- Elektrischer Verbrauch
- Aktive Einflüsse (z. B. STOP, No-Flow
Stop)
Lieferumfang:
- Pumpe
- 2 x Leitungsverschraubung M 16 x 1,5
- Unterlegscheiben für Flanschschrauben
M 12 und M 16 (bei Anschlussnennweiten
DN 32 bis DN 65)
- Wärmedämmschale
- Einbau- und Betriebsanleitung kompakt
- Max. Betriebsdruck: 10 bar
- Energieeffizienzindex (EEI):
0,18
- Max. Leistungsaufnahme P: 240 W
- Baulänge: 220 mm
- Gewicht: 11 kg
- Anschluss. Flansch: DN 32
- Fördermedium:
Wasser, Wasser/Glycolgemisch
- Störaussendung:
EN 61800-3,2004+A1,2012 /
Wohnbereich (C1)
- Störfestigkeit:
EN 61800-3,2004+A1,2012 /
Industriebereich (C2)
- Netzanschluss: 230 V 50/60 Hz
- Schutzart Motor: IPX4D
- Leitungsverschraubung:
5 x M 16x1,5

Förderhöhe: 7,31 m
Volumenstrom: 3696 l/h

Angebotenes Material
'.........'
'.........'
'.........'
liefern und montieren
Menge: 1,000 Stck

**02.01.9 Heizungspumpe NebenräumeDN 25**
Hocheffizienz-Inline Nassläufer-Pumpe
mit EC-Motor und elektronischer
Leistungsanpassung. Einsetzbar für
Heizungswasser, Kaltwasser und
Wasser/Glykolgemisch.
Mit Flanschanschluss
Regelungsarten:
- Permanente, automatische
Leistungs-Anpassung an den
Anlagenbedarf ohne Sollwertvorgabe.
Dynamic Adapt plus (werkseitige
Einstellung). Bis zu 20 %
Energieeinsparung gegenüber der
Regelungsart dp-v
- Konstante Temperatur (T-const.)
- Konstante Differenztemperatur
(dT-const.)
- Bedarfsgerechte
Volumenstromoptimierung der
Zubringerpumpe durch Vernetzung und
Kommunikation mit mehreren Pumpen
- Konstanter Volumenstrom (Q-const.)
- Differenzdruckregelung dp-c an einem
entfernten Punkt im Rohrleitungssystem
(Schlechtpunktregelung)
- Konstanter Differenzdruck (dp-c)
- Variabler Differenzdruck (dp-v) mit
der Option der nominellen
Betriebspunkteingabe
- Konstante Drehzahl (n-const.)
- Benutzerdefinierte PID-Regelung
Anzeige:
- Regelungsart
- Sollwert
- Volumenstrom
- Temperatur
- Leistungsaufnahme
- Elektrischer Verbrauch
- Aktive Einflüsse (z. B. STOP, No-Flow
Stop)
Lieferumfang:
- Pumpe
- 2 x Leitungsverschraubung M 16 x 1,5
- Unterlegscheiben für Flanschschrauben
M 12 und M 16 (bei Anschlussnennweiten
DN 32 bis DN 65)
- Wärmedämmschale
- Einbau- und Betriebsanleitung kompakt
- Max. Betriebsdruck: 10 bar
- Energieeffizienzindex (EEI):
0,18
- Max. Leistungsaufnahme P: 160 W
- Gewicht: 11 kg
- Anschluss. Flansch: DN 32
- Fördermedium:
Wasser, Wasser/Glycolgemisch
- Störaussendung:
EN 61800-3,2004+A1,2012 /
Wohnbereich (C1)
- Störfestigkeit:
EN 61800-3,2004+A1,2012 /
Industriebereich (C2)
- Netzanschluss: 230 V 50/60 Hz
- Schutzart Motor: IPX4D
- Leitungsverschraubung:
5 x M 16x1,5

Förderhöhe: 4,11 m
Volumenstrom: 2953 l/h

Angebotenes Fabrikat:
'.........'
'.........'
'.........'

liefern  und montieren
Menge: 1,000 Stck

**02.01.10 Heizungspumpe FriWA Trinkwassererwärmung DN 25**
Hocheffizienz-Inline Nassläufer-Pumpe
mit EC-Motor und elektronischer
Leistungsanpassung. Einsetzbar für
Heizwasser, Kaltwasser und
Wasser/Glykolgemisch
Mit Schraubanschluss
Regelungsarten:
- Permanente, automatische
Leistungs-Anpassung an den
Anlagenbedarf ohne Sollwertvorgabe.
Dynamic Adapt plus (werkseitige
Einstellung). Bis zu 20 %
Energieeinsparung gegenüber der
Regelungsart dp-v
- Konstante Temperatur (T-const.)
- Konstante Differenztemperatur
(dT-const.)
- Bedarfsgerechte
Volumenstromoptimierung der
Zubringerpumpe durch Vernetzung und
Kommunikation mit mehreren Pumpen
(Multi-Flow Adaptation)
- Konstanter Volumenstrom (Q-const.)
- Differenzdruckregelung dp-c an einem
entfernten Punkt im Rohrleitungssystem
(Schlechtpunktregelung)
- Konstanter Differenzdruck (dp-c)
- Variabler Differenzdruck (dp-v) mit
der Option der nominellen
Betriebspunkteingabe
- Konstante Drehzahl (n-const.)
- Benutzerdefinierte PID-Regelung
Anzeigen:
- Regelungsart
- Sollwert
- Volumenstrom
- Temperatur
- Leistungsaufnahme
- Elektrischer Verbrauch
- Aktive Einflüsse (z. B. STOP, No-Flow
Stop)
Lieferumfang:
- Pumpe
- 2 x Leitungsverschraubung M 16 x 1,5
- 2 x Dichtungen für Gewindeanschluss
- Wärmedämmschale
- Einbau- und Betriebsanleitung kompakt

- Max. Betriebsdruck: 10 bar
- Energieeffizienzindex (EEI):
0,18
- Max. Leistungsaufnahme P: 135 W
- Gewicht: 7 kg
- Gewindeanschluss: G 2
- Baulänge: 180 mm
- Fördermedium:
Wasser, Wasser/Glycolgemisch
- Störaussendung:
EN 61800-3,2004+A1,2012 /
Wohnbereich (C1)
- Störfestigkeit:
EN 61800-3,2004+A1,2012 /
Industriebereich (C2)
- Netzanschluss: 230 V 50/60 Hz
- Schutzart Motor: IPX4D
- Leitungsverschraubung:
5 x M 16x1,5

Angebotenes Fabrikat:
'.........'
'.........'
'.........'

liefern und montieren
Menge: 1,000 Stck

**02.01.11 Pumpenverschraubung**
Pumpenverschraubung 11/2" x 2" IG Temperguss m.Dichtung f.Heizungspumpen

Angebotenes Material:
'.........'
'.........'
'.........'
liefern und montieren
Menge: 4,000 Satz

**02.01.12 Schwerkraftbremsen, DN 32**
Schwerkraftbremsen, DN 32
PN 6/10, bis 130 Grad C
zur Direktverschraubung auf die
Umwälzpumpe mit Aufstellschraube
(nachziehbar!)und Siphon-Luftschleuse.
Eintrittseitig: Innengewinde G 2"
Austrittseitig: Außengewinde G 2"
Ventilgehäuse: MS.58 (CW617N)
Tellerführung: MS.58 (CW617N)
Teller: glasfaserverstärktes
Polyamid
Feder: Nirostahl, 10CrNi 18 8
Aufstellschraube: MS.58
O-Ring: NBR
Flachdichtung: EPDM
Einbaurichtung beliebig
Temperaturbereich: -10 bis 130 Grad C
Öffnungsdruck: einheitlich 0,02 bar
Öffnungsdruck 0,01 und 0,03 bar
bestellbar. Lieferung ohne Luftschleuse
bestellbar. =Zusatz auf Bestellformular
Besonderheiten: Der innengeführte
Ventilteller gewährt absolute
Geräuschfreiheit. Die mechanische
Aufstellschraube dient der Entlüftung
und Vereinfachung beim Befüllen und
Entleeren der Anlage, sowie einem
gewollten Wärmeauftrieb bei evtl.
Ausfall der Umwälzpumpe. Die Siphon-
Luftschleuse gewährleistet bei
senkrechtem Einbau, durch Dauerentlüftung, eine konstante Funktion der
Schwerkraftbremse auch nach längeren
Stillstandzeiten der Anlage.
Einsatzbereiche: Für Flüssigkeiten in
Heizungs- und Warmwasseranlagen als
Schwerkraftbremse oder Überströmventil.
Baulänge: 45 mm
Außendurchmesser / Schlüsselweite : 65
Gewicht ca. in kg: 0,490 kg

Angebotenes Material:
'.........'
'.........'
'.........'
liefern und montieren
Menge: 2,000 Stck

**02.01.13 Schwerkraftbremsen, DN 25**
Schwerkraftbremsen, DN 32
PN 6/10, bis 130 Grad C
zur Direktverschraubung auf die
Umwälzpumpe mit Aufstellschraube
(nachziehbar!)und Siphon-Luftschleuse.
Eintrittseitig: Innengewinde G 11/2"
Austrittseitig: Außengewinde G 2"
Ventilgehäuse: MS.58 (CW617N)
Tellerführung: MS.58 (CW617N)
Teller: glasfaserverstärktes
Polyamid
Feder: Nirostahl, 10CrNi 18 8
Aufstellschraube: MS.58
O-Ring: NBR
Flachdichtung: EPDM
Einbaurichtung beliebig
Temperaturbereich: -10 bis 130 Grad C
Öffnungsdruck: einheitlich 0,02 bar
Öffnungsdruck 0,01 und 0,03 bar
bestellbar. Lieferung ohne Luftschleuse
bestellbar. =Zusatz auf Bestellformular
Besonderheiten: Der innengeführte
Ventilteller gewährt absolute
Geräuschfreiheit. Die mechanische
Aufstellschraube dient der Entlüftung
und Vereinfachung beim Befüllen und
Entleeren der Anlage, sowie einem
gewollten Wärmeauftrieb bei evtl.
Ausfall der Umwälzpumpe. Die Siphon-
Luftschleuse gewährleistet bei
senkrechtem Einbau, durch Dauerentlüftung, eine konstante Funktion der
Schwerkraftbremse auch nach längeren
Stillstandzeiten der Anlage.
Einsatzbereiche: Für Flüssigkeiten in
Heizungs- und Warmwasseranlagen als
Schwerkraftbremse oder Überströmventil.
Baulänge: 45 mm
Außendurchmesser / Schlüsselweite : 65
Gewicht ca. in kg: 0,490 kg

Angebotenes Material:
'.........'
'.........'
'.........'
liefern und montieren
Menge: 2,000 Stck

**02.01.14 Dreiwegemischer mit Stellantrieb**
Anwendungsbereich:
Mischen in Umlaufwassersysteme, Umschalten (Verteilen) in Umlaufwassersysteme

Technische Daten:
Gehäusebauform: T-klassisch (assymetrisch), Ausführung: 3-Wege, Material: Messing, DN 32, IG 11/4" KVS 16, Mediumtemperatur: -10°C MIN ---- 110°C max. (130°C max. kurzfristig), Anschluss Innengewinde RP1.1/4", Leckrate <0,05% (Mischen) <0,02% (Verteilen) bei einem Differenzdruck von 100 kPa, Medium Wasser nach VDI2035, Wasser-Glycol-Mischung mit einem Glycolanteil von max. 50%, Wasser-Ethanol-Mischung mit einem Ethanolanteil von max. 28%, Drehmoment <3Nm (DN15-32), <5Nm (40-50), Betriebsdruck PN10
inkl. Stellantrieb

angebotenes Fabrikat:
'.........'
'.........'
'.........'

liefern und montieren
Menge: 3,000 Stck

*Hinweis: Verkabelung und Verlegesysteme*
Verkabelung und Verlegesysteme
==============================

Verlegung der Kabel erfolgt durch den AN
Einführung und das Anklemmen im bauseits zur Verfügung gestellten Regelschrank erfolgt durch den bauseitigen
MSR Errichter. Das Auflegen durch den AN gelieferten Aktoren und
Sensoren erfolgt nicht durch den bauseitigen
Elektriker. Der Eins zu Eins Test erfolgt mit dem bauseitigen Elektriker, sowie dem AN.

**02.01.15 NHXMH-J 3 x 1,5 mm²**
NHXMH-J 3 x 1,5 qmm liefern und in gemischter Verlegeart in
Teillängen Installationskabel halogenfrei.

liefern und montieren
Menge: 65,300 m

**02.01.16 NHXMH-J 5 x 1,5 mm²**
NHXMH-J 5 x 1,5 mm² liefern und in gemischter Verlegeart in
Teillängen Installationskabel halogenfrei.

liefern und montieren
Menge: 45,200 m

**02.01.17 Telefonleitung IY(ST)Y 2x2x0.8mm²**
Telefonleitung IY(ST)Y 2x2x0.8mm²
in Leerrohr oder Kabelkanal verlegt

Angebotenes Fabrikat:
'.........'
'.........'
'.........'
liefern und montieren
Menge: 50,000 m

**02.01.18 Kunststoffmantelleitung NYM-J 3x1,5mm²**
Kunststoffmantelleitung NYM-J 3x1,5mm²
in Leerrohr oder Kabelkanal verlegt

Angebotenes Fabrikat:
'.........'
'.........'
'.........'
liefern und montieren
Menge: 40,000 m

**02.01.19 Kunststoffmantelleitung NYM-J 5x1,5mm²**
Kunststoffmantelleitung NYM-J 5x1,5mm²
in Leerrohr oder Kabelkanal verlegt

Angebotenes Fabrikat:
'.........'
'.........'
'.........'
liefern und montieren
Menge: 35,000 m

**02.01.20 Kunststoff-Steckrohr, Größe M16**
Kunststoff-Steckrohr einschl. Befestigungsmaterial
Größe M16

liefern und montieren
Menge: 30,000 m

**02.01.21 Kunststoff-Steckrohr Größe M20**
Kunststoff-Steckrohr einschl. Befestigungsmaterial
Größe M20

liefern und montieren
Menge: 40,000 m

**02.01.22 Kunststoff-Steckrohr Größe M25**
Kunststoff-Steckrohr einschl. Befestigungsmaterial
Größe M25

liefern und montieren
Menge: 10,000 m

*Hinweis: Beidseitige Kabelanschlüsse*
Beidseitige Kabelanschlüsse
der Kabel vorst. Querschnitte
an Feldgeräten und Schaltschrank,
einschl. sämtlichem Zubehör wie Verschraubungen,
Kabelbezeichnungsschildern etc.
Die Kabelanschlüsse an den Feldgeräten sind
über Schutzschläuche aus Metall einschl.
Übergangsstücken und sämtlichem Zubehör
auszuführen.
Durchmessen, Abisolieren etc. ist in die
Einheitspreise einzukalkulieren

**02.01.23 Beidseitiger Kabelanschluss 3x1,5 qmm**
Beidseitiger Kabelanschluss 3x1,5 qmm

liefern und montieren
Menge: 20,000 St

**02.01.24 Beidseitiger Kabelanschluss 5x1,5 qmm**
Beidseitiger Kabelanschluss 5x1,5 qmm

liefern und montieren
Menge: 10,000 St

**02.01.25 Beidseitiger Kabelanschluss 2x2x0,8 qmm**
Beidseitiger Kabelanschluss 2x2x0,8 qmm

liefern und montieren
Menge: 12,000 St

**02.01.26 Beidseitiger Kabelanschluss 4x2x0,8 qmm**
Beidseitiger Kabelanschluss 4x2x0,8 qmm

liefern und montieren
Menge: 8,000 St

*Hinweis: Kabelträgersysteme, feuerverzinkt*
Kabelträgersysteme, feuerverzinkt,
mit allem Zubehör wie Deckenausleger,
Hängestiele, Wandausleger, Bögen und
Abzweige sowie Befestigungsmaterial
liefern und fachgerecht montieren.

**02.01.27 verzinkte Kabelrinne 60 x 100 mm**
verzinkte Kabelrinne 60 x 100 mm

liefern und montieren
Menge: 10,000 m

**02.01.28 verzinkte Kabelrinne 60 x 200 mm**
verzinkte Kabelrinne 60 x 200 mm

liefern und montieren
Menge: 5,000 m

**02.01.29 Abzweigdosen 85 x 85 mm**
Abzweigdose 85x85 mm
inkl.: Klemmenmaterial
Schutzklasse: IP 66
Material: Polypropylen, Dichtung TPE

liefern und montieren
Menge: 1,000 St

**02.01.30 Abzweigdose 100 x 100 mm**
Abzweigdose 100 x 100 mm
inkl.: Klemmenmaterial
Schutzklasse: IP 66
Material: Polypropylen, Dichtung TPE

liefern und montieren
Menge: 8,000 St

**02.01.31 Bandschellen für Potentialausgleich**
Bandschellen für Potentialausgleich,
Rohrgröße 15 bis 50 mm

liefern und montieren.
Menge: 5,000 St

#### Titel 02.02 Deckenstrahlheizung

*Hinweis: Heizdecke mit Zubehör*
In optisch hochwertiger Ausführung mit einem erhöhten
Strahlungsanteil von 81%.
Der Strahlungsanteil von 81% bei Baubreite 1210 mm ist
nach DIN EN 14037 und
unter Realbedingungen (Montagehöhe 7-8m)
wissenschaftlich nachgewiesen.

Druckprüfung nach KEYMARK Zertifizierung: Level 2
Druckprüfung angebotenes Fabrikat nach KEYMARK
Zertifizierung: Level -------
Lackierung gemäß KEYMARK Zertifizierung: Level 4
Lackierung angebotenes Fabrikat gemäß KEYMARK
Zertifizierung: Level -------
Oberflächenlackierung der Registerrohre zum Heizen und
Kühlen, gemäß KEYMARK Zertifizierung: 100%
(Eine 100%ige Lackierung der Register ist aus
Korossionsschutzgründen unbedingt einzuhalten)
Oberflächenlackierung angebotenes Fabrikat, gemäß
KEYMARK Zertifizierung: ------- %
Pressbare Ausführung der Registerrohre in Ø 28mm
Anschluss: DN20
Strahlungsanteil: 81%
(Der Strahlungsanteil von 81% bei Baubreite 1210 mm ist
nach DIN EN 14037 und
unter Realbedingungen (Montagehöhe 7-8m)
wissenschaftlich nachgewiesen.)
Strahlungsanteil angebotenes Fabrikat: ------- %
Typenreihe geprüft nach EN 14037
Die Deckenstrahlplatten (DSP)  sind gemäß DIN 18032 Teil 3 geprüft und mit den entsprechenden Prüfzeugnissen
ausgestattet.
Prüfung nach DIN 18032 Teil 3 - Prüfnummer: 903 3244
000-1/Man/Sgm
Prüfung nach DIN 18032 Teil 3 - Prüfnummer
angebotenes Fabrikat: -------
Die einzelnen Registerteillängen werden mit Pressmuffen
Ø 28mm zusammengefügt.
Alle Baubreiten werden in einem Stück gefertigt.
Modulplatten oder aus mehreren Breiten
zusammengesetzte Deckenstrahlplatten sind nicht
zugelassen.

Wasserführende Heizrohre:
Heizrohre bestehend aus rostgeschützten 28mm
Präzisions-Stahlrohren und 35mm Vierkant-
Verteilerrohren. Die Heiz- und Verteilerrohre werden
werkseitig miteinander verschweißt und mittels
Druckprüfung auf Dichtheit geprüft.
Anschlüsse an den Verteiler mit Gewindemuffen DN 20,
waagerecht oder senkrecht am Verteilerrohr, gleichseitig
oder wechselseitig angeordnet.
Zum Füllen und Entleeren der DSP ist eine Füll- und
Entleerungseinheit auf den Sammlern jeder DSP bereits
werkseitig vormontiert. Die Einheit besteht aus einer
Verschlusseinheit mit zusätzlicher
KunststoffAbdeckkappe zur punktuellen Entleerung
und/oder Wiederbefüllung der einzelnen DSP und
Regelkreise. Dies muss auch im befüllten Zustand und
unter Betriebsdruck möglich sein.

Wärmedämmung:
Wärmedämmung bestehend aus Mineralfasermatten,
nicht brennbar, luftdicht und rieselsicher in eine schwarze
PE-LD Folie eingeschweißt.
Aus gesundheitlichen und hygienischen Belangen sind
offene Mineralwollen nicht zugelassen.
Die Wärmedämmung hat eine Materialdicke von 40 mm.

Paneele:
Aluminiumpaneele. Sichtseite antistatisch im Coilcoating-
Verfahren dauerhaft und hochelastisch farbig beschichtet.
Standardfarbe reinweiß ähnl. RAL 9010.
Die Verbindung zwischen den wasserführenden
Stahlrohren und den Paneelen erfolgt mittels Stahlfedern.
Die Aluminiumpaneele der Sichtseite müssen teilweise
jederzeit einzeln demontierbar und austauschbar sein.

Kopfstück:
Kopfstück hochbeanspruchbar aus verzinktem Stahl
0,80mm, entsprechend farbig beschichtet.
Der Sammler ist komplett zu verkleiden und nicht
sichtbar. Systeme mit offenem bzw. sichtbarem Sammler
sind, aufgrund des einzuhaltenden optischen
Gesamterscheinungsbildes sowie zur Vermeidung
zusätzlicher Konvektion, nicht zugelassen.
Die DSP werden aus Transportgründen in
Registerteillängen von max. 6,00 m geliefert. Die
einzelnen Elemente müssen mit Pressmuffen Ø 28mm
miteinander zur fertigen Länge verbunden werden.
Aus Gründen der Deckenstatik  sind die nachfolgenden
aufgeführten Gewichtsangaben nicht zu überschreiten
und zwingend einzuhalten.

Angebotenes Fabrikat:
'.........'
'.........'
'.........'

liefern und montieren

**02.02.1 Paneel-Deckenstrahlungsheizung**
Leistung und technische Daten wie in vor genannter
Leistungsbeschreibung angegeben:
Baulänge:  25.000 mm
Baubreite:  760 mm
Maximalgewicht einer DSP, inkl. Wasserfüllung (ohne
Ein- oder Anbauteile wie Leuchten, Ballabweishauben
etc.): ca. 10,70 kg / lfm
Maximalgewicht angebotenes Fabrikat: ------ kg / lfm

Angebotenes Fabrikat:
'.........'
'.........'
'.........'

‘liefern und an den Montageort transportieren
Menge: 5,000 Stck

**02.02.2 Paneel-Deckenstrahlungsheizung**
Leistung und technische Daten wie in vor genannter
Leistungsbeschreibung angegeben:
Baulänge:  12.000 mm
Baubreite:  760 mm
Maximalgewicht einer DSP, inkl. Wasserfüllung (ohne
Ein- oder Anbauteile wie Leuchten, Ballabweishauben
etc.): ca. 10,70 kg / lfm
Maximalgewicht angebotenes Fabrikat: ------ kg / lfm

Liefern und an den Montageort transportieren
Menge: 4,000 Stck

**02.02.3 Paneel-Deckenstrahlungsheizung**
Leistung und technische Daten wie in vor genannter
Leistungsbeschreibung angegeben:
Baulänge:  10.000 mm
Baubreite:  760 mm
Maximalgewicht einer DSP, inkl. Wasserfüllung (ohne
Ein- oder Anbauteile wie Leuchten, Ballabweishauben
etc.): ca. 10,70 kg / lfm
Maximalgewicht angebotenes Fabrikat: ------ kg / lfm

Liefern und an den Montageort transportieren
Menge: 4,000 Stck

**02.02.4 Zusätzliche Tragrohre für Deckenstrahlplatten**
Variable Sonderbefestigung zum punktgenauen
Befestigen der Deckenstrahlplatten an der
Dachkonstruktion der Hallendecke.
Aufschweißen von zusätzlichen Tragrohren aus Stahl an
die Registerabhängungen um die Aufhängung an die
Dachkonstruktion zu ermöglichen. Grundiert und farbig
lackiert.

Zulage/Mehrpreis zu den DSP der Pos. 2 - 4

liefern und zum Montageort transportieren
Menge: 426,000 Stck

**02.02.5 Sicherheits-Aufhängungen / Ketten-Abhängesystem**
Aufhängesystem für DSP mit Ober- und Unterteil einschl.
unterseitigen Befestigungsmaterialien oder wahlweise
Ketten-Abhängesystem einschl. Augenschraube und
Spannschloss.
Schrauben, Dübeltechnik, Trapezhalter etc. sind bei
einem Liefergeschäft nicht enthalten.
Geeignet für eine Anbringung an Trapezblechen,
Holzbalken-Konstruktionen, Betondecken und
Schienensystemen.

Abhängehöhe bis ca. 1500 mm

liefern und an den Montageort transportieren
Menge: 300,000 Stck

**02.02.6 Füll- und Entleereinheit**
Verschlusseinheit mit zusätzlicher Kunststoff-
Abdeckkappe, zur punktuellen Entleerung/-
Wiederbefüllung der DSP.
Die Montage der Einheit erfolgt werkseitig auf der
Innenseite eines Verteilerrohres.

liefern und an den Montageort tansportieren
Menge: 13,000 Stck

**02.02.7 Füll- und Entleerwerkzeug**
Separates Befüll- und Entleerwerkzeug für die DSP mit
Spezial-Dichtungssystem und integriertem
Schlauchanschluss in 3/4".

liefern
Menge: 1,000 Stck

**02.02.8 Registeranschluss flexibel**
Registeranschluss flexibel
Edelstahl-Ringwellrohrschlauch aus rost- und
säurebeständigem Chrom-Nickel Stahl gemäß DIN 17
440. Mit einseitiger Messinganschlussverschraubung,
flach dichtend, einschl. Überwurfmuttern,
Spezialeinschraubteilen und Dichtungsmaterial.
Länge: 300 mm
Der gesamte Registeranschluss wird mit einem Spezial-
Werkzeugset werksseitig vorgerichtet und ist auf der
Baustelle fachgerecht nach Werksvorschrift zu montieren.

Liefern und an den Monatgeort transportieren
Menge: 39,000 Stck

**02.02.9 Volumenstromdurchflussreglerset**
Volumenstromdurchflussreglerset
DN 20
bestehend aus:
Volumenstromdurchflussregler
Einstellbereich 180 - 900 l/h, G 1" A
Strangabsperrventil G 1" A
inkl. 4 Stück Gewindenippel
Auf dem Volumenstromdurchflussregler kann sofort ein Stellantrieb angeschlossen werden. (kein extra Ventil nötig)

Liefern und an den Montageort transportieren
Menge: 9,000 Stck

**02.02.10 Thermostellantrieb 230 V NC**
Thermostellantrieb 230 V NC
Thermostellantrieb für den Einbau auf dem
Volumenstromdurchflussregler.
Versorgungsspannung 230 Volt/ 2 Watt,
stromlos geschlossen (NC)

Liefern und an den Montageort transportieren
Menge: 9,000 Stck

**02.02.11 elektronische Raumregelung**
elektronische Raumregelung
mit 7-Tage-Programm, Ferienprogramm,
Spannungsversorgung 230V/50Hz.
Um beste Regelungswerte zu erhalten wird empfohlen
den Strahlungssensor einzusetzen.
(Es sollten nur max. 5 Stellantriebe auf eine Regelung angeschlossen werden)

liefern und an den Montageort transportieren
Menge: 3,000 Stck

**02.02.12 Strahlungssensor**
Strahlungssensor
Strahlungssensor für die zuvor
angebotene Regelung.
bestehend aus einer schwarzen
Strahlungshalbkugel.
Maße 70x74x40 mm
Messbereich -35 bis 100 Grad
Schutzart IP30

liefern und an den Montageort transportieren
Menge: 6,000 Stck

**02.02.13 Ballschutzkorb für den Strahlungssensor.**
Ballschutzkorb für den Strahlungssensor.
Zum Schutz des Strahlungssensors in
Sporthallen vor Beschädigungen durch Bälle
und andere vergleichbare Einwirkungen.
bestehend aus verzinktem Stahl lackiert in RAL-
Farbe der Deckenstrahlplatten
Maße (L/B/H) ca. 200 x 120 x 70 mm

liefern und an den Montageort transportieren
Menge: 6,000 Stck

**02.02.14 Pressmuffen**
Pressmuffen
Spezial-Pressmuffen für DSP, geeignet für die
Verbindung der max. 6,00m langen Registern zu längeren
DSP-Bändern. Ausführung als Schiebemuffe.
Systemgeprüft in Verbindung mit den vor beschriebenen
DSP.

Liefern und an den Montageort transportieren
Menge: 140,000 Stck

**02.02.15 Ballabweishauben für Deckenstrahlplatten**
Ballabweishauben für Deckenstrahlplatten
Abdeckung/Ballabweishauben für DSP.
Blechformteile zur oberseitigen Abdeckung der DSP.
Ausklinkungen/Ausschnitte für Abhängungen etc. sind bei
einem reinen Liefergeschäft nicht enthalten.
Diese müssen bei der Montage vor Ort hergestellt
werden.

Liefern und an den Montageort transportieren
Menge: 162,000 m²

**02.02.16 Montage der Deckenstrahlplatten, Ballabweisbleche und des Zubehörs**
*** Pauschalposition
Montage der Deckenstrahlplatten, Ballabweisbleche
und des Zubehörs  Pos. 01 - 15

Bei der Kalkulation des Montagepreises gehen wir davon
aus, dass die Räume frei von Hindernissen sind und eine
Montage ohne Unterbrechung erfolgen kann. Sofern im
vor stehenden Leistungsverzeichnis nicht berücksichtigt,
gehen wir davon aus, dass keine Hilfskonstruktion zur
Montage/Abhängung der DSP erforderlich ist, die
Rohdecke aus Beton oder Trapezblech besteht und eine
Montage/Abhängung direkt daran erfolgen kann. Evtl.
nötige Hilfskonstruktionen sind dann nicht enthalten und
werden ggfls. gesondert berechnet. Enthalten ist ein
Abdrücken der einzelnen Verbindungen der
Teilregisterlängen der DSP einschl. einer Protokollierung
der Druckprüfung mittels Druckluft. Auf- und Abbau sowie
Vorhaltung von Montagegerüsten und Arbeitsbühnen, für
die Dauer der Ausführung vorbeschriebener Leistung bis
zu einer Montagehöhe von max. 10,00m, sowie das
Verbinden der einzelnen Teillängen mit Pressmuffen und
den erforderlichen Abdeckblechen der
Registerverbindungsstellen.
Menge: 1,000 psch

**02.02.17 Akustische Perforation der DSP-Paneele**
Akustische Perforation der DSP-Paneele
Perforierte Ausführung der DSP-Mittenpaneele zur
Optimierung der Raumakustik.
Der Lochdurchmesser beträgt 2,00mm (Freier
Querschnitt 6,13% bezogen auf die Elementfläche). Für
diese Ausführung ist der Nachweis nach DIN EN ISO 354
zur Bestimmung der äquivalenten Schallabsorptionsfläche
nachzuweisen.

Zulage/Mehrpreis zu den DSP der Pos. 1 - 3

liefern
Menge: 162,000 m ²

*Hinweis: Anbindeleitungen mit Zubehör*

#### Titel 02.03 Heizungsleitungen und Zubehör

*Hinweis: Stränge und Verteilleitung*
=========================

**02.03.1 Rohrleitungen aus Kupfer 15 x 1,0**
Rohrleitungen aus Kupfer nach
DIN EN 1057, SF-Cu und
DVGW-GW 392 mit Gütezeichen RAL
und DVGW-Zeichen

Verbindung mit Pressverbinder aus
Kupfer, Rotguss oder Siliziumbronze,
und DVGW zertifizierter
Prüfsicherheit bei unverpresstem Verbinder
über den gesamten Prüfbereich von
22 hPa (22 mbar) bis 0,3 MPa (3 bar) trocken,
0,1 MPa (1 bar) bis 0,65 MPa (6,5 bar) nass,
Pressverbindung bis DN 50 mit doppelter
Presskontur (vor und hinter dem Dichtelement),
EPDM-Dichtelement, unlösbar, mit DVGW-Baumusterprüfzertifikat

Größe: 15 X 1,0 mm

Angebotenes Fabrikat:
'.........'
'.........'
'.........'

liefern und montieren
Menge: 186,780 lfdm

**02.03.2 wie vor jedoch Größe: 18 x 1,0**
wie vor, jedoch Größe: 18 x 1,0 mm

liefern und montieren
Menge: 79,800 m

**02.03.3 wie vor jedoch Größe: 22 x 1,0**
wie vor, jedoch Größe: 22 x 1,0 mm

liefern und montieren
Menge: 185,300 m

**02.03.4 wie vor jedoch Größe: 28 x 1,5**
wie vor, jedoch Größe: 28 x 1,5 mm

liefern und montieren
Menge: 174,200 m

**02.03.5 wie vor jedoch Größe: 35 x 1,0**
wie vor, jedoch Größe: 35 x 1,5 mm

liefern und montieren
Menge: 141,190 m

**02.03.6 wie vor jedoch Größe: 42 x 1,5**
wie vor, jedoch Größe: 42 x 1,5 mm

liefern und montieren
Menge: 142,200 m

**02.03.7 wie vor jedoch Größe: 54 x 2,0**
wie vor, jedoch Größe: 54 x 2,0 mm

liefern und montieren
Menge: 95,900 m

**02.03.8 wie vor jedoch Größe: 76 x 2,0**
wie vor, jedoch Größe: 76 x 2,0 mm

liefern und montieren
Menge: 36,800 m

**02.03.9 Bogen mit Pressverbindern Größe: 15 mm**
Bogen mit Pressverbindern Größe:  15
in aller Winkelgraden,
aus Kupfer

liefern und montieren
Menge: 95,000 Stck

**02.03.10 desgl. wie vor, jedoch Größe: 18 mm**
desgl. wie vor, jedoch Größe: 18
in aller Winkelgraden,
aus Kupfer

liefern und montieren
Menge: 46,000 Stck

**02.03.11 desgl. wie vor, jedoch Größe: 22 mm**
desgl. wie vor, jedoch Größe: 22
in aller Winkelgraden,
aus Kupfer

liefern und montieren
Menge: 66,000 Stck

**02.03.12 desgl. wie vor, jedoch Größe: 28 mm**
desgl. wie vor, jedoch Größe: 28
in aller Winkelgraden,
aus Kupfer

liefern und montieren
Menge: 38,000 Stck

**02.03.13 desgl. wie vor, jedoch Größe: 35 mm**
desgl. wie vor, jedoch Größe: 35
in aller Winkelgraden,
aus Kupfer

liefern und montieren
Menge: 33,000 Stck

**02.03.14 desgl. wie vor, jedoch Größe: 42 mm**
desgl. wie vor, jedoch Größe: 42
in aller Winkelgraden,
aus Kupfer

liefern und montieren
Menge: 42,000 Stck

**02.03.15 desgl. wie vor, jedoch Größe: 54 mm**
desgl. wie vor, jedoch Größe: 54
in aller Winkelgraden,
aus Kupfer

liefern und montieren
Menge: 24,000 Stck

**02.03.16 desgl. wie vor, jedoch Größe: 76 mm**
desgl. wie vor, jedoch Größe: 76
in aller Winkelgraden,
aus Kupfer

liefern und montieren
Menge: 10,000 Stck

**02.03.17 Reduzierung mit Pressverbindern Größe: 18 mm**
Redu mit Pressverbindern Größe: 18 mm, aus Kupfer

liefern und montieren
Menge: 10,000 Stck

**02.03.18 desgl. wie vor, jedoch Größe: 22 mm**
desgl. wie vor, jedoch Größe: 22 mm

liefern und montieren
Menge: 15,000 Stck

**02.03.19 desgl. wie vor, jedoch Größe: 28 mm**
desgl. wie vor, jedoch Größe: 28 mm

liefern und montieren
Menge: 12,000 Stck

**02.03.20 desgl. wie vor, jedoch Größe: 35 mm**
desgl. wie vor, jedoch Größe: 35 mm

liefern und montieren
Menge: 12,000 Stck

**02.03.21 desgl. wie vor, jedoch Größe: 42 mm**
desgl. wie vor, jedoch Größe: 42 mm

liefern und montieren
Menge: 10,000 Stck

**02.03.22 desgl. wie vor, jedoch Größe: 54 mm**
desgl. wie vor, jedoch Größe: 54 mm

liefern und montieren
Menge: 10,000 Stck

**02.03.23 desgl. wie vor, jedoch Größe: 76 mm**
desgl. wie vor, jedoch Größe: 76 mm

liefern und montieren
Menge: 5,000 Stck

**02.03.24 T-Stück mit Pressverbindern Größe: 15 mm**
T-Stück mit Pressverbindern
mit allen erhältlichen Abgangsgrößen
aus Kupfer
Größe:  15 mm

liefern und montieren
Menge: 35,000 Stck

**02.03.25 desgl. wie vor, jedoch Größe: 18 mm**
T-Stück mit Pressverbindern
mit allen erhältlichen Abgangsgrößen
aus Kupfer
Größe:  18 mm

liefern und montieren
Menge: 39,000 Stck

**02.03.26 desgl. wie vor, jedoch Größe: 22 mm**
T-Stück mit Pressverbindern
mit allen erhältlichen Abgangsgrößen
aus Kupfer
Größe:  22 mm

liefern und montieren
Menge: 15,000 Stck

**02.03.27 desgl. wie vor, jedoch Größe: 28 mm**
T-Stück mit Pressverbindern
mit allen erhältlichen Abgangsgrößen
aus Kupfer
Größe: 28 mn

liefern und montieren
Menge: 15,000 Stck

**02.03.28 desgl. wie vor, jedoch Größe: 35 mm**
T-Stück mit Pressverbindern
mit allen erhältlichen Abgangsgrößen
aus Kupfer
Größe: 35 mm

liefern und montieren
Menge: 22,000 Stck

**02.03.29 desgl. wie vor, jedoch Größe: 42 mm**
T-Stück mit Pressverbindern
mit allen erhältlichen Abgangsgrößen
aus Kupfer
Größe: 42 mm

liefern und montieren
Menge: 16,000 Stck

**02.03.30 desgl. wie vor, jedoch Größe: 54 mm**
T-Stück mit Pressverbindern
mit allen erhältlichen Abgangsgrößen
aus Kupfer
Größe: 54 mm

liefern und montieren
Menge: 14,000 Stck

**02.03.31 desgl. wie vor, jedoch Größe: 76 mm**
T-Stück mit Pressverbindern
mit allen erhältlichen Abgangsgrößen
aus Kupfer
Größe: 76 mm

liefern und montieren
Menge: 5,000 Stck

**02.03.32 Muffe mit Pressverbindern Größe: 15 mm**
Muffe mit Pressverbindern Größe: 15
aus Kupfer

liefern und montieren
Menge: 18,000 Stck

**02.03.33 desgl. wie vor, jedoch Größe: 22 mm**
desgl. wie vor, jedoch Größe:  22 mm

liefern und montieren
Menge: 28,000 Stck

**02.03.34 desgl. wie vor, jedoch Größe: 28 mm**
desgl. wie vor, jedoch Größe:  28 mm

liefern und montieren
Menge: 28,000 Stck

**02.03.35 desgl. wie vor, jedoch Größe: 35 mm**
desgl. wie vor, jedoch Größe:  35 mm

liefern und montieren
Menge: 18,000 Stck

**02.03.36 desgl. wie vor, jedoch Größe: 42 mm**
desgl. wie vor, jedoch Größe:  42 mm

liefern und montieren
Menge: 10,000 Stck

**02.03.37 desgl. wie vor, jedoch Größe: 54 mm**
desgl. wie vor, jedoch Größe:  54 mm

liefern und montieren
Menge: 5,000 Stck

**02.03.38 desgl. wie vor, jedoch Größe: 76 mm**
desgl. wie vor, jedoch Größe:  76 mm

liefern und montieren
Menge: 4,000 Stck

**02.03.39 Gewinde-Übergangsstück Größe: 15 mm**
Gewinde-Übergangsstück Größe: 15 mm x 1/2"
(Außen- bzw. Innengewinde)
mit Pressverbinder
aus Rotguss mit Kupfer-Contur

liefern und montieren
Menge: 75,000 Stck

**02.03.40 desgl. wie vor, jedoch Größe: 22 mm**
Gewinde-Übergangsstück Größe: 22 mm x 3/4"
(Außen- bzw. Innengewinde)
mit Pressverbinder
aus Rotguss mit Kupfer-Contur

liefern und montieren
Menge: 20,000 Stck

**02.03.41 desgl. wie vor, jedoch Größe: 28 mm**
Gewinde-Übergangsstück Größe: 28 mm x 1"
(Außen- bzw. Innengewinde)
mit Pressverbinder
aus Rotguss mit Kupfer-Contur

liefern und montieren
Menge: 10,000 Stck

**02.03.42 desgl. wie vor, jedoch Größe: 35 mm**
Gewinde-Übergangsstück Größe: 35 mm x 1"
(Außen- bzw. Innengewinde)
mit Pressverbinder
aus Rotguss mit Kupfer-Contur

liefern und montieren
Menge: 12,000 Stck

**02.03.43 desgl. wie vor, jedoch Größe: 42 mm**
Gewinde-Übergangsstück Größe: 42 mm x 11/4"
(Außen- bzw. Innengewinde)
mit Pressverbinder
aus Rotguss mit Kupfer-Contur

liefern und montieren
Menge: 9,000 Stck

**02.03.44 desgl. wie vor, jedoch Größe: 54 mm**
Gewinde-Übergangsstück Größe: 54 mm x 2"
(Außen- bzw. Innengewinde)
mit Pressverbinder
aus Rotguss mit Kupfer-Contur

liefern und montieren
Menge: 15,000 Stck

**02.03.45 desgl. wie vor, jedoch Größe: 76 mm**
Gewinde-Übergangsstück Größe: 76 mm x 21/2"
(Außen- bzw. Innengewinde)
mit Pressverbinder
aus Rotguss mit Kupfer-Contur

liefern und montieren
Menge: 16,000 Stck

*Hinweis: Befestigungsmaterial*

**02.03.46 Montageschiene**
Montageschiene Ausführungen (B x H x s)
30 x 30 x 2,0 mm

Werkstoff-Material: Stahl 1.0242, sendzimirverzinkt.
Mit gleichmäßigem Lochbild am Schienenrücken

liefern und montieren
Menge: 20,000 lfdm

**02.03.47 Schienenkonsole**
Wandplatte für vorbenannter-Profilschiene zur Wand- und Deckenbefestigung geeignet.
In der Abmessungen von ca: 30 x 20 x 300 mm. Kragarm mit durchgängigem Montageschlitz und
gleichmäßig verteilten Lang- und/oder Rundlöchern am Schienenrücken.
Erhöhter Korrosionsschutz durch sedimier verzinkte Oberflächenbeschichtung.

liefern und montieren
Menge: 10,000 St

**02.03.48 Schienenendstopfen**
Schienenendstopfen als optischer und funktionaler Schienenabschluss.

Werkstoff-Material: PE (Polyethylen)

liefern und montieren
Menge: 20,000 St

**02.03.49 Profilschiene mit C-Profil**
C-Profil mit durchgehender Lochung  38x40x2
Spezifische Eigenschaften:
- der Abstand zwischen Schienenende und erster Lochung ist immer gleich
Technische Eigenschaften:
- gefertigt aus Stahl 1.0332
- sendzimirverzinkt
- Befestigungslöcher nach einem festen Muster
Befestigung der Profilschiene nur mit
Stahlgewindedübel M 10
Bohrtiefe min. 60 mm bzw. Doppelte Dübellänge
Ausführung nach DIN 4102-4 max. Belastung pro Dübel 50 kg.
Befestigung der Schiene mit Maschienenschrauben M10 mit verz.
Unterlegscheibe passend abgelängt

liefern und montieren
Menge: 20,000 lfdm

**02.03.50 Hammerkopfbefestigung M8x50 mm**
Hammerkopfbefestigung M10x50 mm zu vorgenannter Profilschiene
Eigenschaften:
gefertigt aus Stahl 1.0332
elektrolytisch verzinkt, mit
Klemmfeder. Schiebemutter mit Gewindestift, Unterlegscheibe und Federring
für eine schnelle Montage vormontiert
durch die Klemmfeder ist das Produkt bis zur Endfixierung in der Schiene einfach und flexibel verschieb- bzw. positionierbar

liefern und montieren.
Menge: 30,000 St

**02.03.51 Hammerkopfbefestigung M10x50 mm**
Hammerkopfbefestigung M10x50 mm zu vorgenannter Profilschiene
Eigenschaften:
gefertigt aus Stahl 1.0332
elektrolytisch verzinkt, mit
Klemmfeder. Schiebemutter mit Gewindestift, Unterlegscheibe und Federring
für eine schnelle Montage vormontiert
durch die Klemmfeder ist das Produkt bis zur Endfixierung in der Schiene einfach und flexibel verschieb- bzw. positionierbar

liefern und montieren
Menge: 10,000 St

**02.03.52 Gewindestange M8**
Gewindestangen zur Anbindung an Bauteilen mit Gewindeanschluss

Werkstoff-Material: Stahl, elektrolytisch verzinkt

Ausführungen in M8
Erfüllt Brandschutzanforderungen der MLAR/LAR/RbALei.

liefern und montieren
Menge: 15,000 lfdm

**02.03.53 Gewindestange M10**
Gewindestangen zur Anbindung an Bauteilen mit Gewindeanschluss

Werkstoff-Material: Stahl, elektrolytisch verzinkt

Ausführungen in M10
Erfüllt Brandschutzanforderungen der MLAR/LAR/RbALei.

liefern und montieren
Menge: 1,000 lfdm

**02.03.54 Trapezaufhänger VdS**
Trapezaufhänger VdS
zur Befestigung an Trapezblechen mittels
Blindnieten oder Gewindestange.
Eigenschaften:
- gefertigt aus Stahl 1.0332
- sendzimirverzinkt
- Gewindestift höhenregulierbar
- mit VdS-Zulassung - Zertifikat-Nr.
G 4070033

Ausführung Gewindeanschluss M8

liefern und montieren
Menge: 55,000 Stck

**02.03.55 Metalldübel**
Material: Stahl
Größe: M8/M10
Einbautiefe: mindestens die doppelte Dübellänge ohne Brandschutztechnischen Einbaunachweis
Zugbelastung: Rechnerisch maximal 500 N

liefern und montieren.
Menge: 35,000 Stck

**02.03.56 Sechskantmuttern M10 - DIN 934 - galvanisch verzinkt -**
Sechskantmuttern M10 - DIN 934 - galvanisch verzinkt - Festigkeitsklasse 8

liefern und montieren
Menge: 60,000 Stck

**02.03.57 Scheiben 10,5 x 28 x 4 mm,**
Unterlegscheiben 10,5 x 30 x 4 mm, Galvanisch verzinbkt
DIN 9021, DIN-EN-ISO 7093

liefern und montieren
Menge: 60,000 Stck

**02.03.58 Bolzenanker M8 x 75mm**
Bolzenanker (Kohlenstoffstahl) für höchste Leistung in gerissenem Beton und bei seismischen Lasten

Werkstoff, Korrosion: Kohlenstoffstahl, verzinkt
Kopfkonfiguration: Außengewinde
Zulassungen / Prüfberichte: Brandschutz, ETA, Seismisch
M8 x 75 mm

liefern und montieren
Menge: 40,000 Stck

**02.03.59 Schraubanker / Betonschraube Sechskantkopf**
Schraubanker / Betonschraube Sechskantkopf

Befestigung der zuvor beschriebenen Position mit Erzeugnis:
galvanisch verzinkt
Durchmesser10 x 70 mm

Mehrfachbeschichtung
nichtrostender Stahl A4 (R)
Einbau und Montage gem. Europäisch Technischer Bewertung ETA-20/0867
mit Bohrmethode
Hammerbohren ohne Bohrlochreinigung in jede Bohrrichtung (Größen 8 bis 14)

inkl. anzeichnen und bohren

liefern und montieren
Menge: 25,000 Stck

*Hinweis: Gewinderohrschellen*
zur Befestigung von metallischen Rohren,
wie z.B. Kupfer-, Wicu-, Stahlrohr, mit
Schallschutzeinlage für DIN 4109,
ab 2" Zweischraubenschelle.

Eigenschaften:
- Rohrschelle(n), geprüft und gütegesichert gemäß
  der Güterichtlinie für Rohrbefestigungen RAL-GZ 655/B
  und für brandgeprüfte Rohrbefestigungen RAL-GZ 656
- folgende Schellen sind nicht RAL gütegesichert:
  für Rohr-Ø
  11-14 mm, M8;
  36-39 mm, M8 und M8/10;
  44-45 mm, M8;
  54-56 mm, M8/10;
  159-168 mm, M10;
  200-210 mm, M10,
  210-219 mm, M10
- gefertigt aus Stahl 1.0332
- elektrolytisch verzinkt
- geschweißte Anschlussmutter M8 oder M8/M10 oder M10
- alterungsbeständige EPDM Schallschutzeinlage
- temperaturbeständig von -50°C bis +110°C
- erfüllt Brandschutzanforderung der MLAR/LAR/RbALei
  (bis 114 mm)

Angebotenes Fabrikat:
'.........'
'.........'
'.........'

liefern und montieren

**02.03.60 Rohrschelle für Rohr-Ø 15-18 mm, M8/M10**
Rohrschelle mit Schallschutzeinlage und
Schnellverschluss zur Befestigung leichter
Rohrleitungen mit
einem Außen-Ø von 15 bis 18 mm. Anschlussmutter M8/M10

liefern und montieren
Menge: 115,000 St

**02.03.61 Rohrschelle für Rohr-Ø 20-23 mm, M8/M10**
Rohrschelle mit Schallschutzeinlage und
Schnellverschluss zur Befestigung leichter
Rohrleitungen mit
einem Außen-Ø von 20 bis 23 mm. Anschlussmutter M8/M10

liefern und montieren
Menge: 91,000 St

**02.03.62 Rohrschelle für Rohr-Ø 25-28 mm, M8/M10**
Rohrschelle mit Schallschutzeinlage und
Schnellverschluss zur Befestigung leichter
Rohrleitungen mit
einem Außen-Ø von 25 bis 28 mm. Anschlussmutter M8/M10

liefern und montieren
Menge: 75,000 St

**02.03.63 Rohreschelle für Rohr-Ø 32-38 mm, M8/M10**
Rohrschelle mit Schallschutzeinlage und
Schnellverschluss zur Befestigung leichter
Rohrleitungen mit
einem Außen-Ø von 32 bis 38 mm. Anschlussmutter M8/M10

liefern und montieren
Menge: 50,000 St

**02.03.64 Rohrschelle für Rohr-Ø 42-88 mm, M8/M10**
Rohrschelle mit Schallschutzeinlage und
Schnellverschluss zur Befestigung leichter
Rohrleitungen mit
einem Außen-Ø von 42 bis 48 mm. Anschlussmutter M8/M10

liefern und montieren
Menge: 35,000 St

**02.03.65 Rohrschelle für Rohr-Ø 48 - 54mm, M8/M10**
Rohrschelle mit Schallschutzeinlage und
Schnellverschluss zur Befestigung leichter
Rohrleitungen mit
einem Außen-Ø von 48 - 54 mm. Anschlussmutter M8/M10

liefern und montieren
Menge: 15,000 St

**02.03.66 Rohrschelle für Rohr-Ø 74 - 80 mm, M8/M10**
Rohrschelle mit Schallschutzeinlage und
Schnellverschluss zur Befestigung leichter
Rohrleitungen mit
einem Außen-Ø von 74 - 80 mm. Anschlussmutter M8/M10

liefern und montieren
Menge: 15,000 St

**02.03.67 Beschilderung und Bezeichnung**
Beschilderung und Bezeichnung derBauteile mit vorgefertigten Schilderträger
Größe: 100 x 50mm

liefern und montieren
Menge: 40,000 St

**02.03.68 Dachführung für Trapezblech**
EIGENSCHAFTEN

  Material: EPDM
  Einfache Montage
  Wetterbeständig
  Unempfindlich gegenüber UV-Strahlung und Ozon
  Flexibel und anpassungsfähig
  Temperaturbeständig von -50°C bis 115°C
  Farbe: schwarz
  Für Rohrdurchmesser 0 - 146 mm
  Inkl. Kabeldurchführung

ANWENDUNGSBEISPIELE

Zur Abdichtung von Rohrdurchführungen auf Metalldächern und Faserzementwelldächern
Zur Nachträglichen Abdichtung von Rohrdurchführungen
Leitungen von Elektroinstallationen oder Satellitenschüsseln
Abspannung von Vordächern und Sicherungseinrichtungen

VERARBEITUNG

Anpassung durch Zuschneiden an den Rohrdurchmesser
Manschette über das Rohr ziehen und an das Profilblech anpassen
Auftragen der Dichtungsmasse
Rohrmanschette an die Form des Dachprofil anpassen
mit Bohrschrauben an dem Dach befestigen

Angebotenes Fabrikat.
'.........'
'.........'
'.........'

liefern und mit dem bauseitigen Dachdecker montieren
Menge: 8,000 Stck

#### Titel 02.04 Röhrdämmung und Zubehör

**02.04.1 Quadro Schlauchisolierung 15 mm**
Quadro Schlauchisolierung
mit spezifisch sechseckiger Form
des Lochs, aus extrudiertem,
geschlossenzelligem Polyethylen,
mit Folie,
für 15 mm Kupferrohr
und Eisenrohr DN 8 (1/4),
Wärmeleitfähigkeit: 0,040 W(m K)
Temperatureinsatzbereich: bis 90 °C
Brandverhalten: E, EN 13501-1
Leistungserklärung Nr.: 0490913-C
Prüfzeichen: CE
Aufbauhöhe: 33 +- 1 mm
Isolierstärke: 7 mm

Angebotenes Fabrikat:
'.........'
'.........'
'.........'
liefern und montieren
Menge: 85,300 m

**02.04.2 Quadro Schlauchisolierung 18 mm**
Quadro Schlauchisolierung
mit spezifisch sechseckiger Form
des Lochs, aus extrudiertem,
geschlossenzelligem Polyethylen,
mit Folie,
für 18 mm Kupferrohr
und Eisenrohr DN 10 (1/2),
Wärmeleitfähigkeit: 0,040 W(m K)
Temperatureinsatzbereich: bis 90 °C
Brandverhalten: E, EN 13501-1
Leistungserklärung Nr.: 0490913-C
Prüfzeichen: CE
Aufbauhöhe: 37 +- 1 mm
Isolierstärke: 7 mm

Angebotenes Fabrikat:
'.........'
'.........'
'.........'
liefern und montieren
Menge: 13,500 m

**02.04.3 Quadro Schlauchisolierung 22 mm**
Quadro Schlauchisolierung
mit spezifisch sechseckiger Form
des Lochs, aus extrudiertem,
geschlossenzelligem Polyethylen,
mit Folie,
für 22 mm Kupferrohr
und Eisenrohr DN 12 (1/2),
Wärmeleitfähigkeit: 0,040 W(m K)
Temperatureinsatzbereich: bis 90 °C
Brandverhalten: E, EN 13501-1
Leistungserklärung Nr.: 0490913-C
Prüfzeichen: CE
Aufbauhöhe: 41 +- 1 mm
Isolierstärke: 7 mm

Angebotenes Fabrikat:
'.........'
'.........'
'.........'
liefern und montieren
Menge: 18,900 m

**02.04.4 Quadro Schlauchisolierung 28 mm**
Quadro Schlauchisolierung
mit spezifisch sechseckiger Form
des Lochs, aus extrudiertem,
geschlossenzelligem Polyethylen,
mit Folie,
für 28 mm Kupferrohr
und Eisenrohr DN 12 (3/4"),
Wärmeleitfähigkeit: 0,040 W(m K)
Temperatureinsatzbereich: bis 90 °C
Brandverhalten: E, EN 13501-1
Leistungserklärung Nr.: 0490913-C
Prüfzeichen: CE
Aufbauhöhe: 47 +- 1 mm
Isolierstärke: 7 mm

Angebotenes Fabrikat:
'.........'
'.........'
'.........'
liefern und montieren
Menge: 21,200 m

*Hinweis: Mineralwolle, alukaschiert*
Anforderung:
Dämmung zur Vermeidung von Wärmeverlusten
gem. Anlage 5 (zu § 10 Abs.2 und § 14 Abs. 4), Tabelle 1, EnEV 20141) gem. Anlage 8 (zu den §§ 69, 70 und 71 Abs. 1), GEG1)

Ausführung: Dämmarbeiten nach DIN 4140

Einbau: Dämmschale  fugendicht auf die Rohrleitung
aufbringen. Schutzstreifen der selbstklebenden
Längsüberlappung entfernen und damit den Längsschlitz
dicht verkleben. Rundstöße mit selbstklebendem
Alufix Klebeband verkleben.
Zusätzlich Dämmschale mit verzinktem
Bindedraht, 6 Windungen pro lfd. Meter, auf der
Rohrleitung befestigen.

Anforderungen: Dämmstärke 100% gem. EnEV/GEG1)

Angebotenes Fabrikat
'.........'
'.........'
'.........'
liefern und montieren

**02.04.5 desgl. wie vor jedoch für Rohrdimension 15 x 1,0**
desgl. wie vor jedoch
für Rohrdimension 15 x 1,0
Dämmstärke: 100%

liefern und montieren
Menge: 90,500 lfdm

**02.04.6 desgl. wie vor jedoch für Rohrdimension 18 x 1,0**
desgl. wie vor jedoch
für Rohrdimension 18 x 1,0
Dämmstärke: 100%

liefern und montieren
Menge: 50,100 lfdm

**02.04.7 desgl. wie vor jedoch für Rohrdimension 22 x 1,0**
desgl. wie vor jedoch
für Rohrdimension 22 x 1,0
Dämmstärke: 100%

liefern und montieren
Menge: 135,600 lfdm

**02.04.8 desgl. wie vor jedoch für Rohrdimension 28 x 1,5**
desgl. wie vor jedoch
für Rohrdimension 28 x 1,5
Dämmstärke: 100%

liefern und montieren
Menge: 154,300 lfdm

**02.04.9 desgl. wie vor jedoch für Rohrdimension 35 x 1,5**
desgl. wie vor jedoch
für Rohrdimension 35 x 1,5
Dämmstärke: 100%

liefern und montieren
Menge: 100,200 lfdm

**02.04.10 desgl. wie vor jedoch für Rohrdimension 42 x 1,5**
desgl. wie vor jedoch
für Rohrdimension 42 x 1,5
Dämmstärke: 100%

iefern und montieren
Menge: 55,200 lfdm

**02.04.11 desgl. wie vor jedoch für Rohrdimension 54 x 2,0**
desgl. wie vor jedoch
für Rohrdimension 54 x 2,0
Dämmstärke: 100%

iefern und montieren
Menge: 17,100 lfdm

*Hinweis: Mineralwollisolierung mit PVC-Ummantelung*
Mineralwollisolierung mit PVC-Ummantelung
==========================================

Hinweis: Die Wärmedämmung von Armaturen ist abnehmbar auszuführen. Oberkante Dämmung über Gelände/Fußboden bis 3 m, Mineralwolle-Produkte müssen über das Gütezeichen RAL-GZ 388 "Erzeugnisse aus Mineralwolle" verfügen.
Pro Laufmeter Dämmung hat der Auftragnehmer zwei Formstücke zu kalkulieren, der Aufwand ist mit den Einheitspreisen abgegolten.

*Hinweis: Dämmung von Heizungsleitungen nach der EnEV*
Warmgehende Leitungen nach EnEV
Dämmung von Heizungs- und Warmwasser-Rohrleitungen nach der EnEV
Anforderung:
Wärmedämmung von Heizungs- und Warmwasser-Rohrleitungen Gem. Anlage 5 (zu § 10 Abs.2 und § 14 Abs. 4), Tabelle 1, GEG 2020

Einbau:
Dämmschalefugendicht auf die Rohrleitung
aufbringen. Schutzstreifen der selbstklebenden
Längsüberlappung entfernen und damit den Längsschlitz
dicht verkleben. Rundstöße mit  Alufix Klebeband verkleben.
Zusätzlich mit verzinktem Bindedraht, 6 Windungen pro lfd. Meter, auf der Rohrleitung befestigen.

Baustoffklasse:
A2L - s1, d0 nach DIN 13501-1
Schmelzpunkt:> 1000 °C nach DIN 4102-17
Wärmeleitfähigkeit: 0,035 W/(m·K) nach EnEV
Oberfläche: gitternetzverstärkte Aluminiumfolie
Anforderungen:

Dämmstärke 100% gem. EnEV

Angebotenes Fabrikat:
'.........'
'.........'
'.........'

liefern und montieren

**02.04.12 desgl. wie vor jedoch für Rohrdimension 15 x 1,0**
desgl. wie vor jedoch
für Rohrdimension 15 x 1,0
Dämmstärke: 100%

liefern und montieren
Menge: 41,300 lfdm

**02.04.13 desgl. wie vor jedoch für Rohrdimension 18 x 1,0**
desgl. wie vor jedoch
für Rohrdimension 18 x 1,0
Dämmstärke: 100%

liefern und montieren
Menge: 9,200 lfdm

**02.04.14 desgl. wie vor jedoch für Rohrdimension 22 x 1,2**
desgl. wie vor jedoch
für Rohrdimension 22 x 1,2
Dämmstärke: 20 mm

liefern und montieren
Menge: 50,500 lfdm

**02.04.15 desgl. wie vor jedoch für Rohrdimension 28 x 1,2**
desgl. wie vor jedoch
für Rohrdimension 28 x 1,5
Dämmstärke: 30 mm

liefern und montieren
Menge: 24,100 lfdm

**02.04.16 desgl. wie vor jedoch für Rohrdimension 35 x 1,5**
desgl. wie vor jedoch
für Rohrdimension 35 x 1,5
Dämmstärke: 100%

liefern und montieren
Menge: 17,400 lfdm

**02.04.17 desgl. wie vor jedoch für Rohrdimension 42 x 1,5**
desgl. wie vor jedoch
für Rohrdimension 42 x 1,5
Dämmstärke: 100%

liefern und montieren
Menge: 28,900 lfdm

**02.04.18 desgl. wie vor jedoch für Rohrdimension 54 x 2,0**
desgl. wie vor jedoch
für Rohrdimension 54 x 2,0
Dämmstärke: 100%

liefern und montieren
Menge: 51,300 lfdm

**02.04.19 desgl. wie vor jedoch für Rohrdimension 76 x 2,0**
desgl. wie vor jedoch
für Rohrdimension 76 x 2,0
Dämmstärke: 100%

liefern und montieren
Menge: 30,200 lfdm

*Hinweis: Blechverkleidung 100% TG Isolierung*
Blechverkleidung 100% Isolierung
Ausführung auf dem Flachdach
===================================

**02.04.20 Wärmedämmung an Rohrleitungen DN 25 -40 mit Blechmantel**
Wärmedämmung an Rohrleitungen DN 25 - 40 mit Blechmantel
wie zuvor beschrieben, jedoch: Rohrnennweite DN 25 - 40

Angebotenes Fabrikat:
'.........'
'.........'
'.........'

liefern und montieren
Menge: 8,800 lfdm

**02.04.21 Ausschnitte an Wärmedämmung mit Blechmantel**
Ausschnitte an Wärmedämmung mit Blechmantel
bis Rohrleitungen DN 25 - 40

liefern und fachgerecht ausführen
Menge: 18,000 Stck

**02.04.22 Blenden, Rossetten, Deckel an Wärmedämmung**
Blenden, Rossetten, Deckel an Wärmedämmung mit
Blechmantel.
bis Rohrleitung DN 25 - 40

liefern und fachgerecht ausführen
Menge: 8,000 Stck

**02.04.23 Wärmedämmung für T-Stück m.Blechm. DN 25 - 40**
Wärmedämmung für T-Stück m.Blechm. DN 25 - 40
wie zuvor beschrieben, jedoch für T-Stück DN 25 - 40

liefern und montieren
Menge: 8,000 Stck

**02.04.24 Wärmedämmung an Rohrleitungen als Kappenisolierung**
Wärmedämmung an Rohrleitungen als Kappenisolierung für Einbauteile
Wärmedämmung an Rohrleitungen
Montageort in Zentralen, stoßgefährderten Bereichen und
Transportfluren, Höhe der Rohrleitung von 0,5 m bis 3,5 m über
Standfläche, Lage der Rohrleitung senkrecht und waagerecht,
Dämmstoff aus Mineralfaser-Dämmmatten, Wärmeleitfähigkeit
0,035 W/(mK), Nennwert VDI 2055, bei einer Mitteltemperatur
von 70°C, Baustoffklasse A1 nichtbrennbar nach DIN 4102,
kaschiert mit Aluminiumfolie, mit verzinktem Spannband
befestigen. Längs- und Rundnähte mit Aluminiumklebeband
überkleben. Ummantelung einzeln gedämmter Rohrleitungen
aus feuerverzinktem Stahl mit einer Dickenstaffelung gemäß
DIN 4140 durch Verschrauben der Überlappungen
befestigt
jedoch für Absperrklappen, Muffen-Gerad- oder
Schrägsitzventile, Dreiwegeventile, Schmutzfänger u. ä.
Ausführung als Blechgehäuse mit Ausschnitten für Spindel für
Ventilhandräder, Rasthebel, Schneckenantriebe und
Meßöffnungen.
Die Kappenisolierung wird über 2 Spannbänder
zusammengehalten. Für Wartungs- und Reparaturarbeiten kann
die Kappenisolierung (ohne Beschädigung) entfernt werden und
später wieder eingebaut werden.

DN 25

Angebotenes Fabrikat:
'.........'
'.........'
'.........'

liefern und montieren
Menge: 9,000 Stck

**02.04.25 Wärmedämmung an Rohrleitungen als Kappenisolierung**
Wärmedämmung an Rohrleitungen als Kappenisolierung für Einbauteile
Wärmedämmung an Rohrleitungen
Montageort in Zentralen, stoßgefährderten Bereichen und
Transportfluren, Höhe der Rohrleitung von 0,5 m bis 3,5 m über
Standfläche, Lage der Rohrleitung senkrecht und waagerecht,
Dämmstoff aus Mineralfaser-Dämmmatten, Wärmeleitfähigkeit
0,035 W/(mK), Nennwert VDI 2055, bei einer Mitteltemperatur
von 70°C, Baustoffklasse A1 nichtbrennbar nach DIN 4102,
kaschiert mit Aluminiumfolie, mit verzinktem Spannband
befestigen. Längs- und Rundnähte mit Aluminiumklebeband
überkleben. Ummantelung einzeln gedämmter Rohrleitungen
aus feuerverzinktem Stahl mit einer Dickenstaffelung gemäß
DIN 4140 durch Verschrauben der Überlappungen
befestigt
jedoch für Absperrklappen, Muffen-Gerad- oder
Schrägsitzventile, Dreiwegeventile, Schmutzfänger u. ä.
Ausführung als Blechgehäuse mit Ausschnitten für Spindel für
Ventilhandräder, Rasthebel, Schneckenantriebe und
Meßöffnungen.
Die Kappenisolierung wird über 2 Spannbänder
zusammengehalten. Für Wartungs- und Reparaturarbeiten kann
die Kappenisolierung (ohne Beschädigung) entfernt werden und
später wieder eingebaut werden.

DN 32

liefern und montieren
Menge: 3,000 Stck

**02.04.26 Wickelband für schwer zugängliche Bereich**
Wickelstreifen zur nachträglichen Dämmung von Rohrverbindungen und als Körperschalldämmung,
robuste, reißfeste Oberfläche um Beschädigungen in der Bauphase vorzubeugen, dies dient der Vermeidung von Körperschallbrücken

Material: Polyethylenschaum, verbunden mit reißfesten, miteinander vernadelten Kunststoff-Fasern.

Streifenbreite: 70 mm
Dämmschichtdicke: ca. 2 mm
Temperaturbeständigkeit (dauerhaft) : von -20°C bis +90°C

liefern und montieren
Menge: 10,000 Stck

**02.04.27 Kleber für Dämmarbeiten, Innen**
Kleber für die Verklebung des Dämmstoffs

Position: Verkleben aller Nähte der Dämmung im Innenbereich nach Herstellervorgaben.

Angebotenes Fabrikat:
'.........'
'.........'
'.........'
liefern und montieren
Menge: 1,000 Stck

**02.04.28 Dichtungsband**
Gewebeverstärktes, selbstklebendes Dichtungsband.

Technische Daten
Breite 50 mm
Länge 20 m

liefern und montieren
Menge: 2,000 Stck

#### Titel 02.05 Brandschutz

**02.05.1 R90 Brandschutz-Rohrabschottung für nichtbrennbare Rohre**
R90 Brandschutz-Rohrabschottung um nichtbrennbare
Rohre.
Einbau in Massivbauteilen und leichten Trennwänden
Anforderung:
R90 nach DIN 4102-11 gem. abP P-3725/4130-MPA BS
Einbau/Ringspaltverschluss:
Formschlüssig in passende Kernbohrung ohne
zusätzlichen Ringspaltverschluss
oder die verbleibende Öffnung im Durchbruch in ganzer
Bauteildicke hohlraumfüllend dicht mit
formbeständigen,
nichtbrennbaren Baustoffen wie z.B. Mörtel, Beton oder
Gips verschließen.
Eine weiterführende Dämmung mit der Rockwool 800 ist
beidseitig der Durchführung in einer Länge von je 1 m anzubringen.
Die Rohrschalen mit verzinktem Bindedraht
Ø >/= 0,6mm, 6 Windungen/lfm. auf dem Rohr fixieren.
Rohre:
Stahl, Edelstahl, Guß und Kupfer gem. abP
P-3725/4130-MPA BS
Einbau in:
Massivwände >/= 100 mm
leichte Trennwände >/= 100 mm
Massivdecken >/= 150 mm
Parallele Installationen:
Nachweis von geprüftem 0-Abstand zu Conlit
Rohrabschottungen,
Conlit Kabelabschottungen und Absperrvorrichtungen
gegen Feuer und Rauch in Lüftungsleitungen
entsprechend DIN 18017-3.
Es ist davon auszugehen, dass die Mindestabstände
zwischen
gedämmten und ungedämmten Rohrleitungen nach
DIN 4140 unterschritten werden.
Die ordnungsgemäße Ausführung ist vom Ersteller der
Abschottung nach Abschluss der Arbeiten
durch eine Übereinstimmungserklärung zu bescheinigen.
Bauteildurchführung:
Baustoffklasse: A2 nach DIN 4102-1
Schmelzpunkt:> 1000 °C nach DIN 4102-17
Rohdichte:>/= 150 kg/m³
Oberfläche: gitternetzverstärkte,
farblich markierte Aluminiumfolie
Einbaulänge:= Bauteilstärke
Notwendige weiterführende Dämmung:

Baustoffklasse: A2L - s1, d0 nach DIN 13501-1
Schmelzpunkt:> 1000 °C nach DIN 4102-17
Wärmeleitfähigkeit: 0,035 W/(m·K) nach EnEV
Oberfläche: gitternetzverstärkte Aluminiumfolie
Einbaulänge: je 1 m beidseitig der Bauteiloberfläche
Dämmstärke: gem. abP P-3725/4130-MPA BS
Zusätzl. Anforderungen:
o Dämmstärke 100% gem. EnEV
Bauteilstärke [mm]:400
Rohraußendurchmesser [mm]:15 mm
inkl.Verschalung und maschinellem Verpressen der
Durchbrüche/Kernbohrung mit zugelassenen
Materialien und Verpresswerkzeugen
liefern und montieren

für Rohrgröße 15 mm

Angebotenes Fabrikat:
'.........'
'.........'
'.........'

liefern und montieren
Menge: 1,000 Stck

**02.05.2 desgl. wie vor jedoch für Rohrgröße 18 mm**
desgl. wie vor jedoch
für Rohrgröße 18 mm
inkl.Verschalung und maschinellem Verpressen der
Durchbrüche/Kernbohrung mit zugelassenen
Materialien und Verpresswerkzeugen

liefern und montieren
Menge: 1,000 Stck

**02.05.3 desgl. wie vor jedoch für Rohrgröße 22 mm**
desgl. wie vor jedoch
für Rohrgröße 22 mm
inkl.Verschalung und maschinellem Verpressen der
Durchbrüche/Kernbohrung mit zugelassenen
Materialien und Verpresswerkzeugen

liefern und montieren
Menge: 1,000 Stck

**02.05.4 desgl. wie vor jedoch für Rohrgröße 28 mm**
desgl. wie vor jedoch
für Rohrgröße 28 mm
inkl.Verschalung und maschinellem Verpressen der
Durchbrüche/Kernbohrung mit zugelassenen
Materialien und Verpresswerkzeugen

liefern und montieren
Menge: 1,000 Stck

**02.05.5 desgl. wie vor jedoch für Rohrgröße 35 mm**
desgl. wie vor jedoch
für Rohrgröße 35 mm
inkl.Verschalung und maschinellem Verpressen der
Durchbrüche/Kernbohrung mit zugelassenen
Materialien und Verpresswerkzeugen

liefern und montieren
Menge: 1,000 Stck

**02.05.6 Erstellen von feuerbeständigen F-90 Rohrabschottungen**
Erstellen von feuerbeständigen F-90 Decken- und Wandverschlüssen in fix und fertiger Arbeit, inkl. Schalmaterial, in F90 mit einem Brandschutzmörtelsystem im Verpressverfahren unter Zuhilfenahme von Verpresslanze bis zu einer Wand- und Deckenstärke von 24cm unter Berücksichtigung der telweise beengten Montagebedingung.
inkl. An und Abfahrt sowie Vorhaltung aller erforderlichen Maschinen, Geräte und Materialien. Versorgungsanschlüsse in den Räumen der Baustelle sind hinzurechnen.

bis 0,10 m²
Menge: 5,000 St

**02.05.7 desgl. wie vor jedoch bis 0,20 m²**
Menge: 5,000 St

**02.05.8 desgl. wie vor jedoch bis 0,30 m²**
Menge: 3,000 St

**02.05.9 Brandschutzmörtel**
Brandschutzabschottung von Kabeltrassen, Kabeln, brennbaren und nichtbrennbaren Rohren mit Brandschutzmörtel, in Massiver Wand oder Decke Feuerwiderstandsklasse S 90 DIN 4102-9, mitbauaufsichtlicher Zulassung, Zulassungsart DIBt (deutsche Zulassung), Nachbelegung uneingeschränkt gefordert, Abstand zum nächsten Schott größer gleich 200 mm, brennbare Rohre zusätzlich mit Brandschutzmanschette Schotten max. Kabel- und Rohrleitungsbelegung 60 % der Öffnungsgröße. Kombinationmöglichkeiten mit anderen´Brandschutzprodukten möglich.
Fachgerechter Einbau und Verwendung gemäß Zulassung gefordert Auf eine rauchgasdichte Ausführung ist zu achten

Montageort: Kabeldurchführungen für Versorgungs- oder Steuerleitungen.

Angebotenes Fabrikat:
'.........'
'.........'
'.........'

liefern und montieren.
Menge: 15,000 kg

**02.05.10 Feuerbeständige Verfüllung von Fugen**
Feuerbeständige Verfüllung von Fugen zwischen Brandschutzdurchführungen und den umgebenden Wand- und Deckenbereichen mittels selbstverdichtenden, rauchgasdichtem
Brandschutzmörtel gemäß den allgemeinen
bauaufsichtlichen. Zulassungen für Brandschutzklappen des DIBt-Berlin. Die Verfüllung der Fugen erfolgt erforderlichenfalls mittels Spezialpumpen und Verpresslanzen. Zu verfüllende Wand- und Deckendicken bis 25 cm. Fugenbreiten: bis 10 cm, aufgemessen wird der Fugenumfang mit seiner größten Länge.

inkl. Einschalung der Öffnungen

liefern und montieren.
Menge: 2,500 m

**02.05.11 Erstellung von Revisionsunterlagen Brandschutz**
*** Pauschalposition
Erstellung von Revisionunterlagen nach VDI 6026, DIN, VDI, VDE, etc. für das Gewerk Brandschutz nach den in den Vorbemerkungen aufgestellten Forderungen und Richtlinien in
der unten aufgeführten Menge und Ausführung

In 3-facher Ausführung und auf digitalem Datenträger.
Die Dokumentation muss vorab an das Planungsbüro zur Prüfung und Freigabe übermittelt werden.
Menge: 1,000 psch

**02.05.12 Beschilderung und Bezeichnung**
Beschilderung und Bezeichnung der
Brandschotts
nach DIN 4066
Hintergrund: Weiß/Rot
Textfarbe: Schwarz

liefern und montieren.
Menge: 5,000 Stck

#### Titel 02.06 Heizungsarmaturen und Zubehör

**02.06.1 Weichdichtendes Flanschen-Absperrventil DN 65**
Wartungsfreies weichdichtendes Absperrventil in Durchgangsform mit Flanschen
in Langbauform gem. EN 558, FTF-1,
Gehäuse aus Gusseisen EN-JL1040
(Kurzbezeichnung: EN-GJL-250, eh. GG-25)
mit Grundanstrich,
für Anwendungen in der Gebäudetechnik
von -10 Grad C bis + 120 Grad C.
Durchgangsform in Schrägsitzausführung
und geradem Oberteil, nichtsteigendes
Handrad, prägepolierte Spindel
aus 1.4021+QT, außenliegendes Spindelgewinde, voll isolierbar gemäß
Gebäudeenergiegesetz GEG,
PCB-frei, Anzeigevorrichtung,
Verdrehsicherung, Isolierkappe mit
Taupunktsperre, dichtschließend
durch selbstzentrierenden
EPDM ummantelten Kegel
mit Drosselfunktion und Rückdichtung,
CE-Zertifizierung nach DGRL 97/23/EG.
Spindelabdichtung durch EPDM-Dichtring
mit Abstreifer, Hubbegrenzung und
Feststellvorrichtung,
Nenndruck: PN 6
Nennweite: DN40
Gewicht: 7 kg

inkl. Schrauben und Dichtungen

Angebotenes Material:
'.........'
'.........'
'.........'
liefern und montieren
Menge: 2,000 Stck

**02.06.2 Heizungs-Kugelhahn DN 50**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 50

angebotenes Fabrikat:
'.........'
'.........'
'.........'

liefern und montieren
Menge: 14,000 Stck

**02.06.3 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 50, zur
effizienten Verringerung des
Wärmeverlustes

liefern und montieren
Menge: 14,000 Stck

**02.06.4 Heizungs-Kugelhahn DN 40**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.

angebotenes Fabrikat:
'.........'
'.........'
'.........'

liefern und montieren
Menge: 8,000 Stck

**02.06.5 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 40, zur
effizienten Verringerung des
Wärmeverlustes

liefern und montieren
Menge: 8,000 Stck

**02.06.6 Heizungs-Kugelhahn DN 32**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 32

angebotenes Fabrikat:
'.........'
'.........'
'.........'

liefern und montieren
Menge: 2,000 Stck

**02.06.7 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 32, zur
effizienten Verringerung des
Wärmeverlustes

liefern und montieren
Menge: 2,000 Stck

**02.06.8 Heizungs-Kugelhahn DN 25**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 25

angebotenes Fabrikat:
'.........'
'.........'
'.........'

liefern und montieren
Menge: 6,000 Stck

**02.06.9 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 25, zur
effizienten Verringerung des
Wärmeverlustes

liefern und montieren
Menge: 6,000 Stck

**02.06.10 Heizungs-Kugelhahn DN 20**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 20

angebotenes Fabrikat:
'.........'
'.........'
'.........'

liefern und montieren
Menge: 2,000 Stck

**02.06.11 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 20, zur
effizienten Verringerung des
Wärmeverlustes

liefern und montieren
Menge: 2,000 Stck

**02.06.12 Heizungs-Kugelhahn DN 15**
Heizungs-Kugelhahn
Gehäuse und Kugel aus korrosionsbeständigem, entzinkungsfreiem Rotguß. Gehäuse
rohrförmig für durchlaufende Wärmedämmung. Kugel mit glattem Durchgang. Wartungsfreie Spindelabdichtung durch zwei
O-Ringe. Kugelabdichtung durch PTFE-
Ringe. Knebel aus schlagfestem Kunststoff, Anschläge verdeckt. Knebel auch
bei wärmegedämmten Gehäuse von außen bedienbar. Anschluß Innengewinde für
Gewinderohr.
Zul. Betriebstemperatur TB 120 Grd. C.
Nenndruck PN 16.
DN 15

angebotenes Fabrikat:
'.........'
'.........'
'.........'

liefern und montieren
Menge: 2,000 Stck

**02.06.13 Wärmedämmschale zu vor beschriebenem Kugelhahn**
Abnehmbare und wiederverwendbare
Armaturendämmschale nach
Vorschrift des GEG, für klassische
Kugelhähne mit Gewinde- oder
Muffenanschluss, bestehend aus 2
Außenschalen aus Polystyrol (B1 nach DIN
4102) und 2 Halbschalen aus
Polyurethan-Hartschaum als Innenkern (B2
nach DIN 4102), die mit Spannringen oder
Spannbändern aus verzinktem Stahl
zusammen gehalten werden, als Box vom
MPA brandschutzklassengeprüft B2 nach
DIN 4102 und E nach EN 13501-1,
Prüfzeugnisnummer P-MPA-E-06-530,
CE-konform nach EN 14308-2009,
Wärmeleitfähigkeit 0,025 W/mK (40GradC)
nach EN 12667, zur Anwendung als
Wärmedämmung bis 130GradC, Farbe grau
RAL 7040, für Nennweite DN 15, zur
effizienten Verringerung des
Wärmeverlustes

liefern und montieren
Menge: 2,000 Stck

**02.06.14 Strangregulierventil PN 25 Innengewinde, DN 25**
Strangregulierventil
mit Voreinstellung in Schrägsitzbauweise
für Heizungs-, Klima- und
Industrieanlagen.
Gehäuse und Innengarnitur aus korrosionsbeständigem, entzinkungsresistentem
AMETAL-C. Stufenlose Voreinstellung
durch Hubbegrenzung und digitaler An-
zeige im Handrad, plombierbar. Selbstdichtende Meßnippel (2-fach dichtend)
für Druckverlust bzw. Durchflußmessung.
Alle Bedienungselemente auf der Handradseite. Nichtsteigende Spindel mit abzugsicherem Ventilkegel und O-Ring-Abdich-
tung.
Sitzdichtung: Kegel mit O-Ring aus EPDM.
Anschluß Innengewinde für Gewinderohr.
Betriebstemperatur von - 20 Grd. C bis
+ 120 Grd. C. Nenndruck PN 25.

Ausführung: Innengewinde
ohne Entleeradapter
DN 25 (1")

Angebotenes Fabrikat:
'.........'
'.........'
'.........'

liefern und montieren
Menge: 4,000 Stck

**02.06.15 Strangregulierventil, PN 25 Innengewinde, DN 40**
Strangregulierventil
mit Voreinstellung in Schrägsitzbauweise
für Heizungs-, Klima- und
Industrieanlagen.
Gehäuse und Innengarnitur aus korrosionsbeständigem, entzinkungsresistentem
AMETAL-C. Stufenlose Voreinstellung
durch Hubbegrenzung und digitaler An-
zeige im Handrad, plombierbar. Selbstdichtende Meßnippel (2-fach dichtend)
für Druckverlust bzw. Durchflußmessung.
Alle Bedienungselemente auf der Handradseite. Nichtsteigende Spindel mit abzugsicherem Ventilkegel und O-Ring-Abdich-
tung.
Sitzdichtung: Kegel mit O-Ring aus EPDM.
Anschluß Innengewinde für Gewinderohr.
Betriebstemperatur von - 20 Grd. C bis
+ 120 Grd. C. Nenndruck PN 25.

Ausführung: Innengewinde
ohne Entleerung
DN 40 (1 1/2")

Angebotenes Fabrikat:
'.........'
'.........'
'.........'

liefern und montieren
Menge: 3,000 Stck

**02.06.16 Strangventil und Regelventil Innengewinde, DN 25,**
Strangventil und Regelventil
mit druckentlastetem Ventilkegel.
Geeignet für den Einsatz bei höheren
Differenzdrücken.
Anschluss M30x1,5 für die Montage von
Voreinstell- und Absperrhandrad,
Differenzdruckregler, Thermostat-Kopf,
Rücklauftemperaturbegrenzer oder
Stellantrieb. Messnippel und
Entleerungskugelhahn als Zubehör.
Gehäuse aus korrosionsbeständigem,
entzinkungsfreiem Rotguss.
Zul. Betriebstemperatur TB 120 Grd. C.
Nenndruck PN 16.

Nennweite: DN 25
Ausführung: Innengewinde
R 1 x R 1

Angebotenes Fabrikat:
'.........'
'.........'
'.........'

liefern un dmontieren
Menge: 4,000 Stck

**02.06.17 Strangventil und Regelventil Innengewinde, DN 40,**
Strangventil und Regelventil
mit druckentlastetem Ventilkegel.
Geeignet für den Einsatz bei höheren
Differenzdrücken.
Anschluss M30x1,5 für die Montage von
Voreinstell- und Absperrhandrad,
Differenzdruckregler, Thermostat-Kopf,
Rücklauftemperaturbegrenzer oder
Stellantrieb. Messnippel und
Entleerungskugelhahn als Zubehör.
Gehäuse aus korrosionsbeständigem,
entzinkungsfreiem Rotguss.
Zul. Betriebstemperatur TB 120 Grd. C.
Nenndruck PN 16.

Nennweite: DN 40
Ausführung: Innengewinde
R 1 1/2 x R 1 1/2

Angebotenes Fabrikat:
'.........'
'.........'
'.........'

liefern und montieren
Menge: 3,000 Stck

**02.06.18 Gewindeflansch DN65 PN 6**
Gewindeflansch PN 6 DN 65
schwarz EN 1092-1 Typ 13

mit Dichtung und Schrauben

Angebotenes Material:
'.........'
'.........'
'.........'
liefern und montieren
Menge: 2,000 Stck

**02.06.19 Gewindeflansch DN80/88,9 PN 6**
Gewindeflansch PN 6 DN 80/88,9
schwarz EN 1092-1 Typ 13

mit Dichtung und Schrauben

Angebotenes Material:
'.........'
'.........'
'.........'
liefern und montieren
Menge: 2,000 Stck

**02.06.20 Thermometer, Analog**
Bimetall-Thermometer, Messing 1/2" x 40 mm. Gehäuse: ABS-Kunststoff schwarz (Ø 63 mm) Sichtscheibe: Kunststoff
Skala: schwarz
Anzeigebereich: 0 bis 120°C
inkl.
Tauchhülse: Messing 1/2" x 80 mm
Genauigkeitsklasse: Klasse 2 nach EN 13190

Angebotenes Fabrikat:
'.........'
'.........'
'.........'
liefern und montieren
Menge: 14,000 Stck

**02.06.21 Temperguss Doppelnippel, 2AG 1/2"**
Doppelnippel, beidseitig mit
Außengewinde, schwarz, aus EN-GJMW-400-5
(5.4202) nach EN 1562, Gewinde nach EN
10226, geprüft nach EN 10242,
Typ: Temperguss Gewindefitting
Größe: 1/2"

Angebotenes Material:
'.........'
'.........'
'.........'
liefern und montieren
Menge: 2,000 Stck

**02.06.22 desgl. wie vor jedoch Größe: 2AG 1 1/4"**
desgl. wie vor jedoch
Größe: 1 1/4"

liefern und montieren
Menge: 4,000 Stck

**02.06.23 desgl. wie vor jedoch Größe: 2AG 1 1/2"**
desgl. wie vor jedoch
Größe: 1 1/2"

liefern und montieren
Menge: 4,000 Stck

**02.06.24 desgl. wie vor jedoch Größe: 2AG 2"**
desgl. wie vor jedoch
Größe: 2"

liefern und montieren
Menge: 5,000 Stck

**02.06.25 Temperguss Reduzierung 2"**
Temperguss Reduzierung 2"
als Muffe

liefern und montieren
Menge: 4,000 Stck

**02.06.26 Temperguss Reduzierung 11/4"**
Temperguss Reduzierung 11/4"
als Muffe

liefern und montieren
Menge: 2,000 Stck

**02.06.27 Tauchhülse 1/2 x 60mm**
Beschreibung: Tauchhülse
Länge 60 mm
Gewinde: 1/2"
Material: Messing
Druckfestigkeit: Messing: Pmax. 16 bar mit R1/2"

Angebotenes Fabrikat:
'.........'
'.........'
'.........'
liefern und montieren
Menge: 7,000 Stck

**02.06.28 KFE-Hahn 1/2"**
Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur: 110 Grad C. Dauertemperatur, 130 Grad C. kurzzeitig.

Anschluss: G1/2 AG x G3/4 AG
Ausführung: Durchgangsform

Angebotenes Fabrikat:
'.........'
'.........'
'.........'
liefern und montieren
Menge: 7,000 Stck

**02.06.29 Schnellentlüfter DN 15 1/2 10 bar,**
Schnellentlüfter DN 15 1/2 10 bar, mit automatischer Absperrung
automatische Entlüftung beim Betrieb der Anlage. Hohe Entlüftungsleistung bei niedrigen und hohen Drücke. Max. Betriebsdruck 10 bar. max. Betriebstemperatur 110 Grad C. Automatisches Absperrventil, dadurch Austausch unter Druck möglich.

Angebotenes Material:
'.........'
'.........'
'.........'
liefern und montieren
Menge: 4,000 Stck

*Hinweis: Druckhaltung*

**02.06.30 Steuereinheit, Hydraulik und Steuerungsmodul**
Steuereinheit, Hydraulik und Steuerungsmodul für Druck halten, entgasen, nachspeisen in geschlossenen Heizwasser- und Kühlkreisläufen.Gebaut nach DIN EN 12828 und den Anforderungen der VDI 4708 mit CE-Kennzeichen.Geeignet für den Einsatz in lärmsensiblen Bereichen.
Funktionseinheit bestehend aus Hydraulikteil und Steuerungs- und Bedieneinheit. Beides ist ergonomisch und wartungsfreundlich in ein modulares bodenstehendes Rahmensystem eingebunden und mit CE-Kennzeichen.
Hydraulikteil:
Druckhaltung wird mittels einer Edelstahlkreiselpumpe in Verbindung mit einem robusten schmutzunempfindlichen Motorkugelhahn mit vorgeschaltetem Schmutzfänger als Überströmeinrichtung realisiert. Ein Sicherheitsventil dient zur Druckabsicherung des anzuschließenden Grundgefäß bzw. Folgegefäßes. Die Systemdruckmessung erfolgt mittels elekronischem Sensor. Druckseitige Systemanschlüsse sind als gesicherte Absperrkugelhähne ausgeführt. Sämtliche Armaturen befinden sich zur variableren Anordnung der Hydraulik auf einer drehbaren Grundplatte.
Die Steuerung ist in ein robustes Kunststoffgehäuse integriert, in der sowohl die Leistungs- und Kommunikationselektronik und das Bedientableau mit schmutzunempfindlicher Folientastatur untergebracht ist. Vollautomatische frei parametrierbare Mikroprozessorsteuerung mit Echtzeituhr, differenzierendem Fehler- und Parameterspeicher, zweizeiliger Klartextanzeige für Systemdruck, Gefäßfüllniveau und allen relevanten Betriebs- und Störmeldungen, LED-Anzeige der Betriebsmodi und allgemeiner Fehlermeldung. Kommunikationselektronik bestehend aus: Schnittstelle RS 485 als Datenschnittstelle bzw. für den Anschluss optionaler Kommunikationskomponentenpotenzialfreier Ausgang zur Weiterleitung der Sammelmeldungdigitaler Eingang zur Signalverarbeitung eines Kontaktwasserzählers 230V Ausgang zum Anschluss niveauabhängiger Nachspeise- /EntgasungsstationenSteuereinheit komplett montiert und anschlussfertig nach VDE-Vorschriften verdrahtet, Netzanschlusskabel und Netzstecker, Systemanschlüsse  mittels integrierten Absperrungen.
Funktionsweise der Druckhaltung in den Grenzen +/- 0,2 bar inkl. Pumpenüberwachung.  Optimierte Systemwasserentgasung durch patentierte vollautomatische Überströmregelung mit Zyklen für Dauer-, Intervall- und Nachlaufentgasung.  Kontrollierte Nachspeisung, automatische Unterbrechung und Störmeldung bei Überschreitung der Laufzeit und/oder der Zyklenanzahl. Verarbeitung des Signals  eines Kontaktwasserzählers zur Maximalmengenbegrenzung und/oder zur Kapazitätsauswertung von in der Nachspeiseleitung befindlichen Ionenaustauschern.  Dokumentation und Kontrolle des Gesamtsystems bezüglich o.g. Parameter.
Max. zul. Systemtemperatur: 120 °C
Max. zul. Sicherheitstemperatur: 110 °C
Max. zul. Betriebstemperatur: 90 °C
Zul. Betriebstemperatur Erzeuger: 105 °C
Druck/Temperatur: 6 bar
90 °C
Max. zul. Betriebsüberdruck: 6 bar
Ansprechdruck SV Gefäßseite: 5.0 bar
Max. p0 Einstellung: 2.5 bar
Max. Schalldruckpegel: 55 dB(A)
Schutzart: IP 54
Anzahl Anschlüsse: 2 St.
Anschluss elektrisch: 230V/50Hz
Anschluss Ausdehnungsleitung: Rp 1"
Anschluss Nachspeisung: Rp 1/2"
Max. elektr. Nennleistung: 0.70 kW
Max. Höhe: 681 mm
Breite: 495 mm
Tiefe: 535 mm
Anzahl Pumpen: 1 St.
Kippmaß ca.: 730 mm
Gewicht: 25.00 kg

Angebotenes Fabrikat:
'.........'
'.........'
'.........'

liefern und montieren
Menge: 1,000 Stck

**02.06.31 Membran-Ausdehnungsgefäß für Steuereinheit**
Membran-Ausdehnungsgefäß für Steuereinheit
ein- oder zwei-pumpengesteuerte Druckhaltestationen, drucklos, gegenüber der Atmosphäre geschlossen. Zulassung gemäß EU-Druckgeräterichtlinie 2014/68/EU. Gefässe sind gebaut nach DIN EN 13831 und VDI 4708 bzw. AD 2000.
stehend mit Fußkonstruktion
austauschbare Vollmembran nach DIN EN 13831
außen kunststoffbeschichtet
mit Peilrohrentgasung
inklusive angeschweißter seitlicher Muffe zum Anschluss eines Membranbruchmelders
Grundgefäße inkl. Messumformer für Niveaumessung
Max. Nutzvolumen: 180 l
Max. zul. Systemtemperatur: 120 °C
Anschluss : G 1"
Max. zul. Sicherheitstemperatur: 110 °C
Nennvolumen: 200 l
Max. zul. Betriebstemperatur: 70 °C
Druck/Temperatur: 6 bar 70 °C
Max. zul. Betriebsüberdruck: 6 bar
Min. zul. Betriebstemperatur (ft): -10 °C
Max. Höhe: 1057 mm
Durchmesser: 634 mm
Kippmaß ca.: 1066 mm
Höhe Wasseranschluss: 191 mm
Gewicht: 33.50 kg

Angebotenes Fabrikat:
'.........'
'.........'
'.........'

liefern und montieren
Menge: 1,000 Stck

**02.06.32 Anschlussset**
Anschlussset
Zum Anschluss von Steuereinheiten an Grundgefäße, bestehend aus zwei Edelstahl-Anschlusswellrohren mit Verschraubungen und gesicherten Absperrkugelhähnen.
Anschluss : G 1"

liefern und montieren
Menge: 1,000 Stck

**02.06.33 Motorkugelhahn als Umrüstsatz zur Wassernachspeisung**
Motorkugelhahn als Umrüstsatz zur Wassernachspeisung in Verbindung mit Druckhaltung
Die Ansteuerung erfolgt direkt von der Steuereinheit. Der schmutzresistente Motorkugelhahn ist mittels Federkraft stromlos geschlossen.
Der hydraulische und elektrische Anschluss ist bauseits zu erstellen.
Betriebstemperatur: 120 °C
Betriebsüberdruck: 25 bar
Anschluss : Rp 1/2"
Gewicht: 0.97 kg

Angebotenes Fabrikat:
'.........'
'.........'
'.........'

liefern und montieren
Menge: 1,000 Stck

**02.06.34 Inbetriebnahme Kategorie 1 für eine Standardanlage**
*** Pauschalposition
Inbetriebnahme Kategorie 1 für eine Standardanlage
Druckhaltung mit Vakuum-Sprührohrentgasung inkl. des Steuergefäßes und der Nachspeiseeinheit durch den Werks-Kundendienst bestehend aus:
An- und Abfahrt
Einstellung der Anlage auf die vom Auftraggeber zu benennenden Betriebsparameter
Prüfung der Einstellung und Betriebsparameter sowie der Leistung der Anlage und Funktion im SystemFillsoft und Fillset werden mitgeprüft
Alle Einstellwerte werden in einem Protokoll dokumentiert
Voraussetzungen:
elektrischer und hydraulischer Anschluss der Steuereinheit, der Zubehörkomponenten und gefüllte Versorgungsanlage.
Die Ausdehnungsgefäße der Druckhaltestation dürfen nicht mit Wasser vorgefüllt sein.
Ausreichende Versorgung mit Füllwasser ist vorzusehen.
Kundennutzen:
Zwar ist es durchaus möglich, dass Kunden eine vor kurzem gekaufte Anlage selbst in Betrieb nehmen, es gibt jedoch eine Reihe von Gründen, warum die Inbetriebnahme durch Reflex die bessere Idee ist.
Sicherheit, dass die Anlage für einen optimalen Betrieb eingestellt ist
Ausschluss von Schäden durch inkorrekte Inbetriebnahme damit Betriebssicherheit und Vermeidung von Zeit und Kosten für Ausfallzeiten
Inbetriebnahmetermin:

Pauschal
Menge: 1,000 psch

*Hinweis: Steuergefäss*

**02.06.35 Membran-Druckausdehnungsgefäß**
Membran-Druckausdehnungsgefäß für geschlossene Heiz- und Kühlwassersysteme. Gefäße sind konstruiert und gefertigt nach DIN EN 13831. Zulassung gemäß Richtlinie für Druckgeräte 2014/68/EU.
Langlebige Epoxidharzbeschichtung
Nicht tauschbare Halbmembran nach DIN EN 13831
Ab 35 Liter stehend
Für Frostschutzmittelzusatz mindestens 25 bis 50 %
Mit Gewindeanschlüssen
Max. zulässige Systemtemperatur 120 °C
Max. zulässige Betriebstemperatur 70 °C
Hinweis:
Keine Bewilligungspflicht gemäß Schweizer Richtlinie SWKI HE301-01 und SVTI bei (PSV * VN ≤ 3.000 bar * Liter).
Membranmaterial: SBR
Nennvolumen: 35 l
Max. Nutzvolumen: 31.5 l
Max. zul. Systemtemperatur: 120 °C
Min. zul. Betriebstemperatur (ft): -10 °C
Max. zul. Betriebstemperatur: 70 °C
Max. zul. Betriebsüberdruck: 4 bar
Gasvordruck werksseitig: 1.5 bar
Anschluss : R 3/4"
Durchmesser: 376 mm
Max. Höhe: 466 mm
Höhe Wasseranschluss: 130 mm
Kippmaß ca.: 599 mm
Gewicht: 5.60 kg

Angebotenes Fabrikat:
'.........'
'.........'
'.........'

liefern und montieren
Menge: 1,000 Stck

**02.06.36 Kappenventil**
Kappenventil
Für Membran-Druckausdehnungsgefäße in geschlossenen Heizungs- und Kühlwasseranlagen.
Mit einer gegen unbeabsichtigtes Schließen gesicherten Absperrung und einer Entleerung gemäß DIN EN 12828.
R 3/4" x 3/4"
Max. zul. Betriebstemperatur: 120 °C
Betriebstemperatur: 120 °C
Betriebsüberdruck: 10 bar
Anschluss : G 3/4"
Max. zul. Betriebsüberdruck: 10 bar
Gewicht: 0.26 kg

liefern und montieren
Menge: 1,000 Stck

*Hinweis: Schlammabscheider*

**02.06.37 Schmutz- und Schlammabscheider für Heiz- und**
Schmutz- und Schlammabscheider für Heiz- und Kühlwassersysteme bzw. geschlossene flüssigkeitsgefüllte Anlagensysteme.
Geeignet für die Medien Wasser und Wasser/Glykolgemisch bis zu einem Mischungsverhältnis von 50/50%.
Armatur für die Entfernung von Partikeln ab einer Größe von 5,0 Mikrometern aus dem Flüssigkeitsstrom mit speziell hierfür gestaltetem Einsatz.
Die Reinigung und Entleerung des Schmutzsammelraums ist über einen eigenen Entschlammungskugelhahn ohne Betriebsunterbrechung möglich.
Anschluss : 88,9
Höhe Mitte-Flansch (Abscheidung): 170 mm
Einbauvariante: horizontal
Gehäusewerkstoff: Stahl lackiert
Max. Volumenstrom: 27.0 m³/h
Max. zul. Betriebstemperatur: 110 °C
Betriebsüberdruck: 10 bar
Max. zul. Betriebsüberdruck: 10 bar
Anschlussvariante: Schweißstutzen
Einbaulänge: 370 mm
Lochzahl Flansch: 8-Loch
Durchfluss-Kennwert kvs: 244.3 m³/h
Reinigungsanschluss: IG 1"
Farbe: grau
Max. Höhe: 636 mm
Durchmesser: 206 mm
Betriebstemperatur: 0 °C - 110 °C
Min. Wartungshöhe: 370 mm
Gewicht: 9.70 kg

Angebotenes Fabrikat:
'.........'
'.........'
'.........'

liefern und montieren
Menge: 1,000 Stck

**02.06.38 Wärmedämmung für Mikroblasen- oder Schlammabscheider.**
Wärmedämmung für Mikroblasen- oder  Schlammabscheider.
Bestehend aus zwei form- und temperaturstabilen, anpassbaren, formschlüssigen Halbschalen aus Hartschaum mit Klappverschluß oder Spannband.
Typ: DN 80-100 (88.9-114.3)
Max. zul. Betriebstemperatur: 110 °C
Farbe: schwarz
Dämmstärke: 30.5 mm
Dämmmaterial: EPP
Betriebstemperatur: 110
Durchmesser: 270 mm
Max. Höhe: 557 mm
Gewicht: 0.55 kg

liefern und montieren
Menge: 1,000 Stck

**02.06.39 Hochenergie-Dauermagnet zum optionalen bzw. nachträglichen**
Hochenergie-Dauermagnet zum optionalen bzw. nachträglichen Einbau in Schlamm- und Schmutzabscheider.
Magnet besteht aus einem isostatisch gepressten Neodym-Eisen-Bor Stab, der in eine Einschraubtauchhülse eingesetzt ist. Separierung und Fixierung von ferromagnetischen Partikeln aus dem Abscheideprozess.
Partikel können durch herausdrehen der Magnethülse aus dem Abscheidergehäuse und deren anschließender Reinigung dauerhaft und gezielt aus Fluidstrom entfernt werden.
Max. zul. Betriebstemperatur: 110 °C
Betriebstemperatur: 110
Betriebsüberdruck: 10 bar
Anschluss : G 1"
Max. zul. Betriebsüberdruck: 10 bar
Durchmesser: 25 mm
Min. Wartungshöhe: 415 mm
Einbaulänge: 365 mm
Gewicht: 1.40 kg

Angebotenes Fabrikat:
'.........'
'.........'
'.........'

liefern und montieren
Menge: 1,000 Stck

*Hinweis: Mikroblasenabscheider*

**02.06.40 Automatischer Schnell-/Großentlüfter für Heiz- und**
Automatischer Schnell-/Großentlüfter für Heiz- und Kühlwassersysteme bzw. geschlossene, flüssigkeitsgefüllte Anlagensysteme.
Geeignet für die Medien Wasser und Wasser/Glykolgemisch bis zu einem Mischungsverhältnis von 50/50%.
Armatur für die permanente Ableitung von Gasblasen aus entsprechend hierfür im Hydraulik-/Rohrleitungssystem vorgesehenen Hochpunkten oder Sammelstellen.
Anschluss : IG 1/2"
Entlüftungsanschluss: G 1/2"
Einbauvariante: vertikal
Gehäusewerkstoff: Messing
Max. zul. Betriebstemperatur: 110 °C
Betriebsüberdruck: 10 bar
Max. zul. Betriebsüberdruck: 10 bar
Mitte Flansch-Mantel: 46 mm
Max. Höhe: 122 mm
Durchmesser: 63 mm
Betriebstemperatur: 0 °C - 110 °C
Breite: 78 mm
Gewicht: 0.63 kg

Angebotenes Fabrikat:
'.........'
'.........'
'.........'

liefern und montieren
Menge: 5,000 Stck

*Hinweis: Nachspeisung*

**02.06.41 Armatur zur direkten Verbindung von Nachspeiseeinrichtungen**
Armatur zur direkten Verbindung von Nachspeiseeinrichtungen für Heiz- und Kühlwassersysteme mit Trinkwassernetzen. Im Einzelnen bestehend aus:  Armaturabsperrkugelhähnen mit Motoraufnahme für Kugelhahn Druckhaltung zur automatischen kontrollierten Nachspeisung Systemtrenner nach DIN 1988-100 bzw. DIN EN 1717 (BA), mit integriertem SchmutzfängerWasserzähler
Max. Umgebungstemperatur: 30 °C
Max. zul. Betriebstemperatur: 65 °C
Max. zul. Betriebsüberdruck: 10 bar
Anschluss Ein-/Austritt: R 1/2" / R 1/2"
Max. Höhe: 170 mm
Höhe inkl. Druckminderer: 204 mm
Breite: 314 mm
Einbaulänge: 314 mm
Tiefe: 150 mm
Gewicht: 2.26 kg

Angebotenes Fabrikat:
'.........'
'.........'
'.........'

liefern und montieren
Menge: 1,000 Stck

**02.06.42 Patronengehäuse, kompakte Basisarmatur**
Patronengehäuse, kompakte Basisarmatur zur Aufbereitung von Füll- und Ergänzungswasser mittels Ionenaustauschverfahren zum Schutz von Wärmeerzeugern u. Warmwasserheizungsanlagen gemäß VDI 2035.
Patronengehäuse kann in Kombination mit den entsprechenden Patroneneinsätzen (separate Produkte) optional zur Wasserenthärtung oder Wasserentsalzung eingesetzt werden.
Leergehäuse ist montagefertig mit Wandhalterung zur wahlweisen Bestückung mit einer:
Enthärtungsharzpatrone (grün) für die Wasserenthärtung oder Mischbettharzpatrone (grau)  für die Wasserentsalzung
bestehend aus:
zylindrischem Polypropylen-Gehäuse mit Messinggewindeanschlüssen zur Aufnahme einer der o.g. Wasserbehandlungspatronen und opt. Anbringung einer Verschneideeinrichtung Softmix,Durchflussbegrenzer,Absperrkugelhahn mit Probeentnahmehahn
Bauteile werden als kompakte Armatur zum Einbau in die Füll- und Ergänzungswasserleitung angeordnet.
Patronenplätze: 1 St.
Max. zul. Betriebstemperatur: 40 °C
Lagertemperatur:  -
Max. zul. Betriebsüberdruck: 8 bar
Anschluss Ein-/Austritt: Rp 1/2" / Rp 1/2"
Max. Dauerdurchfluss: 360 l/h
Max. Höhe: 600 mm
Breite: 260 mm
Gewicht: 1.90 kg

Angebotenes Fabrikat:
'.........'
'.........'
'.........'

liefern und montieren
Menge: 1,000 Stck

**02.06.43 Impulsgeber**
Der Impulsgeber erweitert die Funktionalität Ihres Wasserzählers und ermöglicht eine komfortable Fernüberwachung des Wasserverbrauchs. Die erzeugten Impulse werden zuverlässig an ein externes Auslesegerät oder ein Datenerfassungssystem, wie z. B. eine Gebäudeleittechnik (GLT), weitergeleitet. So können Sie den Wasserverbrauch genau im Blick behalten, ohne direkten Zugriff auf den Zähler zu benötigen.

Angebotenes Fabrikat:
'.........'
'.........'
'.........'

liefern und montieren
Menge: 1,000 Stck

**02.06.44 Kationenharzpatrone**
Kationenharzpatrone zur Füll- und Ergänzungswasserenthärtung passend in das Patronengehäuse.
Bestehend aus zylindrischer Polypropylen Patrone gefüllt mit Kationentauscherharz zur Enthärtung von Füll- und Ergänzungswasser nach z.B. VDI 2035 und/oder Herstellerangaben in Warmwasserheizungsanlagen nach DIN EN 12828.
Kapazität: 6000 l×°dH
Max. zul. Betriebstemperatur: 40 °C
Lagertemperatur: 5 - 40 °C
Max. zul. Betriebsüberdruck: 8 bar
Durchmesser: 76 mm
Max. Höhe: 513 mm
Gewicht: 1.50 kg

Angebotenes Fabrikat:
'.........'
'.........'
'.........'

liefern und montieren
Menge: 1,000 Stck

**02.06.45 Schlüssel**
Stabiler Kunststoffschlüssel für das sichere Lösen und Anziehen der Verschraubung zur Erleichterung des Kartuschenwechsels.
Farbe: schwarz
Durchmesser: 143 mm
Max. Höhe: 298 mm
Gewicht: 0.40 kg

liefern
Menge: 1,000 Stck

*Hinweis: Unterzählung WMZ ================*

**02.06.46 Kompaktwärmezähler, Batterieausführung, M-Bus**
Bestehend aus:
Durchflusssensor, abnehmbares Rechenwerk (0,3m), direktmessende Platinthermometer, Plombiermaterial, Wandhalter,
Montageset zum Fühlereinbau.

Zulassung nach europäischer Messgeräterichtline (MID) in Genauigkeitsklasse 2
qi/qp=1/100 für beliebigen Einbau (außer
über Kopf).

Durchflusssensor:
Einstrahl-Flügelradmesskapsel, rückwirkungs freie elektronische Abtastung
direkt am Flügelrad mit 45 ml Auflösung.

Rechenwerk:
Programmierbar, optische Schnittstelle,
16 Monatswerte für Wärmeverbrauch, Vo-
lumen, Maximalwerte für Durchfluss und
Wärmeleistung, Parametrierfunktion
direkt am Rechenwerk.

Anschluß:  DN25 G11/4"B
Nenndurchfluss qp: 6,0 m3/h
Min. Durchfluss qi: 0,025 m3/h
Max. Durchfluss qs: 12,0 m3/h
Anlaufwert : 0,003 m3/h
Druckverlust bei qp : 0,20 bar
kvs-Wert :6,0 m3/h
Temperaturbereich : 5 - 90C

Rechenwerk:
Schneller Messzyklus:
2 Sekunden für Temperaturen
4 Sekunden für Leistung und Durchfluss

Temperaturmessbereich : 5 bis 150C
Temperaturdifferenz : 3 bis 100 K
Abschaltgrenze : 0,15 K
Messgenauigkeit :
besser als +/- (0,5+dTmin/dT)%

Temperaturfühler:
PT1000, L:45mm, d=5,0mm, Kabel L:1,5m

Ausführung mit M-Bus

Eichgebühr/Konformitätsentgelt für Wärme-/
Kältezähler komplett bis qp 6 m3/h

Angebotenes Material:
'.........'
'.........'
'.........'
liefern und laut Systemschema montieren
Menge: 4,000 Stck

*Hinweis: Montage bauseitig gestellter Materialien*

**02.06.47 Umwälzpumpe mit Rückschlagklappe**
Montage von bauseits gestellter Umwälzpumpe
mit Rückschlagklappe DN 25 - 32

montieren
Menge: 4,000 Stck

**02.06.48 Dreiwege Ventil mit Antrieb**
Montage von Dreiwegeventil mit Antrieb in Muffenausführung
DN 25 - 32

montieren
Menge: 4,000 Stck

**02.06.49 Bypassventil**
Montage eines bauseits gestellten Bypassventils in Muffenausführung
DN 25 - 32

montieren
Menge: 4,000 Stck

#### Titel 02.07 Heizkörper und Zubehör

*Hinweis: Heizwand vertikal*
Heizwand vertikal
(Niedertemperatur-Heizkörper)
mit wasserführenden Rechteckrohren 70 x
11 x 1,5 mm (6 bar) bzw. 70 x 11 x 2,0
mm (10 bar). Stirnseitige Sammler aus
Stahlblech, ohne sichtbare Nähte
verschweißt, Lamellenblech 0,5 mm.
Montagefertig in baustellengerechter
Schutzverpackung. Blind- und
Entlüftungsstopfen eingeschraubt.
Vertikale Heizwände entsprechen den
ehemaligen GUV-Richtlinien.
Ausgezeichnet mit dem RAL-Gütezeichen.
Geprüft nach DIN EN 442.

Angebotenes Fabrikat:
'.........'
'.........'
'.........'

liefern und montieren

**02.07.1 wie vor beschrieben 11/490/1400/61**
wie vor beschrieben
Typ: 11
Bauhöhe: 1400 mm
Baulänge: 490 mm
Tiefe: 61 mm

liefern und montieren
Menge: 1,000 Stck

**02.07.2 wie vor beschrieben 22/490/1400/122**
wie vor beschrieben
Typ: 22
Bauhöhe: 1400 mm
Baulänge: 490 mm
Tiefe: 122 mm

liefern und montieren
Menge: 23,000 Stck

**02.07.3 wie vor beschrieben 22/700/1800/122**
wie vor beschrieben
Typ: 22
Bauhöhe: 1800 mm
Baulänge: 700 mm
Tiefe: 122 mm

liefern und montieren
Menge: 4,000 Stck

**02.07.4 wie vor beschrieben 22/980/1400/122**
wie vor beschrieben
Typ: 22
Bauhöhe: 1400 mm
Baulänge: 980 mm
Tiefe: 122 mm

liefern und montieren
Menge: 1,000 Stck

**02.07.5 Wandkonsolen für Heizwände**
passend zu den zuvor angebotenen Heizwänden in der
Ausführung nach VDI 6036 Anforderungsklasse 3
inkl. Befestigungsmaterial

liefern und montieren
Menge: 29,000 SA

*Hinweis: Profil-Kompaktheizkörper*
Profil-Kompaktheizkörper
(Niedertemperatur-Heizkörper)
aus Stahlblech gem. DIN EN 442.
Serielle Durchströmung der Platten.
Betriebsdruck: max. 10 bar.
Medium: Heißwasser bis 110 Grad C.
Sickenteilung 33 1/3 mm.
Übergreifende obere Abdeckung und
geschlossene seitliche Blenden.
Befestigung: Befestigungslaschen.
Inkl. auf System abgeglichenes
Konsolen-Set, welches die
Anforderungsklasse 3 gemäß der
Richtlinie VDI 6036 erfüllt.
Montagefertig in baustellengerechter
Schutzverpackung.
Anschlüsse: 4 x G 1/2" Innengewinde seitlich.
Zusätzliches X2-Set (inkl.
Entlüftungsstopfen), Blindstopfen
werksseitig eingeschraubt.
Serienfarbe weiß (RAL 9016), gegen
Aufpreis Heizkörper-Farbkonzept
möglich. Gegen Aufpreis
Korrosionsschutzbeschichtung für den
Einsatz im Sprühbereich 1 und 2 nach
DIN 55900-2 verfügbar.
Lackierung: Zweischichtlackierung gem.
DIN 55900, Grundierung (ETL), Pulverbeschichtung
(EPS), emissionsfrei auch im Heizbetrieb.
Wärmeleistungen gemäß DIN EN 442 ermittelt.
Die Bauausführung entspricht den
Anforderungen der GUV.
Ausgezeichnet
mit dem RAL-Gütezeichen.
QS-System zertifiziert nach DIN EN ISO
9001:2015.
Umweltmanagementsystem nach DIN EN ISO
14001:2015.
Energiemanagementsystem nach ISO
50001:2018.
Geeignet für Warmwasserheizungsanlagen
nach DIN 18380 und Wasserqualität nach
VDI 2035 und ÖNORM H5195.
Umwelt-Produktdeklaration (EPD) auf Grundlage von ISO 14025 und EN 15804 zum Nachweis von Umweltansprüchen in der öffentlichen Beschaffung geeignet. Registriert in der Bauprodukteplattform DGNB Navigator.
Typen: 12, 22 und 33
Bauhöhen: 300, 400, 500, 600, 700 und 900 mm
Baulängen: 400 bis 3000 mm (

Angebotenes Fabrikat:
'.........'
'.........'
'.........'

liefern und montieren

**02.07.6 Kompaktheizkörper Typ12/500x500**
wie vor beschrieben
Kompaktheizkörper
Typ: 12/500/500 mm

liefern und montieren
Menge: 7,000 Stck

*Hinweis: Profil-Ventilheizkörper*
Profil-Ventilheizkörper
(Niedertemperatur-Heizkörper)
aus Stahlblech gem. DIN EN 442.
Serielle Durchströmung der Platten.
Mit integriertem, verstellbarem
Ventileinsatz. Der kv-Wert ist
werksseitig voreingestellt und auf die
Wärmeleistung abgestimmt.
Betriebsdruck: max. 10 bar.
Medium: Heißwasser bis 110 Grad C.
Sickenteilung 33 1/3 mm.
Übergreifende obere Abdeckung und
geschlossene seitliche Blenden.
Befestigung: Befestigungslaschen.
Inkl. auf System abgeglichenes
Konsolen Anforderungsklasse 3 gemäß der
Richtlinie VDI 6036 erfüllt.
Montagefertig in baustellengerechter
Schutzverpackung.
Anschlüsse:
2 x G 3/4" Außengewinde unten nach DIN EN 16313
3 x G 1/2" Innengewinde seitlich
Thermostatkopfgewinde: M 30 x 1,5 mm,
Schließmaß Ventileinsatz 11,8 mm
Blind- und Entlüftungsstopfen
werksseitig eingeschraubt.
Serienfarbe weiß (RAL 9016), gegen
Aufpreis Heizkörper-Farbkonzept
möglich. Gegen Aufpreis
Korrosionsschutzbeschichtung für den
Einsatz im Sprühbereich 1 und 2 nach
DIN 55900-2 verfügbar.
Lackierung: Zweischichtlackierung gem.
DIN 55900, Grundierung (ETL), Pulverbeschichtung
(EPS), emissionsfrei auch im Heizbetrieb.
Wärmeleistungen gemäß DIN EN 442 ermittelt.
Die Bauausführung entspricht den
Anforderungen der GUV.
Ausgezeichnet
mit dem RAL-Gütezeichen.
QS-System zertifiziert nach DIN EN ISO
9001:2015.
Umweltmanagementsystem nach DIN EN ISO
14001:2015.
Energiemanagementsystem nach ISO
50001:2018.
Geeignet für Warmwasserheizungsanlagen
nach DIN 18380 und Wasserqualität nach
VDI 2035 und ÖNORM H5195.
Umwelt-Produktdeklaration (EPD) auf Grundlage von ISO 14025 und EN 15804 zum Nachweis von Umweltansprüchen in der öffentlichen Beschaffung geeignet. Registriert in der Bauprodukteplattform DGNB Navigator.
Typen: 12, 22 und 33
Bauhöhen: 300, 400, 500, 600, 700 und 900 mm
Baulängen: 400 bis 3000 mm

Angebotenes Fabikat:
'.........'
'.........'
'.........'

**02.07.7 Ventilheizkörper Typ12/500x500**
wie vor beschrieben
Ventilheizkörper
Typ: 12/500/500 mm

liefern und montieren
Menge: 2,000 Stck

**02.07.8 Ventilheizkörper Typ22/500x500**
wie vor beschrieben
Ventilheizkörper
Typ: 22/500/500 mm

liefern und montieren
Menge: 3,000 Stck

**02.07.9 Ventilheizkörper Typ12/500x1000**
wie vor beschrieben
Ventilheizkörper
Typ: 12/500/1000 mm

liefern und montieren
Menge: 1,000 Stck

**02.07.10 Ventilheizkörper Typ12/900x1600**
wie vor beschrieben
Ventilheizkörper
Typ: 12/900/1600 mm

liefern und montieren
Menge: 2,000 Stck

**02.07.11 Wandkonsolen für Heizkörper**
passend zu den zuvor angebotenen Heizkörper in der
Ausführung nach VDI 6036 Anforderungsklasse 3
inkl. Befestigungsmaterial

liefern und montieren
Menge: 15,000 SA

**02.07.12 Thermostat-Ventilunterteil**
Thermostat-Ventilunterteil
mit "automatischer Durchflussregelung".
geprüft nach DIN EN 215. Mit verkürzten Baumaßen.
Gehäuse aus Messing, vernickelt.
Mit Niro-Stahlspindel und doppelter
O-Ring-Abdichtung. Der Durchfluss ist
von 10 bis 150 l/h stufenlos
einstellbar. Der eingestellte Durchfluss
wird nicht überschritten. Das Ventil
regelt den Durchfluss unabhängig vom
Differenzdruck. Voreinstellung mit
Einstellschlüssel oder Maulschlüssel
SW 11. Die Einstellwerte sind
stirnseitig und seitlich ablesbar.
Das komplette Thermostat-Oberteil kann
mit Montagegerät ohne Entleeren der Anlage
ausgewechselt werden. Das Thermostat-Oberteil
ist geeignet für alle Ventilgehäuse mit
II+ Kennzeichnung.
Anschluss Innengewinde für Gewinderohr,
oder in Verbindung mit
Klemmverschraubungen für Kupfer- oder
Präzisionsstahlrohr.
Max. Betriebstemperatur 120 Grd. C.
Min. Betriebstemperatur -10 Grd. C.
Zul. Betriebsüberdruck PB 10 bar.
Min. Differenzdruck 10-100 l/h: 10 kPa
Min. Differenzdruck 100-150 l/h: 15 kPa
Max. Differenzdruck 60 kPA.

Angebotenes Fabrikat:
'.........'
'.........'
'.........'

liefern und montieren
Menge: 36,000 Stck

**02.07.13 Verschraubung Eckform, DN 15, Rotguss vern.**
Heizkörper-Rücklaufverschrau-
bung. Absperrbare und regulierbare Verschraubung. Betätigung mit Sechskantstiftschlüssel SW 5. Gehäuse aus korrosionsbeständigem entzinkungsfreiem
Rotguss. Einbaumaße nach DIN 3842
Reihe 1. Abdichtung an Spindel durch
EPDM-O-Ring. Verschlussdeckel metallisch
dichtend. Anschluss Innengewinde für
Gewinderohr oder in Verbindung mit
Klemmverschraubungen für Kupfer- oder
Präzisionsstahlrohr. Zulässige Be-
triebstemperatur TB 120 Grd. C, mit
Verkleidung TB 90 Grd. C. Zulässiger
Betriebsüberdruck PB 10 bar.

Angebotenes Fabrikat:
'.........'
'.........'
'.........'
liefern und  montieren
Menge: 36,000 Stck

**02.07.14 Anschlussarmatur**
Anschlussarmatur Eck,- oder Durchgangsform für
Ventil-Kompaktheizkörper mit
Kugel-Absperrventil. Kugel
hartverchromt in Teflon gelagert.Gehäuse
aus vernickeltem Pressmessing.
Betätigungsspindel mit doppelter
O-Ring-Dichtung und Stellungsanzeige.
Rohrseitig mit 3/4 Eurokonus zum
Anschluss von Cu, C-Stahl, Kunststoff
und Metallverbundrohren in Verbindung
mit Klemmverschraubungen.
Heizkörperseitige Überwurfmutter mit
radialem und axialem Spiel zur
spannungsfreien Montage der Armaturen
am Heizkörper. 50 mm Achsabstand. Zum
Anschluss an Ventil-Kompaktheizkörper
mit Außengewinde G 3/4 oder

Angebotenes Fabrikat:
'.........'
'.........'
'.........'

liefern und montieren
Menge: 8,000 Stck

**02.07.15 Klemmverschraubung 15x1mm x 3/4"**
Klemmverschraubung für Kupfer- und Weichstahlrohre mit der überlegenen 2-Stufen Technologie (Dichten-Klemmen).
Keine Drehmomentvorgaben durch Festanschlag, schonende Rohrverbindungohne Deformierung des Anschlussrohres,
lösbare Verbindung.
geignet für.
- für Kupferrohre (blank, vernickelt) nach DIN EN 1057
- C-Stahlrohre (blank, verzinkt) nach DIN EN 10305
- Edelstahlrohre nach DIN 10312
bestehend aus:
- passend für 3/4‘‘ Eurokonus nach DIN V3838
- elastisch dichtend
- verlängerter Klemmring für hohe Auszugskräfte, keine Stützhülsen erforderlich
- Rippenmutter (Pressmessing vernickelt) SW 30
Einsatzbereich:
- Warmwasser-Heizungsanlagen
Technische Daten:
- max. Druck: 10 bar,
- max. Dauerbetriebstemperatur: 110 °C, kurzzeitig: 130 °C.

Abmessung (Breite x Höhe x Tiefe): 33 x 25 x 33 mm
Gewicht: 0,045 kg
Anschluss: 15x 1mm x 3/4"

liefern und montieren
Menge: 88,000 Stck

**02.07.16 Thermostat-Kopf Behördenmodell**
Thermostat-Kopf
mit eingebautem Fühler und zwei
Sparclips. Diebstahlsicherung durch
Sicherungsring. Erhöhte Festigkeit nach
abgelaufener Bundeswehrzulassung
TL 4520-0014. Beanspruchungsgruppe 1
(für höchste Beanspruchung).
Flüssigkeitsgefüllter Thermostat.
Stabiles Regelverhalten auch bei kleinen
Auslegungsregeldifferenzen (< 1 K).
Entspr. EnEV bzw. DIN V 4701-10. Obere
und untere Begrenzung bzw. Markierung
des Temperaturbereiches oder Blockierung
einer Einstellung durch zwei Sparclips.
Verdeckte obere und untere Begrenzung
des Temperaturbereiches oder Blockierung
einer Einstellung durch Anschlagclips.Stirnseitige Einstellhilfe und
erfühlbare Markierungen für Sehbehinderte. Drehrichtungsanzeige und Symbole
für Grundeinstellung und Nachtabsenkung.
Kurzinformation mit den wichtigsten
Einstellungen. Sollwertbereich 6 bis 28
Grd. C. Merkzahl 1-5.
Frostschutzsicherung.
Max. Fühlertemperatur: 50 Grd. C
Hysterese: 0,15 K
Wassertemperatureinfluß: 0,30 K
Differenzdruckeinfluß: 0,20 K

Angebotenes Fabrikat:
'.........'
'.........'
'.........'

liefern und montieren
Menge: 44,000 Stck

**02.07.17 PVC Rosette für Heizkörperanschluss**
PVC Rosette, für den Heizkörperanschluss
mit Mehrschichtverbundrohr
als Wand-/Bodenabschluss
für 15 mm Rohr, weiß

liefern und montieren
Menge: 88,000 Stck

**02.07.18 Heizflächen De- und Montage**
Einmaliges Ausbauen und Wiedereinbauen
von Heizkörper innerhalb der Ausführungszeit,
einschl. Schützen der Anschlüsse von Heizkörpern und
Rohren gegen Verschmutzung
Für Malerarbeiten
Menge: 44,000 Stck

#### Titel 02.08 Allgemein Heizung

**02.08.1 Kostenpauschale Baustelleneinrichtung Geräte, Werkzeuge und sonstige Betriebsmittel,**
Kostenpauschale Baustelleneinrichtung
Geräte, Werkzeuge und sonstige Betriebsmittel,
die zur vertragsgemäßen Durchführung der
Bauleistungen erforderlich sind, auf die Baustelle
bringen, bereit- und betriebsfertig aufstellen,
einschl. der dafür notwendigen Arbeiten
Menge: 1,000 Psch

**02.08.2 Kostenpauschale Baustellenvorhaltung für den Zeitraum der gesamten Maßnahme**
Kostenpauschale Baustellenvorhaltung
für den Zeitraum der gesamten Maßnahme
Vorhaltung Materialien und Werkzeuge,
Gestellung von Leitern und Gerüsten bis
zu einer Arbeitshöhe von 4m bei Bedarf
in eigenen Containern, Bereitstellung
von Personalcontainern, einschl.
Fahrgeld und Fahrzeitvergütungen,
Beaufsichtigung der Monteurarbeiten,
Koordination der Arbeit mit den Nebengewerken,
Erstellen von Aufmaßen und Abrechnungen
Menge: 1,000 Psch

**02.08.3 Kostenpauschale Baustellenräumung Abfuhr der Materialien und Werkzeuge von der**
Kostenpauschale Baustellenräumung
Abfuhr der Materialien und Werkzeuge von der
Baustelle, Rücktransport der Materialien,
fachgerechte Entsorgung aller verursachten
Verpackungsmaterialien in fertiger Leistung.
Menge: 1,000 Psch

**02.08.4 Wanddruchbruch herstellen, 150x150mm**
Durchbruch in bestehender Mauerwerkswand herstellen, inkl.
Abbruch.

Wanddicke: ca. 0,24m, beidseitig verputzt oder Tapeziert
Rohöffnung: ca. 150 mm x 150mm
Ausführungshöhe in ca. 2,50m

Herstellung der Durchbrüche gemäß  Haustechnikplanung. Einschl. Abtransport u. Entsorgung des anfallenden Materials. Anfallender Schutt wird Eigentum des AN und ist eigenverantwortlich zu beseitigen.
Menge: 10,000 Stck

**02.08.5 Kernbohrungen durch Betonwand 80 mm**
Anzeichnen und durchführung einer Kernbohrung horizontal oder Verikal. Kernbohrungen durch Betonwand auf 2,5m Höhe

Stärke ca. 15-20 cm einschl. Ein und
Abrüsten der Kernbohrmaschine.
Einschließlich der Spülwasserabsaugung, Bohrkernsicherung und Schuttbeseitigung.
Beton ist bewährt, dies ist mit einzukalkulieren.
Bohrdurchmesser : 80 mm
Menge: 15,000 Stck

**02.08.6 Kernbohrungen durch Betonwand 100 mm**
Anzeichnen und durchführung einer Kernbohrung horizontal oder Verikal. Kernbohrungen durch Betonwand Bodenhöhe in einen bauseitigen Graben

Stärke ca. 25 - 30 cm einschl. Ein und
Abrüsten der Kernbohrmaschine.
Einschließlich der Spülwasserabsaugung, Bohrkernsicherung und Schuttbeseitigung.
Beton ist bewährt, dies ist mit einzukalkulieren.
Bohrdurchmesser : 100 mm
Menge: 25,000 Stck

**02.08.7 Kernbohrungen durch Betonwand 130 mm**
Anzeichnen und durchführung einer Kernbohrung horizontal oder Verikal. Kernbohrungen durch Betonwand auf 2,5m Höhe

Stärke ca. 15-20 cm einschl. Ein und
Abrüsten der Kernbohrmaschine.
Einschließlich der Spülwasserabsaugung, Bohrkernsicherung und Schuttbeseitigung.
Beton ist bewährt, dies ist mit einzukalkulieren.
Bohrdurchmesser : 130 mm
Menge: 10,000 Stck

**02.08.8 Kernbohrungen durch Betonwand 150 mm**
Anzeichnen und durchführung einer Kernbohrung horizontal oder Verikal. Kernbohrungen durch Betonwand auf 2,5m Höhe

Stärke ca. 15-20 cm einschl. Ein und
Abrüsten der Kernbohrmaschine.
Einschließlich der Spülwasserabsaugung, Bohrkernsicherung und Schuttbeseitigung.
Beton ist bewährt, dies ist mit einzukalkulieren.
Bohrdurchmesser : 150 mm
Menge: 5,000 Stck

**02.08.9 Wandschlitze herstellen, 100x150mm**
Schlitze in bestehender Mauerwerkswand herstellen, inkl.
Abbruch.

Wanddicke: ca. 0,24m, beidseitig verputzt
Rohöffnung: ca. 100 mm x 150mm
Ausführungshöhe bis ca. 2,50m

Herstellung der Schlitze gemäß  Haustechnikplanung. in Absprache mit der Bauleitung,. Einschl. Abtransport u. Entsorgung des anfallenden Materials. Anfallender Schutt wird Eigentum des AN und ist eigenverantwortlich zu beseitigen.
Menge: 5,000 m

*Hinweis: Anerkennung und Vergütung von Stundenlohnarbeiten*
Spezifikation Stundenlohnarbeiten
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

**02.08.10 Facharbeiter**
Stundenlohnarbeiten Facharbeiter einschl. aller Nebenkosten, wie Auslösung, Fahr- und Wegegeld, Unternehmerzuschlag
etc. Stundenlohnarbeiten sind dem Auftraggeber nach § 15
Abs. 3 S.1 VOB/B  schriftlich anzuzeigen und der geschätzte
Aufwand für Material und Lohn mitzuteilen.
Menge: 5,000 h

**02.08.11 Helfer**
Stundenlohnarbeiten Helfer einschl. aller Nebenkosten, wie Auslösung, Fahr- und Wegegeld, Unternehmerzuschlag etc.
Ausführung nur nach Genehmigung des Auftraggebers. Stundenlohnarbeiten sind dem Auftraggeber nach § 15
Abs. 3 S.1 VOB/B schriftlich anzuzeigen und der geschätzte Aufwand für Material und Lohn mitzuteilen.
Menge: 5,000 h

**02.08.12 Helferstunden unter Einsatz eines Stemmhammers**
Stundenlohnarbeiten Helfer unter Einsatz eines Stemmhammers, Maschinenstunden, einschl. aller Nebenkosten, wie Auslösung, Fahr- und Wegegeld, Unternehmerzuschlag etc. Stundenlohnarbeiten sind dem
Auftraggeber nach § 15 Abs. 3 S.1 VOB/B schriftlich anzuzeigen und der geschätzte Aufwand für Material und Lohn mitzuteilen.
Menge: 5,000 h

**02.08.13 Gestellung eines fahrbaren Gerüstes in fahrbarer Ausführung als Arbeitsgerüst**
Gestellung eines fahrbaren Gerüstes
in fahrbarer Ausführung als Arbeitsgerüst
und Montagegerüst nach DIN 18451 einschl.
aller notwendigen Ausleger, Fangnetze,
Absicherungen und Hilfsmittel,
im Gebäude aufstellen für die Dauer der
eigenen Leistungen in verschieden Abschnitten.
Geschoßhöhe bis 8,0m
Arbeitshöhe ca. 7,0m
Aufstellfläche ca. 3,0 x 5,0 m
einschl. Transport, Aufbau, Abbau und
Abtransport für die jeweilige Dauer der
eigenen Arbeiten in diversen Bauabschnitten
Ausführung der Bereifung Sportboden geeignet.
Menge: 1,000 Stck

**02.08.14 Gestellung einer Scherenbühne max. Arbeitshöhe 10.1 m**
Gestellung einer Scherenbühne
max. Arbeitshöhe 10.1 m
max. Tragkraft 450 kg
Ausführung der Bereifung Sportboden geeignet.
inkl. Anlieferung, Aufbau und Abtransport
Pauschal für die erste Woche
Menge: 1,000 Stck

**02.08.15 Vorhaltung Scherenbühne je weitere Woche**
Menge: 5,000 Stck

**02.08.16 Schacht und Brunnenschaum**
Schacht und Brunnenschaum 750ml
Der Brunnenschaum ist geprüft wasserdicht bis 0,5 bar.

Technische Daten:
Verarbeitungstemperatur: + 5 C bis + 30 C
Aushärtungszeit: ca. 2 Stunden
Temperaturbestõndigkeit: - 40 C bis + 100 C
Schalldämmung < 59 db
Ergiebigkeit: ca. 47 Liter

liefern und montieren.
Menge: 1,000 Stck

**02.08.17 Revisions-, Wartungs- und Bedienungsanweisungen**
Revisions-, Wartungs- und Bedienungsanweisungen
Alle Unterlagen sind in Ordnern oder als Mappen
gebunden 3-fach zu liefern.
Die Zeichnungen erfassen den Endzustand nach der
Abnahme und sind alle farbig zu liefern.
Zusätzlich sind alle Pläne als CAD-Dateien
(dxf oder dwg) sowie alle Unterlagen als pdf-Dateien,
auf CD gespeichert, den Ordnern beizufügen.
Im Einzelnen gehören dazu alle Zeichnungen, die zur
Fertigung der Anlage und Anlagenteile erforderlich
waren.
Die Gliederung der zu liefernden Zeichnungen ist wie
folgt vorzunehmen:
- Inhaltsübersicht
- Planliste
- Grundrißzeichnungen
- Schnittzeichnungen
- Strangschema-Zeichnung
- Detailzeichnungen
Die Bedienungs- und Wartungsanweisungen werden nach
folgender Gliederung aufgebaut:
Anlagenbeschreibung
- Anlagencharakteristik mit Ortsbeschreibung
- Garantiewerte
- Betriebsdaten
- Installationsdaten
- Spezialmerkmale
Bedienungsanweisung
- Funktion und Lage der Bedienungsorgane
- Sicherheitseinrichtungen
- Betriebsunterbrechung
- wirtschaftlichste Betriebsart
Wartungsanweisungen nach Hersteller VDMA/AMEF
- Fehlersuchtabelle
- Schmier- und Dichtungsarbeiten
- Spezialwerkzeuge
Der jeweilige Wartungsumfang ist detailliert in
Abhängigkeit des Wartungszeitraumes nach Art einer
lnspektionstabelle aufzulisten.
Prüfzeugnisse/Abnahmebescheinigung
- Unterlagen über alle eingebauten Anlagen,
 Anlagenteile und Materialien
- Abnahme- und Übergabeprotokolle
Ersatzteilaufstellung
Alle dem Verschleiß unterliegenden Anlagenteile
Liste der verbauten Armaturen- und Materialien
Der jeweilige Wartungsumfang ist detailllert in
Abhängigkeit des Wartungszeitraumes nach Art
einer Inspektionstabelle aufzulisten.

Erstellen eines Schemaplanes des Heizungssystem in der größe A1 in laminierter Form.(Wahlweise in einem Rahmen mit Plexiglasscheibe). Dieser ist in der Heizzentrale  auf zu hängen.
Menge: 1,000 Stck

**02.08.18 Einweisung des Bedienpersonals**
Einweisung des Bedienpersonals
- Einweisung in Funktion, Bedienung, Fehlerdiagnose,
 Störungsbeseitigung und Wartung des Lieferumfanges.
- Die Einweisung erfolgt nach der Inbetriebnahme und
 wird von technischen Fachpersonal durchgeführt.
- Die Dauer der Einweisung richtet sich nach der
 Komplexität der Anlage.
Vorgesehene Teilnehmerzahl: max. 5
Pers.
Menge: 1,000 Stck

**02.08.19 Schutzabdeckung mit Abdeckvlies**
Schutzabdeckung mit Abdeckvlies Liefern und Verlegen einer Schutzabdeckung aus Vliesstoff mit PE- Folie kaschiert, Stöße
überlappend mit Klebeband abgeklebt.

liefern und verlegen
Menge: 50,000 m2

**02.08.20 Malerplane**
Malerplane HDPE transparent - 10µm

liefern und verlegen
Menge: 50,000 m2

### Gewerk 03 Wartungen

*Hinweis: Vorbemerkungen Vorbemerkungen Es sind Wartungsverträge getrennt nach Gewerken anzubieten.*
Spezifikationen Option Wartung
Die nachfolgende Leistung komplett als einseitige Option des Auftraggebers.

Der AG behält sich daher das Recht vor, nach seiner Maßgabe und unter Wahrung der erforderlichen techn.
Zusammenhänge, jede Position der in diesem Titel enthaltene Leistung von einer Beauftragung auszunehmen
oder in der Stückzahl zu reduzieren.

Mit der Inbetriebnahme hat der AN einen Wartungsvertrag vorzulegen.

Der Abruf durch den Auftraggeber erfolgt spätestens bis 3 Monate nach Vorlage des Wartungsvertrages.

Die vom Bieter einzutragenden Angebotsdaten und Preise sind hierauf abzustellen. Er verzichtet in dem
Zusammenhang hiermit ausdrücklich auf das Recht zur Anpassung der verbleibenden Einheitspreise bei evtl.
Minderung des zu beauftragenden Leistungsumfangs. Der Auftraggeber ist nicht verpflichtet, diese
Leistungen dem Auftragnehmer zu übertragen.

Es wird jedoch darauf hingewiesen, dass die Preisgestaltung dieser Leistungen in die Beurteilung
des Gesamtangebotes einbezogen wird. Materiallieferungen sind nicht enthalten. Ausgenommen
sind Materialien, welche im Rahmen der Wartungsarbeiten zur Wahrung der Dauer der Verjährungsfrist für Mängelansprüche zu ersetzen sind.

Sind zusätzliche Materiallieferungen erforderlich, müssen sie vom Auftraggeber vorher bestätigt bzw. je
nach Aufwandshöhe vor Beginn der Arbeiten angeboten und die Beauftragung eingeholt werden.
Die Wartungsarbeiten sind innerhalb der üblichen Arbeitszeiten auszuführen.

Wartung in der Gewährleistungszeit
als jährliche Wartungspauschale aller zu wartenden
Komponenten dieses Leistungsverzeichnisses
bestehend aus:
- periodisch vorbeugender Wartungsdienst mit
  Funktionsüberprüfung aller Anlagenteile
- Beseitigung von Störungen innerhalb der üblichen  Arbeitszeiten (arbeitstäglich)
- Ersatz von Verschleissteilen und Kleinmaterialien bis zum  Material-Listenpreis von 50 EUR je Wartung sowie Entsorgung  der ausgebauten Bauteile
- Erstellung und Übergabe eines Wartungsberichtes als  Nachweis für die durchgeführte Wartung gemäß  Wartungsprotokoll der SGB (per Download verfügbar)

Wartungsintervalle sind entsprechend der jeweiligen Herstellervorschriften (aber mindestens 1x jährlich) zu berücksichtigen.
Zeitraum gemäß VOB: 4 Jahre

**03.1 Wartungsdienst für das 1. Jahr Heizung**
*** Pauschalposition
Wartungsdienst 1. Jahr
Menge: 1,000 psch

**03.2 Wartungsdienst für das 2. Jahr Heizung**
*** Pauschalposition
Wartungsdienst 2. Jahr
Menge: 1,000 psch

**03.3 Wartungsdienst für das 3. Jahr Heizung**
*** Pauschalposition
Wartungsdienst 3. Jahr
Menge: 1,000 psch

**03.4 Wartungsdienst für das 4. Jahr Heizung**
*** Pauschalposition
Wartungsdienst 4. Jahr
Menge: 1,000 psch

**03.5 Wartungsdienst für das 1. Jahr Sanitär**
*** Pauschalposition
Wartungsdienst 1. Jahr
Menge: 1,000 psch

**03.6 Wartungsdienst für das 2. Jahr Sanitär**
*** Pauschalposition
Wartungsdienst 2. Jahr
Menge: 1,000 psch

**03.7 Wartungsdienst für das 3. Jahr Sanitär**
*** Pauschalposition
Wartungsdienst 3. Jahr
Menge: 1,000 psch

**03.8 Wartungsdienst für das 4. Jahr Sanitär**
*** Pauschalposition
Wartungsdienst 4. Jahr
Menge: 1,000 psch
